# SLV
Leistungsbeschreibung (GAEB DA XML 3.3, DA81)
Projekt: BE-BS-AWN DW
Währung: EUR
Ausführungsbeginn: 02.06.2023
Ausführungsende: 02.07.2023
Auftraggeber: 0; DV-Nummer: 000_01
Erstellt mit: NEVARIS/ GXML Toolbox V3.3 R20220330, NEVARIS 23.1.0, 09.06.2023

## 0001 OOWV_Stamm_LV_Kanalsanierung
Datum: 17.05.2023

*Hinweis: Baubeschreibung*
Gliederungsvorschlag

1. Art und Umfang der Leistung
2. Ausführungsfristen
3. Baustelleneinrichtung
4. Vorgaben
- Allgemeines
- Qualitätssicherung / Gefordertes Gütezeichen
- Abwasserlenkung
- Strom/Wasser
- Arbeitssicherheit
- Anbindung von Seitenzuläufen
- Abrechnungsmodus
5. Statische Berechnungen
6. Dokumentation
7. Besonderheiten / Örtl. Randbedingungen
8. Anlagen zum LV

*Hinweis: Hinweis zur Sicherheit und Unfallverhütungsvorschriften (UVV)*
Sämtliche für Entwässerungsanlagen zutreffende ATV bzw. DWA-Arbeitsblätter und Merkblätter, Regeln der Technik, Vorschriften, Normen, Unfallverhütungsvorschriften, einschlägige Sicherheitsbestimmungen, Gesetze und Verordnungen usw. sind anzuwenden. Der AN ist verantwortlich für die Einhaltung aller für die Arbeitssicherheit maßgebenden Gesetze und Verordnungen. Die Sanierungsarbeiten dürfen nur unter strengster Beachtung der Unfallverhütungsvorschriften durchgeführt werden, auf die technischen Regelwerke der Tiefbauberufsgenossenschaft wird hingewiesen (GUV R 126 Sicherheitsregeln für Arbeiten in umschlossenen Räumen von abwassertechnischen Anlagen, Arbeitsstättenverordnung etc.) Bei Arbeiten in Anlagen des Abwassersystems ist unter anderem mit folgenden Gefahren zu rechnen:

- Vergiftungs- und Erstickungsgefahr z. B. durch Schwefelwasserstoff und Kohlendioxid, Benzin- oder Lösungsmitteldämpfe sowie durch andere toxische Stoffe
- Explosions- und Brandgefahr durch brennbare Stoffe (Ex-Zone 1)
- Gefahr des Ertrinkens durch plötzlichen Anstieg des Wasserstands
- Absturzgefahr durch feuchte/verschmutzte Anlagenteile bzw. durch  unzureichende Sicherung
- Infektionsgefahr

Das Vorhalten und der Einsatz von Arbeitsschutz- und Arbeitssicherheitsausrüstungen sind in die Einheitspreise einzurechnen. Zwingend erforderlich sind Gasmess- und -warngeräte, Höhensicherheitsgeräte, Dreibock, Sitz- und Rettungsgurte, ex-geschützte Handlampen, Sauerstoffschnellretter, Schachtabdeckungen, Vorhalten einer kompletten Bewetterungsanlage und persönliche Schutzausrüstung.
Der AN trägt die Verantwortung für die Durchführung der ordnungsgemäßen Arbeiten. Er hat für zugelassene, sichere Fahrzeuge nach Stand der Technik, wie auch für die notwendige Absicherung während der Kanalsanierungsarbeiten zu sorgen. Alle vorstehenden Geräte sind für die gesamte Dauer der Arbeiten an den Entwässerungsanlagen vorzuhalten. Die Einhaltung der einschlägigen UVV wird von der örtlichen Bauüberwachung überprüft. Das Bedienungspersonal muss nach den UVV für Kanalarbeiten geschult sein, der AN hat den Nachweis zu erbringen.

Es ist Pflicht, die persönliche Schutzausrüstung zu tragen. Zuwiderhandlungen gegen Sicherheitsvorschriften können - außer den gesetzlichen Strafen - den unverzüglichen Verweis von der Baustelle, ein Zutrittsverbot auf Dauer sowie die sofortige Einstellung der Arbeiten zur Folge haben. Für Schäden, die im Zusammenhang mit der Nichtbefolgung von Sicherheitsvorschriften entstehen, haftet der AN. Vor dem Betreten der Schächte und der Kanalhaltungen ist mit einem Mehrfachgasgerät die Atmosphäre zu überprüfen und auf Einhaltung der EX-OX-TOX-Grenzwerte zu achten. Über das Auftreten einer gefährlichen Atmosphäre ist die örtliche Bauüberwachung unverzüglich zu informieren. Können die zulässigen Werte nicht eingehalten werden, so sind die Kanalanlagen mit einer Zwangsbelüftung zu belüften (auch zu bewettern). Das Betreten der Kanalanlagen darf nur mit Sicherheitseinrichtungen unter Einsatz von Sicherheitsposten, gegebenenfalls unter Einsatz von Atemschutzgeräten (auch Vollatemschutz) und mittels Abseilen erfolgen. Hierzu siehe "Einsatz von Atemschutzgeräten BGR 190" (Regeln der gewerblichen Berufsgenossenschaften). Hierdurch bedingte Leistungen, Kosten und Erschwernisse werden nicht gesondert vergütet, sie sind mit den Angebotspreisen abgegolten. Der AN hat vor jedem Arbeitsbeginn den Arbeitsbereich zu überprüfen und Besonderheiten gegenüber dem Vortage seinen Mitarbeitern und dem AG aktenkundig mitzuteilen. Die Verordnung über Sicherheit- und Gesundheitsschutz auf Baustellen (Baustellenverordnung-BaustellV) in der Fassung 2005 ist zu beachten.

Es sind die einschlägigen Arbeitsschutz- und Unfallverhütungsvorschriften auf der Baustelle einzuhalten. Besonders wird hier auf § 5 der Baustellenverordnung hingewiesen. Die Sicherheitsbestimmungen sind während der gesamten Bauzeit auf der Baustelle vorzuhalten und auf Verlangen der Bauleitung / AG vorzulegen. Arbeitsunfälle und Schadensereignisse, Umwelt- und Sachschäden sind unverzüglich dem AG zu melden. Sonstige Meldepflichten bleiben hiervon unberührt.

Sicherung von Gefahrenbereichen:
Der AN hat alle Bereiche, in denen durch ihn oder seine Nachunternehmer im Rahmen der Bauleistung Tätigkeiten ausgeführt werden und von denen Gefährdungen für seine Beschäftigten oder andere Unternehmen oder Baustellenfremde ausgehen, sachgerecht gemäß den berufsgenossenschaftlichen Vorschriften und den Regeln der Technik zu sichern.

Baustelleneinrichtung / Baustellenverkehr:
Auf der Baustelle gilt die Straßenverkehrsordnung. Zufahrtswege für Feuerwehr-, Rettungs-, Polizei- und sonstige Hilfsfahrzeuge sind ständig frei zu halten.

Arbeitsmedizinische Versorgung:
Der AN hat dafür zu sorgen, dass nur Personal eingesetzt wird, das gesundheitlich für die vorgesehenen Arbeiten geeignet ist und durch arbeitsmedizinische Vorsorgeuntersuchungen überwacht wird. Die Nachweise hierfür sind auf der Baustelle vorzuhalten und auf Verlangen dem AG vorzulegen.

Maschinen und Geräte:
Bei Maschinen, Geräten, Werkzeugen, elektrischen Anlagen und Betriebsmitteln sowie überwachungsbedürftigen Anlagen, die einer Sachverständigen- oder Sachkundigenprüfpflicht unterliegen, sind die entsprechenden Nachweise, Aufbauanleitungen, Zulassungsbescheide, Erlaubnisse, Prüf- und Kontrollbücher etc. auf der Baustelle vom AN vorzuhalten und auf Verlangen dem AG vorzulegen. Der AN hat dafür zu sorgen, dass Baumaschinen und Geräte nur von dazu beauftragten Personen bedient werden. Sofern eine schriftliche Beauftragung in Rechtsvorschriften vorgesehen ist, muss die beauftragte Person diese ständig bei sich haben. Gefahrenbereiche um Arbeitsmaschinen und Geräte sind abzusperren. Personen dürfen sich dort nicht aufhalten.

Gefahrstoffe:
Beim Umgang mit Gefahrstoffen sind die Betriebsanweisungen und die Unterweisungsbestätigungen hierzu auf der Baustelle vorzuhalten. Die Lagerung hat gemäß den einschlägigen Gesetzen, Verordnungen und technischen Regeln zu erfolgen.
 Sicherheit und Unfallverhütungsvorschriften (UVV)

*Hinweis: Nachweis zur Eignung des Unternehmens (Nachweis nach § 6 Abs. 3, Nr. 3 VOB/A)*
Bieter müssen mit Angebotsabgabe und während der Werkleistung die fachliche Qualifikation (Fachkunde, technische Leistungsfähigkeit, Zuverlässigkeit der technischen Vertragserfüllung) und Gütesicherung des Unternehmens nachweisen. Die Anforderungen der vom Deutschen Institut für Gütesicherung und Kennzeichnung e.V. herausgegebenen Gütesicherung Kanalbau RAL-GZ 961 - Beurteilungsgruppe D, I, R, und S sind zu erfüllen und mit Angebotsabgabe nachzuweisen.

Der Nachweis gilt als erbracht, wenn der Bieter die Erfüllung der Anforderungen und die Gütesicherung des Unternehmens nach Gütesicherung Kanalbau RAL-GZ 961 mit dem Besitz des entsprechenden RAL-Gütezeichens Kanalbau für die geforderte(n) Beurteilungsgruppe(n) nachweist.

Der Nachweis gilt insbesondere als gleichwertig erbracht, wenn der Bieter die Erfüllung der Anforderungen durch einen Prüfbericht entsprechend Güte- und Prüfbestimmungen Abschnitt 4.1 für die geforderte(n) Beurteilungsgruppe(n) nachweist und eine Verpflichtung vorlegt, dass der Bieter im Auftragsfall für die Dauer der Werkleistung einen Vertrag zur Gütesicherung Kanalbau RAL-GZ 961 entsprechend Abschnitt 4.3 abschließt und die zugehörige "Eigenüberwachung" entsprechend Abschnitt 4.2 durchführt.

Folgende Randbedingungen sind bei der Angebotskalkulation ebenenfalls zu berücksichtigen:
- Das eingesetzte Personal auf den Sanierungsfahrzeugen
  muss sich in Wort und Schrift auf dem Niveau des CEFR
  (Common European Framework of Reference for Languages)
  der Stufe B2 befinden
- Die Reinigungs- / Inspektions- / Sanierungsfahrzeuge sind mit
  jeweils mindestens 2 Mann Bedienpersonal zu besetzen.

### Los 002 Baustellen- und Verkehrseinrichtung

#### Hauptabschnitt 002.1 Baustelleneinrichtung

##### Abschnitt 002.1.01 Baustelleneinrichtung

*Hinweis: Vorbemerkungen zur Baustelleneinrichtung*
Gemäß VOB/C, ATV DIN 18299, Abschnitt 4.1 sind folgende Leistungen als Nebenleistungen ohne gesonderte Vergütung durch den AN zu erbringen und in die Einheitspreise einzurechnen:
- Einrichten und Räumen der Baustelle einschl. der Geräte und
  dergleichen
- Vorhalten der Baustelleneinrichtung einschl. der Geräte und dergleichen.
- Messungen für das Ausführen und Abrechnen der Arbeiten einschl. des Vorhaltens der Messgeräte, Lehren, Absteckzeichen und dergleichen, des Erhaltens der Lehren, und Absteckzeichen während der Bauausführung und des Stellens der Arbeitskräfte, jedoch nicht Leistungen nach § 3 Absatz 2 VOB/B.
- Schutz- und Sicherheitsmaßnahmen nach den staatlichen und berufsgenossenschaftlichen Regelwerken zum Arbeitsschutz, ausgenommen Leistungen nach den Abschnitten 4.2.4 und 4.2.5 der DIN 18299.
- Liefern der Betriebsstoffe.
- Vorhalten der Kleingeräte und Werkzeuge.
- Befördern aller Stoffe und Bauteile, auch wenn sie vom AG
  beigestellt sind, von den Lagerstellen auf der Baustelle oder
  von den in der Leistungsbeschreibung angegebenen
  Übergabestellen zu den Verwendungsstellen und etwaiges
  Rückbefördern.
- Entsorgen von Abfall aus dem Bereich des AN sowie
  Beseitigen von Verunreinigungen, die von den Arbeiten des
  AN herrühren.
- Entsorgen von Abfall aus dem Bereich des AG bis zu einer
  Menge von 1 m³, soweit der Abfall nicht schadstoffbelastet ist.
- Das Führen von Bautages- und Stundenlohnberichten für die
  eingesetzten und durchgeführten Sanierungsarbeiten.
Für die Baustelleneinrichtung werden vom AG keine öffentlichen Flächen zur Verfügung gestellt. Die Beschaffung notwendiger Flächen ist die Aufgabe des AN.  Anschlussmöglichkeiten für Strom und Wasser werden vom AG ebenfalls nicht zur Verfügung gestellt. Die Kosten für die Erstellung der Anschlüsse und den Verbrauch werden nicht besonders vergütet.

Normen und Vorschriften: RSA 21

**002.1.01.0010 Baustelleneinrichtung und -räumung Reinigungsarbeiten**
*** Pauschalposition
An- und Abtransport Reinigungskolonne einschl. aller für die vertragsgemäße Durchführung der Arbeiten erforderlichen Geräte, Werkzeuge und sonstige Betriebsmittel.

Vorhalten für die Zeitdauer der vertraglichen Ausführung.

Einschl. täglicher Reinigung der benutzten Straßen- und Wegeflächen bei Bedarf.

Die Vergütung erfolgt einmalig für alle Sanierungsabschnitte.
Einheit: PSCH

**002.1.01.0020 Erschwerniszulage zur Baustelleneinrichtung Reinigungsarbeiten**
Erschwerniszulage für die Reinigung von Kanälen bei denen das Einbringen der Spülanlage nur über Schächte außerhalb befestigter Straßen und Wege möglich ist. Einschließlich tragen der Gerätschaften von Hand sowie wieder abbauen.  Ein maximaler Abstand des Schachtes zur Aufstellfläche von 25 m ist mit einzukalkulieren.

Abrechnung je Haltung.
Einheit: St

**002.1.01.0030 Baustelleneinrichtung und -räumung Reparaturen**
*** Pauschalposition
An- und Abtransport Reparatur-Sanierungskolonne einschl. aller für die vertragsgemäße Durchführung der Arbeiten erforderlichen Geräte, Werkzeuge und sonstige Betriebsmittel.

Vorhalten für die Zeitdauer der vertraglichen Ausführung,

Einschl. täglicher Reinigung der benutzten Straßen- und Wegeflächen bei Bedarf.

Die Vergütung erfolgt einmalig für alle Sanierungsabschnitte.
Einheit: PSCH

**002.1.01.0040 Erschwerniszulage zur Baustelleneinrichtung Reparaturen**
Erschwerniszulage für die Reparatur von Kanälen bei denen das Einbringen des Roboters nur über Schächte außerhalb befestigter Straßen und Wege möglich ist. Einschließlich tragen der Gerätschaften von Hand sowie wieder abbauen.  Ein maximaler Abstand des Schachtes zur Aufstellfläche von 25 m ist mit einzukalkulieren.

Abrechnung je Haltung.
Einheit: St

**002.1.01.0050 Baustelleneinrichtung und -räumung Injektionsarbeiten**
*** Pauschalposition
An- und Abtransport Injektions-Sanierungskolonne einschl. aller für die vertragsgemäße Durchführung der Arbeiten erforderlichen Geräte, Werkzeuge und sonstige Betriebsmittel.

Vorhalten für die Zeitdauer der vertraglichen Ausführung,

Einschl. täglicher Reinigung der benutzten Straßen- und Wegeflächen bei Bedarf.

Die Vergütung erfolgt einmalig für alle Sanierungsabschnitte.
Einheit: PSCH

**002.1.01.0060 Erschwerniszulage zur Baustelleneinrichtung Injektionsarbeiten**
Erschwerniszulage für Injektionsarbeiten in Kanälen bei denen das Einbringen der Sanierungstechnik nur über Schächte außerhalb befestigter Straßen und Wege möglich ist. Einschließlich tragen der Gerätschaften von Hand sowie wieder abbauen.  Ein maximaler Abstand des Schachtes zur Aufstellfläche von 25 m ist mit einzukalkulieren.

 Abrechnung je Haltung.
Einheit: St

**002.1.01.0070 Baustelleneinrichtung und -räumung Renovierung**
*** Pauschalposition
An- und Abtransport Sanierungskolonne Schlauchlining einschl. aller für die vertragsgemäße Durchführung der Arbeiten erforderlichen Geräte, Werkzeuge und sonstige Betriebsmittel.

Vorhalten für die Zeitdauer der vertraglichen Ausführung,

Einschl. täglicher Reinigung der benutzten Straßen- und Wegeflächen bei Bedarf.

Die Vergütung erfolgt einmalig für alle Sanierungsabschnitte.
Einheit: PSCH

**002.1.01.0080 Erschwerniszulage zur Baustelleneinrichtung Renovierungen**
Erschwerniszulage für Renovierungsarbeiten in Kanälen bei denen das Einbringen der Sanierungstechnik nur über Schächte außerhalb befestigter Straßen und Wege möglich ist. Einschließlich tragen der Gerätschaften von Hand sowie wieder abbauen.  Ein maximaler Abstand des Schachtes zur Aufstellfläche von 25 m ist mit einzukalkulieren.

 Abrechnung je Haltung.
Einheit: St

**002.1.01.0090 Baustelleneinrichtung und -räumung Schachtsanierung**
*** Pauschalposition
An- und Abtransport Schachtsanierungskolonne einschl. aller für die vertragsgemäße Durchführung der Arbeiten erforderlichen Geräte, Werkzeuge und sonstige Betriebsmittel.

Vorhalten für die Zeitdauer der vertraglichen Ausführung,

Einschl. täglicher Reinigung der benutzten Straßen- und Wegeflächen bei Bedarf.

Die Vergütung erfolgt einmalig für alle Sanierungsabschnitte.
Einheit: PSCH

**002.1.01.0100 Erschwerniszulage zur Baustelleneinrichtung Schachtsanierung**
Erschwerniszulage für händische Sanierung in Schächten, die außerhalb befestigter Straßen und Wege liegen. Einschließlich tragen der Gerätschaften von Hand sowie wieder abbauen.  Ein maximaler Abstand des Schachtes zur Aufstellfläche von 25 m ist mit einzukalkulieren.

 Abrechnung je Schacht.
Einheit: St

##### Abschnitt 002.1.02 Bauschild

**002.1.02.0010 Bauschild**
Bauschild nach Angabe des AG anfertigen, einschl. Plandarstellung. Bauschild anfahren und standsicher nach statischen Erfordernissen aufstellen, einschließlich aller erforderlichen Nebenarbeiten und Aufstelleinrichtungen.
Bauschild unterhalten und säubern.

Größe des Bauschildes: ca. 3,0 m * 2,5 m.

Nach Beendigung der Sanierungsmaßnahme das Bauschild einschließlich aller Aufstelleinrichtungen abbauen und entsorgen. Evtl. anfallende Annahmekosten sind einzurechnen.

Genutzte Fläche wiederherstellen

Abrechnung: 80% der Leistung werden zu Beginn der Sanierungsmaßnahme, die restlichen 20% am Ende der Sanierungsmaßnahme vergütet.
Einheit: St

##### Abschnitt 002.1.03 Bauzäune

**002.1.03.0010 Bauzaun beidseitig der Baugrube**
Baugrube durch einen Bauzaun, Höhe 2 m, aus 2,50 -
3,50 m verzinktem Stahlrohrrahmen mit verzinktem
Maschendraht, Pfostenabstand 2,50 - 3,50 m feststehend,
wind sicher verankert in Beton-Fertigteilfundamenten
einschließlich verschraubten Sicherheitsverbindungen
zwischen den Pfosten sichern.

Der Bauzaun ist während der Sanierungsmaßnahme mehrmals entsprechend dem Baufortschritt umzusetzen und nach Beendigung der Arbeiten zu entfernen, einschließlich der Vorhaltung und Unterhaltung.

Aufgemessen wird in Abwicklung der Kanalachse. Querstücke für die Kopfenden oder bei Überfahrten werden nicht gesondert vergütet.
Einheit: m

##### Abschnitt 002.1.04 Baustraßen / Wegebefestigung

**002.1.04.0010 Baustraße**
Baustraße für nicht öffentl. Verkehr bzw. zur Lastverteilung, um Boden vor Druckschäden durch Auflast zu schützen bzw. Gelände zugänglich zu machen nach freier Wahl des AN mit geeignetem Materialien wie Schüttmaterialien (natürliche Materialien) oder z.B. koppelbaren Stahlelementen auf einer Geotextilunterlage herstellen und für die gesamte Bauzeit vorhalten.

Breite: bis 3,5 m
Stärke entsprechend den Erfordernissen

Einschließlich der Lieferung aller dafür erforderlicher Materialien und Geräte sowie bei Erfordernis Herstellung eines Planums durch Auf- bzw. Abtrag.

Baustraße ist während der gesamten Bauzeit funktionsfähig zu unterhalten und nach Beendigung der Arbeiten zu beseitigen.
Die Baustraße muss von Radfahrzeugen bis zu einer Achslast von 12 Tonnen befahrbar sein. Ausführung in SLW 60.
Abgerechnet wird die gesamte Länge nach Meter errichteter Baustraße.

Nach Beendigung der Maßnahme ist das verwendete Material aufzunehmen und zur freien Verwendung des Auftragnehmers abzufahren. Eventuelle Entsorgungskosten sind einzurechnen.
Die Verwendung von Recyclingmaterial in Wasserschutzgebieten oder Feuchtgebieten ist nicht zulässig.

Wiederherstellung der Oberfläche in den ursprünglichen Zustand.
Einheit: m

#### Hauptabschnitt 002.2 Verkehrsführung und Beschilderung

*Hinweis: Vorbemerkungen*
Die Gebühren für die verkehrsrechtliche Anordnung (DIN 18329 Ziffer 4.2.3) sowie die Erstellung der für das Genehmigungsverfahren nötigen Verkehrszeichenpläne (DIN 18329 Ziffer 4.2.2) sind in die Positionen mit einzukalkulieren.

Der AN hat hierzu vor Baubeginn einen Ortstermin in Abstimmung mit der Bauüberwachung und der zuständigen Straßenverkehrsbehörde anzuberaumen. Die bei Schutz- und Sicherungsmaßnahmen zu verwendenden Absperrgeräte sind mit dem Firmennamen und der Telefonnummer des AN zu versehen.

##### Abschnitt 002.2.01 Verkehrsführung

*Hinweis: Vorbemerkungen*
Verkehrssicherung und Verkehrsregelung nach StVO und VwV-StVO bei Arbeiten auf öffentlichen Straßen und unter Berücksichtigung der RSA 21 und auf Anordnung der zuständigen Straßenverkehrsbehörde.

Der AN hat einen Verantwortlichen zur Absicherung von Arbeitsstellen an Straßen nach dem „Merkblatt über Rahmenbedingungen für erforderliche Fachkenntnisse zur Verkehrssicherung von Arbeitsstellen an Straßen" (MVAS 99) beizustellen.

**002.2.01.0010 Verkehrssicherung Renovierung**
Maßnahmen zur Sicherung und Regelung des öffentlichen Verkehrs (DIN 18329) mit der erforderlichen Beschilderung und Beleuchtung einschl. Antransport, Vorhaltung, Wartung und Umsetzen der erforderl. Gebots-, Verbots-, Hinweisschilder usw. während der Bauzeit. Einschließlich aller Leistungen gem. DIN 18299 Ziffer 4.2.9 und 4.2.10.

Einzukalkulieren sind Verkehrssicherungen gemäß den Regelplänen BI/1 bis BI/19 und  BII/1 bis BII/10  nach RSA 21. Für jeden Sanierungsabschnitt ist im Vorfeld bei der zuständigen Straßenverkehrsbehörde eine verkehrsrechtliche Anordnung einzuholen und eine Kopie vor Ausführung der Arbeiten dem Auftraggeber vorzulegen.

Nach Beendigung der Sanierunfsarbeiten die aufgestellten Schilder, Leiteinrichtungen usw. abbauen, abfahren und die benutzten Flächen in den ursprünglichen Zustand versetzen.

Für Renovierungen. Abrechnung einmalig je Sanierungsabschnitt.
Einheit: St

**002.2.01.0020 Verkehrssicherung für kurzzeitige Arbeiten (Reinigung/ Reparatur/ Schachtarbeiten)**
Maßnahmen zur Sicherung und Regelung des öffentlichen Verkehrs (DIN 18329) mit der erforderlichen Beschilderung und Beleuchtung einschl. Antransport, Vorhaltung, Wartung und Umsetzen der erforderl. Gebots-, Verbots-, Hinweisschilder usw. während der Bauzeit. Einschließlich aller Leistungen gem. DIN 18299 Ziffer 4.2.9 und 4.2.10.

Einzukalkulieren sind Verkehrssicherungen gemäß den Regelplänen BIV/1 bis BIV/4 nach RSA 21. Für jeden Sanierungsabschnitt ist im Vorfeld bei der zuständigen Straßenverkehrsbehörde eine verkehrsrechtliche Anordnung einzuholen und eine Kopie vor Ausführung der Arbeiten dem Auftraggeber vorzulegen.

Nach Beendigung der Sanierungsarbeiten die aufgestellten Schilder, Leiteinrichtungen usw. abbauen, abfahren und die benutzten Flächen in den ursprünglichen Zustand versetzen.

Für kurzzeitige Arbeiten.

Abrechnung einmalig je Sanierungsabschnitt.
Einheit: St

**002.2.01.0030 Halteverbotszone einrichten**
Einrichten einer Halteverbotszone mit 96 Stunden Vorlaufzeit zum Baubeginn.  Einschl. Antransport, Vorhaltung, Wartung und Umsetzen der erforderl. Gebots-, Verbots-, Hinweisschilder usw. während der Bauzeit. Nach Beendigung der Bauarbeiten die aufgestellten Schilder, abbauen, abfahren und die benutzten Flächen in den ursprünglichen Zustand versetzen.

Die Dokumentation der geparkten Fahrzeuge (Fotos, gemäß DIN 18329 Ziffern 4.2.4) ist mit in die Position einzukalkulieren.
Abrechnung einmalig für alle auszuführenden Gewerke.
Einheit: St

**002.2.01.0040 Umleitungsstrecke einrichten**
Einrichten, Vorhalten, Betreiben, Rückbauen einer Umleitungsstrecken mit Verkehrszeichen (max.10 Stück) und -einrichtungen mit Aufstellvorrichtungen, einschließlich Warnleuchten und Beleuchtung aufbauen oder an vorhandene Befestigungsträger anbringen, einschließlich An- und Abtransport und Sicherung beim Auf- und Abbau.

Einschließlich Einholung der verkehrsrechtlichen Anordnung bei einer Vollsperrung.
Einheit: St

**002.2.01.0050 Absperrung nach Regelplan BI/1**
Absperrung nach Regelplan BI/1 Absperrung
 einer Straße mit geringer Verkehrsstärke
 oder in geschwindigkeitsreduziertem Bereich
 und mit geringer Einengung.

Für Renovierungsarbeiten
Einheit: St

**002.2.01.0060 Absperrung nach Regelplan BI/2**
Absperrung nach Regelplan BI/2 Absperrung
 einer Straße mit geringer Verkehrsstärke
 oder in geschwindigkeitsreduziertem Bereich
 und mit deutlicher Einengung.
Für Renovierungsarbeiten
Einheit: St

**002.2.01.0070 Absperrung nach Regelplan BI/3**
Absperrung nach Regelplan BI/3 Absperrung
 einer Straße mit  zweistreifiger Fahrbahn mit geringer Einengung (analog bei Richtungsfahrbahn oder Einbahnstraße).

Für Renovierungsarbeiten
Einheit: St

**002.2.01.0080 Absperrung nach Regelplan BI/4**
Absperrung nach Regelplan BI/4 Absperrung
 einer Straße  mit zweistreifiger Fahrbahn mit Verkehrsführung über Behelfsfahrstreifen (analog bei Richtungsfahrbahn).

Für Renovierungsarbeiten
Einheit: St

**002.2.01.0090 Absperrung nach Regelplan BI/5**
Absperrung nach Regelplan BI/5 Absperrung
 einer Straße mit zweistreifiger Fahrbahn mit
halbseitiger Sperrung. Verkehrsregelung durch
 Lichtzeichenanlage.

Für Renovierungsarbeiten
Einheit: St

**002.2.01.0100 Absperrung nach Regelplan BI/6**
Absperrung nach Regelplan BI/6 Absperrung
 einer Straße mit zweistreifiger Fahrbahn mit
 halbseitiger Sperrung.
 Verkehrsregelung durch Lichtzeichenanlage mit Fußgängerführung.

Für Renovierungsarbeiten
Einheit: St

**002.2.01.0110 Absperrung nach Regelplan BI/7**
Absperrung nach Regelplan BI/7 Absperrung
 einer Straße mit zweistreifiger Fahrbahn mit
 Arbeitsstelle in Fahrbahnmitte.

Für Renovierungsarbeiten
Einheit: St

**002.2.01.0120 Absperrung nach Regelplan BI/8**
Absperrung nach Regelplan BI/8 Absperrung
 einer Straße mit zweistreifiger Fahrbahn mit beidseitiger Einengung mit geringer
Verkehrsstärke. Verkehrsregelung durch Verkehrszeichen.

Für Renovierungsarbeiten
Einheit: St

**002.2.01.0130 Absperrung nach Regelplan BI/9**
Absperrung nach Regelplan BI/9 Absperrung
 einer Straße mit vierstreifiger Fahrbahn mit
 Sperrung eines rechten Fahrstreifens bzw. dreistreifige Fahrbahn mit Sperrung im Bereich der zweistreifigen Richtung. Führung über Seitenstreifen.

Für Renovierungsarbeiten
Einheit: St

**002.2.01.0140 Absperrung nach Regelplan BI/10**
Absperrung nach Regelplan BI/10 Absperrung
 einer Straße mit vierstreifiger Fahrbahn mit Sperrung eines linken Fahrstreifens bzw. dreistreifige Fahrbahn mit Sperrung im Bereich der zwei
streifigen Richtung. Führung über Seitenstreifen.

Für Renovierungsarbeiten
Einheit: St

**002.2.01.0150 Absperrung nach Regelplan BI/11**
Absperrung nach Regelplan BI/11 Absperrung
 einer Straße mit vierstreifiger Fahrbahn mit
 Sperrung eines rechten Fahrstreifens bzw. dreistreifige Fahrbahn mit Sperrung im
Bereich der zweistreifigen Richtung.

Für Renovierungsarbeiten
Einheit: St

**002.2.01.0160 Absperrung nach Regelplan BI/12**
Absperrung nach Regelplan BI/12 Absperrung
 einer Straße mit vierstreifiger Fahrbahn mit
Sperrung eines linken Fahrstreifens bzw.
 dreistreifige Fahrbahn mit Sperrung im
 Bereich der zweistreifigen Richtung.

Für Renovierungsarbeiten
Einheit: St

**002.2.01.0170 Absperrung nach Regelplan BI/13**
Absperrung nach Regelplan BI/13 Absperrung
einer Straße mit vierstreifiger Fahrbahn mit
 Sperrung der Fahrstreifen einer Richtung.

Für Renovierungsarbeiten
Einheit: St

**002.2.01.0180 Absperrung nach Regelplan BI/14**
Absperrung nach Regelplan BI/14 Absperrung
 einer Straße mit zweistreifiger Fahrbahn mit halbseitiger Sperrung. Einbahnstraßenregelung.

Für Renovierungsarbeiten
Einheit: St

**002.2.01.0190 Absperrung nach Regelplan BI/15**
Absperrung nach Regelplan BI/15 Sperrung
einer Straße.

Für Renovierungsarbeiten
Einheit: St

**002.2.01.0200 Absperrung nach Regelplan BI/16**
Absperrung nach Regelplan BI/16 Absperrung
 einer Straße mit zweistreifiger Fahrbahn mit Kreisverkehr. Verkehrsregelung durch Lichtzeichenanlage mit Fußgängerquerung.

Für Renovierungsarbeiten
Einheit: St

**002.2.01.0210 Absperrung nach Regelplan BI/17**
Absperrung nach Regelplan BI/17 Absperrung
 einer Straße mit zweistreifiger Fahrbahn mit Kreisverkehr. Verkehrsregelung durch Lichtzeichenanlage mit Fußgängerquerung.

Für Renovierungsarbeiten
Einheit: St

**002.2.01.0220 Absperrung nach Regelplan BI/18**
Absperrung nach Regelplan BI/18 Absperrung
 einer Straße mit zweistreifiger Fahrbahn mit halbseitiger Sperrung und Einmündung. Verkehrsregelung durch Lichtzeichenanlage.

Für Renovierungsarbeiten
Einheit: St

**002.2.01.0230 Absperrung nach Regelplan BI/19**
Absperrung nach Regelplan BI/19 Absperrung
 einer Straße mit zweistreifiger Fahrbahn mit halbseitiger Sperrung und Einmündung. Verkehrsregelung durch Lichtzeichenanlage mit Fußgängerquerung.

Für Renovierungsarbeiten
Einheit: St

**002.2.01.0240 Absperrung nach Regelplan BIV/1**
Absperrung nach Regelplan BIV/1 Absperrung
 einer Arbeitsstelle von kürzerer Dauer mit
Einengung.
Einheit: St

**002.2.01.0250 Absperrung nach Regelplan BIV/2**
Absperrung nach Regelplan BIV/2 Absperrung
 einer Arbeitsstelle von kürzerer Dauer auf Straßen mit Vzul ≤ 50 km/h.
Einheit: St

**002.2.01.0260 Absperrung nach Regelplan BIV/3**
Absperrung nach Regelplan BIV/3 Absperrung
 einer Arbeitsstelle von kürzerer Dauer mit Sperrung des Schienenbereiches.
Einheit: St

**002.2.01.0270 Absperrung nach Regelplan BIV/4**
Absperrung nach Regelplan BIV/4 Absperrung
 einer Straße mit zweistreifiger Fahrbahn mit Kreisverkehr. Arbeitsstelle von kürzerer Dauer. Nur bei Tageslicht.

Für Renovierungsarbeiten
Einheit: St

**002.2.01.0280 Absperrung nach Regelplan BII/1**
Absperrung nach Regelplan BII/1. Paralleler Geh- und Radweg mit Sperrung des Rad- oder Gehweges. Geringe Einengung der Fahrbahn.

Für Renovierungarbeiten
Einheit: St

**002.2.01.0290 Absperrung nach Regelplan BII/2**
Absperrung nach Regelplan BII/2. Paralleler Geh- und Radweg mit Sperrung des Rad- oder Gehweges. Geringe Einengung der Fahrbahn
Einheit: St

**002.2.01.0300 Absperrung nach Regelplan BII/3**
Absperrung nach Regelplan BII/3. Nicht benutzungspflichtiger
getrennter Geh- und Radweg mit Sperrung des Rad- oder Gehweges. Geringe Einengung der Fahrbahn.

Für Renovierungsarbeiten
Einheit: St

**002.2.01.0310 Absperrung nach Regelplan BII/4**
Absperrung nach Regelplan BII/4. Gehwegsperrung
Notweg auf der Fahrbahn. Straße mit geringer Verkehrsstärke oder in geschwindigkeitsreduziertem Bereich und mit geringer Einengung.

Für Renovierungsarbeiten
Einheit: St

**002.2.01.0320 Absperrung nach Regelplan BII/5**
Absperrung nach Regelplan BII/5. Zweistreifige Fahrbahn mit halbseitiger Sperrung und teilweiser Sperrung eines Gehweges
Verkehrsregelung durch Lichtzeichenanlage.

Für Renovierungsarbeiten
Einheit: St

**002.2.01.0330 Absperrung nach Regelplan BII/6**
Absperrung nach Regelplan BII/6. Zweistreifige Fahrbahn mit
halbseitiger Sperrung. Verkehrsregelung durch
Lichtzeichenanlage mit Fußgängerführung.

Für Renovierungsarbeiten
Einheit: St

**002.2.01.0340 Absperrung nach Regelplan BII/7**
Absperrung nach Regelplan BII/7. Sperrung des nicht benutzungspflichtigen getrennten Geh- und
Radweges. Notweg über Fahrbahn Verkehrsführung über Behelfsfahrstreifen. Zweistreifige Fahrbahn
mit Verschwenkung beider Fahrstreifen.

Für Renovierungsarbeiten
Einheit: St

**002.2.01.0350 Absperrung nach Regelplan BII/8**
Absperrung nach Regelplan BII/8. Sperrung des getrennten Geh- und Radweges. Notweg über Fahrbahn.
Halbseitige Sperrung der Fahrbahn.
Verkehrsregelung durch Verkehrszeichen.

Für Renovierungsarbeiten
Einheit: St

**002.2.01.0360 Absperrung nach Regelplan BII/9**
Absperrung nach Regelplan BII/9. Sperrung des Gehweges
Notweg über Fahrbahn geführt. Straße mit geringer Verkehrsstärke oder in geschwindigkeitsreduziertem Bereich und mit
deutlicher Einengung.

Für Renovierungsarbeiten
Einheit: St

**002.2.01.0370 Absperrung nach Regelplan BII/10**
Absperrung nach Regelplan BII/10. Fußgängerschutztunnel
und Baustelleneinrichtung.

Für Renovierungsarbeiten
Einheit: St

**002.2.01.0380 Nachtzuschlag für Absperrung nach Regelplan**
Nachtzuschlag für das Einrichten der Verkehrssicherung nach
Regelplan B '..........'

Für Renovierungsarbeiten
Einheit: St

##### Abschnitt 002.2.02 Beschilderung

*Hinweis: Vorbemerkungen*
Verkehrszeichen und -einrichtungen innerhalb der Arbeitsstelle oder der Umleitungsstrecke, die nicht in den Regelplänen enthalten sind.

**002.2.02.0010 Gebots-, Verbots- u. Hinweisschilder**
Schilder in rückstrahlender Ausführung, anliefern, aufstellen, vorhalten und nach Beendigung der Arbeiten wieder beseitigen und abfahren.

Vergütet werden nur die Schilder, die zusätzlich zur Regelbeschilderung laut RSA 21 oder auf Anordnung der Bauüberwachung aufgestellt werden.
Einheit: St

**002.2.02.0020 Leitbaken**
Leitbaken, doppelseitig, zur Sicherung und Führung des Verkehrs anliefern und nach Angabe der Bauüberwachung aufstellen, vorhalten und nach Beendigung der Sanierungsarbeiten wieder abbauen und abfahren.

Die Leitbaken sind mit Warnleuchten gemäß RSA 21 zu versehen. Bei Längsabsperrungen kann auf Warnleuchten auf den Leitbaken verzichtet werden, wenn diese mit Folien der Bauart Typ II ( RA2 B/C) oder visuell gleichwertige Foliensystem versehen sind.

Vergütet werden nur die Baken, die zusätzlich zur Regelbeschilderung auf Anordnung der Bauüberwachung aufgestellt werden.
Einheit: St

**002.2.02.0030 Gebots-, Verbots- u. Hinweisschilder umsetzen**
Zusätzlich zur Regelbeschilderung aufgestellte Gebots-, Verbots- u. Hinweisschilder während der Bauzeit umsetzen.
Einheit: St

**002.2.02.0040 Leitbaken umsetzen**
Zusätzlich zur Regelbeschilderung aufgestellte Leitbaken einschließlich eventueller Warnleuchten während der Bauzeit umsetzen.
Einheit: St

**002.2.02.0050 Verkehrszeichen abdecken**
Abdeckung von Verkehrszeichen mit Abdeckplane, grau, RAL 7003, inkl. Befestigungsmaterial unter Aufrechterhaltung des Verkehrs aufbauen, soweit erforderlich umsetzen und abbauen.
Ausführung gemäß Anordnung der zuständigen Verkehrsbehörde.
Einheit: St

**002.2.02.0060 Absturzsicherung T2 gemäß RSA 21**
Vollreflektierende Absturzsicherung T2
 gemäß RSA 21
Absturzsicherung, vollreflektierend mit Füßen für
 Baustellen, unter Aufrechterhaltung des Verkehrs
 aufbauen, soweit erforderlich umsetzen und abbauen.

Aufstellung jeweils 4 St. um jedes zu sanierende
Schachtbauwerk, so dass ein geschlossener
 Arbeitsbereich vorliegt.

Abrechnung:
 1 Schachtbauwerk = 4 St. Absturzsicherung
Einheit: St

**002.2.02.0070 Hinweistafeln von 1,00 bis 2,00 m²**
Hinweisschild bis 2 m² entsprechend der Vorgabe der Straßenverkehrsbehörde beschriften, liefern, standsicher aufstellen und während der Bauzeit unterhalten. Nach Beendigung der Sanierungsarbeiten wieder abbauen, entsorgen und den alten Oberflächenzustand wiederherstellen.
Einheit: St

**002.2.02.0080 Hinweistafeln von 2,00 bis 4,00 m²**
Hinweisschild bis 4 m² entsprechend der Vorgabe der Straßenverkehrsbehörde beschriften, liefern, standsicher aufstellen und während der Bauzeit unterhalten. Nach Beendigung der Sanierungsaarbeiten wieder abbauen, entsorgen und den alten Oberflächenzustand wiederherstellen.
Einheit: St

##### Abschnitt 002.2.03 Reflektierende Markierungsfolien

*Hinweis: Vorbemerkungen*
Markierungsfolie reflektierend, Farbe gelb, frei Baustelle liefern und nach Werksvorschrift zur Fahrbahnmarkierung verkleben. Die vorhandene Straßendecke ist zu säubern und mit einer Grundierung vorzubehandeln.

Die Markierungsfolien sind während der Bauzeit zu unterhalten und gegebenenfalls auszubessern. Nach Beendigung der Sanierungsaarbeiten ist die Folie wieder zu entfernen und die Straßendecke von evtl. vorhandenen Resten zu säubern.

Vergütet werden nur die Markierungsfolien, die zusätzlich zur Regelbeschilderung auf Anordnung der Bauüberwachung aufgestellt werden.

**002.2.03.0010 Markierungsfolie 12 cm breit**
Markierungsfolie 12 cm breit liefern und verkleben.
Einheit: m

**002.2.03.0020 Markierungsfolie 24 cm breit**
Markierungsfolie 24 cm breit, liefern und verkleben.
Einheit: m

**002.2.03.0030 Pfeilzeichen Geradeaus**
Pfeilzeichen Geradeaus, 5,00 Meter lang liefern und verkleben.
Einheit: St

**002.2.03.0040 Pfeilzeichen Rechts- o. Linksweisend**
Pfeilzeichen Rechts- oder Linksweisend, 5,00 Meter lang liefern und verlegen.
Einheit: St

**002.2.03.0050 Zusatzpfeile Rechts- o. Linksweisend**
Zusatzpfeile Rechts- oder Linksweisend liefern und verlegen.
Einheit: St

#### Hauptabschnitt 002.3 Lichtsignalanlagen (LSA)

##### Abschnitt 002.3.01 Lichtsignalanlagen (LSA)

*Hinweis: Vorbemerkungen*
Die Lichtsignalanlage ist standsicher aufzustellen, vorzuhalten, zu unterhalten und nach Beendigung der Sanierungsmaßnahme abzubauen und abzutransportieren

Einschließlich aller erforderlichen Standfüße, Pfosten und Fundamente. Beschädigte oder entfernte Elemente der Lichtsignalanlage sind zu ersetzen. Die benutzten Flächen sind ordnungsgemäß wieder herzustellen. Die LSA werden durch geprüfte Signalzeitenpläne geschaltet. Das Umsetzen der einzelnen Elemente der Ampelanlagen um bis zu 10 Meter infolge des Baufortschritts, um Arbeiten im Bereich der Ampeln auszuführen, ist einzurechnen. Die erforderlichen Anpassungen bei der Verkabelung und den Signalzeitenplänen ist einzurechnen.

**002.3.01.0010 Lichtsignalanlage Typ A**
Antransport, Auf- und Abbau und Abtransport einer transportablen, verkabelten Lichtsignalanlage Typ A.

Gemäß den technischen Lieferbedingungen für transportable Lichtsignalanlagen. Einschließlich der signaltechnischen Unterlagen. Herstellen des Baustromanschlusses (230 Volt) einschließlich Kosten des örtlichen Energieversorgers.
Einheit: St

**002.3.01.0020 Lichtsignalanlage Typ A vor- und unterhalten**
Lichtsignalanlage Typ A  vor- und unterhalten.
Einheit: d

**002.3.01.0030 Lichtsignalanlage Typ B**
Antransport, Auf- und Abbau und Abtransport einer transportablen, verkabelten Lichtsignalanlage Typ B.

Gemäß den technischen Lieferbedingungen für transportable Lichtsignalanlagen. Einschließlich der signaltechnischen Unterlagen. Herstellen des Baustromanschlusses (230 Volt) einschließlich Kosten des örtlichen Energieversorgers.
Einheit: St

**002.3.01.0040 LichttsignalanlageTyp B vor- und unterhalten**
Lichtsignalanlage Typ B vor- und unterhalten.
Einheit: d

**002.3.01.0050 Llichtsignalanlage Typ C**
Antransport, Auf- und Abbau und Abtransport einer transportablen, verkabelten Lichtsignalanlage Typ C.

Gemäß den technischen Lieferbedingungen für transportable Lichtsignalanlagen. Einschließlich der signaltechnischen Unterlagen. Herstellen des Baustromanschlusses (230 Volt) einschließlich Kosten des örtlichen Energieversorgers.
Einheit: St

**002.3.01.0060 Lichtsignalanlage Typ C vor- und unterhalten**
Fußgängerschutzlichtsignalanlage Typ C vor- und unterhalten.
Einheit: d

#### Hauptabschnitt 002.4 Schutz vorh. Anlagen und Bauteile

##### Abschnitt 002.4.01 Baggermatten

**002.4.01.0010 Baggermatten o.ä. zur Sicherung**
Baggermatten o.ä. in der erforderlichen Breite zur Sicherung einer vorhandenen Fahrbahndecke als Schutz bei Überfahrung mit Baufahrzeugen oder Anliegerverkehr.

Einschließlich Beseitigung nach Fertigstellung der Sanierungsmaßnahme und Herrichtung der Oberfläche in den ursprünglichen Zustand.
Einheit: m2

##### Abschnitt 002.4.02 Kalteinbaufähiges Mischgut

**002.4.02.0010 Kalteinbaufähiges Mischgut liefern**
Lager- und kalteinbaufähiges bit. Mischgut verschiedener Körnung liefern und nach Angabe zur Anrampung der Bordanlagen und Schutz des Bürgersteigs unter Verwendung eines Trennvlieses einbauen und verdichten.

Nach Beendigung der Sanierungsmaßnahme ist das Material rückstandslos aufzunehmen und zur freien Verwendung des AN abzufahren und zu entsorgen.
Einheit: m2

### Los 003 Sanierungsbegleitende Arbeiten

#### Hauptabschnitt 003.1 Reinigung

*Hinweis: Vorbemerkungen zur HD-Reinigung*
Es gilt die aktuellste Anleitung für die Kanalreinigung und TV-Inspektion von Kanalisationsnetzen des OOWV.

##### Abschnitt 003.1.01 Reinigung öffentlicher Kanäle

**003.1.01.0010 Umsetzen der Anlagentechnik**
Umsetzen, Einsetzen und Entfernen der Anlage in die Haltungen.
Abrechnung einmalig je zu reinigender Haltung.
Einheit: St

**003.1.01.0020 HD-Reinigung DN 250**
Durchführen einer HD-Kanalreinigung mit einem kombinierten Hochdruckspül- und Saugfahrzeug in einem für die anschließende Kanal-TV-Untersuchung oder Kanalsanierung notwendigen Maße einschließlich Rückleiten des aufbereiteten Abwassers.

Der Spüldruck ist dem baulichen Zustand der Kanalhaltung anzupassen (maximal 80 bis 100 bar an der Düse).  Bei einem Verschmutzungsgrad von über 10% (bezogen auf den Innendurchmesser des Rohres) ist der Auftraggeber im Vorfeld der Reinigung zu informieren.

Rotationsdüsen sind nicht zulässig.

Die Kanalreinigung ist im unmittelbaren Vorlauf  der
Kanal-TV-Untersuchung oder der Sanierung durchzuführen.

Nennweite DN 250
Material:  Beton/ Steinzeug

Schachttiefe: bis 4,00 m

Reinigung der gesamten Streckenlänge mehrfach (z.B. Grundreinigung, nach Hindernisbeseitigung, nach Vorfräsarbeiten, vor Reparatur, vor Linereinbau).

Das anfallende Material ist der fachgerechten Entsorgung
zuzuführen.

Die Kosten der damit verbundenen und ggf. mehrfachen An- und Abfahrten, Einrichtungen sowie das mehrfache Reinigen im Zuge des Sanierungsfortschrittes sind in die Einheitspreise der entsprechenden Positionen einzurechnen.
Einheit: m

**003.1.01.0030 HD-Reinigung DN 200**
Durchführen einer HD-Kanalreinigung mit
 einem kombinierten Hochdruckspül- und Saugfahrzeug in
 einem für die anschließende Kanal-TV-Untersuchung oder
 Kanalsanierung notwendigen Maße einschließlich
Rückleiten des aufbereiteten Abwassers.

Der Spüldruck ist dem baulichen Zustand der Kanalhaltung anzupassen (maximal 80 bis 100 bar an der Düse).  Bei einem Verschmutzungsgrad von über 10% (bezogen auf den Innendurchmesser des Rohres) ist der Auftraggeber im Vorfeld der Reinigung zu informieren.

Rotationsdüsen sind nicht zulässig.

Die Kanalreinigung ist im unmittelbaren Vorlauf  der
Kanal-TV-Untersuchung oder der Sanierung durchzuführen.

Nennweite DN 200
Material:  Beton/ Steinzeug

Schachttiefe: bis 4,00 m

Reinigung der gesamten Streckenlänge mehrfach (z.B. Grundreinigung, nach Hindernisbeseitigung, nach Vorfräsarbeiten, vor Reparatur, vor Linereinbau).

Das anfallende Material ist der fachgerechten Entsorgung
zuzuführen.

Die Kosten der damit verbundenen und ggf. mehrfachen An- und Abfahrten, Einrichtungen sowie das mehrfache Reinigen im Zuge des Sanierungsfortschrittes sind in die Einheitspreise der entsprechenden Positionen einzurechnen.
Einheit: m

**003.1.01.0040 HD-Reinigung DN 300**
Durchführen einer HD-Kanalreinigung mit einem kombinierten Hochdruckspül- und Saugfahrzeug in einem für die anschließende Kanal-TV-Untersuchung oder Kanalsanierung notwendigen Maße einschließlich Rückleiten des aufbereiteten Abwassers.

Der Spüldruck ist dem baulichen Zustand der Kanalhaltung anzupassen (maximal 80 bis 100 bar an der Düse).  Bei einem Verschmutzungsgrad von über 10% (bezogen auf den Innendurchmesser des Rohres) ist der Auftraggeber im Vorfeld der Reinigung zu informieren.

Rotationsdüsen sind nicht zulässig.

Die Kanalreinigung ist im unmittelbaren Vorlauf  der
Kanal-TV-Untersuchung oder der Sanierung durchzuführen.

Nennweite DN 300
Material:  Beton/ Steinzeug

Schachttiefe: bis 4,00 m

Reinigung der gesamten Streckenlänge mehrfach (z.B. Grundreinigung, nach Hindernisbeseitigung, nach Vorfräsarbeiten, vor Reparatur, vor Linereinbau).

Das anfallende Material ist der fachgerechten Entsorgung
zuzuführen.

Die Kosten der damit verbundenen und ggf. mehrfachen An- und Abfahrten, Einrichtungen sowie das mehrfache Reinigen im Zuge des Sanierungsfortschrittes sind in die Einheitspreise der entsprechenden Positionen einzurechnen.
Einheit: m

**003.1.01.0050 HD-Reinigung DN 350**
Durchführen einer HD-Kanalreinigung mit einem kombinierten Hochdruckspül- und Saugfahrzeug in einem für die anschließende Kanal-TV-Untersuchung oder Kanalsanierung notwendigen Maße einschließlich Rückleiten des aufbereiteten Abwassers.

Der Spüldruck ist dem baulichen Zustand der Kanalhaltung anzupassen (maximal 80bis 100 bar an der Düse).  Bei einem Verschmutzungsgrad von über 10% (bezogen auf den Innendurchmesser des Rohres) ist der Auftraggeber im Vorfeld der Reinigung zu informieren.

Rotationsdüsen sind nicht zulässig.

Die Kanalreinigung ist im unmittelbaren Vorlauf  der
Kanal-TV-Untersuchung oder der Sanierung durchzuführen.

Nennweite DN 350
Material:  Beton/ Steinzeug

Schachttiefe: bis 4,00 m

Reinigung der gesamten Streckenlänge mehrfach (z.B. Grundreinigung, nach Hindernisbeseitigung, nach Vorfräsarbeiten, vor Reparatur, vor Linereinbau).

Das anfallende Material ist der fachgerechten Entsorgung
zuzuführen.

Die Kosten der damit verbundenen und ggf. mehrfachen An- und Abfahrten, Einrichtungen sowie das mehrfache Reinigen im Zuge des Sanierungsfortschrittes sind in die Einheitspreise der entsprechenden Positionen einzurechnen.
Einheit: m

**003.1.01.0060 HD-Reinigung DN 400**
Durchführen einer HD-Kanalreinigung mit einem kombinierten Hochdruckspül- und Saugfahrzeug in  einem für die anschließende Kanal-TV-Untersuchung oder Kanalsanierung notwendigen Maße einschließlich Rückleiten des aufbereiteten Abwassers.

Der Spüldruck ist dem baulichen Zustand der Kanalhaltung anzupassen (maximal 80 bis 100 bar an der Düse).  Bei einem Verschmutzungsgrad von über 10% (bezogen auf den Innendurchmesser des Rohres) ist der Auftraggeber im Vorfeld der Reinigung zu informieren.

Rotationsdüsen sind nicht zulässig.

Die Kanalreinigung ist im unmittelbaren Vorlauf  der
Kanal-TV-Untersuchung oder der Sanierung durchzuführen.

Nennweite DN 400
Material:  Beton/ Steinzeug

Schachttiefe: bis 4,00 m

Reinigung der gesamten Streckenlänge mehrfach (z.B. Grundreinigung, nach Hindernisbeseitigung, nach Vorfräsarbeiten, vor Reparatur, vor Linereinbau).

Das anfallende Material ist der fachgerechten Entsorgung
zuzuführen.

Die Kosten der damit verbundenen und ggf. mehrfachen An- und Abfahrten, Einrichtungen sowie das mehrfache Reinigen im Zuge des Sanierungsfortschrittes sind in die Einheitspreise der entsprechenden Positionen einzurechnen.
Einheit: m

**003.1.01.0070 HD-Reinigung DN 450**
Durchführen einer HD-Kanalreinigung mit einem kombinierten Hochdruckspül- und Saugfahrzeug in einem für die anschließende Kanal-TV-Untersuchung oder Kanalsanierung notwendigen Maße einschließlich Rückleiten des aufbereiteten Abwassers.

Der Spüldruck ist dem baulichen Zustand der Kanalhaltung anzupassen (maximal 80bis 100 bar an der Düse).  Bei einem Verschmutzungsgrad von über 10% (bezogen auf den Innendurchmesser des Rohres) ist der Auftraggeber im Vorfeld der Reinigung zu informieren.

Rotationsdüsen sind nicht zulässig.

Die Kanalreinigung ist im unmittelbaren Vorlauf  der
Kanal-TV-Untersuchung oder der Sanierung durchzuführen.

Nennweite DN 450
Material:  Beton/ Steinzeug
Schachttiefe: bis 4,00 m

Reinigung der gesamten Streckenlänge mehrfach (z.B. Grundreinigung, nach Hindernisbeseitigung, nach Vorfräsarbeiten, vor Reparatur, vor Linereinbau).

Das anfallende Material ist der fachgerechten Entsorgung
zuzuführen.

Die Kosten der damit verbundenen und ggf. mehrfachen An- und Abfahrten, Einrichtungen sowie das mehrfache Reinigen im Zuge des Sanierungsfortschrittes sind in die Einheitspreise der entsprechenden Positionen einzurechnen.
Einheit: m

**003.1.01.0080 HD-Reinigung DN 500**
Durchführen einer HD-Kanalreinigung mit einem kombinierten Hochdruckspül- und Saugfahrzeug in einem für die anschließende Kanal-TV-Untersuchung oder Kanalsanierung notwendigen Maße einschließlich Rückleiten des aufbereiteten Abwassers.

Der Spüldruck ist dem baulichen Zustand der Kanalhaltung anzupassen (maximal 80 bis 100 bar an der Düse).  Bei einem Verschmutzungsgrad von über 10% (bezogen auf den Innendurchmesser des Rohres) ist der Auftraggeber im Vorfeld der Reinigung zu informieren.

Rotationsdüsen sind nicht zulässig.

Die Kanalreinigung ist im unmittelbaren Vorlauf  der
Kanal-TV-Untersuchung oder der Sanierung durchzuführen.

Nennweite DN 500
Material:  Beton/ Steinzeug

Schachttiefe: bis 4,00 m

Reinigung der gesamten Streckenlänge mehrfach (z.B. Grundreinigung, nach Hindernisbeseitigung, nach Vorfräsarbeiten, vor Reparatur, vor Linereinbau).

Das anfallende Material ist der fachgerechten Entsorgung
zuzuführen.

Die Kosten der damit verbundenen und ggf. mehrfachen An- und Abfahrten, Einrichtungen sowie das mehrfache Reinigen im Zuge des Sanierungsfortschrittes sind in die Einheitspreise der entsprechenden Positionen einzurechnen.
Einheit: m

**003.1.01.0090 HD-Reinigung DN 550**
Durchführen einer HD-Kanalreinigung mit einem kombinierten Hochdruckspül- und Saugfahrzeug in einem für die anschließende Kanal-TV-Untersuchung oder Kanalsanierung notwendigen Maße einschließlich Rückleiten des aufbereiteten Abwassers.

Der Spüldruck ist dem baulichen Zustand der Kanalhaltung anzupassen (maximal 80 bis 100 bar an der Düse).  Bei einem Verschmutzungsgrad von über 10% (bezogen auf den Innendurchmesser des Rohres) ist der Auftraggeber im Vorfeld der Reinigung zu informieren.

Rotationsdüsen sind nicht zulässig.

Die Kanalreinigung ist im unmittelbaren Vorlauf  der
Kanal-TV-Untersuchung oder der Sanierung durchzuführen.

Nennweite DN 550
Material:  Beton/ Steinzeug

Schachttiefe: bis 4,00 m

Reinigung der gesamten Streckenlänge mehrfach (z.B. Grundreinigung, nach Hindernisbeseitigung, nach Vorfräsarbeiten, vor Reparatur, vor Linereinbau).

Das anfallende Material ist der fachgerechten Entsorgung
zuzuführen.

Die Kosten der damit verbundenen und ggf. mehrfachen An- und Abfahrten, Einrichtungen sowie das mehrfache Reinigen im Zuge des Sanierungsfortschrittes sind in die Einheitspreise der entsprechenden Positionen einzurechnen.
Einheit: m

**003.1.01.0100 HD-Reinigung DN 600**
Durchführen einer HD-Kanalreinigung mit einem kombinierten Hochdruckspül- und Saugfahrzeug in  einem für die anschließende Kanal-TV-Untersuchung oder Kanalsanierung notwendigen Maße einschließlich Rückleiten des aufbereiteten Abwassers.

Der Spüldruck ist dem baulichen Zustand der Kanalhaltung anzupassen (maximal 80 bis 100 bar an der Düse).  Bei einem Verschmutzungsgrad von über 10% (bezogen auf den Innendurchmesser des Rohres) ist der Auftraggeber im Vorfeld der Reinigung zu informieren.

Rotationsdüsen sind nicht zulässig.

Die Kanalreinigung ist im unmittelbaren Vorlauf  der
Kanal-TV-Untersuchung oder der Sanierung durchzuführen.

Nennweite DN 600
Material:  Beton/ Steinzeug

Schachttiefe: bis 4,00 m

Reinigung der gesamten Streckenlänge mehrfach (z.B. Grundreinigung, nach Hindernisbeseitigung, nach Vorfräsarbeiten, vor Reparatur, vor Linereinbau).

Das anfallende Material ist der fachgerechten Entsorgung
zuzuführen.

Die Kosten der damit verbundenen und ggf. mehrfachen An- und Abfahrten, Einrichtungen sowie das mehrfache Reinigen im Zuge des Sanierungsfortschrittes sind in die Einheitspreise der entsprechenden Positionen einzurechnen.
Einheit: m

**003.1.01.0110 HD-Reinigung DN 650**
Durchführen einer HD-Kanalreinigung mit einem kombinierten Hochdruckspül- und Saugfahrzeug in einem für die anschließende Kanal-TV-Untersuchung oder Kanalsanierung notwendigen Maße einschließlich Rückleiten des aufbereiteten Abwassers.

Der Spüldruck ist dem baulichen Zustand der Kanalhaltung anzupassen (maximal 80 bis 100 bar an der Düse).  Bei einem Verschmutzungsgrad von über 10% (bezogen auf den Innendurchmesser des Rohres) ist der Auftraggeber im Vorfeld der Reinigung zu informieren.

Rotationsdüsen sind nicht zulässig.

Die Kanalreinigung ist im unmittelbaren Vorlauf  der
Kanal-TV-Untersuchung oder der Sanierung durchzuführen.

Nennweite DN 650
Material:  Beton/ Steinzeug

Schachttiefe: bis 4,00 m

Reinigung der gesamten Streckenlänge mehrfach (z.B. Grundreinigung, nach Hindernisbeseitigung, nach Vorfräsarbeiten, vor Reparatur, vor Linereinbau).

Das anfallende Material ist der fachgerechten Entsorgung
zuzuführen.

Die Kosten der damit verbundenen und ggf. mehrfachen An- und Abfahrten, Einrichtungen sowie das mehrfache Reinigen im Zuge des Sanierungsfortschrittes sind in die Einheitspreise der entsprechenden Positionen einzurechnen.
Einheit: m

**003.1.01.0120 HD-Reinigung DN 700**
Durchführen einer HD-Kanalreinigung mit einem kombinierten Hochdruckspül- und Saugfahrzeug in einem für die anschließende Kanal-TV-Untersuchung oder Kanalsanierung notwendigen Maße einschließlich Rückleiten des aufbereiteten Abwassers.

Der Spüldruck ist dem baulichen Zustand der Kanalhaltung anzupassen (maximal 80 bis 100 bar an der Düse).  Bei einem Verschmutzungsgrad von über 10% (bezogen auf den Innendurchmesser des Rohres) ist der Auftraggeber im Vorfeld der Reinigung zu informieren.

Rotationsdüsen sind nicht zulässig.

Die Kanalreinigung ist im unmittelbaren Vorlauf  der
Kanal-TV-Untersuchung oder der Sanierung durchzuführen.

Nennweite DN 700
Material:  Beton/ Steinzeug

Schachttiefe: bis 4,00 m

Reinigung der gesamten Streckenlänge mehrfach (z.B. Grundreinigung, nach Hindernisbeseitigung, nach Vorfräsarbeiten, vor Reparatur, vor Linereinbau).

Das anfallende Material ist der fachgerechten Entsorgung
zuzuführen.

Die Kosten der damit verbundenen und ggf. mehrfachen An- und Abfahrten, Einrichtungen sowie das mehrfache Reinigen im Zuge des Sanierungsfortschrittes sind in die Einheitspreise der entsprechenden Positionen einzurechnen.
Einheit: m

**003.1.01.0130 Mechanische Grundreinigung**
Mechanische Grundreinigung in Haltungen bis DN 250 im  Misch-, Schmutz- und Regenwasserkanälen.

Zu beseitigende Hindernisse können sein:

- Einragende Wurzel

- Verfestigte Ablagerungen

- Fette (Kämpfer-, Scheitel- und/oder Sohlbereich)

- Starke Verschmutzungen von über 50% des Haltungsquerschnitts

Die oben genannten Hindernisse sind mit geeigneten für die mechanische Grundreinigung von Haltungen und  Leitungen zugelassenen Werkzeugen wie z.B. einer Kettenschleuder vorzunehmen. Des weiteren ist es notwendig, dass diese Arbeiten mit einem kombinierten Hochdruckspül- und -saugfahrzeug begleitet und durchgeführt werden.

Das anfallende Material ist der fachgerechten Entsorgung zuzuführen. Das für die Durchführung notwendige Hochdruckspülfahrzeug ist in diese Position mit einzurechnen und wird nicht gesondert vergütet.

Der Nachweis über die durchgeführten Arbeiten ist durch eine Kanal-TV-Inspektion (vorher/ nachher) zu protokollieren.

Nur auf Anweisung des  AG.

Vom Bieter einzutragen:

Mech. Reinigungssystem: '....................................................'

Hersteller '....................................................'
Einheit: h

**003.1.01.0140 Zulage: erhöhte Verschmutzung zwischen 10% und 50%**
Für einen erhöhten Verschmutzungsgrad zwischen 10% und 50%.

Vor Durchführung der Arbeiten ist der Auftraggeber zu informieren und die weitere
Vorgehensweise abzustimmen.
Einheit: m

**003.1.01.0150 Zulage: erhöhte Verschmutzung zwischen 50% und 90%**
Für einen erhöhten Verschmutzungsgrad zwischen 50% und 90%.

Vor Durchführung der Arbeiten ist der Auftraggeber zu informieren und die weitere
Vorgehensweise abzustimmen.
Einheit: m

##### Abschnitt 003.1.02 Reinigung Anschlussleitungen

**003.1.02.0010 HD-Reinigung Leitungen DN 100**
Durchführen einer HD-Leitungsreinigung in Anschlussleitungen mit einem kombinierten Hochdruckspülfahrzeug in einem für die anschließende Kanal-TV-Untersuchung oder
Kanalsanierung notwendigen Maße.

Die Kanalreinigung ist im unmittelbaren Vorlauf vor der Kanal-TV-Untersuchung oder der Sanierung durchzuführen.
Verschmutzungsgrad bis zu 10% der Nennweite

Einschließlich Material, Transport und Entsorgung des Spülwassers und der Feststoffe und aller zugehörigen Arbeiten.

Nennweite: DN 100
Schachttiefe: bis 4,00 m

Reinigung der gesamten Streckenlänge mehrfach (z.B. Grundreinigung, nach Hindernisbeseitigung, nach Vorfräsarbeiten, vor Reparatur, vor Linereinbau).

Die Kosten der damit verbundenen und ggf. mehrfachen An- und Abfahrten, Einrichtungen sowie das mehrfache Reinigen im Zuge des Sanierungsfortschrittes sind in die Einheitspreise der entsprechenden Positionen einzurechnen.
Einheit: m

**003.1.02.0020 HD-Reinigung Leitungen DN 125**
Durchführen einer HD-Leitungsreinigung in Anschlussleitungen
mit einem kombinierten Hochdruckspülfahrzeug in
einem für die anschließende Kanal-TV-Untersuchung oder
Kanalsanierung notwendigen Maße.

Die Kanalreinigung ist im unmittelbaren Vorlauf vor der
Kanal-TV-Untersuchung oder der Sanierung durchzuführen.

Verschmutzungsgrad bis zu 10% der Nennweite

Einschließlich Material, Transport und Entsorgung des
Spülwassers und der Feststoffe und aller zugehörigen Arbeiten.

Nennweite: DN 125
Schachttiefe: bis 4,00 m

Reinigung der gesamten Streckenlänge mehrfach (z.B. Grundreinigung, nach Hindernisbeseitigung, nach Vorfräsarbeiten, vor Reparatur, vor Linereinbau).

Die Kosten der damit verbundenen und ggf. mehrfachen An- und Abfahrten, Einrichtungen sowie das mehrfache Reinigen im Zuge des Sanierungsfortschrittes sind in die Einheitspreise der entsprechenden Positionen einzurechnen.
Einheit: m

**003.1.02.0030 HD-Reinigung Leitungen DN 150**
Durchführen einer HD-Leitungsreinigung in Anschlussleitungen
mit einem kombinierten Hochdruckspülfahrzeug in
einem für die anschließende Kanal-TV-Untersuchung oder
Kanalsanierung notwendigen Maße.

Die Kanalreinigung ist im unmittelbaren Vorlauf vor der
Kanal-TV-Untersuchung oder der Sanierung durchzuführen.

Verschmutzungsgrad bis zu 10% der Nennweite

Einschließlich Material, Transport und Entsorgung des
Spülwassers und der Feststoffe und aller zugehörigen Arbeiten.

Nennweite: DN 150
Schachttiefe: bis 4,00 m

Reinigung der gesamten Streckenlänge mehrfach (z.B. Grundreinigung, nach Hindernisbeseitigung, nach Vorfräsarbeiten, vor Reparatur, vor Linereinbau).

Die Kosten der damit verbundenen und ggf. mehrfachen An- und Abfahrten, Einrichtungen sowie das mehrfache Reinigen im Zuge des Sanierungsfortschrittes sind in die Einheitspreise der entsprechenden Positionen einzurechnen.
Einheit: m

**003.1.02.0040 HD-Reinigung Leitungen > DN 175**
Durchführen einer HD-Leitungsreinigung in Anschlussleitungen
mit einem kombinierten Hochdruckspülfahrzeug in
einem für die anschließende Kanal-TV-Untersuchung oder
Kanalsanierung notwendigen Maße.

Die Kanalreinigung ist im unmittelbaren Vorlauf vor der
Kanal-TV-Untersuchung oder der Sanierung durchzuführen.

Verschmutzungsgrad bis zu 10% der Nennweite

Einschließlich Material, Transport und Entsorgung des
Spülwassers und der Feststoffe und aller zugehörigen Arbeiten.

Nennweite: > DN 175
Schachttiefe: bis 4,00 m

Reinigung der gesamten Streckenlänge mehrfach (z.B. Grundreinigung, nach Hindernisbeseitigung, nach Vorfräsarbeiten, vor Reparatur, vor Linereinbau).

Die Kosten der damit verbundenen und ggf. mehrfachen An- und Abfahrten, Einrichtungen sowie das mehrfache Reinigen im Zuge des Sanierungsfortschrittes sind in die Einheitspreise der entsprechenden Positionen einzurechnen.
Einheit: m

**003.1.02.0050 Mechanische Grundreinigung**
Mechanische Grundreinigung in Anschlussleitungen bis einschließlich DN 200.
Zu beseitigende Hindernisse können sein:

- Einragende Wurzel
- Verfestigte Ablagerungen
- Fette (Kämpfer-, Scheitel- und/oder Sohlbereich)
- Starke Verschmutzungen von über 50% des Leitungsquerschnitts

Die oben genannten Hindernisse sind mit geeigneten für die mechanische Grundreinigung von Haltungen und  Leitungen zugelassenen Werkzeugen wie z.B. einer Kettenschleuder vorzunehmen. Des weiteren ist es notwendig, dass diese Arbeiten mit einem kombinierten Hochdruckspül- und -saugfahrzeug begleitet und durchgeführt werden.

Das  anfallende Material ist der fachgerechten Entsorgung zuzuführen. Das für die Durchführung notwendige Hochdruckspülfahrzeug ist in diese Position mit einzurechnen und wird nicht gesondert vergütet.

Der Nachweis über die durchgeführten Arbeiten ist durch eine Kanal-TV-Inspektion (vorher/ nachher) zu protokollieren.

Nur auf Anweisung des  AG.

Vom Bieter einzutragen:
Mech. Reinigungssystem: '....................................................'

Hersteller '....................................................'
Einheit: h

**003.1.02.0060 Zulage: erhöhte Verschmutzung zwischen 10% und 50%**
Zulage Verschmutzungsgrad

Für einen erhöhten Verschmutzungsgrad zwischen
 10%
 und 50%.

Vor Durchführung der Arbeiten ist
der
 Auftraggeber zu informieren und die weitere
Vorgehensweise
 abzustimmen.
Einheit: m

**003.1.02.0070 Zulage: erhöhte Verschmutzung zwischen 50% und 90%**
Zulage Verschmutzungsgrad

Für einen erhöhten Verschmutzungsgrad zwischen
 50%
 und 90%.

Vor Durchführung der Arbeiten ist
der
 Auftraggeber zu informieren und die weitere
Vorgehensweise
 abzustimmen.
Einheit: m

#### Hauptabschnitt 003.2 Kalibrierung und optische Inspektion

*Hinweis: Vorbemerkungen Kanal-TV-Inspektion*
Es gilt die aktuellste Anleitung für die Kanalreinigung und TV-Inspektion von Kanalisationsnetzen des OOWV.

##### Abschnitt 003.2.01 Kalibrierung und optische Inspektion

**003.2.01.0010 Umsetzzeiten Anlagentechnik**
Umsetzen, Einsetzen und Entfernen der Anlage in die Haltungen.
Abrechnung einmalig je zu untersuchende Haltung.
Einheit: St

**003.2.01.0020 Kanal-TV-Untersuchung vor der Sanierung, DN 200**
Optische Inspektion des Altkanals mit einem ferngesteuerten,
dreh-  und schwenkbaren Farbkamerasystem (laterales TV-
Inspektionsystem) mit EDV-gestützter Kodierung zur
Feststellung des IST-Zustandes und vor Durchführung von
Sanierungsarbeiten.

Formatvorgabe Videobezeichnung:
JJJJ-MM-TT_Haltungsnummer.mpg

Formatvorgabe Fotodokumentation:
JJJJ-MM-TT_Haltungsnummer_lfd Bildnr.jpg

Formatvorgabe Haltungsberichte:
JJJJ-MM-TT_Haltungsnummer.pdf

Bei Gegenbefahrungen ist hinter der Haltungsnummer
ein _G zu setzen.

Grundlage für die TV-Inspektionsind folgende
Normen und Vorschriften:

- DWA-M 149-2:2014
- DWA-M 149-5:2010
- DWA-M 149-8:2014
- DIN EN 13508-2:2014

Die Inspektionsdaten sind im DWA-M 150 Type B, XML-
Format, Stand April 2010 zu erstellen.

Rohrdurchmesser: DN 200

Die Geschwindigkeit der Kamera muss dem Objektzustand
angepasst werden. Während der optischen Inspektion ist
eine ruhige Kameraposition in der Rohrachse zu gewährleisten.
Jede Einblendung muss für min. 5 Sekunden sichtbar
und lesbar sein.

Kamerasystemanforderungen:
- Farb-Dreh-Schwenkkopf-Kamera
- lageaufrechtes Bild
- Blickrichtung:  horizontal  270 Grad
 - Blickrichtung:  radial  360 Grad

Abzweige, Lageabweichungen, Bögen, Leitungsknicke oder
gekrümmte Leitungsverläufe sind im Zuge der Inspektion
zu orten. Die Mindest-Anforderung ist ein
entsprechender Sender in der Kamera. Dessen Signale
sind mit geeignetem Ortungsgerät zu lokalisieren. Die
georteten Punkte sind einzumessen und in die
Ausführungspläne mit einer X/Y-Genauigkeit von = ± 50 cm,
Z = ± 25 cm zu übertragen.

Die Längenmesseinrichtung muss die Länge der
abgefahrenen Strecke auf +/- 10 cm genau messen
können. Es sind unbedingt die Schacht- und
Haltungsbezeichnungen aus den vom AG übergebenen
Bestandsplänen zu verwenden. Des Weiteren sind die
Vorgaben des Auftraggebers hinischtlich der Benennung
der Video- und Bildbeschriftung zwingend einzuhalten.
Der Auftragnehmer haftet für die Richtigkeit der
übergebenen unterlagen. Fehlerhafte oder mangelhafte
Daten werden nicht anerkannt und akzeptiert und sind
durch den Auftragnehmer nachzubessern. Neue
Schachtbezeichnungen (z.B. für verdeckte Schächte)
dürfen nur nach Rücksprache mit dem AG vergeben werden.

Die Übergabe der Inspektionsdokumentation (digitaler Film,
digitale Fotos, digitale Haltungsberichte mit Fotos) erfolgt
über eine vom AG bereitgestellte Austauschplattform.

Sämtliche Nebenkosten und Betriebsstoffe sind in den
Einheitspreis einzurechnen.

Vom Bieter einzutragen:

Kamera-Hersteller '....................................................'

Kamera-System '....................................................'

Erfassungssoftware '....................................................'

Die Protokollierung bzw.Dokumentation ist dem AG spätestens
14 Tage nach Durchführung auszuhändigen.
Einheit: m

**003.2.01.0030 Kanal-TV-Untersuchung vor der Sanierung, DN 250**
Optische Inspektion des Altkanals mit einem ferngesteuerten,
dreh-  und schwenkbaren Farbkamerasystem (laterales TV-
Inspektionsystem) mit EDV-gestützter Kodierung zur
Feststellung des IST-Zustandes und vor Durchführung von
Sanierungsarbeiten.

Formatvorgabe Videobezeichnung:
JJJJ-MM-TT_Haltungsnummer.mpg

Formatvorgabe Fotodokumentation:
JJJJ-MM-TT_Haltungsnummer_lfd Bildnr.jpg

Formatvorgabe Haltungsberichte:
JJJJ-MM-TT_Haltungsnummer.pdf

Bei Gegenbefahrungen ist hinter der Haltungsnummer
ein _G zu setzen.

Grundlage für die TV-Inspektionsind folgende
Normen und Vorschriften:

- DWA-M 149-2:2014
- DWA-M 149-5:2010
- DWA-M 149-8:2014
- DIN EN 13508-2:2014

Die Inspektionsdaten sind im DWA-M 150 Type B, XML-
Format, Stand April 2010 zu erstellen.

Rohrdurchmesser: DN 250

Die Geschwindigkeit der Kamera muss dem Objektzustand
angepasst werden. Während der optischen Inspektion ist
eine ruhige Kameraposition in der Rohrachse zu gewährleisten.
Jede Einblendung muss für min. 5 Sekunden sichtbar
und lesbar sein.

Kamerasystemanforderungen:
- Farb-Dreh-Schwenkkopf-Kamera
- lageaufrechtes Bild
- Blickrichtung:  horizontal  270 Grad
 - Blickrichtung:  radial  360 Grad

Abzweige, Lageabweichungen, Bögen, Leitungsknicke oder
gekrümmte Leitungsverläufe sind im Zuge der Inspektion
zu orten. Die Mindest-Anforderung ist ein
entsprechender Sender in der Kamera. Dessen Signale
sind mit geeignetem Ortungsgerät zu lokalisieren. Die
georteten Punkte sind einzumessen und in die
Ausführungspläne mit einer X/Y-Genauigkeit von = ± 50 cm,
Z = ± 25 cm zu übertragen.

Die Längenmesseinrichtung muss die Länge der
abgefahrenen Strecke auf +/- 10 cm genau messen
können. Es sind unbedingt die Schacht- und
Haltungsbezeichnungen aus den vom AG übergebenen
Bestandsplänen zu verwenden. Des Weiteren sind die
Vorgaben des Auftraggebers hinischtlich der Benennung
der Video- und Bildbeschriftung zwingend einzuhalten.
Der Auftragnehmer haftet für die Richtigkeit der
übergebenen unterlagen. Fehlerhafte oder mangelhafte
Daten werden nicht anerkannt und akzeptiert und sind
durch den Auftragnehmer nachzubessern. Neue
Schachtbezeichnungen (z.B. für verdeckte Schächte)
dürfen nur nach Rücksprache mit dem AG vergeben werden.

Die Übergabe der Inspektionsdokumentation (digitaler Film,
digitale Fotos, digitale Haltungsberichte mit Fotos) erfolgt
über eine vom AG bereitgestellte Austauschplattform.

Sämtliche Nebenkosten und Betriebsstoffe sind in den
Einheitspreis einzurechnen.

Vom Bieter einzutragen:
Kamera-Hersteller '....................................................'

Kamera-System '....................................................'

Erfassungssoftware '....................................................'

Die Protokollierung bzw.Dokumentation ist dem AG spätestens
14 Tage nach Durchführung auszuhändigen.
Einheit: m

**003.2.01.0040 Kanal-TV-Untersuchung vor der Sanierung, DN 300**
Optische Inspektion des Altkanals mit einem ferngesteuerten,
dreh-  und schwenkbaren Farbkamerasystem (laterales TV-
Inspektionsystem) mit EDV-gestützter Kodierung zur
Feststellung des IST-Zustandes und vor Durchführung von
Sanierungsarbeiten.

Formatvorgabe Videobezeichnung:
JJJJ-MM-TT_Haltungsnummer.mpg

Formatvorgabe Fotodokumentation:
JJJJ-MM-TT_Haltungsnummer_lfd Bildnr.jpg

Formatvorgabe Haltungsberichte:
JJJJ-MM-TT_Haltungsnummer.pdf

Bei Gegenbefahrungen ist hinter der Haltungsnummer
ein _G zu setzen.

Grundlage für die TV-Inspektionsind folgende
Normen und Vorschriften:

- DWA-M 149-2:2014
- DWA-M 149-5:2010
- DWA-M 149-8:2014
- DIN EN 13508-2:2014

Die Inspektionsdaten sind im DWA-M 150 Type B, XML-
Format, Stand April 2010 zu erstellen.

Rohrdurchmesser: DN 300

Die Geschwindigkeit der Kamera muss dem Objektzustand
angepasst werden. Während der optischen Inspektion ist
eine ruhige Kameraposition in der Rohrachse zu gewährleisten.
Jede Einblendung muss für min. 5 Sekunden sichtbar
und lesbar sein.

Kamerasystemanforderungen:
- Farb-Dreh-Schwenkkopf-Kamera
- lageaufrechtes Bild
- Blickrichtung:  horizontal  270 Grad
 - Blickrichtung:  radial  360 Grad

Abzweige, Lageabweichungen, Bögen, Leitungsknicke oder
gekrümmte Leitungsverläufe sind im Zuge der Inspektion
zu orten. Die Mindest-Anforderung ist ein
entsprechender Sender in der Kamera. Dessen Signale
sind mit geeignetem Ortungsgerät zu lokalisieren. Die
georteten Punkte sind einzumessen und in die
Ausführungspläne mit einer X/Y-Genauigkeit von = ± 50 cm,
Z = ± 25 cm zu übertragen.

Die Längenmesseinrichtung muss die Länge der
abgefahrenen Strecke auf +/- 10 cm genau messen
können. Es sind unbedingt die Schacht- und
Haltungsbezeichnungen aus den vom AG übergebenen
Bestandsplänen zu verwenden. Des Weiteren sind die
Vorgaben des Auftraggebers hinischtlich der Benennung
der Video- und Bildbeschriftung zwingend einzuhalten.
Der Auftragnehmer haftet für die Richtigkeit der
übergebenen unterlagen. Fehlerhafte oder mangelhafte
Daten werden nicht anerkannt und akzeptiert und sind
durch den Auftragnehmer nachzubessern. Neue
Schachtbezeichnungen (z.B. für verdeckte Schächte)
dürfen nur nach Rücksprache mit dem AG vergeben werden.

Die Übergabe der Inspektionsdokumentation (digitaler Film,
digitale Fotos, digitale Haltungsberichte mit Fotos) erfolgt
über eine vom AG bereitgestellte Austauschplattform.

Sämtliche Nebenkosten und Betriebsstoffe sind in den
Einheitspreis einzurechnen.

Vom Bieter einzutragen:
Kamera-Hersteller '....................................................'

Kamera-System '....................................................'

Erfassungssoftware '....................................................'

Die Protokollierung bzw.Dokumentation ist dem AG spätestens
14 Tage nach Durchführung auszuhändigen.
Einheit: m

**003.2.01.0050 Kanal-TV-Untersuchung vor der Sanierung, DN 350**
Optische Inspektion des Altkanals mit einem ferngesteuerten,
dreh-  und schwenkbaren Farbkamerasystem (laterales TV-
Inspektionsystem) mit EDV-gestützter Kodierung zur
Feststellung des IST-Zustandes und vor Durchführung von
Sanierungsarbeiten.

Formatvorgabe Videobezeichnung:
JJJJ-MM-TT_Haltungsnummer.mpg

Formatvorgabe Fotodokumentation:
JJJJ-MM-TT_Haltungsnummer_lfd Bildnr.jpg

Formatvorgabe Haltungsberichte:
JJJJ-MM-TT_Haltungsnummer.pdf

Bei Gegenbefahrungen ist hinter der Haltungsnummer
ein _G zu setzen.

Grundlage für die TV-Inspektionsind folgende
Normen und Vorschriften:

- DWA-M 149-2:2014
- DWA-M 149-5:2010
- DWA-M 149-8:2014
- DIN EN 13508-2:2014

Die Inspektionsdaten sind im DWA-M 150 Type B, XML-
Format, Stand April 2010 zu erstellen.

Rohrdurchmesser: DN 350

Die Geschwindigkeit der Kamera muss dem Objektzustand
angepasst werden. Während der optischen Inspektion ist
eine ruhige Kameraposition in der Rohrachse zu gewährleisten.
Jede Einblendung muss für min. 5 Sekunden sichtbar
und lesbar sein.

Kamerasystemanforderungen:
- Farb-Dreh-Schwenkkopf-Kamera
- lageaufrechtes Bild
- Blickrichtung:  horizontal  270 Grad
 - Blickrichtung:  radial  360 Grad

Abzweige, Lageabweichungen, Bögen, Leitungsknicke oder
gekrümmte Leitungsverläufe sind im Zuge der Inspektion
zu orten. Die Mindest-Anforderung ist ein
entsprechender Sender in der Kamera. Dessen Signale
sind mit geeignetem Ortungsgerät zu lokalisieren. Die
georteten Punkte sind einzumessen und in die
Ausführungspläne mit einer X/Y-Genauigkeit von = ± 50 cm,
Z = ± 25 cm zu übertragen.

Die Längenmesseinrichtung muss die Länge der
abgefahrenen Strecke auf +/- 10 cm genau messen
können. Es sind unbedingt die Schacht- und
Haltungsbezeichnungen aus den vom AG übergebenen
Bestandsplänen zu verwenden. Des Weiteren sind die
Vorgaben des Auftraggebers hinischtlich der Benennung
der Video- und Bildbeschriftung zwingend einzuhalten.
Der Auftragnehmer haftet für die Richtigkeit der
übergebenen unterlagen. Fehlerhafte oder mangelhafte
Daten werden nicht anerkannt und akzeptiert und sind
durch den Auftragnehmer nachzubessern. Neue
Schachtbezeichnungen (z.B. für verdeckte Schächte)
dürfen nur nach Rücksprache mit dem AG vergeben werden.

Die Übergabe der Inspektionsdokumentation (digitaler Film,
digitale Fotos, digitale Haltungsberichte mit Fotos) erfolgt
über eine vom AG bereitgestellte Austauschplattform.

Sämtliche Nebenkosten und Betriebsstoffe sind in den
Einheitspreis einzurechnen.

Vom Bieter einzutragen:
Kamera-Hersteller '....................................................'

Kamera-System '....................................................'

Erfassungssoftware '....................................................'

Die Protokollierung bzw.Dokumentation ist dem AG spätestens
14 Tage nach Durchführung auszuhändigen.
Einheit: m

**003.2.01.0060 Kanal-TV-Untersuchung vor der Sanierung, DN 400**
Optische Inspektion des Altkanals mit einem ferngesteuerten,
dreh-  und schwenkbaren Farbkamerasystem (laterales TV-
Inspektionsystem) mit EDV-gestützter Kodierung zur
Feststellung des IST-Zustandes und vor Durchführung von
Sanierungsarbeiten.

Formatvorgabe Videobezeichnung:
JJJJ-MM-TT_Haltungsnummer.mpg

Formatvorgabe Fotodokumentation:
JJJJ-MM-TT_Haltungsnummer_lfd Bildnr.jpg

Formatvorgabe Haltungsberichte:
JJJJ-MM-TT_Haltungsnummer.pdf

Bei Gegenbefahrungen ist hinter der Haltungsnummer
ein _G zu setzen.

Grundlage für die TV-Inspektionsind folgende
Normen und Vorschriften:

- DWA-M 149-2:2014
- DWA-M 149-5:2010
- DWA-M 149-8:2014
- DIN EN 13508-2:2014

Die Inspektionsdaten sind im DWA-M 150 Type B, XML-
Format, Stand April 2010 zu erstellen.

Rohrdurchmesser: DN 400

Die Geschwindigkeit der Kamera muss dem Objektzustand
angepasst werden. Während der optischen Inspektion ist
eine ruhige Kameraposition in der Rohrachse zu gewährleisten.
Jede Einblendung muss für min. 5 Sekunden sichtbar
und lesbar sein.

Kamerasystemanforderungen:
- Farb-Dreh-Schwenkkopf-Kamera
- lageaufrechtes Bild
- Blickrichtung:  horizontal  270 Grad
 - Blickrichtung:  radial  360 Grad

Abzweige, Lageabweichungen, Bögen, Leitungsknicke oder
gekrümmte Leitungsverläufe sind im Zuge der Inspektion
zu orten. Die Mindest-Anforderung ist ein
entsprechender Sender in der Kamera. Dessen Signale
sind mit geeignetem Ortungsgerät zu lokalisieren. Die
georteten Punkte sind einzumessen und in die
Ausführungspläne mit einer X/Y-Genauigkeit von = ± 50 cm,
Z = ± 25 cm zu übertragen.

Die Längenmesseinrichtung muss die Länge der
abgefahrenen Strecke auf +/- 10 cm genau messen
können. Es sind unbedingt die Schacht- und
Haltungsbezeichnungen aus den vom AG übergebenen
Bestandsplänen zu verwenden. Des Weiteren sind die
Vorgaben des Auftraggebers hinischtlich der Benennung
der Video- und Bildbeschriftung zwingend einzuhalten.
Der Auftragnehmer haftet für die Richtigkeit der
übergebenen unterlagen. Fehlerhafte oder mangelhafte
Daten werden nicht anerkannt und akzeptiert und sind
durch den Auftragnehmer nachzubessern. Neue
Schachtbezeichnungen (z.B. für verdeckte Schächte)
dürfen nur nach Rücksprache mit dem AG vergeben werden.

Die Übergabe der Inspektionsdokumentation (digitaler Film,
digitale Fotos, digitale Haltungsberichte mit Fotos) erfolgt
über eine vom AG bereitgestellte Austauschplattform.

Sämtliche Nebenkosten und Betriebsstoffe sind in den
Einheitspreis einzurechnen.

Vom Bieter einzutragen:
Kamera-Hersteller '....................................................'

Kamera-System '....................................................'

Erfassungssoftware '....................................................'

Die Protokollierung bzw.Dokumentation ist dem AG spätestens
14 Tage nach Durchführung auszuhändigen.
Einheit: m

**003.2.01.0070 Kanal-TV-Untersuchung vor der Sanierung, DN 450**
Optische Inspektion des Altkanals mit einem ferngesteuerten,
dreh-  und schwenkbaren Farbkamerasystem (laterales TV-
Inspektionsystem) mit EDV-gestützter Kodierung zur
Feststellung des IST-Zustandes und vor Durchführung von
Sanierungsarbeiten.

Formatvorgabe Videobezeichnung:
JJJJ-MM-TT_Haltungsnummer.mpg

Formatvorgabe Fotodokumentation:
JJJJ-MM-TT_Haltungsnummer_lfd Bildnr.jpg

Formatvorgabe Haltungsberichte:
JJJJ-MM-TT_Haltungsnummer.pdf

Bei Gegenbefahrungen ist hinter der Haltungsnummer
ein _G zu setzen.

Grundlage für die TV-Inspektionsind folgende
Normen und Vorschriften:

- DWA-M 149-2:2014
- DWA-M 149-5:2010
- DWA-M 149-8:2014
- DIN EN 13508-2:2014

Die Inspektionsdaten sind im DWA-M 150 Type B, XML-
Format, Stand April 2010 zu erstellen.

Rohrdurchmesser: DN 450

Die Geschwindigkeit der Kamera muss dem Objektzustand
angepasst werden. Während der optischen Inspektion ist
eine ruhige Kameraposition in der Rohrachse zu gewährleisten.
Jede Einblendung muss für min. 5 Sekunden sichtbar
und lesbar sein.

Kamerasystemanforderungen:
- Farb-Dreh-Schwenkkopf-Kamera
- lageaufrechtes Bild
- Blickrichtung:  horizontal  270 Grad
 - Blickrichtung:  radial  360 Grad

Abzweige, Lageabweichungen, Bögen, Leitungsknicke oder
gekrümmte Leitungsverläufe sind im Zuge der Inspektion
zu orten. Die Mindest-Anforderung ist ein
entsprechender Sender in der Kamera. Dessen Signale
sind mit geeignetem Ortungsgerät zu lokalisieren. Die
georteten Punkte sind einzumessen und in die
Ausführungspläne mit einer X/Y-Genauigkeit von = ± 50 cm,
Z = ± 25 cm zu übertragen.

Die Längenmesseinrichtung muss die Länge der
abgefahrenen Strecke auf +/- 10 cm genau messen
können. Es sind unbedingt die Schacht- und
Haltungsbezeichnungen aus den vom AG übergebenen
Bestandsplänen zu verwenden. Des Weiteren sind die
Vorgaben des Auftraggebers hinischtlich der Benennung
der Video- und Bildbeschriftung zwingend einzuhalten.
Der Auftragnehmer haftet für die Richtigkeit der
übergebenen unterlagen. Fehlerhafte oder mangelhafte
Daten werden nicht anerkannt und akzeptiert und sind
durch den Auftragnehmer nachzubessern. Neue
Schachtbezeichnungen (z.B. für verdeckte Schächte)
dürfen nur nach Rücksprache mit dem AG vergeben werden.

Die Übergabe der Inspektionsdokumentation (digitaler Film,
digitale Fotos, digitale Haltungsberichte mit Fotos) erfolgt
über eine vom AG bereitgestellte Austauschplattform.

Sämtliche Nebenkosten und Betriebsstoffe sind in den
Einheitspreis einzurechnen.

Vom Bieter einzutragen:
Kamera-Hersteller '....................................................'

Kamera-System '....................................................'

Erfassungssoftware '....................................................'

Die Protokollierung bzw.Dokumentation ist dem AG spätestens
14 Tage nach Durchführung auszuhändigen.
Einheit: m

**003.2.01.0080 Kanal-TV-Untersuchung vor der Sanierung, DN 500**
Optische Inspektion des Altkanals mit einem ferngesteuerten,
dreh-  und schwenkbaren Farbkamerasystem (laterales TV-
Inspektionsystem) mit EDV-gestützter Kodierung zur
Feststellung des IST-Zustandes und vor Durchführung von
Sanierungsarbeiten.

Formatvorgabe Videobezeichnung:
JJJJ-MM-TT_Haltungsnummer.mpg

Formatvorgabe Fotodokumentation:
JJJJ-MM-TT_Haltungsnummer_lfd Bildnr.jpg

Formatvorgabe Haltungsberichte:
JJJJ-MM-TT_Haltungsnummer.pdf

Bei Gegenbefahrungen ist hinter der Haltungsnummer
ein _G zu setzen.

Grundlage für die TV-Inspektionsind folgende
Normen und Vorschriften:

- DWA-M 149-2:2014
- DWA-M 149-5:2010
- DWA-M 149-8:2014
- DIN EN 13508-2:2014

Die Inspektionsdaten sind im DWA-M 150 Type B, XML-
Format, Stand April 2010 zu erstellen.

Rohrdurchmesser: DN 500

Die Geschwindigkeit der Kamera muss dem Objektzustand
angepasst werden. Während der optischen Inspektion ist
eine ruhige Kameraposition in der Rohrachse zu gewährleisten.
Jede Einblendung muss für min. 5 Sekunden sichtbar
und lesbar sein.

Kamerasystemanforderungen:
- Farb-Dreh-Schwenkkopf-Kamera
- lageaufrechtes Bild
- Blickrichtung:  horizontal  270 Grad
 - Blickrichtung:  radial  360 Grad

Abzweige, Lageabweichungen, Bögen, Leitungsknicke oder
gekrümmte Leitungsverläufe sind im Zuge der Inspektion
zu orten. Die Mindest-Anforderung ist ein
entsprechender Sender in der Kamera. Dessen Signale
sind mit geeignetem Ortungsgerät zu lokalisieren. Die
georteten Punkte sind einzumessen und in die
Ausführungspläne mit einer X/Y-Genauigkeit von = ± 50 cm,
Z = ± 25 cm zu übertragen.

Die Längenmesseinrichtung muss die Länge der
abgefahrenen Strecke auf +/- 10 cm genau messen
können. Es sind unbedingt die Schacht- und
Haltungsbezeichnungen aus den vom AG übergebenen
Bestandsplänen zu verwenden. Des Weiteren sind die
Vorgaben des Auftraggebers hinischtlich der Benennung
der Video- und Bildbeschriftung zwingend einzuhalten.
Der Auftragnehmer haftet für die Richtigkeit der
übergebenen unterlagen. Fehlerhafte oder mangelhafte
Daten werden nicht anerkannt und akzeptiert und sind
durch den Auftragnehmer nachzubessern. Neue
Schachtbezeichnungen (z.B. für verdeckte Schächte)
dürfen nur nach Rücksprache mit dem AG vergeben werden.

Die Übergabe der Inspektionsdokumentation (digitaler Film,
digitale Fotos, digitale Haltungsberichte mit Fotos) erfolgt
über eine vom AG bereitgestellte Austauschplattform.

Sämtliche Nebenkosten und Betriebsstoffe sind in den
Einheitspreis einzurechnen.

Vom Bieter einzutragen:
Kamera-Hersteller '....................................................'

Kamera-System '....................................................'

Erfassungssoftware '....................................................'

Die Protokollierung bzw.Dokumentation ist dem AG spätestens
14 Tage nach Durchführung auszuhändigen.
Einheit: m

**003.2.01.0090 Kanal-TV-Untersuchung vor der Sanierung, DN 550**
Optische Inspektion des Altkanals mit einem ferngesteuerten,
dreh-  und schwenkbaren Farbkamerasystem (laterales TV-
Inspektionsystem) mit EDV-gestützter Kodierung zur
Feststellung des IST-Zustandes und vor Durchführung von
Sanierungsarbeiten.

Formatvorgabe Videobezeichnung:
JJJJ-MM-TT_Haltungsnummer.mpg

Formatvorgabe Fotodokumentation:
JJJJ-MM-TT_Haltungsnummer_lfd Bildnr.jpg

Formatvorgabe Haltungsberichte:
JJJJ-MM-TT_Haltungsnummer.pdf

Bei Gegenbefahrungen ist hinter der Haltungsnummer
ein _G zu setzen.

Grundlage für die TV-Inspektionsind folgende
Normen und Vorschriften:

- DWA-M 149-2:2014
- DWA-M 149-5:2010
- DWA-M 149-8:2014
- DIN EN 13508-2:2014

Die Inspektionsdaten sind im DWA-M 150 Type B, XML-
Format, Stand April 2010 zu erstellen.

Rohrdurchmesser: DN 550

Die Geschwindigkeit der Kamera muss dem Objektzustand
angepasst werden. Während der optischen Inspektion ist
eine ruhige Kameraposition in der Rohrachse zu gewährleisten.
Jede Einblendung muss für min. 5 Sekunden sichtbar
und lesbar sein.

Kamerasystemanforderungen:
- Farb-Dreh-Schwenkkopf-Kamera
- lageaufrechtes Bild
- Blickrichtung:  horizontal  270 Grad
 - Blickrichtung:  radial  360 Grad

Abzweige, Lageabweichungen, Bögen, Leitungsknicke oder
gekrümmte Leitungsverläufe sind im Zuge der Inspektion
zu orten. Die Mindest-Anforderung ist ein
entsprechender Sender in der Kamera. Dessen Signale
sind mit geeignetem Ortungsgerät zu lokalisieren. Die
georteten Punkte sind einzumessen und in die
Ausführungspläne mit einer X/Y-Genauigkeit von = ± 50 cm,
Z = ± 25 cm zu übertragen.

Die Längenmesseinrichtung muss die Länge der
abgefahrenen Strecke auf +/- 10 cm genau messen
können. Es sind unbedingt die Schacht- und
Haltungsbezeichnungen aus den vom AG übergebenen
Bestandsplänen zu verwenden. Des Weiteren sind die
Vorgaben des Auftraggebers hinischtlich der Benennung
der Video- und Bildbeschriftung zwingend einzuhalten.
Der Auftragnehmer haftet für die Richtigkeit der
übergebenen unterlagen. Fehlerhafte oder mangelhafte
Daten werden nicht anerkannt und akzeptiert und sind
durch den Auftragnehmer nachzubessern. Neue
Schachtbezeichnungen (z.B. für verdeckte Schächte)
dürfen nur nach Rücksprache mit dem AG vergeben werden.

Die Übergabe der Inspektionsdokumentation (digitaler Film,
digitale Fotos, digitale Haltungsberichte mit Fotos) erfolgt
über eine vom AG bereitgestellte Austauschplattform.

Sämtliche Nebenkosten und Betriebsstoffe sind in den
Einheitspreis einzurechnen.

Vom Bieter einzutragen:
Kamera-Hersteller '....................................................'

Kamera-System '....................................................'

Erfassungssoftware '....................................................'

Die Protokollierung bzw.Dokumentation ist dem AG spätestens
14 Tage nach Durchführung auszuhändigen.
Einheit: m

**003.2.01.0100 Kanal-TV-Untersuchung vor der Sanierung, DN 600**
Optische Inspektion des Altkanals mit einem ferngesteuerten,
dreh-  und schwenkbaren Farbkamerasystem (laterales TV-
Inspektionsystem) mit EDV-gestützter Kodierung zur
Feststellung des IST-Zustandes und vor Durchführung von
Sanierungsarbeiten.

Formatvorgabe Videobezeichnung:
JJJJ-MM-TT_Haltungsnummer.mpg

Formatvorgabe Fotodokumentation:
JJJJ-MM-TT_Haltungsnummer_lfd Bildnr.jpg

Formatvorgabe Haltungsberichte:
JJJJ-MM-TT_Haltungsnummer.pdf

Bei Gegenbefahrungen ist hinter der Haltungsnummer
ein _G zu setzen.

Grundlage für die TV-Inspektionsind folgende
Normen und Vorschriften:

- DWA-M 149-2:2014
- DWA-M 149-5:2010
- DWA-M 149-8:2014
- DIN EN 13508-2:2014

Die Inspektionsdaten sind im DWA-M 150 Type B, XML-
Format, Stand April 2010 zu erstellen.

Rohrdurchmesser: DN 600

Die Geschwindigkeit der Kamera muss dem Objektzustand
angepasst werden. Während der optischen Inspektion ist
eine ruhige Kameraposition in der Rohrachse zu gewährleisten.
Jede Einblendung muss für min. 5 Sekunden sichtbar
und lesbar sein.

Kamerasystemanforderungen:
- Farb-Dreh-Schwenkkopf-Kamera
- lageaufrechtes Bild
- Blickrichtung:  horizontal  270 Grad
 - Blickrichtung:  radial  360 Grad

Abzweige, Lageabweichungen, Bögen, Leitungsknicke oder
gekrümmte Leitungsverläufe sind im Zuge der Inspektion
zu orten. Die Mindest-Anforderung ist ein
entsprechender Sender in der Kamera. Dessen Signale
sind mit geeignetem Ortungsgerät zu lokalisieren. Die
georteten Punkte sind einzumessen und in die
Ausführungspläne mit einer X/Y-Genauigkeit von = ± 50 cm,
Z = ± 25 cm zu übertragen.

Die Längenmesseinrichtung muss die Länge der
abgefahrenen Strecke auf +/- 10 cm genau messen
können. Es sind unbedingt die Schacht- und
Haltungsbezeichnungen aus den vom AG übergebenen
Bestandsplänen zu verwenden. Des Weiteren sind die
Vorgaben des Auftraggebers hinischtlich der Benennung
der Video- und Bildbeschriftung zwingend einzuhalten.
Der Auftragnehmer haftet für die Richtigkeit der
übergebenen unterlagen. Fehlerhafte oder mangelhafte
Daten werden nicht anerkannt und akzeptiert und sind
durch den Auftragnehmer nachzubessern. Neue
Schachtbezeichnungen (z.B. für verdeckte Schächte)
dürfen nur nach Rücksprache mit dem AG vergeben werden.

Die Übergabe der Inspektionsdokumentation (digitaler Film,
digitale Fotos, digitale Haltungsberichte mit Fotos) erfolgt
über eine vom AG bereitgestellte Austauschplattform.

Sämtliche Nebenkosten und Betriebsstoffe sind in den
Einheitspreis einzurechnen.

Vom Bieter einzutragen:
Kamera-Hersteller '....................................................'

Kamera-System '....................................................'

Erfassungssoftware '....................................................'

Die Protokollierung bzw.Dokumentation ist dem AG spätestens
14 Tage nach Durchführung auszuhändigen.
Einheit: m

**003.2.01.0110 Kanal-TV-Untersuchung vor der Sanierung, DN 650**
Optische Inspektion des Altkanals mit einem ferngesteuerten,
dreh-  und schwenkbaren Farbkamerasystem (laterales TV-
Inspektionsystem) mit EDV-gestützter Kodierung zur
Feststellung des IST-Zustandes und vor Durchführung von
Sanierungsarbeiten.

Formatvorgabe Videobezeichnung:
JJJJ-MM-TT_Haltungsnummer.mpg

Formatvorgabe Fotodokumentation:
JJJJ-MM-TT_Haltungsnummer_lfd Bildnr.jpg

Formatvorgabe Haltungsberichte:
JJJJ-MM-TT_Haltungsnummer.pdf

Bei Gegenbefahrungen ist hinter der Haltungsnummer
ein _G zu setzen.

Grundlage für die TV-Inspektionsind folgende
Normen und Vorschriften:

- DWA-M 149-2:2014
- DWA-M 149-5:2010
- DWA-M 149-8:2014
- DIN EN 13508-2:2014

Die Inspektionsdaten sind im DWA-M 150 Type B, XML-
Format, Stand April 2010 zu erstellen.

Rohrdurchmesser: DN 650

Die Geschwindigkeit der Kamera muss dem Objektzustand
angepasst werden. Während der optischen Inspektion ist
eine ruhige Kameraposition in der Rohrachse zu gewährleisten.
Jede Einblendung muss für min. 5 Sekunden sichtbar
und lesbar sein.

Kamerasystemanforderungen:
- Farb-Dreh-Schwenkkopf-Kamera
- lageaufrechtes Bild
- Blickrichtung:  horizontal  270 Grad
 - Blickrichtung:  radial  360 Grad

Abzweige, Lageabweichungen, Bögen, Leitungsknicke oder
gekrümmte Leitungsverläufe sind im Zuge der Inspektion
zu orten. Die Mindest-Anforderung ist ein
entsprechender Sender in der Kamera. Dessen Signale
sind mit geeignetem Ortungsgerät zu lokalisieren. Die
georteten Punkte sind einzumessen und in die
Ausführungspläne mit einer X/Y-Genauigkeit von = ± 50 cm,
Z = ± 25 cm zu übertragen.

Die Längenmesseinrichtung muss die Länge der
abgefahrenen Strecke auf +/- 10 cm genau messen
können. Es sind unbedingt die Schacht- und
Haltungsbezeichnungen aus den vom AG übergebenen
Bestandsplänen zu verwenden. Des Weiteren sind die
Vorgaben des Auftraggebers hinischtlich der Benennung
der Video- und Bildbeschriftung zwingend einzuhalten.
Der Auftragnehmer haftet für die Richtigkeit der
übergebenen unterlagen. Fehlerhafte oder mangelhafte
Daten werden nicht anerkannt und akzeptiert und sind
durch den Auftragnehmer nachzubessern. Neue
Schachtbezeichnungen (z.B. für verdeckte Schächte)
dürfen nur nach Rücksprache mit dem AG vergeben werden.

Die Übergabe der Inspektionsdokumentation (digitaler Film,
digitale Fotos, digitale Haltungsberichte mit Fotos) erfolgt
über eine vom AG bereitgestellte Austauschplattform.

Sämtliche Nebenkosten und Betriebsstoffe sind in den
Einheitspreis einzurechnen.

Vom Bieter einzutragen:
Kamera-Hersteller '....................................................'

Kamera-System '....................................................'

Erfassungssoftware '....................................................'

Die Protokollierung bzw.Dokumentation ist dem AG spätestens
14 Tage nach Durchführung auszuhändigen.
Einheit: m

**003.2.01.0120 Kanal-TV-Untersuchung vor der Sanierung, DN 700**
Optische Inspektion des Altkanals mit einem ferngesteuerten,
dreh-  und schwenkbaren Farbkamerasystem (laterales TV-
Inspektionsystem) mit EDV-gestützter Kodierung zur
Feststellung des IST-Zustandes und vor Durchführung von
Sanierungsarbeiten.

Formatvorgabe Videobezeichnung:
JJJJ-MM-TT_Haltungsnummer.mpg

Formatvorgabe Fotodokumentation:
JJJJ-MM-TT_Haltungsnummer_lfd Bildnr.jpg

Formatvorgabe Haltungsberichte:
JJJJ-MM-TT_Haltungsnummer.pdf

Bei Gegenbefahrungen ist hinter der Haltungsnummer
ein _G zu setzen.

Grundlage für die TV-Inspektionsind folgende
Normen und Vorschriften:

- DWA-M 149-2:2014
- DWA-M 149-5:2010
- DWA-M 149-8:2014
- DIN EN 13508-2:2014

Die Inspektionsdaten sind im DWA-M 150 Type B, XML-
Format, Stand April 2010 zu erstellen.

Rohrdurchmesser: DN 700

Die Geschwindigkeit der Kamera muss dem Objektzustand
angepasst werden. Während der optischen Inspektion ist
eine ruhige Kameraposition in der Rohrachse zu gewährleisten.
Jede Einblendung muss für min. 5 Sekunden sichtbar
und lesbar sein.

Kamerasystemanforderungen:
- Farb-Dreh-Schwenkkopf-Kamera
- lageaufrechtes Bild
- Blickrichtung:  horizontal  270 Grad
 - Blickrichtung:  radial  360 Grad

Abzweige, Lageabweichungen, Bögen, Leitungsknicke oder
gekrümmte Leitungsverläufe sind im Zuge der Inspektion
zu orten. Die Mindest-Anforderung ist ein
entsprechender Sender in der Kamera. Dessen Signale
sind mit geeignetem Ortungsgerät zu lokalisieren. Die
georteten Punkte sind einzumessen und in die
Ausführungspläne mit einer X/Y-Genauigkeit von = ± 50 cm,
Z = ± 25 cm zu übertragen.

Die Längenmesseinrichtung muss die Länge der
abgefahrenen Strecke auf +/- 10 cm genau messen
können. Es sind unbedingt die Schacht- und
Haltungsbezeichnungen aus den vom AG übergebenen
Bestandsplänen zu verwenden. Des Weiteren sind die
Vorgaben des Auftraggebers hinischtlich der Benennung
der Video- und Bildbeschriftung zwingend einzuhalten.
Der Auftragnehmer haftet für die Richtigkeit der
übergebenen unterlagen. Fehlerhafte oder mangelhafte
Daten werden nicht anerkannt und akzeptiert und sind
durch den Auftragnehmer nachzubessern. Neue
Schachtbezeichnungen (z.B. für verdeckte Schächte)
dürfen nur nach Rücksprache mit dem AG vergeben werden.

Die Übergabe der Inspektionsdokumentation (digitaler Film,
digitale Fotos, digitale Haltungsberichte mit Fotos) erfolgt
über eine vom AG bereitgestellte Austauschplattform.

Sämtliche Nebenkosten und Betriebsstoffe sind in den
Einheitspreis einzurechnen.

Vom Bieter einzutragen:
Kamera-Hersteller '....................................................'

Kamera-System '....................................................'

Erfassungssoftware '....................................................'

Die Protokollierung bzw.Dokumentation ist dem AG spätestens
14 Tage nach Durchführung auszuhändigen.
Einheit: m

**003.2.01.0130 TV - Kanalinspektion Anschlussleitungen DN 100 aus dem Hauptkanal**
TV- Inspektion und Verlaufsmessung von Anschlussleitungen
und samtlicher Unterverzweigungen mittels
Satellitentechnik vom Hauptkanal aus, einschließlich An - und
Abfahrt, Vorhaltung und Betrieb.

Grundlage für die TV-Inspektionsind folgende Normen und Vorschriften:

- DWA-M 149-2:2014
- DWA-M 149-5:2010
- DWA-M 149-8:2014
- DIN EN 13508-2:2014

In diese Position sind alle erforderlichen Geräte sowie
Personal in erforderlicher Anzahl einzurechnen.
Die Satellitenkamera muss vom Hauptkanal aus durch 90 Grad-
Bögen fahren können.
Mehrfache An- und Abfahrten sind in die Position mit
einzukalkulieren.

Einsatz eines abbiegefähigen Kamerasystem (Kieler Stäbchen, Lindauer Schere etc.)

Nennweite Leitung: DN 100
Hauptkanal bis DN 700

Vom Bieter einzutragen:

Kamera-Hersteller '....................................................'

Laterales Kamera-System: '....................................................'
Einheit: m

**003.2.01.0140 TV - Kanalinspektion Anschlussleitungen DN 125 aus dem Hauptkanal**
TV- Inspektion und Verlaufsmessung von Anschlussleitungen
und samtlicher Unterverzweigungen mittels
Satellitentechnik vom Hauptkanal aus, einschließlich An - und
Abfahrt, Vorhaltung und Betrieb.

Grundlage für die TV-Inspektionsind folgende Normen und Vorschriften:

- DWA-M 149-2:2014
- DWA-M 149-5:2010
- DWA-M 149-8:2014
- DIN EN 13508-2:2014

In diese Position sind alle erforderlichen Geräte sowie
Personal in erforderlicher Anzahl einzurechnen.
Die Satellitenkamera muss vom Hauptkanal aus durch 90 Grad-
Bögen fahren können.
Mehrfache An- und Abfahrten sind in die Position mit
einzukalkulieren.

Einsatz eines abbiegefähigen Kamerasystem (Kieler Stäbchen, Lindauer Schere etc.)
Nennweite Leitung: DN 125
Hauptkanal bis DN 700

Vom Bieter einzutragen:
Kamera-Hersteller '....................................................'

Laterales Kamera-System: '....................................................'
Einheit: m

**003.2.01.0150 TV - Kanalinspektion Anschlussleitungen DN 150 aus dem Hauptkanal**
TV- Inspektion und Verlaufsmessung von Anschlussleitungen
und samtlicher Unterverzweigungen mittels
Satellitentechnik vom Hauptkanal aus, einschließlich An - und
Abfahrt, Vorhaltung und Betrieb.

Grundlage für die TV-Inspektionsind folgende Normen und Vorschriften:

- DWA-M 149-2:2014
- DWA-M 149-5:2010
- DWA-M 149-8:2014
- DIN EN 13508-2:2014

In diese Position sind alle erforderlichen Geräte sowie
Personal in erforderlicher Anzahl einzurechnen.
Die Satellitenkamera muss vom Hauptkanal aus durch 90 Grad-
Bögen fahren können.
Mehrfache An- und Abfahrten sind in die Position mit
einzukalkulieren.

Einsatz eines abbiegefähigen Kamerasystem (Kieler Stäbchen, Lindauer Schere etc.)

Nennweite Leitung: DN 150
Hauptkanal bis DN 700
Vom Bieter einzutragen:
Kamera-Hersteller '....................................................'

Laterales Kamera-System: '....................................................'
Einheit: m

**003.2.01.0160 TV - Kanalinspektion Anschlussleitungen DN 200 aus dem Hautpkanal**
TV- Inspektion und Verlaufsmessung von Anschlussleitungen
und samtlicher Unterverzweigungen mittels
Satellitentechnik vom Hauptkanal aus, einschließlich An - und
Abfahrt, Vorhaltung und Betrieb.

Grundlage für die TV-Inspektionsind folgende Normen und Vorschriften:

- DWA-M 149-2:2014
- DWA-M 149-5:2010
- DWA-M 149-8:2014
- DIN EN 13508-2:2014

In diese Position sind alle erforderlichen Geräte sowie
Personal in erforderlicher Anzahl einzurechnen.
Die Satellitenkamera muss vom Hauptkanal aus durch 90 Grad-
Bögen fahren können.
Mehrfache An- und Abfahrten sind in die Position mit
einzukalkulieren.

Einsatz eines abbiegefähigen Kamerasystem (Kieler Stäbchen, Lindauer Schere etc.)

Nennweite Leitung: DN 200
Hauptkanal bis DN 700

Vom Bieter einzutragen:
Kamera-Hersteller '....................................................'

Laterales Kamera-System: '....................................................'
Einheit: m

**003.2.01.0170 Überprüfung der Betrieblichkeit vorh. Zuläufe <= DN 200**
Überprüfung vorhandener Anschlüsse <= DN 200 auf ihre Betrieblichkeit und ihren Verlauf, um eine unkontrollierte Ausbreitung des Materials während der Verschlussarbeiten zu verhindern. Die Betrieblichkeit der jeweiligen Leitung mittels Befahrung/Schiebekamera prüfen.

In den Eeinheispreis mit einzurechnen sind alle für die Durchführung der Arbeiten erforderlichen Personal-, Material - und Gerätekosten.
Einheit: St

**003.2.01.0180 TV-Untersuchung Schächte bis DN 1200**
Optische Inspektion von Schachtbauwerken bis DN 1200 mit einem 3D-
Kugelbildscanner -PANORAMO SI- mit EDV-gestützter
 Kodierung zur Bestandsaufnahme von Schächten und
 Bauwerken,
 einschließlich digitaler Videoaufzeichnung sowie
 Erstellung von entsprechenden Schachtberichten,
 Schachtgrafiken und Bildern von den protokollierten
 Schadensstellen durchführen.

Der Bezugspunkt für die vertikale Lage ist die Sohle der
tiefsten abgehenden Rohrleitung. Die tiefste abgehende Rohrleitung hat die Zifferblattreferenz 12 Uhr. Mehr als zwei gleiche Feststellungen in der gleichen vertikalen Lage sind als Gesamtumfang zu bezeichnen.

3D-Kugelbildscanner PANORAMO SI:

- Vollsphärische Bilderfassung 360° x 360°

- Aufnahme einer AVI-Filmsequenz in Bereichen von
  Wasserinfiltration und -Exfiltration
- Bildaufnahme, Bildübertragung, Bilddarstellung und
  Bildspeicherung durchgängig digital

Die Geschwindigkeit der Kamera muss dem Objektzustand
 angepasst werden --> Kamerageschwindigkeit: <= 35 cm/s.

Die Genauigkeit der Schachttiefe und der Einlaufhöhen
 liegen bei < +/-3cm (1 sigma). Genauigkeit der PW-
Vermessung liegt bei < +/-2% vom Messwert +/-5mm.

Grundlage für die TV-Inspektion ist die "Zustandserfass
ung und -beurteilung von Entwässerungssystemen außerhal
b von Gebäude" unter Beachtung folgender Normen und Vorschriften:

- DWA-M 149-2 und DIN EN 13508-2: 2014

- DWA-M 149-5:2010

- DWA-M 149-8:2014

- DWA-M 150 Type B

Die Inspektionsdaten sind im DWA-M 150 Type
 B, XML-Format, Stand April 2010 zu erstellen und zu üb
ergeben.

 Die Übergabe der Inspektionsdokumentation (digitaler Film, digitale Fotos, digitale Haltungsberichte mit Fotos) erfolgt
über eine vom AG bereitgestellte Austauschplattform.
Formatvorgabe Fotodokumentation:
JJJJ-MM-TT_Schachtnummer_lfd Bildnr.jpg

Formatvorgabe Schachtberichte:
JJJJ-MM-TT_Schachtnummer.pdf

Es sind generell mehrere digitale Bilder zu erstellen, die eindeutig die Zulaufsituation und den Schachtzustand sowie die Lage im Verkehrsraum zeigen.
Die Fotos sind in Fließrichtung zu erstellen.

Sämtliche Nebenkosten und Betriebsstoffe sind in die
 Position einzurechnen.

Vom Bieter einzutragen

Kamera-Hersteller '....................................................'

Kamera-System '....................................................'

Erfassungssoftware '....................................................'

Die Protokollierung bzw.Dokumentation ist dem AG spätestens 14 Tage nach Durchführung auszuhändigen.
Einheit: St

**003.2.01.0190 Ingenieurtechnische Bearbeitung PANORAMO SI**
Ingenieurtechnische Bearbeitung der aufgenommenen
 Video- und Bildsequenzen der PANORAMO SI Schachtkamera durch den AN.
Abrechnung je Schacht.
Einheit: St

**003.2.01.0200 Kalibrierung von Kanälen DN 200**
Elektrooptische softwaregestützte Kalibrierung des Kanals
zur Bestimmung der Nennweite und ggf. vorhandener  Imperfektionen über die gesamte Kanallänge einschl. Dokumentation.

Nennweite DN 200

Vom Bieter einzutragen
Kamera-Hersteller '....................................................'

Kamera-System '....................................................'

Erfassungssoftware '....................................................'

Einschließlich
-  An- und Abtransport der Messkolonne und -geräte
- Vorhalten für die Zeitdauer der vertraglichen Ausführung
-  Umsetzen zu den jeweiligen Einsatzstellen
- Vorbereitung der Vermessung

Die Protokollierung bzw. Dokumentation ist dem AG spätestens
14 Tage nach Durchführung auszuhändigen.

Vor der Bestellung des Schlauches über die gesamte
zu renovierende Strecke hinweg ist eine Kalibrierung des
Altkanals hinsichtlich des tatsächlichen Innendurchmessers und möglicher Verformungen mit geeigneter Technik (z.B. elektrooptisch) zur Bestimmung der Nennweite und ggf. vorhandener Imperfektionen über die gesamte Haltungslänge, einschl. Dokumentation der Mindest-, Maximal- und Mittelwerte im Kalibrierprotokoll.

Die digitale Dokumentation ist vor Bestellung des Schlauches
dem AG oder dem bauüberwachenden Ingenieurbüro
vorzulegen. Ohne Freigabe der Kalibrierungsergebnisse
durch den AG erfolgt keine Bestellung und kein Einbau
eines Schlauchlinersystems.
Einheit: m

**003.2.01.0210 Kalibrierung von Kanälen DN 250**
Elektrooptische softwaregestützte Kalibrierung des Kanals zur Bestimmung der Nennweite und ggf. vorhandener  Imperfektionen über die gesamte Kanallänge einschl. Dokumentation.

Nennweite DN 250

Vom Bieter einzutragen
Kamera-Hersteller '....................................................'

Kamera-System '....................................................'

Erfassungssoftware '....................................................'

Einschließlich
-  An- und Abtransport der Messkolonne und -geräte
- Vorhalten für die Zeitdauer der vertraglichen Ausführung
-  Umsetzen zu den jeweiligen Einsatzstellen
- Vorbereitung der Vermessung

Die Protokollierung bzw.Dokumentation ist dem AG spätestens 14 Tage nach Durchführung auszuhändigen.
Vor der Bestellung des Schlauches über die gesamte
zu renovierende Strecke hinweg ist eine Kalibrierung des
Altkanals hinsichtlich des tatsächlichen Innendurchmessers und möglicher Verformungen mit geeigneter Technik (z.B. elektrooptisch) zur Bestimmung der Nennweite und ggf. vorhandener Imperfektionen über die gesamte Haltungslänge, einschl. Dokumentation der Mindest-, Maximal- und Mittelwerte im Kalibrierprotokoll.

Die Dokumentation ist vor Bestellung des Schlauches
dem AG oder dem bauüberwachenden Ingenieurbüro
vorzulegen. Ohne Freigabe der Kalibrierungsergebnisse
durch den AG erfolgt keine Bestellung und kein Einbau
eines Schlauchlinersystems.
Einheit: m

**003.2.01.0220 Kalibrierung von Kanälen DN 300**
Elektrooptische softwaregestützte Kalibrierung des Kanals zur Bestimmung der Nennweite und ggf. vorhandener  Imperfektionen über die gesamte Kanallänge einschl. Dokumentation.

Nennweite DN 300

Vom Bieter einzutragen
Kamera-Hersteller '....................................................'

Kamera-System '....................................................'

Erfassungssoftware '....................................................'

Einschließlich
-  An- und Abtransport der Messkolonne und -geräte
- Vorhalten für die Zeitdauer der vertraglichen Ausführung
-  Umsetzen zu den jeweiligen Einsatzstellen
- Vorbereitung der Vermessung

Die Protokollierung bzw.Dokumentation ist dem AG spätestens 14 Tage nach Durchführung auszuhändigen.
Vor der Bestellung des Schlauches über die gesamte
zu renovierende Strecke hinweg ist eine Kalibrierung des
Altkanals hinsichtlich des tatsächlichen Innendurchmessers und möglicher Verformungen mit geeigneter Technik (z.B. elektrooptisch) zur Bestimmung der Nennweite und ggf. vorhandener Imperfektionen über die gesamte Haltungslänge, einschl. Dokumentation der Mindest-, Maximal- und Mittelwerte im Kalibrierprotokoll.

Die Dokumentation ist vor Bestellung des Schlauches
dem AG oder dem bauüberwachenden Ingenieurbüro
vorzulegen. Ohne Freigabe der Kalibrierungsergebnisse
durch den AG erfolgt keine Bestellung und kein Einbau
eines Schlauchlinersystems.
Einheit: m

**003.2.01.0230 Kalibrierung von Kanälen DN 350**
Elektrooptische softwaregestützte Kalibrierung des Kanals zur Bestimmung der Nennweite und ggf. vorhandener  Imperfektionen über die gesamte Kanallänge einschl. Dokumentation.

Nennweite DN 350

Vom Bieter einzutragen
Kamera-Hersteller '....................................................'

Kamera-System '....................................................'

Erfassungssoftware '....................................................'

Einschließlich
-  An- und Abtransport der Messkolonne und -geräte
- Vorhalten für die Zeitdauer der vertraglichen Ausführung
-  Umsetzen zu den jeweiligen Einsatzstellen
- Vorbereitung der Vermessung

Die Protokollierung bzw.Dokumentation ist dem AG spätestens 14 Tage nach Durchführung auszuhändigen.
Vor der Bestellung des Schlauches über die gesamte
zu renovierende Strecke hinweg ist eine Kalibrierung des
Altkanals hinsichtlich des tatsächlichen Innendurchmessers und möglicher Verformungen mit geeigneter Technik (z.B. elektrooptisch) zur Bestimmung der Nennweite und ggf. vorhandener Imperfektionen über die gesamte Haltungslänge, einschl. Dokumentation der Mindest-, Maximal- und Mittelwerte im Kalibrierprotokoll.

Die Dokumentation ist vor Bestellung des Schlauches
dem AG oder dem bauüberwachenden Ingenieurbüro
vorzulegen. Ohne Freigabe der Kalibrierungsergebnisse
durch den AG erfolgt keine Bestellung und kein Einbau
eines Schlauchlinersystems.
Einheit: m

**003.2.01.0240 Kalibrierung von Kanälen DN 400**
Elektrooptische softwaregestützte Kalibrierung des Kanals zur Bestimmung der Nennweite und ggf. vorhandener  Imperfektionen über die gesamte Kanallänge einschl. Dokumentation.

Nennweite DN 400

Vom Bieter einzutragen
Kamera-Hersteller '....................................................'

Kamera-System '....................................................'

Erfassungssoftware '....................................................'

Einschließlich
-  An- und Abtransport der Messkolonne und -geräte
- Vorhalten für die Zeitdauer der vertraglichen Ausführung
-  Umsetzen zu den jeweiligen Einsatzstellen
- Vorbereitung der Vermessung

Die Protokollierung bzw.Dokumentation ist dem AG spätestens 14 Tage nach Durchführung auszuhändigen.
Vor der Bestellung des Schlauches über die gesamte
zu renovierende Strecke hinweg ist eine Kalibrierung des
Altkanals hinsichtlich des tatsächlichen Innendurchmessers und möglicher Verformungen mit geeigneter Technik (z.B. elektrooptisch) zur Bestimmung der Nennweite und ggf. vorhandener Imperfektionen über die gesamte Haltungslänge, einschl. Dokumentation der Mindest-, Maximal- und Mittelwerte im Kalibrierprotokoll.

Die Dokumentation ist vor Bestellung des Schlauches
dem AG oder dem bauüberwachenden Ingenieurbüro
vorzulegen. Ohne Freigabe der Kalibrierungsergebnisse
durch den AG erfolgt keine Bestellung und kein Einbau
eines Schlauchlinersystems.
Einheit: m

**003.2.01.0250 Kalibrierung von Kanälen DN 450**
Elektrooptische softwaregestützte Kalibrierung des Kanals zur Bestimmung der Nennweite und ggf. vorhandener  Imperfektionen über die gesamte Kanallänge einschl. Dokumentation.

Nennweite DN 450

Vom Bieter einzutragen
Kamera-Hersteller '....................................................'

Kamera-System '....................................................'

Erfassungssoftware '....................................................'

Einschließlich
-  An- und Abtransport der Messkolonne und -geräte
- Vorhalten für die Zeitdauer der vertraglichen Ausführung
-  Umsetzen zu den jeweiligen Einsatzstellen
- Vorbereitung der Vermessung

Die Protokollierung bzw.Dokumentation ist dem AG spätestens 14 Tage nach Durchführung auszuhändigen.
Vor der Bestellung des Schlauches über die gesamte
zu renovierende Strecke hinweg ist eine Kalibrierung des
Altkanals hinsichtlich des tatsächlichen Innendurchmessers und möglicher Verformungen mit geeigneter Technik (z.B. elektrooptisch) zur Bestimmung der Nennweite und ggf. vorhandener Imperfektionen über die gesamte Haltungslänge, einschl. Dokumentation der Mindest-, Maximal- und Mittelwerte im Kalibrierprotokoll.

Die Dokumentation ist vor Bestellung des Schlauches
dem AG oder dem bauüberwachenden Ingenieurbüro
vorzulegen. Ohne Freigabe der Kalibrierungsergebnisse
durch den AG erfolgt keine Bestellung und kein Einbau
eines Schlauchlinersystems.
Einheit: m

**003.2.01.0260 Kalibrierung von Kanälen DN 500**
Elektrooptische softwaregestützte Kalibrierung des Kanals zur Bestimmung der Nennweite und ggf. vorhandener  Imperfektionen über die gesamte Kanallänge einschl. Dokumentation.

Nennweite DN 500

Vom Bieter einzutragen
Kamera-Hersteller '....................................................'

Kamera-System '....................................................'

Erfassungssoftware '....................................................'

Einschließlich
-  An- und Abtransport der Messkolonne und -geräte
- Vorhalten für die Zeitdauer der vertraglichen Ausführung
-  Umsetzen zu den jeweiligen Einsatzstellen
- Vorbereitung der Vermessung

Die Protokollierung bzw.Dokumentation ist dem AG spätestens 14 Tage nach Durchführung auszuhändigen.
Vor der Bestellung des Schlauches über die gesamte
zu renovierende Strecke hinweg ist eine Kalibrierung des
Altkanals hinsichtlich des tatsächlichen Innendurchmessers und möglicher Verformungen mit geeigneter Technik (z.B. elektrooptisch) zur Bestimmung der Nennweite und ggf. vorhandener Imperfektionen über die gesamte Haltungslänge, einschl. Dokumentation der Mindest-, Maximal- und Mittelwerte im Kalibrierprotokoll.

Die Dokumentation ist vor Bestellung des Schlauches
dem AG oder dem bauüberwachenden Ingenieurbüro
vorzulegen. Ohne Freigabe der Kalibrierungsergebnisse
durch den AG erfolgt keine Bestellung und kein Einbau
eines Schlauchlinersystems.
Einheit: m

**003.2.01.0270 Kalibrierung von Kanälen DN 550**
Elektrooptische softwaregestützte Kalibrierung des Kanals zur Bestimmung der Nennweite und ggf. vorhandener  Imperfektionen über die gesamte Kanallänge einschl. Dokumentation.

Nennweite DN 550

Vom Bieter einzutragen
Kamera-Hersteller '....................................................'

Kamera-System '....................................................'

Erfassungssoftware '....................................................'

Einschließlich
-  An- und Abtransport der Messkolonne und -geräte
- Vorhalten für die Zeitdauer der vertraglichen Ausführung
-  Umsetzen zu den jeweiligen Einsatzstellen
- Vorbereitung der Vermessung

Die Protokollierung bzw.Dokumentation ist dem AG spätestens 14 Tage nach Durchführung auszuhändigen.

Vor der Bestellung des Schlauches über die gesamte
zu renovierende Strecke hinweg ist eine Kalibrierung des
Altkanals hinsichtlich des tatsächlichen Innendurchmessers und möglicher Verformungen mit geeigneter Technik (z.B. elektrooptisch) zur Bestimmung der Nennweite und ggf. vorhandener Imperfektionen über die gesamte Haltungslänge, einschl. Dokumentation der Mindest-, Maximal- und Mittelwerte im Kalibrierprotokoll.

Die Dokumentation ist vor Bestellung des Schlauches
dem AG oder dem bauüberwachenden Ingenieurbüro
vorzulegen. Ohne Freigabe der Kalibrierungsergebnisse
durch den AG erfolgt keine Bestellung und kein Einbau
eines Schlauchlinersystems.
Einheit: m

**003.2.01.0280 Kalibrierung von Kanälen DN 600**
Elektrooptische softwaregestützte Kalibrierung des Kanals zur Bestimmung der Nennweite und ggf. vorhandener  Imperfektionen über die gesamte Kanallänge einschl. Dokumentation.

Nennweite DN 600

Vom Bieter einzutragen

Kamera-Hersteller '....................................................'

Kamera-System '....................................................'

Erfassungssoftware '....................................................'

Einschließlich
-  An- und Abtransport der Messkolonne und -geräte
- Vorhalten für die Zeitdauer der vertraglichen Ausführung
-  Umsetzen zu den jeweiligen Einsatzstellen
- Vorbereitung der Vermessung

Die Protokollierung bzw.Dokumentation ist dem AG spätestens 14 Tage nach Durchführung auszuhändigen.
Vor der Bestellung des Schlauches über die gesamte
zu renovierende Strecke hinweg ist eine Kalibrierung des
Altkanals hinsichtlich des tatsächlichen Innendurchmessers und möglicher Verformungen mit geeigneter Technik (z.B. elektrooptisch) zur Bestimmung der Nennweite und ggf. vorhandener Imperfektionen über die gesamte Haltungslänge, einschl. Dokumentation der Mindest-, Maximal- und Mittelwerte im Kalibrierprotokoll.

Die Dokumentation ist vor Bestellung des Schlauches
dem AG oder dem bauüberwachenden Ingenieurbüro
vorzulegen. Ohne Freigabe der Kalibrierungsergebnisse
durch den AG erfolgt keine Bestellung und kein Einbau
eines Schlauchlinersystems.
Einheit: m

**003.2.01.0290 Kalibrierung von Kanälen DN 650**
Elektrooptische softwaregestützte Kalibrierung des Kanals zur Bestimmung der Nennweite und ggf. vorhandener  Imperfektionen über die gesamte Kanallänge einschl. Dokumentation.

Nennweite DN 650

Vom Bieter einzutragen
Kamera-Hersteller '....................................................'

Kamera-System '....................................................'

Erfassungssoftware '....................................................'

Einschließlich
-  An- und Abtransport der Messkolonne und -geräte
- Vorhalten für die Zeitdauer der vertraglichen Ausführung
-  Umsetzen zu den jeweiligen Einsatzstellen
- Vorbereitung der Vermessung

Die Protokollierung bzw.Dokumentation ist dem AG spätestens 14 Tage nach Durchführung auszuhändigen.
Vor der Bestellung des Schlauches über die gesamte
zu renovierende Strecke hinweg ist eine Kalibrierung des
Altkanals hinsichtlich des tatsächlichen Innendurchmessers und möglicher Verformungen mit geeigneter Technik (z.B. elektrooptisch) zur Bestimmung der Nennweite und ggf. vorhandener Imperfektionen über die gesamte Haltungslänge, einschl. Dokumentation der Mindest-, Maximal- und Mittelwerte im Kalibrierprotokoll.

Die Dokumentation ist vor Bestellung des Schlauches
dem AG oder dem bauüberwachenden Ingenieurbüro
vorzulegen. Ohne Freigabe der Kalibrierungsergebnisse
durch den AG erfolgt keine Bestellung und kein Einbau
eines Schlauchlinersystems.
Einheit: m

**003.2.01.0300 Kalibrierung von Kanälen DN 700**
Elektrooptische softwaregestützte Kalibrierung des Kanals zur Bestimmung der Nennweite und ggf. vorhandener  Imperfektionen über die gesamte Kanallänge einschl. Dokumentation.

Nennweite DN 700

Vom Bieter einzutragen
Kamera-Hersteller '....................................................'

Kamera-System '....................................................'

Erfassungssoftware '....................................................'

Einschließlich
-  An- und Abtransport der Messkolonne und -geräte
- Vorhalten für die Zeitdauer der vertraglichen Ausführung
-  Umsetzen zu den jeweiligen Einsatzstellen
- Vorbereitung der Vermessung

Die Protokollierung bzw.Dokumentation ist dem AG spätestens 14 Tage nach Durchführung auszuhändigen.
Vor der Bestellung des Schlauches über die gesamte
zu renovierende Strecke hinweg ist eine Kalibrierung des
Altkanals hinsichtlich des tatsächlichen Innendurchmessers und möglicher Verformungen mit geeigneter Technik (z.B. elektrooptisch) zur Bestimmung der Nennweite und ggf. vorhandener Imperfektionen über die gesamte Haltungslänge, einschl. Dokumentation der Mindest-, Maximal- und Mittelwerte im Kalibrierprotokoll.

Die Dokumentation ist vor Bestellung des Schlauches
dem AG oder dem bauüberwachenden Ingenieurbüro
vorzulegen. Ohne Freigabe der Kalibrierungsergebnisse
durch den AG erfolgt keine Bestellung und kein Einbau
eines Schlauchlinersystems.
Einheit: m

#### Hauptabschnitt 003.3 Abwasserlenkung

##### Abschnitt 003.3.01 Abwasserlenkung

*Hinweis: Vorbemerkungen zur Abwasserlenkung*
Grundsätzlich sind die Sanierungsarbeiten in den Kanalisationsanlagen bei Trockenwetter und im abwasserfreien Zustand auszuführen, wobei die Vorflut des Hauptkanals bzw. der Anschlussleitungen mittels provisorischer Abwasserlenkung aufrecht zu erhalten ist.

Gemäß DWA-M 144-4 muss der ordnungsgemäße Betrieb der Abwasserlenkung, der Pumpen und Schläuche während der Dauer der Sanierungsmaßnahme vom AN sichergestellt werden.  Beim Absperren und Überpumpen von Anschlussleitungen hat der AN dafür Sorge zu tragen, dass kein Rückstau in die Kellerräume der Anlieger auftreten kann. Aus den o.g. Forderungen resultieren regelmäßige Kontrollen, Warneinrichtungen und die Wartung der Einrichtungen.

Der AN haftet für alle Schäden und Folgeschäden, die infolge unsachgemäßer Abwasserlenkung entstehen.  Der AN hat zur Absicherung der Schadensrisiken eine Haftpflichtversicherung abzuschließen. Die Versicherung ist einzurechnen und dem AG auf Verlangen durch Vorlage einer Versicherungspolice in Kopie nachzuweisen.
Der AN hat Abwasserlenkungsmaßnahmen und ggf. die eingeschränkte Grundstücksentwässerung mit den Anliegern sowie mit der Bauüberwachung des AG und der zuständigen Verkehrsbehörde abzustimmen. Insbesondere hat sich der AN im Rahmen der Baustellenvorbereitung mit den Anliegern über den Zugangszeitpunkt zu den Kellerräumen und den Entsorgungseinrichtungen abzustimmen.

Ein Abwasserlenkungskonzept zu den einzelnen Sanierungsabschnitten wird dem AN durch den AG vor Beginn der Maßnahme übergeben. Die endgültige Abstimmung der Abwasserlenkung hat vor Beginn durch eine gemeinsame Begehung mit dem AG zu erfolgen.  Der Aufbau einer Abwasserlenkung ist mit digitalen Bildern verwechslungsfrei zu dokumentieren und gilt als Nachweis.

**003.3.01.0010 Einrichten Abwasserlenkung bis 15 l/s**
Gestellen, Einbau und Ausbau einer Einrichtung zur allgemeinen Abwasserlenkung bestehend aus allen für die Abwasserlenkung notwendigen Absperrblasen, Pumpenanlagen und Stromaggregaten für einen Abwasseranfall bis 15l/s, einschl. Vorhalten von Reservepumpen und -aggregaten.

Abrechnung je Einbau im Schacht.
Einheit: St

**003.3.01.0020 Einrichten Abwasserlenkung >15l/s bis 30l/s**
Gestellen, Einbau und Ausbau einer Einrichtung zur allgemeinen Abwasserüberleitung bestehend aus allen für die Abwasserhaltung notwendigen Absperrblasen, Pumpenanlagen und Stromaggregaten für einen Abwasseranfall >15l bis 30l/s, einschl. Vorhalten von Reservepumpen und -aggregaten.

Abrechnung je Einbau im Schacht.
Einheit: St

**003.3.01.0030 Einrichten Abwasserlenkung > 30l/s bis 50l/s**
Gestellen, Einbau und Ausbau einer Einrichtung zur allgemeinen Abwasserlenkung bestehend aus allen für die Abwasserlenkung notwendigen Absperrblasen, Pumpenanlagen und Stromaggregaten für einen Abwasseranfall > 30l/s bis 50 l/s, einschl. Vorhalten von Reservepumpen und -aggregaten.
Abrechnung je Einbau im Schacht.
Einheit: St

**003.3.01.0040 Schläuche und Rohrleitungen bis 15l/s**
Gestellen, Einbau und Ausbau von Schläuchen und/oder Rohrleitungen nach Wahl des AN in erforderlicher Länge bzw. Anzahl und Durchmesser, bis zum entsprechenden Vorflutkanal sowie der erforderlichen Armaturen für einen Abwasseranfall bis 15l/s.
Einheit: m

**003.3.01.0050 Schläuche und Rohrleitungen > 15l/s bis 30l/s**
Gestellen, Einbau und Ausbau von Schläuchen und/oder Rohrleitungen nach Wahl des AN in erforderlicher Länge bzw. Anzahl und Durchmesser, bis zum entsprechenden Vorflutkanal sowie der erforderlichen Armaturen für einen Abwasseranfall >15l/s bis 30l/s.
Einheit: m

**003.3.01.0060 Schläuche und Rohrleitungen > 30l/s bis 50l/s**
Gestellen, Einbau und Ausbau von Schläuchen und/oder Rohrleitungen nach Wahl des AN in erforderlicher Länge bzw. Anzahl und Durchmesser, bis zum entsprechenden Vorflutkanal sowie der erforderlichen Armaturen für einen Abwasseranfall > 30l/s bis 50l/s.
Einheit: m

**003.3.01.0070 Betreiben Abwasserlenkung bis 15l/s**
Betreiben und Unterhalten der Abwasserlenkung bis 15l/s einschl. aller anfallenden Wartungs- und Reparaturarbeiten.
Einheit: h

**003.3.01.0080 Betreiben Abwasserlenkung > 15l/s bis 30l/s**
Betreiben und Unterhalten der Abwasserlenkung >15l/s bis 30l/s einschl. aller anfallenden Wartungs- und Reparaturarbeiten.
Einheit: h

**003.3.01.0090 Betreiben Abwasserlenkung > 30 l/s bis 50l/s**
Betreiben und Unterhalten der Abwasserlenkung > 30l/s bis 50l/s einschl. aller anfallenden Wartungs- und Reparaturarbeiten.
Einheit: h

**003.3.01.0100 Abwasserlenkung Anschlüsse <= DN 200**
Abwasserlenkung für Anschlussleitungen <= DN 200 auf dem Sanierungsabschnitt.
Die Abwasserlenkung ist bevorzugt über Revisionsöffnungen auszuführen. Soweit die Abwasserlenkung durch Rückstau erfolgen kann, muss eine Überwachung der Wasserstände in den unterbrochenen Kanälen und Leitungen entsprechend der maximal zulässigen Rückstauhöhen dauerhaft sichergestellt werden.  Darüber hinaus hat sich der AN vor Ort darüber Klarheit zu verschaffen, wie die Sicherung der durch die Sanierung unmittelbar ausser Betrieb genommenen Anschlüsse gewährleistet werden kann und dies in seine Abwasserlenkungsmaßnahmen einzubeziehen.

Abrechnung je Anschluss
Einheit: St

**003.3.01.0110 Absperrelement Zulaufkanal DN 200 bis DN 300, Rückstau**
Einbau, Vorhalten und Ausbauen von Absperrelementen  (pneumatische Durchgangsblasen) in Zulaufkanälen DN 200 bis DN 300 zum Einstau des Abwassers ohne Pumpeneinsatz.

Bei der Abwasserlenkung durch Rückstau muss eine Überwachung der Wasserstände in dem unterbrochenen Kanal entsprechend der maximal zulässigen Rückstauhöhen dauerhaft sichergestellt werden.

Die Abrechnung erfolgt einmal pro abzusperrendem Zulauf.  Das mehrmalige Ein- und Ausbauen im Zuge des Baufortschritts ist mit einzukalkulieren.
Einheit: St

**003.3.01.0120 Absperrelement Zulaufkanal DN 350 bis DN 550, Rückstau**
Einbau, Vorhalten und Ausbauen von Absperrelementen  (pneumatische Durchgangsblasen) in Zulaufkanälen DN 350 bis DN 550 zum Einstau des Abwassers ohne Pumpeneinsatz.

Bei der Abwasserlenkung durch Rückstau muss eine Überwachung der Wasserstände in dem unterbrochenen Kanal entsprechend der maximal zulässigen Rückstauhöhen dauerhaft sichergestellt werden.

Die Abrechnung erfolgt einmal pro abzusperrendem Zulauf.  Das mehrmalige Ein- und Ausbauen im Zuge des Baufortschritts ist mit einzukalkulieren.
Einheit: St

**003.3.01.0130 Absperrelement Zulaufkanal DN 600 bis DN 700, Rückstau**
Einbau, Vorhalten und Ausbauen von Absperrelementen  (pneumatische Durchgangsblasen) in Zulaufkanälen DN 600 bis DN 700 zum Einstau des Abwassers ohne Pumpeneinsatz.

Bei der Abwasserlenkung durch Rückstau muss eine Überwachung der Wasserstände in dem unterbrochenen Kanal entsprechend der maximal zulässigen Rückstauhöhen dauerhaft sichergestellt werden.

Die Abrechnung erfolgt einmal pro abzusperrendem Zulauf.  Das mehrmalige Ein- und Ausbauen im Zuge des Baufortschritts ist mit einzukalkulieren.
Einheit: St

**003.3.01.0140 Rohrbrücke herstellen**
Rohrbrücke herstellen, als Teil der Anlagen zur Abwasserlenkung antransportieren, aufbauen, kontrollieren, abbauen
und abtransportieren.
Max. Nennweite der Rohrleitung DN 200
Mit statischem Nachweis

Lichte Länge bis 7,0 m
Lichte Höhe 4,5 m
Einheit: St

**003.3.01.0150 Rohrbrücke vorhalten**
Rohrbrücke vorhalten

Abrechnung nach Kalendertagen
Einheit: d

**003.3.01.0160 Überfahrkonstruktion/ Rampenkonstruktion**
Liefern, Auf- und Abbauen, Vorhalten, Betreiben einer fugenlosen
Rampenkonstruktion zur Überfahrung von verlegten Schnellkupplungsrohren bis DN 200 oder 2B- oder 2C-Druckschläuchen (PIROT-System;
Storz-Kupplungen) mit einer maximalen Steigung von 7% und
einer Breite von mindestens 3,00 m.
Die Rampenkonstruktion ist für den Schwerlastverkehr
SLW60 auszulegen. Ein entsprechender statischer
Nachweis ist mit Angebotsabgabe vorzulegen.
Einheit: St

#### Hauptabschnitt 003.4 Dichtheitsprüfung

##### Abschnitt 003.4.01 Dichtheitsprüfungen Schlauchliner

*Hinweis: Vorbemerkungen zu den Dichtheitsprüfungen*
Der Sanierungserfolg ist anhand einer Dichtheitsprüfung nach DIN EN 1610 für die renovierten Haltungen/ Leitungen nachzuweisen.
Die Dichtheitsprüfung ist vor dem Öffnen der Anschlüsse durchzuführen.

Die Prüfungen sind haltungs- bzw. abschnittsweise mit Luftüberdruck (Verfahren "L") oder Wasserdruck (Verfahren "W") durchzuführen. Bei der Prüfung mit Luft ist das Prüfverfahren "LC" (Prüfdruck 100 mbar) gemäß Abschnitt 13.2, Tabelle 3 der DIN EN 1610 anzuwenden.

Die Leistungen umfassen jeweils alle Abdichtungen, Sicherungen, Lieferung, Einfüllen und Ableiten der Prüfmedien sowie die Gestellung und Vorhaltung der für den Betrieb erforderlichen Geräte.

Es muss eine automatisierte Aufzeichnung der Messungen erfolgen. Dokumentation gemäß DIN EN 1610 sowie DWA 149-6.  Undichte Sanierungen sind auf Kosten des AN zu beheben. Die erneute Druckprüfung erfolgt zu Lasten des AN.

**003.4.01.0010 Dichtheitsprüfung AL DN 100 bis DN 200 nach DIN EN 1610**
Dichtheitsprüfung der mittels Schlauchlining sanierten Leitungen gemäß DIN EN 1610 mit Wasser oder Luft wie in den Vorbemerkungen beschrieben durchführen.

Dichtheitsprüfung DN 200
Einheit: m

**003.4.01.0020 Dichtheitsprüfung Schlauchliner DN 200 nach DIN EN 1610**
Dichtheitsprüfung der mittels Schlauchlining sanierten Haltungen gemäß DIN EN 1610 mit Wasser oder Luft wie in den Vorbemerkungen beschrieben durchführen.

Dichtheitsprüfung DN 200
Einheit: m

**003.4.01.0030 Dichtheitsprüfung Schlauchliner DN 250 nach DIN EN 1610**
Dichtheitsprüfung der mittels Schlauchlining sanierten Haltungen gemäß DIN EN 1610 mit Wasser oder Luft wie in den Vorbemerkungen beschrieben durchführen.

Dichtheitsprüfung DN 250
Einheit: m

**003.4.01.0040 Dichtheitsprüfung Schlauchliner DN 300 nach DIN EN 1610**
Dichtheitsprüfung der mittels Schlauchlining sanierten Haltungen gemäß DIN EN 1610 mit Wasser oder Luft wie in den Vorbemerkungen beschrieben durchführen.

Dichtheitsprüfung DN 300
Einheit: m

**003.4.01.0050 Dichtheitsprüfung Schlauchliner DN 350 nach DIN EN 1610**
Dichtheitsprüfung der mittels Schlauchlining sanierten Haltungen gemäß DIN EN 1610 mit Wasser oder Luft wie in den Vorbemerkungen beschrieben durchführen.

Dichtheitsprüfung DN 350
Einheit: m

**003.4.01.0060 Dichtheitsprüfung Schlauchliner DN 400 nach DIN EN 1610**
Dichtheitsprüfung der mittels Schlauchlining sanierten Haltungen gemäß DIN EN 1610 mit Wasser oder Luft wie in den Vorbemerkungen beschrieben durchführen.

Dichtheitsprüfung DN 400
Einheit: m

**003.4.01.0070 Dichtheitsprüfung Schlauchliner DN 450 nach DIN EN 1610**
Dichtheitsprüfung der mittels Schlauchlining sanierten Haltungen gemäß DIN EN 1610 mit Wasser oder Luft wie in den Vorbemerkungen beschrieben durchführen.

Dichtheitsprüfung DN 450
Einheit: m

**003.4.01.0080 Dichtheitsprüfung Schlauchliner DN 500 nach DIN EN 1610**
Dichtheitsprüfung der mittels Schlauchlining sanierten Haltungen gemäß DIN EN 1610 mit Wasser oder Luft wie in den Vorbemerkungen beschrieben durchführen.

Dichtheitsprüfung DN 500
Einheit: m

**003.4.01.0090 Dichtheitsprüfung Schlauchliner DN 550 nach DIN EN 1610**
Dichtheitsprüfung der mittels Schlauchlining sanierten Haltungen gemäß DIN EN 1610 mit Wasser oder Luft wie in den Vorbemerkungen beschrieben durchführen.

Dichtheitsprüfung DN 550
Einheit: m

**003.4.01.0100 Dichtheitsprüfung Schlauchliner DN 600 nach DIN EN 1610**
Dichtheitsprüfung der mittels Schlauchlining sanierten Haltungen gemäß DIN EN 1610 mit Wasser oder Luft wie in den Vorbemerkungen beschrieben durchführen.

Dichtheitsprüfung DN 600
Einheit: m

**003.4.01.0110 Dichtheitsprüfung Schlauchliner DN 650 nach DIN EN 1610**
Dichtheitsprüfung der mittels Schlauchlining sanierten Haltungen gemäß DIN EN 1610 mit Wasser oder Luft wie in den Vorbemerkungen beschrieben durchführen.

Dichtheitsprüfung DN 650
Einheit: m

**003.4.01.0120 Dichtheitsprüfung Schlauchliner DN 700 nach DIN EN 1610**
Dichtheitsprüfung der mittels Schlauchlining sanierten Haltungen gemäß DIN EN 1610 mit Wasser oder Luft wie in den Vorbemerkungen beschrieben durchführen.

Dichtheitsprüfung DN 700
Einheit: m

#### Hauptabschnitt 003.5 Vorabnahme Kanal-TV-Untersuchung

*Hinweis: Vorbemerkungen zur Vorabnahme*
Die  Vorabnahme dient ausschließlich zur Dokumentation der vollständigen Sanierungsarbeiten, wie z.B. das Öffnen und Anbinden aller in Betrieb befindlicher Seitenzuläufe nach dem Schlauchlinereinbau. Die TV-Befahrung ist durch den AN haltungsweise unmittelbar nach der Anbindung der Seitenzuläufe durchzuführen. Das Video ist dem AG bzw. dem bauüberwachenden Büro im Anschluss zur Verfügung zu stellen.

Die Abnahme-TV-Untersuchung erfolgt  zu einem späteren Zeitpunkt durch den  AG.

##### Abschnitt 003.5.01 Vorabnahme Kanal-TV-Untersuchung

**003.5.01.0010 Umsetzzeiten Anlagentechnik**
Einheit: St

**003.5.01.0020 Vorabnahme Kanal-TV-Untersuchung, HA-Leitungen bis DN 200**
Vorabnahme der sanierten Asnchlussleitung bis DN 200
Einheit: h

**003.5.01.0030 Vorabnahme Kanal-TV-Untersuchung, DN 200**
Vorabnahme des sanierten Hauptkanals DN 200
Einheit: m

**003.5.01.0040 Vorabnahme Kanal-TV-Untersuchung, DN 250**
Vorabnahme des sanierten Hauptkanals DN 250
Einheit: m

**003.5.01.0050 Vorabnahme Kanal-TV-Untersuchung, DN 300**
Vorabnahme des sanierten Hauptkanals DN 300
Einheit: m

**003.5.01.0060 Vorabnahme Kanal-TV-Untersuchung, DN 350**
Vorabnahme des sanierten Hauptkanals DN 350
Einheit: m

**003.5.01.0070 Vorabnahme Kanal-TV-Untersuchung, DN 400**
Vorabnahme des sanierten Hauptkanals DN 400
Einheit: m

**003.5.01.0080 Vorabnahme Kanal-TV-Untersuchung, DN 450**
Vorabnahme des sanierten Hauptkanals DN 450
Einheit: m

**003.5.01.0090 Vorabnahme Kanal-TV-Untersuchung, DN 500**
Vorabnahme des sanierten Hauptkanals DN 500
Einheit: m

**003.5.01.0100 Vorabnahme Kanal-TV-Untersuchung, DN 550**
Vorabnahme des sanierten Hauptkanals DN 550
Einheit: m

**003.5.01.0110 Vorabnahme Kanal-TV-Untersuchung, DN 600**
Vorabnahme des sanierten Hauptkanals DN 600
Einheit: m

**003.5.01.0120 Vorabnahme Kanal-TV-Untersuchung, DN 650**
Vorabnahme des sanierten Hauptkanals DN 650
Einheit: m

**003.5.01.0130 Vorabnahme Kanal-TV-Untersuchung, DN 700**
Vorabnahme des sanierten Hauptkanals DN 700
Einheit: m

### Los 004 Reparatur

#### Hauptabschnitt 004.1 Robotertechnik

*Hinweis: Vorbemerkungen zur Robotertechnik*
Einsatz einer Robotereinheit System KA-TE oder gleichwertig bestehend aus Fräs- und Spachtelroboter unterschiedlicher Größen für die Nennweiten DN 200 - DN 700. Es gelten die Anforderungen, Qualitätskriterien und Prüfungen gemäß  DWA-M 143-16 sowie dem DWA-M 144-16. Das Robotersystem muss mit einer ferngesteuerten axial und radial schwenkbaren Farbkamera ausgestattet sein, die jeden Arbeitsgang permanent dokumentiert.

Der Einsatz und die TV-Überwachung sind von geschultem Personal auszuführen. Die Robotereinheit muss mit mind. 80m langen Versorgungsleitungen ausgestattet sein. Die vorbereitenden Fräsarbeiten sind in abzusperrenden Haltungen unmittelbar vor der folgenden Sanierung durchzuführen und sollten danach nicht mehr von Abwasser überströmt werden. Die Sanierungsleistungen sind grundsätzlich arbeitstäglich durchzuführen. Nach Aushärten des Materials sind sämtliche Übergänge und überschüssiges Material nachzuschleifen bzw. zu entfernen.  Die Sanierung erfolgt mit abwasserbeständigem, hydrolysefestem, temperaturbeständigem 2-Komponenten-Epoxidharzen mit Eignungsnachweis.

##### Abschnitt 004.1.01 Fräsen

**004.1.01.0010 Umsetzzeiten Fräsroboter**
Umsetzen, Einsetzen und Entfernen der Anlage in die Haltungen.

Abrechnung je zu bearbeitender Haltung.
Einheit: St

**004.1.01.0020 Fräsarbeiten nach Aufwand**
Einsatz eines Fräsroboters inkl. Bedienungspersonal zur Beseitigung von Wurzeln, Ablagerungen, Inkrustationen, einragenden Hausanschlussstutzen, Muffenversätzen, Hindernissen etc. Der gesamte Fräsvorgang wird zur Überwachung digital aufgenommen und dem AG auf einem Speichermedium zur Abrechnung übergeben. Das anfallende Fräsgut geht in das Eigentum des AN über und ist vorschriftsmäßig zu entsorgen. Nachweise über die Entsorgung sind dem AG auf Verlangen vorzulegen. Es werden nur Arbeiten auf Anweisung des AG vergütet.  Als Fräszeit zählt die Zeit zwischen Einsetzen und Ausbau des Roboters in bzw. aus der betroffenen Haltung.
Einheit: h

**004.1.01.0030 Defekte Rohrverbindung fräsen HA-Leitung bis DN 200**
Zur Beseitigung folgender Schäden in Anschlussleitungen:

- Wurzeleinwuchs
- Hindernisse
- Lageabweichungen (horizontal / vertikal)

- Einragende Dichtungen

- Inkrustrierungen in Muffenverbindungen

Rohrdurchmesser:  bis DN 200

Material:  beliebig

Vom Bieter einzutragen:

Eingesetztes Robotersystem: '....................................................'

Diese Leistungen werden als Reparatur oder auch als vorbereitende
 Arbeiten für ein Schlauchlining durchgeführt.

Das anfallende Fräsgut geht in das Eigentum des AN über und ist vorschriftsmäßig zu entsorgen. Nachweise über die Entsorgung sind dem AG auf Verlangen vorzulegen.

Abrechnungsgrundlage ist die digitale Fotodokumentation vor und nach der Sanierung.
Einheit: St

**004.1.01.0040 Defekte Rohrverbindung fräsen DN 200**
Zur Beseitigung folgender Schäden im Hauptkanal:

- Wurzeleinwuchs
- Hindernisse
- Lageabweichungen (horizontal / vertikal)

- Einragende Dichtungen

- Inkrustrierungen in Muffenverbindungen

Nennweite:  DN 200

Material:  Steinzeug/Beton

Vom Bieter einzutragen:

Eingesetztes Robotersystem: '....................................................'

Diese Leistungen werden als Reparatur oder auch als vorbereitende
 Arbeiten für ein Schlauchlining durchgeführt.

Das anfallende Fräsgut geht in das Eigentum des AN über und ist vorschriftsmäßig zu entsorgen. Nachweise über die Entsorgung sind dem AG auf Verlangen vorzulegen.

Abrechnungsgrundlage ist die digitale Fotodokumentation vor und nach der Sanierung.
Einheit: St

**004.1.01.0050 Defekte Rohrverbindung fräsen DN 250**
Zur Beseitigung folgender Schäden im Hauptkanal:

- Wurzeleinwuchs
- Hindernisse
- Lageabweichungen (horizontal / vertikal)

- Einragende Dichtungen

- Inkrustrierungen in Muffenverbindungen

Nennweite:  DN 250

Material:  Steinzeug/Beton

Vom Bieter einzutragen:

Eingesetztes Robotersystem: '....................................................'

Diese Leistungen werden als Reparatur oder auch als vorbereitende
 Arbeiten für ein Schlauchlining durchgeführt.

Das anfallende Fräsgut geht in das Eigentum des AN über und ist vorschriftsmäßig zu entsorgen. Nachweise über die Entsorgung sind dem AG auf Verlangen vorzulegen.

Abrechnungsgrundlage ist die digitale Fotodokumentation vor und nach der Sanierung.
Einheit: St

**004.1.01.0060 Defekte Rohrverbindung fräsen DN 300**
Zur Beseitigung folgender Schäden im Hauptkanal:

- Wurzeleinwuchs
- Hindernisse
- Lageabweichungen (horizontal / vertikal)

- Einragende Dichtungen

- Inkrustrierungen in Muffenverbindungen

Nennweite:  DN 300

Material:  Steinzeug/Beton

Vom Bieter einzutragen:

Eingesetztes Robotersystem: '....................................................'

Diese Leistungen werden als Reparatur oder auch als vorbereitende
 Arbeiten für ein Schlauchlining durchgeführt.

Das anfallende Fräsgut geht in das Eigentum des AN über und ist vorschriftsmäßig zu entsorgen. Nachweise über die Entsorgung sind dem AG auf Verlangen vorzulegen.

Abrechnungsgrundlage ist die digitale Fotodokumentation vor und nach der Sanierung.
Einheit: St

**004.1.01.0070 Defekte Rohrverbindung fräsen DN 350**
Zur Beseitigung folgender Schäden im Hauptkanal:

- Wurzeleinwuchs
- Hindernisse
- Lageabweichungen (horizontal / vertikal)

- Einragende Dichtungen

- Inkrustrierungen in Muffenverbindungen

Nennweite:  DN 350

Material:  Steinzeug/Beton

Vom Bieter einzutragen:

Eingesetztes Robotersystem: '....................................................'

Diese Leistungen werden als Reparatur oder auch als vorbereitende
 Arbeiten für ein Schlauchlining durchgeführt.

Das anfallende Fräsgut geht in das Eigentum des AN über und ist vorschriftsmäßig zu entsorgen. Nachweise über die Entsorgung sind dem AG auf Verlangen vorzulegen.

Abrechnungsgrundlage ist die digitale Fotodokumentation vor und nach der Sanierung.
Einheit: St

**004.1.01.0080 Defekte Rohrverbindung fräsen DN 400**
Zur Beseitigung folgender Schäden im Hauptkanal:

- Wurzeleinwuchs
- Hindernisse
- Lageabweichungen (horizontal / vertikal)

- Einragende Dichtungen

- Inkrustrierungen in Muffenverbindungen

Nennweite:  DN 400

Material:  Steinzeug/Beton

Vom Bieter einzutragen:

Eingesetztes Robotersystem: '....................................................'

Diese Leistungen werden als Reparatur oder auch als vorbereitende
 Arbeiten für ein Schlauchlining durchgeführt.

Das anfallende Fräsgut geht in das Eigentum des AN über und ist vorschriftsmäßig zu entsorgen. Nachweise über die Entsorgung sind dem AG auf Verlangen vorzulegen.

Abrechnungsgrundlage ist die digitale Fotodokumentation vor und nach der Sanierung.
Einheit: St

**004.1.01.0090 Defekte Rohrverbindung fräsen DN 450**
Zur Beseitigung folgender Schäden im Hauptkanal:

- Wurzeleinwuchs
- Hindernisse
- Lageabweichungen (horizontal / vertikal)

- Einragende Dichtungen

- Inkrustrierungen in Muffenverbindungen

Nennweite:  DN 450

Material:  Steinzeug/Beton

Vom Bieter einzutragen:

Eingesetztes Robotersystem: '....................................................'

Diese Leistungen werden als Reparatur oder auch als vorbereitende
 Arbeiten für ein Schlauchlining durchgeführt.

Das anfallende Fräsgut geht in das Eigentum des AN über und ist vorschriftsmäßig zu entsorgen. Nachweise über die Entsorgung sind dem AG auf Verlangen vorzulegen.

Abrechnungsgrundlage ist die digitale Fotodokumentation vor und nach der Sanierung.
Einheit: St

**004.1.01.0100 Defekte Rohrverbindung fräsen DN 500**
Zur Beseitigung folgender Schäden im Hauptkanal:

- Wurzeleinwuchs
- Hindernisse
- Lageabweichungen (horizontal / vertikal)

- Einragende Dichtungen

- Inkrustrierungen in Muffenverbindungen

Nennweite:  DN 500

Material:  Steinzeug/Beton

Vom Bieter einzutragen:

Eingesetztes Robotersystem: '....................................................'

Diese Leistungen werden als Reparatur oder auch als vorbereitende
 Arbeiten für ein Schlauchlining durchgeführt.

Das anfallende Fräsgut geht in das Eigentum des AN über und ist vorschriftsmäßig zu entsorgen. Nachweise über die Entsorgung sind dem AG auf Verlangen vorzulegen.

Abrechnungsgrundlage ist die digitale Fotodokumentation vor und nach der Sanierung.
Einheit: St

**004.1.01.0110 Defekte Rohrverbindung fräsen DN 550**
Zur Beseitigung folgender Schäden im Hauptkanal:

- Wurzeleinwuchs
- Hindernisse
- Lageabweichungen (horizontal / vertikal)

- Einragende Dichtungen

- Inkrustrierungen in Muffenverbindungen

Nennweite:  DN 550

Material:  Steinzeug/Beton

Vom Bieter einzutragen:

Eingesetztes Robotersystem: '....................................................'

Diese Leistungen werden als Reparatur oder auch als vorbereitende
 Arbeiten für ein Schlauchlining durchgeführt.

Das anfallende Fräsgut geht in das Eigentum des AN über und ist vorschriftsmäßig zu entsorgen. Nachweise über die Entsorgung sind dem AG auf Verlangen vorzulegen.

Abrechnungsgrundlage ist die digitale Fotodokumentation vor und nach der Sanierung.
Einheit: St

**004.1.01.0120 Defekte Rohrverbindung fräsen DN 600**
Zur Beseitigung folgender Schäden im Hauptkanal:

- Wurzeleinwuchs
- Hindernisse
- Lageabweichungen (horizontal / vertikal)

- Einragende Dichtungen

- Inkrustrierungen in Muffenverbindungen

Nennweite:  DN 600

Material:  Steinzeug/Beton

Vom Bieter einzutragen:

Eingesetztes Robotersystem: '....................................................'

Diese Leistungen werden als Reparatur oder auch als vorbereitende
 Arbeiten für ein Schlauchlining durchgeführt.

Das anfallende Fräsgut geht in das Eigentum des AN über und ist vorschriftsmäßig zu entsorgen. Nachweise über die Entsorgung sind dem AG auf Verlangen vorzulegen.

Abrechnungsgrundlage ist die digitale Fotodokumentation vor und nach der Sanierung.
Einheit: St

**004.1.01.0130 Defekte Rohrverbindung fräsen DN 650**
Zur Beseitigung folgender Schäden im Hauptkanal:

- Wurzeleinwuchs
- Hindernisse
- Lageabweichungen (horizontal / vertikal)

- Einragende Dichtungen

- Inkrustrierungen in Muffenverbindungen

Nennweite:  DN 650

Material:  Steinzeug/Beton

Vom Bieter einzutragen:

Eingesetztes Robotersystem: '....................................................'

Diese Leistungen werden als Reparatur oder auch als vorbereitende
 Arbeiten für ein Schlauchlining durchgeführt.

Das anfallende Fräsgut geht in das Eigentum des AN über und ist vorschriftsmäßig zu entsorgen. Nachweise über die Entsorgung sind dem AG auf Verlangen vorzulegen.

Abrechnungsgrundlage ist die digitale Fotodokumentation vor und nach der Sanierung.
Einheit: St

**004.1.01.0140 Defekte Rohrverbindung fräsen DN 700**
Zur Beseitigung folgender Schäden im Hauptkanal:

- Wurzeleinwuchs
- Hindernisse
- Lageabweichungen (horizontal / vertikal)

- Einragende Dichtungen

- Inkrustrierungen in Muffenverbindungen

Nennweite:  DN 700

Material:  Steinzeug/Beton

Vom Bieter einzutragen:

Eingesetztes Robotersystem: '....................................................'

Diese Leistungen werden als Reparatur oder auch als vorbereitende
 Arbeiten für ein Schlauchlining durchgeführt.

Das anfallende Fräsgut geht in das Eigentum des AN über und ist vorschriftsmäßig zu entsorgen. Nachweise über die Entsorgung sind dem AG auf Verlangen vorzulegen.

Abrechnungsgrundlage ist die digitale Fotodokumentation vor und nach der Sanierung.
Einheit: St

**004.1.01.0150 Verfestigte Ablagerungen entfernen HA-Leitung bis DN 200**
Zur Beseitigung von verfestigten Ablagerungen bis zu 10 % des Querschnittes  in der Anschlussleitung

Nennweite: bis DN 200

Material:  Steinzeug/Beton

Vom Bieter einzutragen:
Eingesetztes Robotersystem: '....................................................'

Diese Leistungen werden als Reparatur oder auch als vorbereitende  Arbeiten für ein Schlauchlining durchgeführt.
Das anfallende Fräsgut geht in das Eigentum des AN über und ist vorschriftsmäßig zu entsorgen. Nachweise über die Entsorgung sind dem AG auf Verlangen vorzulegen.

Abrechnungsgrundlage ist die digitale Fotodokumentation vor und nach der Sanierung.
Einheit: h

**004.1.01.0160 Verfestigte Ablagerungen entfernen DN 200**
Zur Beseitigung von verfestigten Ablagerungen bis zu 10 % des Querschnittes  im Hauptkanal

Nennweite:  DN 200

Material:  Steinzeug/Beton

Vom Bieter einzutragen:

Eingesetztes Robotersystem: '....................................................'

Diese Leistungen werden als Reparatur oder auch als vorbereitende
 Arbeiten für ein Schlauchlining durchgeführt.

Das anfallende Fräsgut geht in das Eigentum des AN über und ist vorschriftsmäßig zu entsorgen. Nachweise über die Entsorgung sind dem AG auf Verlangen vorzulegen.

Abrechnungsgrundlage ist die digitale Fotodokumentation vor und nach der Sanierung.
Einheit: h

**004.1.01.0170 Verfestigte Ablagerungen entfernen DN 250**
Zur Beseitigung von verfestigten Ablagerungen bis zu 10 % des Querschnittes  im Hauptkanal

Nennweite:  DN 250

Material:  Steinzeug/Beton

Vom Bieter einzutragen:

Eingesetztes Robotersystem: '....................................................'

Diese Leistungen werden als Reparatur oder auch als vorbereitende
 Arbeiten für ein Schlauchlining durchgeführt.

Das anfallende Fräsgut geht in das Eigentum des AN über und ist vorschriftsmäßig zu entsorgen. Nachweise über die Entsorgung sind dem AG auf Verlangen vorzulegen.

Abrechnungsgrundlage ist die digitale Fotodokumentation vor und nach der Sanierung.
Einheit: h

**004.1.01.0180 Verfestigte Ablagerungen entfernen DN 300**
Zur Beseitigung von verfestigten Ablagerungen bis zu 10 % des Querschnittes  im Hauptkanal

Nennweite:  DN 300

Material:  Steinzeug/Beton

Vom Bieter einzutragen:

Eingesetztes Robotersystem: '....................................................'

Diese Leistungen werden als Reparatur oder auch als vorbereitende
 Arbeiten für ein Schlauchlining durchgeführt.

Das anfallende Fräsgut geht in das Eigentum des AN über und ist vorschriftsmäßig zu entsorgen. Nachweise über die Entsorgung sind dem AG auf Verlangen vorzulegen.

Abrechnungsgrundlage ist die digitale Fotodokumentation vor und nach der Sanierung.
Einheit: h

**004.1.01.0190 Verfestigte Ablagerungen entfernen DN 350**
Zur Beseitigung von verfestigten Ablagerungen bis zu 10 % des Querschnittes  im Hauptkanal

Nennweite:  DN 350

Material:  Steinzeug/Beton

Vom Bieter einzutragen:

Eingesetztes Robotersystem: '....................................................'

Diese Leistungen werden als Reparatur oder auch als vorbereitende
 Arbeiten für ein Schlauchlining durchgeführt.

Das anfallende Fräsgut geht in das Eigentum des AN über und ist vorschriftsmäßig zu entsorgen. Nachweise über die Entsorgung sind dem AG auf Verlangen vorzulegen.

Abrechnungsgrundlage ist die digitale Fotodokumentation vor und nach der Sanierung.
Einheit: h

**004.1.01.0200 Verfestigte Ablagerungen entfernen DN 400**
Zur Beseitigung von verfestigten Ablagerungen bis zu 10 % des Querschnittes  im Hauptkanal

Nennweite:  DN 400

Material:  Steinzeug/Beton

Vom Bieter einzutragen:

Eingesetztes Robotersystem: '....................................................'

Diese Leistungen werden als Reparatur oder auch als vorbereitende
 Arbeiten für ein Schlauchlining durchgeführt.

Das anfallende Fräsgut geht in das Eigentum des AN über und ist vorschriftsmäßig zu entsorgen. Nachweise über die Entsorgung sind dem AG auf Verlangen vorzulegen.

Abrechnungsgrundlage ist die digitale Fotodokumentation vor und nach der Sanierung.
Einheit: h

**004.1.01.0210 Verfestigte Ablagerungen entfernen DN 450**
Zur Beseitigung von verfestigten Ablagerungen bis zu 10 % des Querschnittes  im Hauptkanal

Nennweite:  DN 450

Material:  Steinzeug/Beton

Vom Bieter einzutragen:

Eingesetztes Robotersystem: '....................................................'

Diese Leistungen werden als Reparatur oder auch als vorbereitende
 Arbeiten für ein Schlauchlining durchgeführt.

Das anfallende Fräsgut geht in das Eigentum des AN über und ist vorschriftsmäßig zu entsorgen. Nachweise über die Entsorgung sind dem AG auf Verlangen vorzulegen.

Abrechnungsgrundlage ist die digitale Fotodokumentation vor und nach der Sanierung.
Einheit: h

**004.1.01.0220 Verfestigte Ablagerungen entfernen DN 500**
Zur Beseitigung von verfestigten Ablagerungen bis zu 10 % des Querschnittes  im Hauptkanal

Nennweite:  DN 500

Material:  Steinzeug/Beton

Vom Bieter einzutragen:

Eingesetztes Robotersystem: '....................................................'

Diese Leistungen werden als Reparatur oder auch als vorbereitende
 Arbeiten für ein Schlauchlining durchgeführt.

Das anfallende Fräsgut geht in das Eigentum des AN über und ist vorschriftsmäßig zu entsorgen. Nachweise über die Entsorgung sind dem AG auf Verlangen vorzulegen.

Abrechnungsgrundlage ist die digitale Fotodokumentation vor und nach der Sanierung.
Einheit: h

**004.1.01.0230 Verfestigte Ablagerungen entfernen DN 550**
Zur Beseitigung von verfestigten Ablagerungen bis zu 10 % des Querschnittes  im Hauptkanal

Nennweite:  DN 550

Material:  Steinzeug/Beton

Vom Bieter einzutragen:

Eingesetztes Robotersystem: '....................................................'

Diese Leistungen werden als Reparatur oder auch als vorbereitende
 Arbeiten für ein Schlauchlining durchgeführt.

Das anfallende Fräsgut geht in das Eigentum des AN über und ist vorschriftsmäßig zu entsorgen. Nachweise über die Entsorgung sind dem AG auf Verlangen vorzulegen.

Abrechnungsgrundlage ist die digitale Fotodokumentation vor und nach der Sanierung.
Einheit: h

**004.1.01.0240 Verfestigte Ablagerungen entfernen DN 600**
Zur Beseitigung von verfestigten Ablagerungen bis zu 10 % des Querschnittes  im Hauptkanal

Nennweite:  DN 600

Material:  Steinzeug/Beton

Vom Bieter einzutragen:

Eingesetztes Robotersystem: '....................................................'

Diese Leistungen werden als Reparatur oder auch als vorbereitende
 Arbeiten für ein Schlauchlining durchgeführt.

Das anfallende Fräsgut geht in das Eigentum des AN über und ist vorschriftsmäßig zu entsorgen. Nachweise über die Entsorgung sind dem AG auf Verlangen vorzulegen.

Abrechnungsgrundlage ist die digitale Fotodokumentation vor und nach der Sanierung.
Einheit: h

**004.1.01.0250 Verfestigte Ablagerungen entfernen DN 650**
Zur Beseitigung von verfestigten Ablagerungen bis zu 10 % des Querschnittes  im Hauptkanal

Nennweite:  DN 650

Material:  Steinzeug/Beton

Vom Bieter einzutragen:

Eingesetztes Robotersystem: '....................................................'

Diese Leistungen werden als Reparatur oder auch als vorbereitende
 Arbeiten für ein Schlauchlining durchgeführt.

Das anfallende Fräsgut geht in das Eigentum des AN über und ist vorschriftsmäßig zu entsorgen. Nachweise über die Entsorgung sind dem AG auf Verlangen vorzulegen.

Abrechnungsgrundlage ist die digitale Fotodokumentation vor und nach der Sanierung.
Einheit: h

**004.1.01.0260 Verfestigte Ablagerungen entfernen DN 700**
Zur Beseitigung von verfestigten Ablagerungen bis zu 10 % des Querschnittes  im Hauptkanal

Nennweite:  DN 700

Material:  Steinzeug/Beton

Vom Bieter einzutragen:

Eingesetztes Robotersystem: '....................................................'

Diese Leistungen werden als Reparatur oder auch als vorbereitende
 Arbeiten für ein Schlauchlining durchgeführt.

Das anfallende Fräsgut geht in das Eigentum des AN über und ist vorschriftsmäßig zu entsorgen. Nachweise über die Entsorgung sind dem AG auf Verlangen vorzulegen.

Abrechnungsgrundlage ist die digitale Fotodokumentation vor und nach der Sanierung.
Einheit: h

**004.1.01.0270 Einragenden Stutzen abfräsen bis Ø 200 DN 200**
Einragenden Stutzen im Hauptkanal bündig abfräsen:

Nennweite des Hauptkanals: DN 200
Durchmesser des Stutzens: bis DN 200

Material:  beliebig

Vom Bieter einzutragen:
Eingesetztes Robotersystem: '....................................................'

Diese Leistungen werden als Reparatur oder auch als vorbereitende  Arbeiten für ein Schlauchlining durchgeführt.

Das anfallende Fräsgut geht in das Eigentum des AN über und ist vorschriftsmäßig zu entsorgen. Nachweise über die Entsorgung sind dem AG auf Verlangen vorzulegen.

Abrechnungsgrundlage ist die digitale Fotodokumentation vor und nach der Sanierung.
Einheit: St

**004.1.01.0280 Einragenden Stutzen abfräsen bis Ø 200 DN 250**
Einragenden Stutzen im Hauptkanal bündig abfräsen:

Nennweite des Hauptkanals: DN 250
Durchmesser des Stutzens: bis DN 200

Material:  beliebig

Vom Bieter einzutragen:
Eingesetztes Robotersystem: '....................................................'

Diese Leistungen werden als Reparatur oder auch als vorbereitende  Arbeiten für ein Schlauchlining durchgeführt.

Das anfallende Fräsgut geht in das Eigentum des AN über und ist vorschriftsmäßig zu entsorgen. Nachweise über die Entsorgung sind dem AG auf Verlangen vorzulegen.

Abrechnungsgrundlage ist die digitale Fotodokumentation vor und nach der Sanierung.
Einheit: St

**004.1.01.0290 Einragenden Stutzen abfräsen bis Ø 200 DN 300**
Einragenden Stutzen im Hauptkanal bündig abfräsen:

Nennweite des Hauptkanals: DN 300
Durchmesser des Stutzens: bis DN 200

Material:  beliebig

Vom Bieter einzutragen:
Eingesetztes Robotersystem: '....................................................'

Diese Leistungen werden als Reparatur oder auch als vorbereitende  Arbeiten für ein Schlauchlining durchgeführt.

Das anfallende Fräsgut geht in das Eigentum des AN über und ist vorschriftsmäßig zu entsorgen. Nachweise über die Entsorgung sind dem AG auf Verlangen vorzulegen.

Abrechnungsgrundlage ist die digitale Fotodokumentation vor und nach der Sanierung.
Einheit: St

**004.1.01.0300 Einragenden Stutzen abfräsen bis Ø 200 DN 350**
Einragenden Stutzen im Hauptkanal bündig abfräsen:

Nennweite des Hauptkanals: DN 350
Durchmesser des Stutzens: bis DN 200

Material:  beliebig

Vom Bieter einzutragen:
Eingesetztes Robotersystem: '....................................................'

Diese Leistungen werden als Reparatur oder auch als vorbereitende  Arbeiten für ein Schlauchlining durchgeführt.

Das anfallende Fräsgut geht in das Eigentum des AN über und ist vorschriftsmäßig zu entsorgen. Nachweise über die Entsorgung sind dem AG auf Verlangen vorzulegen.

Abrechnungsgrundlage ist die digitale Fotodokumentation vor und nach der Sanierung.
Einheit: St

**004.1.01.0310 Einragenden Stutzen abfräsen bis Ø 200 DN 400**
Einragenden Stutzen im Hauptkanal bündig abfräsen:

Nennweite des Hauptkanals: DN 400
Durchmesser des Stutzens: bis DN 200

Material:  beliebig

Vom Bieter einzutragen:
Eingesetztes Robotersystem: '....................................................'

Diese Leistungen werden als Reparatur oder auch als vorbereitende  Arbeiten für ein Schlauchlining durchgeführt.

Das anfallende Fräsgut geht in das Eigentum des AN über und ist vorschriftsmäßig zu entsorgen. Nachweise über die Entsorgung sind dem AG auf Verlangen vorzulegen.

Abrechnungsgrundlage ist die digitale Fotodokumentation vor und nach der Sanierung.
Einheit: St

**004.1.01.0320 Einragenden Stutzen abfräsen bis Ø 200 DN 450**
Einragenden Stutzen im Hauptkanal bündig abfräsen:

Nennweite des Hauptkanals: DN 450
Durchmesser des Stutzens: bis DN 200

Material:  beliebig

Vom Bieter einzutragen:
Eingesetztes Robotersystem: '....................................................'

Diese Leistungen werden als Reparatur oder auch als vorbereitende  Arbeiten für ein Schlauchlining durchgeführt.

Das anfallende Fräsgut geht in das Eigentum des AN über und ist vorschriftsmäßig zu entsorgen. Nachweise über die Entsorgung sind dem AG auf Verlangen vorzulegen.

Abrechnungsgrundlage ist die digitale Fotodokumentation vor und nach der Sanierung.
Einheit: St

**004.1.01.0330 Einragenden Stutzen abfräsen bis Ø 200 DN 500**
Einragenden Stutzen im Hauptkanal bündig abfräsen:

Nennweite des Hauptkanals: DN 500
Durchmesser des Stutzens: bis DN 200

Material:  beliebig

Vom Bieter einzutragen:
Eingesetztes Robotersystem: '....................................................'

Diese Leistungen werden als Reparatur oder auch als vorbereitende  Arbeiten für ein Schlauchlining durchgeführt.

Das anfallende Fräsgut geht in das Eigentum des AN über und ist vorschriftsmäßig zu entsorgen. Nachweise über die Entsorgung sind dem AG auf Verlangen vorzulegen.

Abrechnungsgrundlage ist die digitale Fotodokumentation vor und nach der Sanierung.
Einheit: St

**004.1.01.0340 Einragenden Stutzen abfräsen bis Ø 200 DN 550**
Einragenden Stutzen im Hauptkanal bündig abfräsen:

Nennweite des Hauptkanals: DN 550
Durchmesser des Stutzens: bis DN 200

Material:  beliebig

Vom Bieter einzutragen:
Eingesetztes Robotersystem: '....................................................'

Diese Leistungen werden als Reparatur oder auch als vorbereitende  Arbeiten für ein Schlauchlining durchgeführt.

Das anfallende Fräsgut geht in das Eigentum des AN über und ist vorschriftsmäßig zu entsorgen. Nachweise über die Entsorgung sind dem AG auf Verlangen vorzulegen.

Abrechnungsgrundlage ist die digitale Fotodokumentation vor und nach der Sanierung.
Einheit: St

**004.1.01.0350 Einragenden Stutzen abfräsen bis Ø 200 DN 600**
Einragenden Stutzen im Hauptkanal bündig abfräsen:

Nennweite des Hauptkanals: DN 600
Durchmesser des Stutzens: bis DN 200

Material:  beliebig

Vom Bieter einzutragen:
Eingesetztes Robotersystem: '....................................................'

Diese Leistungen werden als Reparatur oder auch als vorbereitende  Arbeiten für ein Schlauchlining durchgeführt.

Das anfallende Fräsgut geht in das Eigentum des AN über und ist vorschriftsmäßig zu entsorgen. Nachweise über die Entsorgung sind dem AG auf Verlangen vorzulegen.

Abrechnungsgrundlage ist die digitale Fotodokumentation vor und nach der Sanierung.
Einheit: St

**004.1.01.0360 Einragenden Stutzen abfräsen bis Ø 200 DN 650**
Einragenden Stutzen im Hauptkanal bündig abfräsen:

Nennweite des Hauptkanals: DN 650
Durchmesser des Stutzens: bis DN 200

Material:  beliebig

Vom Bieter einzutragen:
Eingesetztes Robotersystem: '....................................................'

Diese Leistungen werden als Reparatur oder auch als vorbereitende  Arbeiten für ein Schlauchlining durchgeführt.

Das anfallende Fräsgut geht in das Eigentum des AN über und ist vorschriftsmäßig zu entsorgen. Nachweise über die Entsorgung sind dem AG auf Verlangen vorzulegen.

Abrechnungsgrundlage ist die digitale Fotodokumentation vor und nach der Sanierung.
Einheit: St

**004.1.01.0370 Einragenden Stutzen abfräsen bis Ø 200 DN 700**
Einragenden Stutzen im Hauptkanal bündig abfräsen:

Nennweite des Hauptkanals: DN 700
Durchmesser des Stutzens: bis DN 200

Material:  beliebig

Vom Bieter einzutragen:
Eingesetztes Robotersystem: '....................................................'

Diese Leistungen werden als Reparatur oder auch als vorbereitende  Arbeiten für ein Schlauchlining durchgeführt.

Das anfallende Fräsgut geht in das Eigentum des AN über und ist vorschriftsmäßig zu entsorgen. Nachweise über die Entsorgung sind dem AG auf Verlangen vorzulegen.

Abrechnungsgrundlage ist die digitale Fotodokumentation vor und nach der Sanierung.
Einheit: St

**004.1.01.0380 Einsatz Langarmfräser**
Einsatz eines Langarmfräsers inkl. Bedienungspersonal zur Beseitigung von Hindernissen in Anschlussleitungen DN 100 bis DN 200.

Frästiefe im Anschluss: bis 20 cm.
Hauptkanal DN 200 bis DN 700

Der gesamte Fräsvorgang wird zur Überwachung digital aufgenommen und dem AG auf einem Speichermedium zur Abrechnung übergeben. Es werden nur Arbeiten auf Anweisung des AG vergütet.

Als Fräszeit zählt die Zeit zwischen Einsetzen und Ausbau des Roboters in bzw. aus der betroffenen Haltung.
Einheit: h

##### Abschnitt 004.1.02 Verpressen/Verspachteln

**004.1.02.0010 Umsetzzeiten Anlagentechnik**
Umsetzen, Einsetzen und Entfernen der Anlage in die Haltungen.

Abrechnung je zu bearbeitender Haltung.
Einheit: St

**004.1.02.0020 Muffen DN 200 sanieren**
Muffen ohne eindringendes Grundwasser bis auf fettfreien Untergrund auffräsen, reinigen und mittels 2-Komponenten-Epoxidharz verspachteln oder verpressen und bündig zur Rohrwandung glätten.

Es sind Systeme zu verwenden, die im gehärteten Zustand abwasserbeständig, hydrolysefest, temperatur- und abriebbeständig sowie feuchtigkeitsunempfindlich sind. Der Nachweis ist durch ein hierfür akkreditiertes Prüfinstitut zu erbringen.

In den Einheitspreis ist das Material (6,0 kg/Muffe) mit
einzurechnen.

 Anforderungen
 -  kontrollierte, trümmerfreie Fräsung unter TV-Beobachtung
 -  schrumpfungsfreie Aushärtung
 -  keine Querschnittsreduzierung
 -  dauerhafte Dichtheit
 -  lösungsmittelfreies Material

Material: Steinzeug/Beton
Nennweite: DN 200

Nur unter Abwasserlenkung zulässig.

Ausführung gemäß den Anforderungen und Qualitätskriterien nach DWA-M 143-16 und DWA-M 144-16.

Vom Bieter einzutragen:

Eingesetztes Robotersystem: '....................................................'

Abrechnungsgrundlage ist die digitale Fotodokumentation vor und nach der Sanierung.
Einheit: St

**004.1.02.0030 Muffen DN 250 sanieren**
Muffen ohne eindringendes Grundwasser bis auf fettfreien Untergrund auffräsen, reinigen und mittels 2-Komponenten-Epoxidharz verspachteln oder verpressen und bündig zur Rohrwandung glätten.

Es sind Systeme zu verwenden, die im gehärteten Zustand abwasserbeständig, hydrolysefest, temperatur- und abriebbeständig sowie feuchtigkeitsunempfindlich sind. Der Nachweis ist durch ein hierfür akkreditiertes Prüfinstitut zu erbringen.

In den Einheitspreis ist das Material (6,0 kg/Muffe) mit
einzurechnen.

 Anforderungen
-  kontrollierte, trümmerfreie Fräsung unter TV-Beobachtung
- schrumpfungsfreie Aushärtung
- keine Querschnittsreduzierung
- dauerhafte Dichtheit
- lösungsmittelfreies Material

Material: Steinzeug/Beton
Nennweite: DN 250

Nur unter Abwasserlenkung zulässig.

Ausführung gemäß den Anforderungen und Qualitätskriterien nach DWA-M 143-16 und DWA-M 144-16.

Vom Bieter einzutragen:
Eingesetztes Robotersystem: '....................................................'

Abrechnungsgrundlage ist die digitale Fotodokumentation vor und nach der Sanierung.
Einheit: St

**004.1.02.0040 Muffen DN 300 sanieren**
Muffen ohne eindringendes Grundwasser bis auf fettfreien Untergrund auffräsen, reinigen und mittels 2-Komponenten-Epoxidharz verspachteln oder verpressen und bündig zur Rohrwandung glätten.

Es sind Systeme zu verwenden, die im gehärteten Zustand abwasserbeständig, hydrolysefest, temperatur- und abriebbeständig sowie feuchtigkeitsunempfindlich sind. Der Nachweis ist durch ein hierfür akkreditiertes Prüfinstitut zu erbringen.

In den Einheitspreis ist das Material (6,0 kg/Muffe) mit
einzurechnen.

 Anforderungen
- kontrollierte, trümmerfreie Fräsung unter TV-Beobachtung
 - schrumpfungsfreie Aushärtung
- keine Querschnittsreduzierung
- dauerhafte Dichtheit
- lösungsmittelfreies Material

Material: Steinzeug/Beton
Nennweite: DN 300

Nur unter Abwasserlenkung zulässig.

Ausführung gemäß den Anforderungen und Qualitätskriterien nach DWA-M 143-16 und DWA-M 144-16.

Vom Bieter einzutragen:
Eingesetztes Robotersystem: '....................................................'

Abrechnungsgrundlage ist die digitale Fotodokumentation vor und nach der Sanierung.
Einheit: St

**004.1.02.0050 Muffen DN 350 sanieren**
Muffen ohne eindringendes Grundwasser bis auf fettfreien Untergrund auffräsen, reinigen und mittels 2-Komponenten-Epoxidharz verspachteln oder verpressen und bündig zur Rohrwandung glätten.

Es sind Systeme zu verwenden, die im gehärteten Zustand abwasserbeständig, hydrolysefest, temperatur- und abriebbeständig sowie feuchtigkeitsunempfindlich sind. Der Nachweis ist durch ein hierfür akkreditiertes Prüfinstitut zu erbringen.

In den Einheitspreis ist das Material (6,0 kg/Muffe) mit
einzurechnen.

 Anforderungen
 - kontrollierte, trümmerfreie Fräsung unter TV-Beobachtung
 - schrumpfungsfreie Aushärtung
 - keine Querschnittsreduzierung
 - dauerhafte Dichtheit
 - lösungsmittelfreies Material

Material: Steinzeug/Beton
Nennweite: DN 350

Nur unter Abwasserlenkung zulässig.

Ausführung gemäß den Anforderungen und Qualitätskriterien nach DWA-M 143-16 und DWA-M 144-16.

Vom Bieter einzutragen:
Eingesetztes Robotersystem: '....................................................'

Abrechnungsgrundlage ist die digitale Fotodokumentation vor und nach der Sanierung.
Einheit: St

**004.1.02.0060 Muffen DN 400 sanieren**
Muffen ohne eindringendes Grundwasser bis auf fettfreien Untergrund auffräsen, reinigen und mittels 2-Komponenten-Epoxidharz verspachteln oder verpressen und bündig zur Rohrwandung glätten.

Es sind Systeme zu verwenden, die im gehärteten Zustand abwasserbeständig, hydrolysefest, temperatur- und abriebbeständig sowie feuchtigkeitsunempfindlich sind. Der Nachweis ist durch ein hierfür akkreditiertes Prüfinstitut zu erbringen.

In den Einheitspreis ist das Material (6,0 kg/Muffe) mit
einzurechnen.

 Anforderungen
 - kontrollierte, trümmerfreie Fräsung unter TV-Beobachtung
 - schrumpfungsfreie Aushärtung
 - keine Querschnittsreduzierung
 - dauerhafte Dichtheit
 - lösungsmittelfreies Material

Material: Steinzeug/Beton
Nennweite: DN 400

Nur unter Abwasserlenkung zulässig.

Ausführung gemäß den Anforderungen und Qualitätskriterien nach DWA-M 143-16 und DWA-M 144-16.
Vom Bieter einzutragen:
Eingesetztes Robotersystem: '....................................................'

Abrechnungsgrundlage ist die digitale Fotodokumentation vor und nach der Sanierung.
Einheit: St

**004.1.02.0070 Muffen DN 450 sanieren**
Muffen ohne eindringendes Grundwasser bis auf fettfreien Untergrund auffräsen, reinigen und mittels 2-Komponenten-Epoxidharz verspachteln oder verpressen und bündig zur Rohrwandung glätten.

Es sind Systeme zu verwenden, die im gehärteten Zustand abwasserbeständig, hydrolysefest, temperatur- und abriebbeständig sowie feuchtigkeitsunempfindlich sind. Der Nachweis ist durch ein hierfür akkreditiertes Prüfinstitut zu erbringen.

In den Einheitspreis ist das Material (6,0 kg/Muffe) mit
einzurechnen.

 Anforderungen
 - kontrollierte, trümmerfreie Fräsung unter TV-Beobachtung
 - schrumpfungsfreie Aushärtung
 - keine Querschnittsreduzierung
 - dauerhafte Dichtheit
 - lösungsmittelfreies Material

Material: Steinzeug/Beton
Nennweite: DN 450

Nur unter Abwasserlenkung zulässig.

Ausführung gemäß den Anforderungen und Qualitätskriterien nach DWA-M 143-16 und DWA-M 144-16.

Vom Bieter einzutragen:
Eingesetztes Robotersystem: '....................................................'

Abrechnungsgrundlage ist die digitale Fotodokumentation vor und nach der Sanierung.
Einheit: St

**004.1.02.0080 Muffen DN 500 sanieren**
Muffen ohne eindringendes Grundwasser bis auf fettfreien Untergrund auffräsen, reinigen und mittels 2-Komponenten-Epoxidharz verspachteln oder verpressen und bündig zur Rohrwandung glätten.

Es sind Systeme zu verwenden, die im gehärteten Zustand abwasserbeständig, hydrolysefest, temperatur- und abriebbeständig sowie feuchtigkeitsunempfindlich sind. Der Nachweis ist durch ein hierfür akkreditiertes Prüfinstitut zu erbringen.

In den Einheitspreis ist das Material (6,0 kg/Muffe) mit
einzurechnen.

 Anforderungen
 - kontrollierte, trümmerfreie Fräsung unter TV-Beobachtung
 - schrumpfungsfreie Aushärtung
 - keine Querschnittsreduzierung
 - dauerhafte Dichtheit
-  lösungsmittelfreies Material

Material: Steinzeug/Beton
Nennweite: DN 500

Nur unter Abwasserlenkung zulässig.

Ausführung gemäß den Anforderungen und Qualitätskriterien nach DWA-M 143-16 und DWA-M 144-16.

Vom Bieter einzutragen:
Eingesetztes Robotersystem: '....................................................'

Abrechnungsgrundlage ist die digitale Fotodokumentation vor und nach der Sanierung.
Einheit: St

**004.1.02.0090 Muffen DN 550 sanieren**
Muffen ohne eindringendes Grundwasser bis auf fettfreien Untergrund auffräsen, reinigen und mittels 2-Komponenten-Epoxidharz verspachteln oder verpressen und bündig zur Rohrwandung glätten.

Es sind Systeme zu verwenden, die im gehärteten Zustand abwasserbeständig, hydrolysefest, temperatur- und abriebbeständig sowie feuchtigkeitsunempfindlich sind. Der Nachweis ist durch ein hierfür akkreditiertes Prüfinstitut zu erbringen.

In den Einheitspreis ist das Material (6,0 kg/Muffe) mit
einzurechnen.

 Anforderungen
 - kontrollierte, trümmerfreie Fräsung unter TV-Beobachtung
 - schrumpfungsfreie Aushärtung
 - keine Querschnittsreduzierung
 - dauerhafte Dichtheit
 - lösungsmittelfreies Material

Material: Steinzeug/Beton
Nennweite: DN 550

Nur unter Abwasserlenkung zulässig.

Ausführung gemäß den Anforderungen und Qualitätskriterien nach DWA-M 143-16 und DWA-M 144-16.

Vom Bieter einzutragen:
Eingesetztes Robotersystem: '....................................................'

Abrechnungsgrundlage ist die digitale Fotodokumentation vor und nach der Sanierung.
Einheit: St

**004.1.02.0100 Muffen DN 600 sanieren**
Muffen ohne eindringendes Grundwasser bis auf fettfreien Untergrund auffräsen, reinigen und mittels 2-Komponenten-Epoxidharz verspachteln oder verpressen und bündig zur Rohrwandung glätten.

Es sind Systeme zu verwenden, die im gehärteten Zustand abwasserbeständig, hydrolysefest, temperatur- und abriebbeständig sowie feuchtigkeitsunempfindlich sind. Der Nachweis ist durch ein hierfür akkreditiertes Prüfinstitut zu erbringen.

In den Einheitspreis ist das Material (6,0 kg/Muffe) mit
einzurechnen.

 Anforderungen
 - kontrollierte, trümmerfreie Fräsung unter TV-Beobachtung
 - schrumpfungsfreie Aushärtung
 - keine Querschnittsreduzierung
 - dauerhafte Dichtheit
 - lösungsmittelfreies Material

Material: Steinzeug/Beton
Nennweite: DN 600

Nur unter Abwasserlenkung zulässig.

Ausführung gemäß den Anforderungen und Qualitätskriterien nach DWA-M 143-16 und DWA-M 144-16.

Vom Bieter einzutragen:
Eingesetztes Robotersystem: '....................................................'

Abrechnungsgrundlage ist die digitale Fotodokumentation vor und nach der Sanierung.
Einheit: St

**004.1.02.0110 Muffen DN 650 sanieren**
Muffen ohne eindringendes Grundwasser bis auf fettfreien Untergrund auffräsen, reinigen und mittels 2-Komponenten-Epoxidharz verspachteln oder verpressen und bündig zur Rohrwandung glätten.

Es sind Systeme zu verwenden, die im gehärteten Zustand abwasserbeständig, hydrolysefest, temperatur- und abriebbeständig sowie feuchtigkeitsunempfindlich sind. Der Nachweis ist durch ein hierfür akkreditiertes Prüfinstitut zu erbringen.

 In den Einheitspreis ist das Material (6,0 kg/Muffe) mit
einzurechnen.

 Anforderungen
 - kontrollierte, trümmerfreie Fräsung unter TV-Beobachtung
 - schrumpfungsfreie Aushärtung
 - keine Querschnittsreduzierung
 - dauerhafte Dichtheit
 - lösungsmittelfreies Material

Material: Steinzeug/Beton
Nennweite: DN 650

Nur unter Abwasserlenkung zulässig.

Ausführung gemäß den Anforderungen und Qualitätskriterien nach DWA-M 143-16 und DWA-M 144-16.

Vom Bieter einzutragen:
Eingesetztes Robotersystem: '....................................................'

Abrechnungsgrundlage ist die digitale Fotodokumentation vor und nach der Sanierung.
Einheit: St

**004.1.02.0120 Muffen DN 700 sanieren**
Muffen ohne eindringendes Grundwasser bis auf fettfreien Untergrund auffräsen, reinigen und mittels 2-Komponenten-Epoxidharz verspachteln oder verpressen und bündig zur Rohrwandung glätten.

Es sind Systeme zu verwenden, die im gehärteten Zustand abwasserbeständig, hydrolysefest, temperatur- und abriebbeständig sowie feuchtigkeitsunempfindlich sind. Der Nachweis ist durch ein hierfür akkreditiertes Prüfinstitut zu erbringen.

In den Einheitspreis ist das Material (6,0 kg/Muffe) mit
einzurechnen.

 Anforderungen
 - kontrollierte, trümmerfreie Fräsung unter TV-Beobachtung
 - schrumpfungsfreie Aushärtung
 - keine Querschnittsreduzierung
 - dauerhafte Dichtheit
 - lösungsmittelfreies Material

Material: Steinzeug/Beton
Nennweite: DN 700

Nur unter Abwasserlenkung zulässig.

Ausführung gemäß den Anforderungen und Qualitätskriterien nach DWA-M 143-16 und DWA-M 144-16.

Vom Bieter einzutragen:
Eingesetztes Robotersystem: '....................................................'

Abrechnungsgrundlage ist die digitale Fotodokumentation vor und nach der Sanierung.
Einheit: St

**004.1.02.0130 Risse axial sanieren DN 200**
Axialrisse (teilw. in Netzstruktur) ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 200

Nur unter Abwasserlenkung zulässig.

Ausführung gemäß den Anforderungen und Qualitätskriterien nach DWA-M 143-16 und DWA-M 144-16.

Vom Bieter einzutragen:
Eingesetztes Robotersystem: '....................................................'

Abrechnungsgrundlage ist die digitale Fotodokumentation vor und nach der Sanierung.
Einheit: m

**004.1.02.0140 Risse axial sanieren DN 250**
Axialrisse (teilw. in Netzstruktur) ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 250

Nur unter Abwasserlenkung zulässig.

Ausführung gemäß den Anforderungen und Qualitätskriterien nach DWA-M 143-16 und DWA-M 144-16.

Vom Bieter einzutragen:
Eingesetztes Robotersystem: '....................................................'

Abrechnungsgrundlage ist die digitale Fotodokumentation vor und nach der Sanierung.
Einheit: m

**004.1.02.0150 Risse axial sanieren DN 300**
Axialrisse (teilw. in Netzstruktur) ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 300

Nur unter Abwasserlenkung zulässig.

Ausführung gemäß den Anforderungen und Qualitätskriterien nach DWA-M 143-16 und DWA-M 144-16.

Vom Bieter einzutragen:
Eingesetztes Robotersystem: '....................................................'

Abrechnungsgrundlage ist die digitale Fotodokumentation vor und nach der Sanierung.
Einheit: m

**004.1.02.0160 Risse axial sanieren DN 350**
Axialrisse (teilw. in Netzstruktur) ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 350

Nur unter Abwasserlenkung zulässig.

Ausführung gemäß den Anforderungen und Qualitätskriterien nach DWA-M 143-16 und DWA-M 144-16.

Vom Bieter einzutragen:
Eingesetztes Robotersystem: '....................................................'

Abrechnungsgrundlage ist die digitale Fotodokumentation vor und nach der Sanierung.
Einheit: m

**004.1.02.0170 Risse axial sanieren DN 400**
Axialrisse (teilw. in Netzstruktur) ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 400

Nur unter Abwasserlenkung zulässig.

Ausführung gemäß den Anforderungen und Qualitätskriterien nach DWA-M 143-16 und DWA-M 144-16.

Vom Bieter einzutragen:
Eingesetztes Robotersystem: '....................................................'

Abrechnungsgrundlage ist die digitale Fotodokumentation vor und nach der Sanierung.
Einheit: m

**004.1.02.0180 Risse axial sanieren DN 450**
Axialrisse (teilw. in Netzstruktur) ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 450

Nur unter Abwasserlenkung zulässig.

Ausführung gemäß den Anforderungen und Qualitätskriterien nach DWA-M 143-16 und DWA-M 144-16.

Vom Bieter einzutragen:
Eingesetztes Robotersystem: '....................................................'

Abrechnungsgrundlage ist die digitale Fotodokumentation vor und nach der Sanierung.
Einheit: m

**004.1.02.0190 Risse axial sanieren DN 500**
Axialrisse (teilw. in Netzstruktur) ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 500

Nur unter Abwasserlenkung zulässig.

Ausführung gemäß den Anforderungen und Qualitätskriterien nach DWA-M 143-16 und DWA-M 144-16.

Vom Bieter einzutragen:
Eingesetztes Robotersystem: '....................................................'

Abrechnungsgrundlage ist die digitale Fotodokumentation vor und nach der Sanierung.
Einheit: m

**004.1.02.0200 Risse axial sanieren DN 550**
Axialrisse (teilw. in Netzstruktur) ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 550

Nur unter Abwasserlenkung zulässig.

Ausführung gemäß den Anforderungen und Qualitätskriterien nach DWA-M 143-16 und DWA-M 144-16.

Vom Bieter einzutragen:
Eingesetztes Robotersystem: '....................................................'

Abrechnungsgrundlage ist die digitale Fotodokumentation vor und nach der Sanierung.
Einheit: m

**004.1.02.0210 Risse axial sanieren DN 600**
Axialrisse (teilw. in Netzstruktur) ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 600

Nur unter Abwasserlenkung zulässig.

Ausführung gemäß den Anforderungen und Qualitätskriterien nach DWA-M 143-16 und DWA-M 144-16.

Vom Bieter einzutragen:
Eingesetztes Robotersystem: '....................................................'

Abrechnungsgrundlage ist die digitale Fotodokumentation vor und nach der Sanierung.
Einheit: m

**004.1.02.0220 Risse axial sanieren DN 650**
Axialrisse (teilw. in Netzstruktur) ohne eindringendes Grundwasser bis auf fettfreien Untergrund auffräsen, reinigen und mittels 2-Komponenten-Epoxidharz verspachteln oder verpressen und bündig zur Rohrwandung glätten.

Es sind Systeme zu verwenden, die im gehärteten Zustand abwasserbeständig, hydrolysefest, temperatur- und abriebbeständig sowie feuchtigkeitsunempfindlich sind. Der Nachweis ist durch ein hierfür akkreditiertes Prüfinstitut zu erbringen.
In den Einheitspreis ist das Material (6,0 kg/m) mit
einzurechnen.

 Anforderungen
 - kontrollierte, trümmerfreie Fräsung unter TV-Beobachtung
 - schrumpfungsfreie Aushärtung
 - keine Querschnittsreduzierung
 - dauerhafte Dichtheit
 - lösungsmittelfreies Material

Material: Steinzeug/Beton
Nennweite: DN 650

Nur unter Abwasserlenkung zulässig.

Ausführung gemäß den Anforderungen und Qualitätskriterien nach DWA-M 143-16 und DWA-M 144-16.

Vom Bieter einzutragen:
Eingesetztes Robotersystem: '....................................................'

Abrechnungsgrundlage ist die digitale Fotodokumentation vor und nach der Sanierung.
Einheit: m

**004.1.02.0230 Risse axial sanieren DN 700**
Axialrisse (teilw. in Netzstruktur) ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 700

Nur unter Abwasserlenkung zulässig.

Ausführung gemäß den Anforderungen und Qualitätskriterien nach DWA-M 143-16 und DWA-M 144-16.

Vom Bieter einzutragen:
Eingesetztes Robotersystem: '....................................................'

Abrechnungsgrundlage ist die digitale Fotodokumentation vor und nach der Sanierung.
Einheit: m

**004.1.02.0240 Risse radial sanieren DN 200**
Radialrisse ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 200

Nur unter Abwasserlenkung zulässig.

Ausführung gemäß den Anforderungen und Qualitätskriterien nach DWA-M 143-16 und DWA-M 144-16.

Vom Bieter einzutragen:
Eingesetztes Robotersystem: '....................................................'

Abrechnungsgrundlage ist die digitale Fotodokumentation vor und nach der Sanierung.
Einheit: St

**004.1.02.0250 Risse radial sanieren DN 250**
Radialrisse ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 250

Nur unter Abwasserlenkung zulässig.

Ausführung gemäß den Anforderungen und Qualitätskriterien nach DWA-M 143-16 und DWA-M 144-16.

Vom Bieter einzutragen:
Eingesetztes Robotersystem: '....................................................'

Abrechnungsgrundlage ist die digitale Fotodokumentation vor und nach der Sanierung.
Einheit: St

**004.1.02.0260 Risse radial sanieren DN 300**
Radialrisse ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 300

Nur unter Abwasserlenkung zulässig.

Ausführung gemäß den Anforderungen und Qualitätskriterien nach DWA-M 143-16 und DWA-M 144-16.

Vom Bieter einzutragen:
Eingesetztes Robotersystem: '....................................................'

Abrechnungsgrundlage ist die digitale Fotodokumentation vor und nach der Sanierung.
Einheit: St

**004.1.02.0270 Risse radial sanieren DN 350**
Radialrisse ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 350

Nur unter Abwasserlenkung zulässig.

Ausführung gemäß den Anforderungen und Qualitätskriterien nach DWA-M 143-16 und DWA-M 144-16.

Vom Bieter einzutragen:
Eingesetztes Robotersystem: '....................................................'

Abrechnungsgrundlage ist die digitale Fotodokumentation vor und nach der Sanierung.
Einheit: St

**004.1.02.0280 Risse radial sanieren DN 400**
Radialrisse ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 400

Nur unter Abwasserlenkung zulässig.

Ausführung gemäß den Anforderungen und Qualitätskriterien nach DWA-M 143-16 und DWA-M 144-16.

Vom Bieter einzutragen:
Eingesetztes Robotersystem: '....................................................'

Abrechnungsgrundlage ist die digitale Fotodokumentation vor und nach der Sanierung.
Einheit: St

**004.1.02.0290 Risse radial sanieren DN 450**
Radialrisse ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 450

Nur unter Abwasserlenkung zulässig.

Ausführung gemäß den Anforderungen und Qualitätskriterien nach DWA-M 143-16 und DWA-M 144-16.

Vom Bieter einzutragen:
Eingesetztes Robotersystem: '....................................................'

Abrechnungsgrundlage ist die digitale Fotodokumentation vor und nach der Sanierung.
Einheit: St

**004.1.02.0300 Risse radial sanieren DN 500**
Radialrisse ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 500

Nur unter Abwasserlenkung zulässig.

Ausführung gemäß den Anforderungen und Qualitätskriterien nach DWA-M 143-16 und DWA-M 144-16.

Vom Bieter einzutragen:
Eingesetztes Robotersystem: '....................................................'

Abrechnungsgrundlage ist die digitale Fotodokumentation vor und nach der Sanierung.
Einheit: St

**004.1.02.0310 Risse radial sanieren DN 550**
Radialrisse ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 550

Nur unter Abwasserlenkung zulässig.

Ausführung gemäß den Anforderungen und Qualitätskriterien nach DWA-M 143-16 und DWA-M 144-16.

Vom Bieter einzutragen:
Eingesetztes Robotersystem: '....................................................'

Abrechnungsgrundlage ist die digitale Fotodokumentation vor und nach der Sanierung.
Einheit: St

**004.1.02.0320 Risse radial sanieren DN 600**
Radialrisse ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 600

Nur unter Abwasserlenkung zulässig.

Ausführung gemäß den Anforderungen und Qualitätskriterien nach DWA-M 143-16 und DWA-M 144-16.

Vom Bieter einzutragen:
Eingesetztes Robotersystem: '....................................................'

Abrechnungsgrundlage ist die digitale Fotodokumentation vor und nach der Sanierung.
Einheit: St

**004.1.02.0330 Risse radial sanieren DN 650**
Radialrisse ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 650

Nur unter Abwasserlenkung zulässig.

Ausführung gemäß den Anforderungen und Qualitätskriterien nach DWA-M 143-16 und DWA-M 144-16.

Vom Bieter einzutragen:
Eingesetztes Robotersystem: '....................................................'

Abrechnungsgrundlage ist die digitale Fotodokumentation vor und nach der Sanierung.
Einheit: St

**004.1.02.0340 Risse radial sanieren DN 700**
Radialrisse ohne eindringendes Grundwasser bis auf fettfreien Untergrund auffräsen, reinigen und mittels 2-Komponenten-Epoxidharz verspachteln oder verpressen und bündig zur Rohrwandung glätten.

Es sind Systeme zu verwenden, die im gehärteten Zustand abwasserbeständig, hydrolysefest, temperatur- und abriebbeständig sowie feuchtigkeitsunempfindlich sind. Der Nachweis ist durch ein hierfür akkreditiertes Prüfinstitut zu erbringen.

In den Einheitspreis ist das Material (6,0 kg/m) mit
einzurechnen.

 Anforderungen
 - kontrollierte, trümmerfreie Fräsung unter TV-Beobachtung
 - schrumpfungsfreie Aushärtung
 - keine Querschnittsreduzierung
 - dauerhafte Dichtheit
 - lösungsmittelfreies Material

Material: Steinzeug/Beton
Nennweite: DN 700

Nur unter Abwasserlenkung zulässig.

Ausführung gemäß den Anforderungen und Qualitätskriterien nach DWA-M 143-16 und DWA-M 144-16.

Vom Bieter einzutragen:
Eingesetztes Robotersystem: '....................................................'

Abrechnungsgrundlage ist die digitale Fotodokumentation vor und nach der Sanierung.
Einheit: St

**004.1.02.0350 Zwei-Komponenten-Epoxidharz Mehrmenge**
Zwei-Komponenten-Epoxidharz liefern, verarbeiten und einbauen.

Abrechnung nur als Zusatzmenge zu den Mengenangaben in den entsprechenden Positionen.

Abrechnung nur auf Nachweis (Lieferscheine etc.)

Vom Bieter einzutragen:

Zwei-Komponenten-Epoxidharz: '....................................................'

Abrechnung je Einzelschaden
Einheit: kg

**004.1.02.0360 Löcher / Abplatzungen sanieren bis 100 cm² DN 200**
Fehlende oder schadhafte Bauwerkswandungen in Haltungen
 auffräsen (kontrollierte, trümmerfreie Fräsung),
  ggfs. vorhandene Inkrustationen beseitigen,
 Ausbruchufer unter 45° abschrägen, reinigen,
  vorbereiten und kraftschlüssig mit einem 2-Komponenten-Epoxidharz
 verspachteln oder verpressen. Abschließend Planschleifen der
 Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 200
Material: Beton/Steinzeug
Nur unter Abwasserlenkung zulässig.
Ausführung gemäß den Anforderungen und Qualitätskriterien nach DWA-M 143-16 und DWA-M 144-16.

Vom Bieter einzutragen:

Eingesetztes Robotersystem: '....................................................'

Abrechnungsgrundlage ist die digitale Fotodokumentation vor und nach der Sanierung.
Einheit: St

**004.1.02.0370 Löcher / Abplatzungen sanieren bis 100 cm² DN 250**
Fehlende oder schadhafte Bauwerkswandungen in Haltungen  auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 250
Material: Beton/Steinzeug

Nur unter Abwasserlenkung zulässig.

Ausführung gemäß den Anforderungen und Qualitätskriterien nach DWA-M 143-16 und DWA-M 144-16.

Vom Bieter einzutragen:
Eingesetztes Robotersystem: '....................................................'

Abrechnungsgrundlage ist die digitale Fotodokumentation vor und nach der Sanierung.
Einheit: St

**004.1.02.0380 Löcher / Abplatzungen sanieren bis 100 cm² DN 300**
Fehlende oder schadhafte Bauwerkswandungen in Haltungen auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 300
Material: Beton/Steinzeug

Nur unter Abwasserlenkung zulässig.

Ausführung gemäß den Anforderungen und Qualitätskriterien nach DWA-M 143-16 und DWA-M 144-16.

Vom Bieter einzutragen:
Eingesetztes Robotersystem: '....................................................'

Abrechnungsgrundlage ist die digitale Fotodokumentation vor und nach der Sanierung.
Einheit: St

**004.1.02.0390 Löcher / Abplatzungen sanieren bis 100 cm² DN 350**
Fehlende oder schadhafte Bauwerkswandungen in Haltungen auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 350
Material: Beton/Steinzeug

Nur unter Abwasserlenkung zulässig.

Ausführung gemäß den Anforderungen und Qualitätskriterien nach DWA-M 143-16 und DWA-M 144-16.
Vom Bieter einzutragen:
Eingesetztes Robotersystem: '....................................................'

Abrechnungsgrundlage ist die digitale Fotodokumentation vor und nach der Sanierung.
Einheit: St

**004.1.02.0400 Löcher / Abplatzungen sanieren bis 100 cm² DN 400**
Fehlende oder schadhafte Bauwerkswandungen in Haltungen auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 400
Material: Beton/Steinzeug

Nur unter Abwasserlenkung zulässig.

Ausführung gemäß den Anforderungen und Qualitätskriterien nach DWA-M 143-16 und DWA-M 144-16.

Vom Bieter einzutragen:
Eingesetztes Robotersystem: '....................................................'

Abrechnungsgrundlage ist die digitale Fotodokumentation vor und nach der Sanierung.
Einheit: St

**004.1.02.0410 Löcher / Abplatzungen sanieren bis 100 cm² DN 450**
Fehlende oder schadhafte Bauwerkswandungen in Haltungen auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 450
Material: Beton/Steinzeug

Nur unter Abwasserlenkung zulässig.

Ausführung gemäß den Anforderungen und Qualitätskriterien nach DWA-M 143-16 und DWA-M 144-16.

Vom Bieter einzutragen:
Eingesetztes Robotersystem: '....................................................'

Abrechnungsgrundlage ist die digitale Fotodokumentation vor und nach der Sanierung.
Einheit: St

**004.1.02.0420 Löcher / Abplatzungen sanieren bis 100 cm² DN 500**
Fehlende oder schadhafte Bauwerkswandungen in Haltungen auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 500
Material: Beton/Steinzeug

Nur unter Abwasserlenkung zulässig.

Ausführung gemäß den Anforderungen und Qualitätskriterien nach DWA-M 143-16 und DWA-M 144-16.
Vom Bieter einzutragen:
Eingesetztes Robotersystem: '....................................................'

Abrechnungsgrundlage ist die digitale Fotodokumentation vor und nach der Sanierung.
Einheit: St

**004.1.02.0430 Löcher / Abplatzungen sanieren bis 100 cm² DN 550**
Fehlende oder schadhafte Bauwerkswandungen in Haltungen  auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 550
Material: Beton/Steinzeug

Nur unter Abwasserlenkung zulässig.

Ausführung gemäß den Anforderungen und Qualitätskriterien nach DWA-M 143-16 und DWA-M 144-16.

Vom Bieter einzutragen:
Eingesetztes Robotersystem: '....................................................'

Abrechnungsgrundlage ist die digitale Fotodokumentation vor und nach der Sanierung.
Einheit: St

**004.1.02.0440 Löcher / Abplatzungen sanieren bis 100 cm² DN 600**
Fehlende oder schadhafte Bauwerkswandungen in Haltungen  auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 600
Material: Beton/Steinzeug

Nur unter Abwasserlenkung zulässig.

Ausführung gemäß den Anforderungen und Qualitätskriterien nach DWA-M 143-16 und DWA-M 144-16.

Vom Bieter einzutragen:
Eingesetztes Robotersystem: '....................................................'

Abrechnungsgrundlage ist die digitale Fotodokumentation vor und nach der Sanierung.
Einheit: St

**004.1.02.0450 Löcher / Abplatzungen sanieren bis 100 cm² DN 650**
Fehlende oder schadhafte Bauwerkswandungen in Haltungen auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 650
Material: Beton/Steinzeug

Nur unter Abwasserlenkung zulässig.

Ausführung gemäß den Anforderungen und Qualitätskriterien nach DWA-M 143-16 und DWA-M 144-16.

Vom Bieter einzutragen:
Eingesetztes Robotersystem: '....................................................'

Abrechnungsgrundlage ist die digitale Fotodokumentation vor und nach der Sanierung.
Einheit: St

**004.1.02.0460 Löcher / Abplatzungen sanieren bis 100 cm² DN 700**
Fehlende oder schadhafte Bauwerkswandungen in Haltungen  auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 700
Material: Beton/Steinzeug

Nur unter Abwasserlenkung zulässig.

Ausführung gemäß den Anforderungen und Qualitätskriterien nach DWA-M 143-16 und DWA-M 144-16..

Vom Bieter einzutragen:
Eingesetztes Robotersystem: '....................................................'

Abrechnungsgrundlage ist die digitale Fotodokumentation vor und nach der Sanierung.
Einheit: St

**004.1.02.0470 Löcher / Abplatzungen sanieren bis 200 cm² DN 200**
Fehlende oder schadhafte Bauwerkswandungen in Haltungen auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 200
Material: Beton/Steinzeug

Nur unter Abwasserlenkung zulässig.

Ausführung gemäß den Anforderungen und Qualitätskriterien nach DWA-M 143-16 und DWA-M 144-16.
Vom Bieter einzutragen:
Eingesetztes Robotersystem: '....................................................'

Abrechnungsgrundlage ist die digitale Fotodokumentation vor und nach der Sanierung.
Einheit: St

**004.1.02.0480 Löcher / Abplatzungen sanieren bis 200 cm² DN 250**
Fehlende oder schadhafte Bauwerkswandungen in Haltungen auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 250
Material: Beton/Steinzeug

Nur unter Abwasserlenkung zulässig.

Ausführung gemäß den Anforderungen und Qualitätskriterien nach DWA-M 143-16 und DWA-M 144-16.

Vom Bieter einzutragen:
Eingesetztes Robotersystem: '....................................................'

Abrechnungsgrundlage ist die digitale Fotodokumentation vor und nach der Sanierung.
Einheit: St

**004.1.02.0490 Löcher / Abplatzungen sanieren bis 200 cm² DN 300**
Fehlende oder schadhafte Bauwerkswandungen in Haltungen auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 300
Material: Beton/Steinzeug

Nur unter Abwasserlenkung zulässig.

Ausführung gemäß den Anforderungen und Qualitätskriterien nach DWA-M 143-16 und DWA-M 144-16.

Vom Bieter einzutragen:
Eingesetztes Robotersystem: '....................................................'

Abrechnungsgrundlage ist die digitale Fotodokumentation vor und nach der Sanierung.
Einheit: St

**004.1.02.0500 Löcher / Abplatzungen sanieren bis 200 cm² DN 350**
Fehlende oder schadhafte Bauwerkswandungen in Haltungen  auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 350
Material: Beton/Steinzeug

Nur unter Abwasserlenkung zulässig.

Ausführung gemäß den Anforderungen und Qualitätskriterien nach DWA-M 143-16 und DWA-M 144-16.

Vom Bieter einzutragen:
Eingesetztes Robotersystem: '....................................................'

Abrechnungsgrundlage ist die digitale Fotodokumentation vor und nach der Sanierung.
Einheit: St

**004.1.02.0510 Löcher / Abplatzungen sanieren bis 200 cm² DN 400**
Fehlende oder schadhafte Bauwerkswandungen in Haltungen  auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 400
Material: Beton/Steinzeug

Nur unter Abwasserlenkung zulässig.

Ausführung gemäß den Anforderungen und Qualitätskriterien nach DWA-M 143-16 und DWA-M 144-16.

Vom Bieter einzutragen:
Eingesetztes Robotersystem: '....................................................'

Abrechnungsgrundlage ist die digitale Fotodokumentation vor und nach der Sanierung.
Einheit: St

**004.1.02.0520 Löcher / Abplatzungen sanieren bis 200 cm² DN 450**
Fehlende oder schadhafte Bauwerkswandungen in Haltungen auffräsen (kontrollierte, trümmerfreie Fräsung), ggfs. vorhandene Inkrustationen beseitigen, Ausbruchufer unter 45° abschrägen, reinigen, vorbereiten und kraftschlüssig mit einem 2-Komponenten-Epoxidharz  verspachteln oder verpressen. Abschließend Planschleifen der Sanierungsstelle mit der Rohrinnenwand.

Es sind Systeme zu verwenden, die im gehärteten Zustand abwasserbeständig, hydrolysefest, temperatur- und abriebbeständig sowie feuchtigkeitsunempfindlich sind. Der Nachweis ist  durch ein hierfür akkreditiertes Prüfinstitut zu erbringen.

In den Einheitspreis ist das Material (6,0 kg/Schadensstelle) mit
einzurechnen.

 Anforderungen
 - kontrollierte, trümmerfreie Fräsung unter TV-Beobachtung
 - schrumpfungsfreie Aushärtung
 - keine Querschnittsreduzierung
 - dauerhafte Dichtheit
 - lösungsmittelfreies Material

Nennweite des Hauptkanals: DN 450
Material: Beton/Steinzeug

Nur unter Abwasserlenkung zulässig.

Ausführung gemäß den Anforderungen und Qualitätskriterien nach DWA-M 143-16 und DWA-M 144-16.

Vom Bieter einzutragen:
Eingesetztes Robotersystem: '....................................................'

Abrechnungsgrundlage ist die digitale Fotodokumentation vor und nach der Sanierung.
Einheit: St

**004.1.02.0530 Löcher / Abplatzungen sanieren bis 200 cm² DN 500**
Fehlende oder schadhafte Bauwerkswandungen in Haltungen auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 500
Material: Beton/Steinzeug

Nur unter Abwasserlenkung zulässig.

Ausführung gemäß den Anforderungen und Qualitätskriterien nach DWA-M 143-16 und DWA-M 144-16.

Vom Bieter einzutragen:
Eingesetztes Robotersystem: '....................................................'

Abrechnungsgrundlage ist die digitale Fotodokumentation vor und nach der Sanierung.
Einheit: St

**004.1.02.0540 Löcher / Abplatzungen sanieren bis 200 cm² DN 550**
Fehlende oder schadhafte Bauwerkswandungen in Haltungen auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 550
Material: Beton/Steinzeug

Nur unter Abwasserlenkung zulässig.

Ausführung gemäß den Anforderungen und Qualitätskriterien nach DWA-M 143-16 und DWA-M 144-16.

Vom Bieter einzutragen:
Eingesetztes Robotersystem: '....................................................'

Abrechnungsgrundlage ist die digitale Fotodokumentation vor und nach der Sanierung.
Einheit: St

**004.1.02.0550 Löcher / Abplatzungen sanieren bis 200 cm² DN 600**
Fehlende oder schadhafte Bauwerkswandungen in Haltungen  auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 600
Material: Beton/Steinzeug

Nur unter Abwasserlenkung zulässig.

Ausführung gemäß den Anforderungen und Qualitätskriterien nach DWA-M 143-16 und DWA-M 144-16.

Vom Bieter einzutragen:
Eingesetztes Robotersystem: '....................................................'

Abrechnungsgrundlage ist die digitale Fotodokumentation vor und nach der Sanierung.
Einheit: St

**004.1.02.0560 Löcher / Abplatzungen sanieren bis 200 cm² DN 650**
Fehlende oder schadhafte Bauwerkswandungen in Haltungen
auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 650
Material: Beton/Steinzeug

Nur unter Abwasserlenkung zulässig.

Ausführung gemäß den Anforderungen und Qualitätskriterien nach DWA-M 143-16 und DWA-M 144-16.

Vom Bieter einzutragen:
Eingesetztes Robotersystem: '....................................................'

Abrechnungsgrundlage ist die digitale Fotodokumentation vor und nach der Sanierung.
Einheit: St

**004.1.02.0570 Löcher / Abplatzungen sanieren bis 200 cm² DN 700**
Fehlende oder schadhafte Bauwerkswandungen in Haltungen auffräsen (kontrollierte, trümmerfreie Fräsung), ggfs. vorhandene Inkrustationen beseitigen, Ausbruchufer unter 45° abschrägen, reinigen, vorbereiten und kraftschlüssig mit einem 2-Komponenten-Epoxidharz  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 700
Material: Beton/Steinzeug

Nur unter Abwasserlenkung zulässig.

Ausführung gemäß den Anforderungen und Qualitätskriterien nach DWA-M 143-16 und DWA-M 144-16.
Vom Bieter einzutragen:
Eingesetztes Robotersystem: '....................................................'

Abrechnungsgrundlage ist die digitale Fotodokumentation vor und nach der Sanierung.
Einheit: St

**004.1.02.0580 Zwei-Komponenten-Epoxidharz Mehrmenge**
Zwei-Komponenten-Epoxidharz liefern, verarbeiten und einbauen.

Abrechnung nur als Zusatzmenge zu den Mengenangaben in den entsprechenden Positionen.

Abrechnung nur auf Nachweis (Lieferscheine etc.)

Vom Bieter einzutragen:

Zwei-Komponenten-Epoxidharz: '....................................................'

Abrechnung je Einzelschaden
Einheit: kg

#### Hauptabschnitt 004.2 Seitenzuläufe

##### Abschnitt 004.2.01 Sanierung von Seitenzuläufen

*Hinweis: Vorbemerkungen zu den Anbindungen von Seitenzuläufen*
Einsatz einer Robotereinheit bestehend aus Fräs- und Verpressroboter in Nennweiten DN 200 bis DN 700.

Es gelten die Anforderungen, Qualitätskriterien und Prüfungen gemäß DWA-M 143-16 und DWA-M 144-16.

Das Robotersystem muss mit einer ferngesteuerten axial und radial schwenkbaren Farbkamera ausgestattet sein, die jeden Arbeitsgang permanent und unentgeltlich dokumentiert. Die Aufzeichnungen gehen in das Eigentum des AG über. Der Einsatz und die TV-Überwachung sind von geschultem Personal auszuführen. Die Robotereinheit muss mit mind. 80m langen Versorgungsleitungen ausgestattet sein.

Die vorbereitenden Fräsarbeiten sind in abzusperrenden Haltungen unmittelbar vor der Sanierung durchzuführen und dürfen danach nicht mehr von Abwasser überströmt werden.

Die Sanierungsleistungen sind grundsätzlich arbeitstäglich durchzuführen. Nach Aushärten des Materials sind sämtliche Übergänge und überstehende Materialien nachzuschleifen und zu entfernen.

**004.2.01.0010 Umsetzzeiten Roboteranlage**
Umsetzen, Einsetzen und Entfernen der Anlage in die Haltungen.

Abrechnung je zu bearbeitender Haltung.
Einheit: St

**004.2.01.0020 Seitenzulauf verpressen mit EP-Harz bis Ø 200 DN 200**
Schadhaften Stutzen (einragend bis 10 cm oder
  zurückliegend bis 5 cm) im Roboterverfahren verpressen.

Einsatz einer Roboteranlage für die Sanierung von nicht
 fachgerechten Zuläufen durch hinterwanderungsfreies und
 formgerechtes Verpressen mittels 2 Komponenten Epoxidharz.

In den Einheitspreis
 ist das Verpressmaterial (6,0 kg/Zulauf) mit
 einzurechnen. Erschwernisse durch den Abstand der
 Sanierungsstellen zum Sanierungsfahrzeug und
 die Kalibrierung werden nicht gesondert vergütet.

Einschließlich aller notwendigen Vor- und Nacharbeiten.

Hauptkanal: DN 200
Material Hauptkanal: Beton/Steinzeug
Durchmesser Anschlussleitung: bis DN 200
Material Anschlussleitung:  beliebig

Vom Bieter einzutragen:

-Zur Anwendung kommendes Sanierungssystem: '....................................................'

Es gelten die Anforderungen, Qualitätskriterien und Prüfungen gemäß DWA-M 143-16 und DWA-M 144-16.

Nur unter Abwasserlenkung zulässig.

Abrechnungsgrundlage ist die digitale Fotodokumentation vor und nach der Sanierung.
Einheit: St

**004.2.01.0030 Seitenzulauf verpressen mit EP-Harz bis Ø 200 DN 250**
Schadhaften Stutzen (einragend bis 10 cm oder
  zurückliegend bis 5 cm) im Roboterverfahren mittels
 verpressen.

Einsatz einer Roboteranlage für die Sanierung von nicht
 fachgerechten Zuläufen durch hinterwanderungsfreies und
 formgerechtes Verpressen mittels 2 Komponenten Epoxidharz.

In den Einheitspreis
 ist das Verpressmaterial (6,0 kg/Zulauf) mit
 einzurechnen. Erschwernisse durch den Abstand der
 Sanierungsstellen zum Sanierungsfahrzeug und
 die Kalibrierung werden nicht gesondert vergütet.

Einschließlich aller notwendigen Vor- und Nacharbeiten.

Hauptkanal: DN 250
Material Hauptkanal: Beton/Steinzeug
Durchmesser Anschlussleitung: bis DN 200
Material Anschlussleitung:  beliebig

Vom Bieter einzutragen:

Zur Anwendung kommendes Sanierungssystem: '....................................................'

Es gelten die Anforderungen, Qualitätskriterien und Prüfungen gemäß DWA-M 143-16 und DWA-M 144-16.
Nur unter Abwasserlenkung zulässig.

Abrechnungsgrundlage ist die digitale Fotodokumentation vor und nach der Sanierung.
Einheit: St

**004.2.01.0040 Seitenzulauf verpressen mit EP-Harz bis Ø 200 DN 300**
Schadhaften Stutzen (einragend bis 10 cm oder
  zurückliegend bis 5 cm) im Roboterverfahren
 verpressen.

Einsatz einer Roboteranlage für die Sanierung von nicht
 fachgerechten Zuläufen durch hinterwanderungsfreies und
 formgerechtes Verpressen mittels 2 Komponenten Epoxidharz.

In den Einheitspreis
 ist das Verpressmaterial (6,0 kg/Zulauf) mit
 einzurechnen. Erschwernisse durch den Abstand der
 Sanierungsstellen zum Sanierungsfahrzeug und
 die Kalibrierung werden nicht gesondert vergütet.

Einschließlich aller notwendigen Vor- und Nacharbeiten.

Hauptkanal: DN 300
Material Hauptkanal: Beton/Steinzeug
Durchmesser Anschlussleitung: bis DN 200
Material Anschlussleitung:  beliebig

Vom Bieter einzutragen:

Zur Anwendung kommendes Sanierungssystem: '....................................................'

Es gelten die Anforderungen, Qualitätskriterien und Prüfungen gemäß DWA-M 143-16 und DWA-M 144-16.
Nur unter Abwasserlenkung zulässig.

Abrechnungsgrundlage ist die digitale Fotodokumentation vor und nach der Sanierung.
Einheit: St

**004.2.01.0050 Seitenzulauf verpressen mit EP-Harz bis Ø 200 DN 350**
Schadhaften Stutzen (einragend bis 10 cm oder
  zurückliegend bis 5 cm) im Roboterverfahren mittels
 verpressen.

Einsatz einer Roboteranlage für die Sanierung von nicht
 fachgerechten Zuläufen durch hinterwanderungsfreies und
 formgerechtes Verpressen mittels 2 Komponenten Epoxidharz.

In den Einheitspreis
 ist das Verpressmaterial (6,0 kg/Zulauf) mit
 einzurechnen. Erschwernisse durch den Abstand der
 Sanierungsstellen zum Sanierungsfahrzeug und
 die Kalibrierung werden nicht gesondert vergütet.

Einschließlich aller notwendigen Vor- und Nacharbeiten.

Hauptkanal: DN 350
Material Hauptkanal: Beton/Steinzeug
Durchmesser Anschlussleitung: bis DN 200
Material Anschlussleitung:  beliebig

Vom Bieter einzutragen:

Zur Anwendung kommendes Sanierungssystem: '....................................................'

Es gelten die Anforderungen, Qualitätskriterien und Prüfungen gemäß DWA-M 143-16 und DWA-M 144-16.
Nur unter Abwasserlenkung zulässig.

Abrechnungsgrundlage ist die digitale Fotodokumentation vor und nach der Sanierung.
Einheit: St

**004.2.01.0060 Seitenzulauf verpressen mit EP-Harz bis Ø 200 DN 400**
Schadhaften Stutzen (einragend bis 10 cm oder
  zurückliegend bis 5 cm) im Roboterverfahren mittels
 verpressen.

Einsatz einer Roboteranlage für die Sanierung von nicht
 fachgerechten Zuläufen durch hinterwanderungsfreies und
 formgerechtes Verpressen mittels 2 Komponenten Epoxidharz.

In den Einheitspreis
 ist das Verpressmaterial (6,0 kg/Zulauf) mit
 einzurechnen. Erschwernisse durch den Abstand der
 Sanierungsstellen zum Sanierungsfahrzeug und
 die Kalibrierung werden nicht gesondert vergütet.

Einschließlich aller notwendigen Vor- und Nacharbeiten.

Hauptkanal: DN 400
Material Hauptkanal: Beton/Steinzeug
Durchmesser Anschlussleitung: bis DN 200
Material Anschlussleitung:  beliebig

Vom Bieter einzutragen:

Zur Anwendung kommendes Sanierungssystem: '....................................................'

Es gelten die Anforderungen, Qualitätskriterien und Prüfungen gemäß DWA-M 143-16 und DWA-M 144-16.
Nur unter Abwasserlenkung zulässig.

Abrechnungsgrundlage ist die digitale Fotodokumentation vor und nach der Sanierung.
Einheit: St

**004.2.01.0070 Seitenzulauf verpressen mit EP-Harz bis Ø 200 DN 450**
Schadhaften Stutzen (einragend bis 10 cm oder
  zurückliegend bis 5 cm) im Roboterverfahren verpressen.

Einsatz einer Roboteranlage für die Sanierung von nicht
 fachgerechten Zuläufen durch hinterwanderungsfreies und
 formgerechtes Verpressen mittels 2 Komponenten Epoxidharz.

In den Einheitspreis
 ist das Verpressmaterial (6,0 kg/Zulauf) mit
 einzurechnen. Erschwernisse durch den Abstand der
 Sanierungsstellen zum Sanierungsfahrzeug und
 die Kalibrierung werden nicht gesondert vergütet.

Einschließlich aller notwendigen Vor- und Nacharbeiten.

Hauptkanal: DN 450
Material Hauptkanal: Beton/Steinzeug
Durchmesser Anschlussleitung: bis DN 200
Material Anschlussleitung:  beliebig

Vom Bieter einzutragen:

Zur Anwendung kommendes Sanierungssystem: '....................................................'

Es gelten die Anforderungen, Qualitätskriterien und Prüfungen gemäß DWA-M 143-16 und DWA-M 144-16.
Nur unter Abwasserlenkung zulässig.

Abrechnungsgrundlage ist die digitale Fotodokumentation vor und nach der Sanierung.
Einheit: St

**004.2.01.0080 Seitenzulauf verpressen mit EP-Harz bis Ø 200 DN 500**
Schadhaften Stutzen (einragend bis 10 cm oder
  zurückliegend bis 5 cm) im Roboterverfahren verpressen.

Einsatz einer Roboteranlage für die Sanierung von nicht
 fachgerechten Zuläufen durch hinterwanderungsfreies und
 formgerechtes Verpressen mittels 2 Komponenten Epoxidharz.

In den Einheitspreis
 ist das Verpressmaterial (6,0 kg/Zulauf) mit
 einzurechnen. Erschwernisse durch den Abstand der
 Sanierungsstellen zum Sanierungsfahrzeug und
 die Kalibrierung werden nicht gesondert vergütet.

Einschließlich aller notwendigen Vor- und Nacharbeiten.

Hauptkanal: DN 500
Material Hauptkanal: Beton/Steinzeug
Durchmesser Anschlussleitung: bis DN 200
Material Anschlussleitung:  beliebig

Vom Bieter einzutragen:

Zur Anwendung kommendes Sanierungssystem: '....................................................'

Es gelten die Anforderungen, Qualitätskriterien und Prüfungen gemäß DWA-M 143-16 und DWA-M 144-16.
Nur unter Abwasserlenkung zulässig.

Abrechnungsgrundlage ist die digitale Fotodokumentation vor und nach der Sanierung.
Einheit: St

**004.2.01.0090 Seitenzulauf verpressen mit EP-Harz bis Ø 200 DN 550**
Schadhaften Stutzen (einragend bis 10 cm oder
  zurückliegend bis 5 cm) im Roboterverfahren verpressen.

Einsatz einer Roboteranlage für die Sanierung von nicht
 fachgerechten Zuläufen durch hinterwanderungsfreies und
 formgerechtes Verpressen mittels 2 Komponenten Epoxidharz.

In den Einheitspreis
 ist das Verpressmaterial (6,0 kg/Zulauf) mit
 einzurechnen. Erschwernisse durch den Abstand der
 Sanierungsstellen zum Sanierungsfahrzeug und
 die Kalibrierung werden nicht gesondert vergütet.

Einschließlich aller notwendigen Vor- und Nacharbeiten.

Hauptkanal: DN 550
Material Hauptkanal: Beton/Steinzeug
Durchmesser Anschlussleitung: bis DN 200
Material Anschlussleitung:  beliebig

Vom Bieter einzutragen:

Zur Anwendung kommendes Sanierungssystem: '....................................................'

Es gelten die Anforderungen, Qualitätskriterien und Prüfungen gemäß DWA-M 143-16 und DWA-M 144-16.
Nur unter Abwasserlenkung zulässig.

Abrechnungsgrundlage ist die digitale Fotodokumentation vor und nach der Sanierung.
Einheit: St

**004.2.01.0100 Seitenzulauf verpressen mit EP-Harz bis Ø 200 DN 600**
Schadhaften Stutzen (einragend bis 10 cm oder
  zurückliegend bis 5 cm) im Roboterverfahren verpressen.

Einsatz einer Roboteranlage für die Sanierung von nicht
 fachgerechten Zuläufen durch hinterwanderungsfreies und
 formgerechtes Verpressen mittels 2 Komponenten Epoxidharz.

In den Einheitspreis
 ist das Verpressmaterial (6,0 kg/Zulauf) mit
 einzurechnen. Erschwernisse durch den Abstand der
 Sanierungsstellen zum Sanierungsfahrzeug und
 die Kalibrierung werden nicht gesondert vergütet.

Einschließlich aller notwendigen Vor- und Nacharbeiten.

Hauptkanal: DN 600
Material Hauptkanal: Beton/Steinzeug
Durchmesser Anschlussleitung: bis DN 200
Material Anschlussleitung:  beliebig

Vom Bieter einzutragen:

Zur Anwendung kommendes Sanierungssystem: '....................................................'

Es gelten die Anforderungen, Qualitätskriterien und Prüfungen gemäß DWA-M 143-16 und DWA-M 144-16.
Nur unter Abwasserlenkung zulässig.

Abrechnungsgrundlage ist die digitale Fotodokumentation vor und nach der Sanierung.
Einheit: St

**004.2.01.0110 Seitenzulauf verpressen mit EP-Harz bis Ø 200 DN 650**
Schadhaften Stutzen (einragend bis 10 cm oder
  zurückliegend bis 5 cm) im Roboterverfahren verpressen.

Einsatz einer Roboteranlage für die Sanierung von nicht
 fachgerechten Zuläufen durch hinterwanderungsfreies und
 formgerechtes Verpressen mittels 2 Komponenten Epoxidharz.

In den Einheitspreis
 ist das Verpressmaterial (6,0 kg/Zulauf) mit
 einzurechnen. Erschwernisse durch den Abstand der
 Sanierungsstellen zum Sanierungsfahrzeug und
 die Kalibrierung werden nicht gesondert vergütet.

Einschließlich aller notwendigen Vor- und Nacharbeiten.

Hauptkanal: DN 650
Material Hauptkanal: Beton/Steinzeug
Durchmesser Anschlussleitung: bis DN 200
Material Anschlussleitung:  beliebig

Vom Bieter einzutragen:

Zur Anwendung kommendes Sanierungssystem: '....................................................'

Es gelten die Anforderungen, Qualitätskriterien und Prüfungen gemäß DWA-M 143-16 und DWA-M 144-16.
Nur unter Abwasserlenkung zulässig.

Abrechnungsgrundlage ist die digitale Fotodokumentation vor und nach der Sanierung.
Einheit: St

**004.2.01.0120 Seitenzulauf verpressen mit EP-Harz bis Ø 200 DN 700**
Schadhaften Stutzen (einragend bis 10 cm oder
  zurückliegend bis 5 cm) im Roboterverfahren verpressen.

Einsatz einer Roboteranlage für die Sanierung von nicht
 fachgerechten Zuläufen durch hinterwanderungsfreies und
 formgerechtes Verpressen mittels 2 Komponenten Epoxidharz.

In den Einheitspreis
 ist das Verpressmaterial (6,0 kg/Zulauf) mit
 einzurechnen. Erschwernisse durch den Abstand der
 Sanierungsstellen zum Sanierungsfahrzeug und
 die Kalibrierung werden nicht gesondert vergütet.

Einschließlich aller notwendigen Vor- und Nacharbeiten.

Hauptkanal: DN 700
Material Hauptkanal: Beton/Steinzeug
Durchmesser Anschlussleitung: bis DN 200
Material Anschlussleitung:  beliebig

Vom Bieter einzutragen:

Zur Anwendung kommendes Sanierungssystem: '....................................................'

Es gelten die Anforderungen, Qualitätskriterien und Prüfungen gemäß DWA-M 143-16 und DWA-M 144-16.
Nur unter Abwasserlenkung zulässig.

Abrechnungsgrundlage ist die digitale Fotodokumentation vor und nach der Sanierung.
Einheit: St

**004.2.01.0130 Zwei-Komponenten-Epoxidharz Mehrmenge**
Zwei-Komponenten-Epoxidharz liefern, verarbeiten und einbauen.

Abrechnung nur als Zusatzmenge zu den Mengenangaben in den entsprechenden Positionen.

Abrechnung nur auf Nachweis (Lieferscheine etc.)

Vom Bieter einzutragen:

Zwei-Komponenten-Epoxidharz: '....................................................'

Abrechnung je Einzelschaden
Einheit: kg

**004.2.01.0140 Seitenzulauf verpressen mit WW-Reparaturmörtel bis Ø 200 DN 200**
Schadhaften Stutzen (einragend bis 10 cm oder
  zurückliegend bis 5 cm) im Roboterverfahren mittels
 WW-Reparaturmörtel nach DIN 19573 verpressen.

Einsatz einer Roboteranlage für die Sanierung von nicht
 fachgerechten Zuläufen durch hinterwanderungsfreies und
 formgerechtes Verpressen mittels WW-Reaparturmörtel.

In den Einheitspreis
 ist das Verpressmaterial (6,0 kg/Zulauf) mit
 einzurechnen. Erschwernisse durch den Abstand der
 Sanierungsstellen zum Sanierungsfahrzeug und
 die Kalibrierung werden nicht gesondert vergütet.

Einschließlich aller notwendigen Vor- und Nacharbeiten.

Hauptkanal: DN 200
Material Hauptkanal: Beton/Steinzeug
Durchmesser Anschlussleitung: bis DN 200
Material Anschlussleitung:  beliebig

Vom Bieter einzutragen:

Zur Anwendung kommendes Sanierungssystem: '....................................................'

Es gelten die Anforderungen, Qualitätskriterien und Prüfungen gemäß DWA-M 143-16 und DWA-M 144-16.
Nur unter Abwasserlenkung zulässig.

Abrechnungsgrundlage ist die digitale Fotodokumentation vor und nach der Sanierung.
Einheit: St

**004.2.01.0150 Seitenzulauf verpressen mit WW-Reparaturmörtel bis Ø 200 DN 250**
Schadhaften Stutzen (einragend bis 10 cm oder
  zurückliegend bis 5 cm) im Roboterverfahren mittels
 WW-Reparaturmörtel nach DIN 19573 verpressen.

Einsatz einer Roboteranlage für die Sanierung von nicht
 fachgerechten Zuläufen durch hinterwanderungsfreies und
 formgerechtes Verpressen mittels WW-Reaparturmörtel.

In den Einheitspreis
 ist das Verpressmaterial (6,0 kg/Zulauf) mit
 einzurechnen. Erschwernisse durch den Abstand der
 Sanierungsstellen zum Sanierungsfahrzeug und
 die Kalibrierung werden nicht gesondert vergütet.

Einschließlich aller notwendigen Vor- und Nacharbeiten.

Hauptkanal: DN 250
Material Hauptkanal: Beton/Steinzeug
Durchmesser Anschlussleitung: bis DN 200
Material Anschlussleitung:  beliebig

Vom Bieter einzutragen:

Zur Anwendung kommendes Sanierungssystem: '....................................................'

Es gelten die Anforderungen, Qualitätskriterien und Prüfungen gemäß DWA-M 143-16 und DWA-M 144-16.
Nur unter Abwasserlenkung zulässig.

Abrechnungsgrundlage ist die digitale Fotodokumentation vor und nach der Sanierung.
Einheit: St

**004.2.01.0160 Seitenzulauf verpressen mit WW-Reparaturmörtel bis Ø 200 DN 300**
Schadhaften Stutzen (einragend bis 10 cm oder
  zurückliegend bis 5 cm) im Roboterverfahren mittels
 WW-Reparaturmörtel nach DIN 19573 verpressen.

Einsatz einer Roboteranlage für die Sanierung von nicht
 fachgerechten Zuläufen durch hinterwanderungsfreies und
 formgerechtes Verpressen mittels WW-Reaparturmörtel.

In den Einheitspreis
 ist das Verpressmaterial (6,0 kg/Zulauf) mit
 einzurechnen. Erschwernisse durch den Abstand der
 Sanierungsstellen zum Sanierungsfahrzeug und
 die Kalibrierung werden nicht gesondert vergütet.

Einschließlich aller notwendigen Vor- und Nacharbeiten.

Hauptkanal: DN 300
Material Hauptkanal: Beton/Steinzeug
Durchmesser Anschlussleitung: bis DN 200
Material Anschlussleitung:  beliebig

Vom Bieter einzutragen:

Zur Anwendung kommendes Sanierungssystem: '....................................................'

Es gelten die Anforderungen, Qualitätskriterien und Prüfungen gemäß DWA-M 143-16 und DWA-M 144-16.
Nur unter Abwasserlenkung zulässig.

Abrechnungsgrundlage ist die digitale Fotodokumentation vor und nach der Sanierung.
Einheit: St

**004.2.01.0170 Seitenzulauf verpressen mit WW-Reparaturmörtel bis Ø 200 DN 350**
Schadhaften Stutzen (einragend bis 10 cm oder
  zurückliegend bis 5 cm) im Roboterverfahren mittels
 WW-Reparaturmörtel nach DIN 19573 verpressen.

Einsatz einer Roboteranlage für die Sanierung von nicht
 fachgerechten Zuläufen durch hinterwanderungsfreies und
 formgerechtes Verpressen mittels WW-Reaparturmörtel.

In den Einheitspreis
 ist das Verpressmaterial (6,0 kg/Zulauf) mit
 einzurechnen. Erschwernisse durch den Abstand der
 Sanierungsstellen zum Sanierungsfahrzeug und
 die Kalibrierung werden nicht gesondert vergütet.

Einschließlich aller notwendigen Vor- und Nacharbeiten.

Hauptkanal: DN 350
Material Hauptkanal: Beton/Steinzeug
Durchmesser Anschlussleitung: bis DN 200
Material Anschlussleitung:  beliebig

Vom Bieter einzutragen:

Zur Anwendung kommendes Sanierungssystem: '....................................................'

Es gelten die Anforderungen, Qualitätskriterien und Prüfungen gemäß DWA-M 143-16 und DWA-M 144-16.
Nur unter Abwasserlenkung zulässig.

Abrechnungsgrundlage ist die digitale Fotodokumentation vor und nach der Sanierung.
Einheit: St

**004.2.01.0180 Seitenzulauf verpressen mit WW-Reparaturmörtel bis Ø 200 DN 400**
Schadhaften Stutzen (einragend bis 10 cm oder
  zurückliegend bis 5 cm) im Roboterverfahren mittels
 WW-Reparaturmörtel nach DIN 19573 verpressen.

Einsatz einer Roboteranlage für die Sanierung von nicht
 fachgerechten Zuläufen durch hinterwanderungsfreies und
 formgerechtes Verpressen mittels WW-Reaparturmörtel.

In den Einheitspreis
 ist das Verpressmaterial (6,0 kg/Zulauf) mit
 einzurechnen. Erschwernisse durch den Abstand der
 Sanierungsstellen zum Sanierungsfahrzeug und
 die Kalibrierung werden nicht gesondert vergütet.

Einschließlich aller notwendigen Vor- und Nacharbeiten.

Hauptkanal: DN 400
Material Hauptkanal: Beton/Steinzeug
Durchmesser Anschlussleitung: bis DN 200
Material Anschlussleitung:  beliebig

Vom Bieter einzutragen:

Zur Anwendung kommendes Sanierungssystem: '....................................................'

Es gelten die Anforderungen, Qualitätskriterien und Prüfungen gemäß DWA-M 143-16 und DWA-M 144-16.
Nur unter Abwasserlenkung zulässig.

Abrechnungsgrundlage ist die digitale Fotodokumentation vor und nach der Sanierung.
Einheit: St

**004.2.01.0190 Seitenzulauf verpressen mit WW-Reparaturmörtel bis Ø 200 DN 450**
Schadhaften Stutzen (einragend bis 10 cm oder
  zurückliegend bis 5 cm) im Roboterverfahren mittels
 WW-Reparaturmörtel nach DIN 19573 verpressen.

Einsatz einer Roboteranlage für die Sanierung von nicht
 fachgerechten Zuläufen durch hinterwanderungsfreies und
 formgerechtes Verpressen mittels WW-Reaparturmörtel.

In den Einheitspreis
 ist das Verpressmaterial (6,0 kg/Zulauf) mit
 einzurechnen. Erschwernisse durch den Abstand der
 Sanierungsstellen zum Sanierungsfahrzeug und
 die Kalibrierung werden nicht gesondert vergütet.

Einschließlich aller notwendigen Vor- und Nacharbeiten.

Hauptkanal: DN 450
Material Hauptkanal: Beton/Steinzeug
Durchmesser Anschlussleitung: bis DN 200
Material Anschlussleitung:  beliebig

Vom Bieter einzutragen:

Zur Anwendung kommendes Sanierungssystem: '....................................................'

Es gelten die Anforderungen, Qualitätskriterien und Prüfungen gemäß DWA-M 143-16 und DWA-M 144-16.
Nur unter Abwasserlenkung zulässig.

Abrechnungsgrundlage ist die digitale Fotodokumentation vor und nach der Sanierung.
Einheit: St

**004.2.01.0200 Seitenzulauf verpressen mit WW-Reparaturmörtel bis Ø 200 DN 500**
Schadhaften Stutzen (einragend bis 10 cm oder
  zurückliegend bis 5 cm) im Roboterverfahren mittels
 WW-Reparaturmörtel nach DIN 19573 verpressen.

Einsatz einer Roboteranlage für die Sanierung von nicht
 fachgerechten Zuläufen durch hinterwanderungsfreies und
 formgerechtes Verpressen mittels WW-Reaparturmörtel.

In den Einheitspreis
 ist das Verpressmaterial (6,0 kg/Zulauf) mit
 einzurechnen. Erschwernisse durch den Abstand der
 Sanierungsstellen zum Sanierungsfahrzeug und
 die Kalibrierung werden nicht gesondert vergütet.

Einschließlich aller notwendigen Vor- und Nacharbeiten.

Hauptkanal: DN 500
Material Hauptkanal: Beton/Steinzeug
Durchmesser Anschlussleitung: bis DN 200
Material Anschlussleitung:  beliebig

Vom Bieter einzutragen:

Zur Anwendung kommendes Sanierungssystem: '....................................................'

Es gelten die Anforderungen, Qualitätskriterien und Prüfungen gemäß DWA-M 143-16 und DWA-M 144-16.
Nur unter Abwasserlenkung zulässig.

Abrechnungsgrundlage ist die digitale Fotodokumentation vor und nach der Sanierung.
Einheit: St

**004.2.01.0210 Seitenzulauf verpressen mit WW-Reparaturmörtel bis Ø 200 DN 550**
Schadhaften Stutzen (einragend bis 10 cm oder
  zurückliegend bis 5 cm) im Roboterverfahren mittels
 WW-Reparaturmörtel nach DIN 19573 verpressen.

Einsatz einer Roboteranlage für die Sanierung von nicht
 fachgerechten Zuläufen durch hinterwanderungsfreies und
 formgerechtes Verpressen mittels WW-Reaparturmörtel.

In den Einheitspreis
 ist das Verpressmaterial (6,0 kg/Zulauf) mit
 einzurechnen. Erschwernisse durch den Abstand der
 Sanierungsstellen zum Sanierungsfahrzeug und
 die Kalibrierung werden nicht gesondert vergütet.

Einschließlich aller notwendigen Vor- und Nacharbeiten.

Hauptkanal: DN 550
Material Hauptkanal: Beton/Steinzeug
Durchmesser Anschlussleitung: bis DN 200
Material Anschlussleitung:  beliebig

Vom Bieter einzutragen:

Zur Anwendung kommendes Sanierungssystem: '....................................................'

Es gelten die Anforderungen, Qualitätskriterien und Prüfungen gemäß DWA-M 143-16 und DWA-M 144-16.
Nur unter Abwasserlenkung zulässig.

Abrechnungsgrundlage ist die digitale Fotodokumentation vor und nach der Sanierung.
Einheit: St

**004.2.01.0220 Seitenzulauf verpressen mit WW-Reparaturmörtel bis Ø 200 DN 600**
Schadhaften Stutzen (einragend bis 10 cm oder
  zurückliegend bis 5 cm) im Roboterverfahren mittels
 WW-Reparaturmörtel nach DIN 19573 verpressen.

Einsatz einer Roboteranlage für die Sanierung von nicht
 fachgerechten Zuläufen durch hinterwanderungsfreies und
 formgerechtes Verpressen mittels WW-Reaparturmörtel.

In den Einheitspreis
 ist das Verpressmaterial (6,0 kg/Zulauf) mit
 einzurechnen. Erschwernisse durch den Abstand der
 Sanierungsstellen zum Sanierungsfahrzeug und
 die Kalibrierung werden nicht gesondert vergütet.

Einschließlich aller notwendigen Vor- und Nacharbeiten.

Hauptkanal: DN 600
Material Hauptkanal: Beton/Steinzeug
Durchmesser Anschlussleitung: bis DN 200
Material Anschlussleitung:  beliebig

Vom Bieter einzutragen:

Zur Anwendung kommendes Sanierungssystem: '....................................................'

Es gelten die Anforderungen, Qualitätskriterien und Prüfungen gemäß DWA-M 143-16 und DWA-M 144-16.
Nur unter Abwasserlenkung zulässig.

Abrechnungsgrundlage ist die digitale Fotodokumentation vor und nach der Sanierung.
Einheit: St

**004.2.01.0230 Seitenzulauf verpressen mit WW-Reparaturmörtel bis Ø 200 DN 650**
Schadhaften Stutzen (einragend bis 10 cm oder
  zurückliegend bis 5 cm) im Roboterverfahren mittels
 WW-Reparaturmörtel nach DIN 19573 verpressen.

Einsatz einer Roboteranlage für die Sanierung von nicht
 fachgerechten Zuläufen durch hinterwanderungsfreies und
 formgerechtes Verpressen mittels WW-Reaparturmörtel.

In den Einheitspreis
 ist das Verpressmaterial (6,0 kg/Zulauf) mit
 einzurechnen. Erschwernisse durch den Abstand der
 Sanierungsstellen zum Sanierungsfahrzeug und
 die Kalibrierung werden nicht gesondert vergütet.

Einschließlich aller notwendigen Vor- und Nacharbeiten.

Hauptkanal: DN 650
Material Hauptkanal: Beton/Steinzeug
Durchmesser Anschlussleitung: bis DN 200
Material Anschlussleitung:  beliebig

Vom Bieter einzutragen:

Zur Anwendung kommendes Sanierungssystem: '....................................................'

Es gelten die Anforderungen, Qualitätskriterien und Prüfungen gemäß DWA-M 143-16 und DWA-M 144-16.
Nur unter Abwasserlenkung zulässig.

Abrechnungsgrundlage ist die digitale Fotodokumentation vor und nach der Sanierung.
Einheit: St

**004.2.01.0240 Seitenzulauf verpressen mit WW-Reparaturmörtel bis Ø 200 DN 700**
Schadhaften Stutzen (einragend bis 10 cm oder
  zurückliegend bis 5 cm) im Roboterverfahren mittels
 WW-Reparaturmörtel nach DIN 19573 verpressen.

Einsatz einer Roboteranlage für die Sanierung von nicht
 fachgerechten Zuläufen durch hinterwanderungsfreies und
 formgerechtes Verpressen mittels WW-Reaparturmörtel.

In den Einheitspreis
 ist das Verpressmaterial (6,0 kg/Zulauf) mit
 einzurechnen. Erschwernisse durch den Abstand der
 Sanierungsstellen zum Sanierungsfahrzeug und
 die Kalibrierung werden nicht gesondert vergütet.

Einschließlich aller notwendigen Vor- und Nacharbeiten.

Hauptkanal: DN 700
Material Hauptkanal: Beton/Steinzeug
Durchmesser Anschlussleitung: bis DN 200
Material Anschlussleitung:  beliebig

Vom Bieter einzutragen:

Zur Anwendung kommendes Sanierungssystem: '....................................................'

Es gelten die Anforderungen, Qualitätskriterien und Prüfungen gemäß DWA-M 143-16 und DWA-M 144-16.
Nur unter Abwasserlenkung zulässig.

Abrechnungsgrundlage ist die digitale Fotodokumentation vor und nach der Sanierung.
Einheit: St

**004.2.01.0250 WW-Reparaturmörtel Mehrmenge**
WW-Reparaturmörtel nach DIN 19573 liefern, verarbeiten und einbauen.

Abrechnung nur als Zusatzmenge zu den Mengenangaben in den entsprechenden Positionen.

Abrechnung nur auf Nachweis (Lieferscheine etc.)

Vom Bieter einzutragen:
WW-Reparaturmörtel '....................................................'

Abrechnung je Einzelschaden
Einheit: kg

**004.2.01.0260 Seitenzulauf verschließen bis Ø 200 DN 200**
Einsatz eines Anschluss-Verpresssystems für das dauerhafte Verschließen des Stutzens/Abzweiges mittels Epoxidharz oder WW-Reparaturmörtel nach DIN 19573.

In den Einheitspreis ist das Verpressmaterial (6,0 kg/Zulauf) mit einzurechnen.

Einschließlich mit der Rohrwandung des Hauptkanals bündigem Abfräsen des Stutzens.

Hauptkanal: DN 200
Material Hauptkanal: Beton/Steinzeug
Durchmesser Anschlussleitung: bis DN 200
Material Anschlussleitung:  beliebig

Vom Bieter einzutragen:

Zur Anwendung kommendes Sanierungssystem: '....................................................'

Es gelten die Anforderungen, Qualitätskriterien und Prüfungen gemäß DWA-M 143-16 und DWA-M 144-16.
Nur unter Abwasserlenkung zulässig.

Abrechnungsgrundlage ist die digitale Fotodokumentation vor und nach der Sanierung.
Einheit: St

**004.2.01.0270 Seitenzulauf verschließen bis Ø 200 DN 250**
Einsatz eines Anschluss-Verpresssystems für das dauerhafte Verschließen des Stutzens/Abzweiges mittels Epoxidharz oder WW-Reparaturmörtel nach DIN 19573.

In den Einheitspreis ist das Verpressmaterial (6,0 kg/Zulauf) mit einzurechnen.

Einschließlich mit der Rohrwandung des Hauptkanals bündigem Abfräsen des Stutzens.

Hauptkanal: DN 250
Material Hauptkanal: Beton/Steinzeug
Durchmesser Anschlussleitung: bis DN 200
Material Anschlussleitung:  beliebig

Vom Bieter einzutragen:

Zur Anwendung kommendes Sanierungssystem: '....................................................'

Es gelten die Anforderungen, Qualitätskriterien und Prüfungen gemäß DWA-M 143-16 und DWA-M 144-16.
Nur unter Abwasserlenkung zulässig.

Abrechnungsgrundlage ist die digitale Fotodokumentation vor und nach der Sanierung.
Einheit: St

**004.2.01.0280 Seitenzulauf verschließen bis Ø 200 DN 300**
Einsatz eines Anschluss-Verpresssystems für das dauerhafte Verschließen des Stutzens/Abzweiges mittels Epoxidharz oder WW-Reparaturmörtel nach DIN 19573.

In den Einheitspreis ist das Verpressmaterial (6,0 kg/Zulauf) mit einzurechnen.

Einschließlich mit der Rohrwandung des Hauptkanals bündigem Abfräsen des Stutzens.

Hauptkanal: DN 300
Material Hauptkanal: Beton/Steinzeug
Durchmesser Anschlussleitung: bis DN 200
Material Anschlussleitung:  beliebig

Vom Bieter einzutragen:

Zur Anwendung kommendes Sanierungssystem: '....................................................'

Es gelten die Anforderungen, Qualitätskriterien und Prüfungen gemäß DWA-M 143-16 und DWA-M 144-16.
Nur unter Abwasserlenkung zulässig.

Abrechnungsgrundlage ist die digitale Fotodokumentation vor und nach der Sanierung.
Einheit: St

**004.2.01.0290 Seitenzulauf verschließen bis Ø 200 DN 350**
Einsatz eines Anschluss-Verpresssystems für das dauerhafte Verschließen des Stutzens/Abzweiges mittels Epoxidharz oder WW-Reparaturmörtel nach DIN 19573.

In den Einheitspreis ist das Verpressmaterial (6,0 kg/Zulauf) mit einzurechnen.

Einschließlich mit der Rohrwandung des Hauptkanals bündigem Abfräsen des Stutzens.

Hauptkanal: DN 350
Material Hauptkanal: Beton/Steinzeug
Durchmesser Anschlussleitung: bis DN 200
Material Anschlussleitung:  beliebig

Vom Bieter einzutragen:

Zur Anwendung kommendes Sanierungssystem: '....................................................'

Es gelten die Anforderungen, Qualitätskriterien und Prüfungen gemäß DWA-M 143-16 und DWA-M 144-16.
Nur unter Abwasserlenkung zulässig.

Abrechnungsgrundlage ist die digitale Fotodokumentation vor und nach der Sanierung.
Einheit: St

**004.2.01.0300 Seitenzulauf verschließen bis Ø 200 DN 400**
Einsatz eines Anschluss-Verpresssystems für das dauerhafte Verschließen des Stutzens/Abzweiges mittels Epoxidharz oder WW-Reparaturmörtel nach DIN 19573.

In den Einheitspreis ist das Verpressmaterial (6,0 kg/Zulauf) mit einzurechnen.

Einschließlich mit der Rohrwandung des Hauptkanals bündigem Abfräsen des Stutzens.

Hauptkanal: DN 400
Material Hauptkanal: Beton/Steinzeug
Durchmesser Anschlussleitung: bis DN 200
Material Anschlussleitung:  beliebig

Vom Bieter einzutragen:

Zur Anwendung kommendes Sanierungssystem: '....................................................'

Es gelten die Anforderungen, Qualitätskriterien und Prüfungen gemäß DWA-M 143-16 und DWA-M 144-16.
Nur unter Abwasserlenkung zulässig.

Abrechnungsgrundlage ist die digitale Fotodokumentation vor und nach der Sanierung.
Einheit: St

**004.2.01.0310 Seitenzulauf verschließen bis Ø 200 DN 450**
Einsatz eines Anschluss-Verpresssystems für das dauerhafte Verschließen des Stutzens/Abzweiges mittels Epoxidharz oder WW-Reparaturmörtel nach DIN 19573.

In den Einheitspreis ist das Verpressmaterial (6,0 kg/Zulauf) mit einzurechnen.

Einschließlich mit der Rohrwandung des Hauptkanals bündigem Abfräsen des Stutzens.

Hauptkanal: DN 450
Material Hauptkanal: Beton/Steinzeug
Durchmesser Anschlussleitung: bis DN 200
Material Anschlussleitung:  beliebig

Vom Bieter einzutragen:

Zur Anwendung kommendes Sanierungssystem: '....................................................'

Es gelten die Anforderungen, Qualitätskriterien und Prüfungen gemäß DWA-M 143-16 und DWA-M 144-16.
Nur unter Abwasserlenkung zulässig.

Abrechnungsgrundlage ist die digitale Fotodokumentation vor und nach der Sanierung.
Einheit: St

**004.2.01.0320 Seitenzulauf verschließen bis Ø 200 DN 500**
Einsatz eines Anschluss-Verpresssystems für das dauerhafte Verschließen des Stutzens/Abzweiges mittels Epoxidharz oder WW-Reparaturmörtel nach DIN 19573.

In den Einheitspreis ist das Verpressmaterial (6,0 kg/Zulauf) mit einzurechnen.

Einschließlich mit der Rohrwandung des Hauptkanals bündigem Abfräsen des Stutzens.

Hauptkanal: DN 500
Material Hauptkanal: Beton/Steinzeug
Durchmesser Anschlussleitung: bis DN 200
Material Anschlussleitung:  beliebig

Vom Bieter einzutragen:

Zur Anwendung kommendes Sanierungssystem: '....................................................'

Es gelten die Anforderungen, Qualitätskriterien und Prüfungen gemäß DWA-M 143-16 und DWA-M 144-16.
Nur unter Abwasserlenkung zulässig.

Abrechnungsgrundlage ist die digitale Fotodokumentation vor und nach der Sanierung.
Einheit: St

**004.2.01.0330 Seitenzulauf verschließen bis Ø 200 DN 550**
Einsatz eines Anschluss-Verpresssystems für das dauerhafte Verschließen des Stutzens/Abzweiges mittels Epoxidharz oder WW-Reparaturmörtel nach DIN 19573.

In den Einheitspreis ist das Verpressmaterial (6,0 kg/Zulauf) mit einzurechnen.

Einschließlich mit der Rohrwandung des Hauptkanals bündigem Abfräsen des Stutzens.

Hauptkanal: DN 550
Material Hauptkanal: Beton/Steinzeug
Durchmesser Anschlussleitung: bis DN 200
Material Anschlussleitung:  beliebig

Vom Bieter einzutragen:

Zur Anwendung kommendes Sanierungssystem: '....................................................'

Es gelten die Anforderungen, Qualitätskriterien und Prüfungen gemäß DWA-M 143-16 und DWA-M 144-16.
Nur unter Abwasserlenkung zulässig.

Abrechnungsgrundlage ist die digitale Fotodokumentation vor und nach der Sanierung.
Einheit: St

**004.2.01.0340 Seitenzulauf verschließen bis Ø 200 DN 600**
Einsatz eines Anschluss-Verpresssystems für das dauerhafte Verschließen des Stutzens/Abzweiges mittels Epoxidharz oder WW-Reparaturmörtel nach DIN 19573.

In den Einheitspreis ist das Verpressmaterial (6,0 kg/Zulauf) mit einzurechnen.

Einschließlich mit der Rohrwandung des Hauptkanals bündigem Abfräsen des Stutzens.

Hauptkanal: DN 600
Material Hauptkanal: Beton/Steinzeug
Durchmesser Anschlussleitung: bis DN 200
Material Anschlussleitung:  beliebig

Vom Bieter einzutragen:

Zur Anwendung kommendes Sanierungssystem: '....................................................'

Es gelten die Anforderungen, Qualitätskriterien und Prüfungen gemäß DWA-M 143-16 und DWA-M 144-16.
Nur unter Abwasserlenkung zulässig.

Abrechnungsgrundlage ist die digitale Fotodokumentation vor und nach der Sanierung.
Einheit: St

**004.2.01.0350 Seitenzulauf verschließen bis Ø 200 DN 650**
Einsatz eines Anschluss-Verpresssystems für das dauerhafte Verschließen des Stutzens/Abzweiges mittels Epoxidharz oder WW-Reparaturmörtel nach DIN 19573.

In den Einheitspreis ist das Verpressmaterial (6,0 kg/Zulauf) mit einzurechnen.

Einschließlich mit der Rohrwandung des Hauptkanals bündigem Abfräsen des Stutzens.

Hauptkanal: DN 650
Material Hauptkanal: Beton/Steinzeug
Durchmesser Anschlussleitung: bis DN 200
Material Anschlussleitung:  beliebig

Vom Bieter einzutragen:

Zur Anwendung kommendes Sanierungssystem: '....................................................'

Es gelten die Anforderungen, Qualitätskriterien und Prüfungen gemäß DWA-M 143-16 und DWA-M 144-16.
Nur unter Abwasserlenkung zulässig.

Abrechnungsgrundlage ist die digitale Fotodokumentation vor und nach der Sanierung.
Einheit: St

**004.2.01.0360 Seitenzulauf verschließen bis Ø 200 DN 700**
Einsatz eines Anschluss-Verpresssystems für das dauerhafte Verschließen des Stutzens/Abzweiges mittels Epoxidharz oder WW-Reparaturmörtel nach DIN 19573.

In den Einheitspreis ist das Verpressmaterial (6,0 kg/Zulauf) mit einzurechnen.

Einschließlich mit der Rohrwandung des Hauptkanals bündigem Abfräsen des Stutzens.

Hauptkanal: DN 700
Material Hauptkanal: Beton/Steinzeug
Durchmesser Anschlussleitung: bis DN 200
Material Anschlussleitung:  beliebig

Vom Bieter einzutragen:

Zur Anwendung kommendes Sanierungssystem: '....................................................'

Es gelten die Anforderungen, Qualitätskriterien und Prüfungen gemäß DWA-M 143-16 und DWA-M 144-16.
Nur unter Abwasserlenkung zulässig.

Abrechnungsgrundlage ist die digitale Fotodokumentation vor und nach der Sanierung.
Einheit: St

**004.2.01.0370 Zulage stark exzentrischer Seitenzualuf bis DN 200**
Zulage für einen stark exzentrischen Seitenzulauf (Anschlussachse außerhalb des inneren Durchmesserdrittels des Hauptkanals).

Hauptkanal: DN 200 bis DN 700
Seitenzulauf bis DN 200
Einheit: St

**004.2.01.0380 GW-Zutritte temporär stoppen**
Grundwasserinfiltrationen (spritzend, fließend, schwitzend) im Stutzenbereich abdichten. Es sind nur nachweislich umweltverträgliche Materialien zugelassen. Die Dichtheit ist mindestens bis zur Fertigstellung sämtlicher vereinbarter Leistungen zu gewährleisten.

In den Einheitspreis ist das Verpressmaterial bis 6,0 kg mit einzurechnen.

Hauptkanal: DN 200 bis DN 700
Seitenzulauf: bis DN 200

Vom Bieter einzutragen:

Hersteller: '....................................................'

Produkt: '....................................................'
Einheit: St

##### Abschnitt 004.2.02 Anbindung von Seitenzuläufen nach Linereinbau mittels Verpressen

**004.2.02.0010 Umsetzzeiten Roboteranlage**
Umsetzen, Einsetzen und Entfernen der Anlage in die Haltungen.

Abrechnung je zu bearbeitender Haltung.
Einheit: St

**004.2.02.0020 Einmessen der Seitenzuläufe HK DN 200**
Einheit: St

**004.2.02.0030 Einmessen der Seitenzuläufe HK DN 250**
Einheit: St

**004.2.02.0040 Einmessen der Seitenzuläufe HK DN 300**
Einheit: St

**004.2.02.0050 Einmessen der Seitenzuläufe HK DN 350**
Einheit: St

**004.2.02.0060 Einmessen der Seitenzuläufe HK DN 400**
Einheit: St

**004.2.02.0070 Einmessen der Seitenzuläufe HK DN 450**
Einheit: St

**004.2.02.0080 Einmessen der Seitenzuläufe HK DN 500**
Einheit: St

**004.2.02.0090 Einmessen der Seitenzuläufe HK DN 550**
Einheit: St

**004.2.02.0100 Einmessen der Seitenzuläufe HK DN 600**
Einheit: St

**004.2.02.0110 Einmessen der Seitenzuläufe HK DN 650**
Einheit: St

**004.2.02.0120 Einmessen der Seitenzuläufe HK DN 700**
Einheit: St

**004.2.02.0130 Seitenzulauf einmessen; bis Ø 200; HA-Leitung: bis DN 200**
Einmessen der Seitenzuläufe

Anschlussleitung: bis DN 200

Durchmesser Stutzen / Abzweig: bis DN 200
Einheit: St

**004.2.02.0140 Seitenzulauf öffnen; bis Ø 200; HA-Leitung: bis DN 200**
Form- und fachgerechtes Öffnen eines durch ein
 Schlauchlinersystem verschlossenen Abzweigs oder
 Stutzens in einer sanierten Anschlussleitung.

Zu sanierende Anschlussleitung: bis DN 200

Durchmesser Stutzen / Abzweig: bis DN 200

Es gelten die Anforderungen und Qualitätskriterien gemäß DWA-A 143-3.

Nur unter Abwasserlenkung zulässig.

Abrechnungsgrundlage ist die digitale Fotodokumentation vor und nach der Sanierung.
Einheit: St

**004.2.02.0150 Seitenzulauf öffnen bis Ø 200; DN 200**
Form- und fachgerechtes Öffnen eines durch ein
 Schlauchlinersystem verschlossenen Abzweigs oder
 Stutzens in einem sanierten Kanal.

Zu sanierender Kanal: DN 200

Durchmesser Stutzen / Abzweig: bis DN 200

Es gelten die Anforderungen und Qualitätskriterien gemäß DWA-A 143-3.

Nur unter Abwasserlenkung zulässig.

Abrechnungsgrundlage ist die digitale Fotodokumentation vor und nach der Sanierung.
Einheit: St

**004.2.02.0160 Seitenzulauf öffnen bis Ø 200 DN 250**
Form- und fachgerechtes Öffnen eines durch ein
 Schlauchlinersystem verschlossenen Abzweigs oder
 Stutzens in einem sanierten Kanal.

Zu sanierender Kanal: DN 250

Durchmesser Stutzen / Abzweig: bis DN 200

Es gelten die Anforderungen und Qualitätskriterien gemäß DWA-A 143-3.

Nur unter Abwasserlenkung zulässig.

Abrechnungsgrundlage ist die digitale Fotodokumentation vor und nach der Sanierung.
Einheit: St

**004.2.02.0170 Setenzulauf öffnen bis Ø 200 DN 300**
Form- und fachgerechtes Öffnen eines durch ein
 Schlauchlinersystem verschlossenen Abzweigs oder
 Stutzens in einem sanierten Kanal.

Zu sanierender Kanal: DN 300

Durchmesser Stutzen / Abzweig: bis DN 200

Es gelten die Anforderungen und Qualitätskriterien gemäß DWA-A 143-3.

Nur unter Abwasserlenkung zulässig.

Abrechnungsgrundlage ist die digitale Fotodokumentation vor und nach der Sanierung.
Einheit: St

**004.2.02.0180 Seitenzulauf öffnen bis Ø 200 DN 350**
Form- und fachgerechtes Öffnen eines durch ein
 Schlauchlinersystem verschlossenen Abzweigs oder
 Stutzens in einem sanierten Kanal.

Zu sanierender Kanal: DN 350

Durchmesser Stutzen / Abzweig: bis DN 200

Es gelten die Anforderungen und Qualitätskriterien gemäß DWA-A 143-3.

Nur unter Abwasserlenkung zulässig.

Abrechnungsgrundlage ist die digitale Fotodokumentation vor und nach der Sanierung.
Einheit: St

**004.2.02.0190 Seitenzulauf öffnen bis Ø 200 DN 400**
Form- und fachgerechtes Öffnen eines durch ein
 Schlauchlinersystem verschlossenen Abzweigs oder
 Stutzens in einem sanierten Kanal.

Zu sanierender Kanal: DN 400

Durchmesser Stutzen / Abzweig: bis DN 200

Es gelten die Anforderungen und Qualitätskriterien gemäß DWA-A 143-3.

Nur unter Abwasserlenkung zulässig.

Abrechnungsgrundlage ist die digitale Fotodokumentation vor und nach der Sanierung.
Einheit: St

**004.2.02.0200 Seitenzulauf öffnen bis Ø 200 DN 450**
Form- und fachgerechtes Öffnen eines durch ein
 Schlauchlinersystem verschlossenen Abzweigs oder
 Stutzens in einem sanierten Kanal.

Zu sanierender Kanal: DN 450

Durchmesser Stutzen / Abzweig: bis DN 200

Es gelten die Anforderungen und Qualitätskriterien gemäß DWA-A 143-3.

Nur unter Abwasserlenkung zulässig.

Abrechnungsgrundlage ist die digitale Fotodokumentation vor und nach der Sanierung.
Einheit: St

**004.2.02.0210 Seitenzulauf öffnen bis Ø 200 DN 500**
Form- und fachgerechtes Öffnen eines durch ein
 Schlauchlinersystem verschlossenen Abzweigs oder
 Stutzens in einem sanierten Kanal.

Zu sanierender Kanal: DN 500

Durchmesser Stutzen / Abzweig: bis DN 200

Es gelten die Anforderungen und Qualitätskriterien gemäß DWA-A 143-3.

Nur unter Abwasserlenkung zulässig.

Abrechnungsgrundlage ist die digitale Fotodokumentation vor und nach der Sanierung.
Einheit: St

**004.2.02.0220 Seitenzulauf öffnen bis Ø 200 DN 550**
Form- und fachgerechtes Öffnen eines durch ein
 Schlauchlinersystem verschlossenen Abzweigs oder
 Stutzens in einem sanierten Kanal.

Zu sanierender Kanal: DN 550

Durchmesser Stutzen / Abzweig: bis DN 200

Es gelten die Anforderungen und Qualitätskriterien gemäß DWA-A 143-3.

Nur unter Abwasserlenkung zulässig.

Abrechnungsgrundlage ist die digitale Fotodokumentation vor und nach der Sanierung.
Einheit: St

**004.2.02.0230 Seitenzulauf öffnen bis Ø 200 DN 600**
Form- und fachgerechtes Öffnen eines durch ein
 Schlauchlinersystem verschlossenen Abzweigs oder
 Stutzens in einem sanierten Kanal.

Zu sanierender Kanal: DN 600

Durchmesser Stutzen / Abzweig: bis DN 200

Es gelten die Anforderungen und Qualitätskriterien gemäß DWA-A 143-3.

Nur unter Abwasserlenkung zulässig.

Abrechnungsgrundlage ist die digitale Fotodokumentation vor und nach der Sanierung.
Einheit: St

**004.2.02.0240 Seitenzulauf öffnen bis Ø 200 DN 650**
Form- und fachgerechtes Öffnen eines durch ein
 Schlauchlinersystem verschlossenen Abzweigs oder
 Stutzens in einem sanierten Kanal.

Zu sanierender Kanal: DN 650

Durchmesser Stutzen / Abzweig: bis DN 200

Es gelten die Anforderungen und Qualitätskriterien gemäß DWA-A 143-3.

Nur unter Abwasserlenkung zulässig.

Abrechnungsgrundlage ist die digitale Fotodokumentation vor und nach der Sanierung.
Einheit: St

**004.2.02.0250 Seitenzulauf öffnen bis Ø 200 DN 700**
Form- und fachgerechtes Öffnen eines durch ein
 Schlauchlinersystem verschlossenen Abzweigs oder
 Stutzens in einem sanierten Kanal.

Zu sanierender Kanal: DN 700

Durchmesser Stutzen / Abzweig: bis DN 200

Es gelten die Anforderungen und Qualitätskriterien gemäß DWA-A 143-3.

Nur unter Abwasserlenkung zulässig.

Abrechnungsgrundlage ist die digitale Fotodokumentation vor und nach der Sanierung.
Einheit: St

**004.2.02.0260 Anbindung Seitenzulauf mit Verpresstechnik bis Ø 200 DN 200**
Anbindung eines Abzweiges/Stutzens an einen eingebauten
Schlauchliner mittels Verpresstechnik:

Einsatz einer Roboteranlage für die Anbindung von
Zuläufen (Abzweige/Stutzen) mittels Verpresstechnik mit 2 Komponenten-Epoxidharz. Die Zuläufe befinden sich
in einer mit einem GFK-Schlauchliner sanierten Haltung.

In den Einheitspreis ist das Verpressmaterial (6,0 kg/Zulauf) mit
einzurechnen.

Hauptkanal: DN 200 (mit GFK-Liner)
Durchmesser Anschlussleitung: bis DN 200
Material Anschlussleitung: beliebig

Vom Bieter einzutragen:

Zur Anwendung kommendes Sanierungssystem: '....................................................'

Es gelten die Anforderungen und Qualitätskriterien gemäß DWA-M 143-16.

Nur unter Abwasserlenkung zulässig.

Abrechnung nur mit digitaler Fotodokumentation der fachgerechten Anbindung.
Einheit: St

**004.2.02.0270 Anbindung Seitenzulauf mit Verpresstechnik bis Ø 200 DN 250**
Anbindung eines Abzweiges/Stutzens an einen eingebauten
Schlauchliner mittels Verpresstechnik:

Einsatz einer Roboteranlage für die Anbindung von
Zuläufen (Abzweige/Stutzen) mittels Verpresstechnik mit 2 Komponenten-Epoxidharz. Die Zuläufe befinden sich
in einer mit einem GFK-Schlauchliner sanierten Haltung.

In den Einheitspreis ist das Verpressmaterial (6,0 kg/Zulauf) mit
einzurechnen.

Hauptkanal: DN 250 (mit GFK-Liner)
Durchmesser Anschlussleitung: bis DN 200
Material Anschlussleitung: beliebig

Vom Bieter einzutragen:

Zur Anwendung kommendes Sanierungssystem:'

....................................................'

Es gelten die Anforderungen und Qualitätskriterien gemäß DWA-M 143-16.

Nur unter Abwasserlenkung zulässig.

Abrechnung nur mit digitaler Fotodokumentation der fachgerechten Anbindung.
Einheit: St

**004.2.02.0280 Anbindung Seitenzulauf mit Verpresstechnik bis Ø 200 DN 300**
Anbindung eines Abzweiges/Stutzens an einen eingebauten
Schlauchliner mittels Verpresstechnik:

Einsatz einer Roboteranlage für die Anbindung von
Zuläufen (Abzweige/Stutzen) mittels Verpresstechnik mit 2 Komponenten-Epoxidharz. Die Zuläufe befinden sich
in einer mit einem GFK-Schlauchliner sanierten Haltung.

In den Einheitspreis ist das Verpressmaterial (6,0 kg/Zulauf) mit
einzurechnen.

Hauptkanal: DN 300 (mit GFK-Liner)
Durchmesser Anschlussleitung: bis DN 200
Material Anschlussleitung: beliebig

Vom Bieter einzutragen:

Zur Anwendung kommendes Sanierungssystem:'

....................................................'

Es gelten die Anforderungen und Qualitätskriterien gemäß DWA-M 143-16.

Nur unter Abwasserlenkung zulässig.

Abrechnung nur mit digitaler Fotodokumentation der fachgerechten Anbindung.
Einheit: St

**004.2.02.0290 Anbindung Seitenzulauf mit Verpresstechnik bis Ø 200 DN 350**
Anbindung eines Abzweiges/Stutzens an einen eingebauten
Schlauchliner mittels Verpresstechnik:

Einsatz einer Roboteranlage für die Anbindung von
Zuläufen (Abzweige/Stutzen) mittels Verpresstechnik mit 2 Komponenten-Epoxidharz. Die Zuläufe befinden sich
in einer mit einem GFK-Schlauchliner sanierten Haltung.

In den Einheitspreis ist das Verpressmaterial (6,0 kg/Zulauf) mit
einzurechnen.

Hauptkanal: DN 350 (mit GFK-Liner)
Durchmesser Anschlussleitung: bis DN 200
Material Anschlussleitung: beliebig

Vom Bieter einzutragen:

Zur Anwendung kommendes Sanierungssystem:'

....................................................'

Es gelten die Anforderungen und Qualitätskriterien gemäß DWA-M 143-16.

Nur unter Abwasserlenkung zulässig.

Abrechnung nur mit digitaler Fotodokumentation der fachgerechten Anbindung.
Einheit: St

**004.2.02.0300 Anbindung Seitenzulauf mit Verpresstechnik bis Ø 200 DN 400**
Anbindung eines Abzweiges/Stutzens an einen eingebauten
Schlauchliner mittels Verpresstechnik:

Einsatz einer Roboteranlage für die Anbindung von
Zuläufen (Abzweige/Stutzen) mittels Verpresstechnik mit 2 Komponenten-Epoxidharz. Die Zuläufe befinden sich
in einer mit einem GFK-Schlauchliner sanierten Haltung.

In den Einheitspreis ist das Verpressmaterial (6,0 kg/Zulauf) mit
einzurechnen.

Hauptkanal: DN 400 (mit GFK-Liner)
Durchmesser Anschlussleitung: bis DN 200
Material Anschlussleitung: beliebig

Vom Bieter einzutragen:

Zur Anwendung kommendes Sanierungssystem:'

....................................................'

Es gelten die Anforderungen und Qualitätskriterien gemäß DWA-M 143-16.

Nur unter Abwasserlenkung zulässig.

Abrechnung nur mit digitaler Fotodokumentation der fachgerechten Anbindung.
Einheit: St

**004.2.02.0310 Anbindung Seitenzulauf mit Verpresstechnik bis Ø 200 DN 450**
Anbindung eines Abzweiges/Stutzens an einen eingebauten
Schlauchliner mittels Verpresstechnik:

Einsatz einer Roboteranlage für die Anbindung von
Zuläufen (Abzweige/Stutzen) mittels Verpresstechnik mit 2 Komponenten-Epoxidharz. Die Zuläufe befinden sich
in einer mit einem GFK-Schlauchliner sanierten Haltung.

In den Einheitspreis ist das Verpressmaterial (6,0 kg/Zulauf) mit
einzurechnen.

Hauptkanal: DN 450 (mit GFK-Liner)
Durchmesser Anschlussleitung: bis DN 200
Material Anschlussleitung: beliebig

Vom Bieter einzutragen:

Zur Anwendung kommendes Sanierungssystem:'

....................................................'

Es gelten die Anforderungen und Qualitätskriterien gemäß DWA-M 143-16.

Nur unter Abwasserlenkung zulässig.

Abrechnung nur mit digitaler Fotodokumentation der fachgerechten Anbindung.
Einheit: St

**004.2.02.0320 Anbindung Seitenzulauf mit Verpresstechnik bis Ø 200 DN 500**
Anbindung eines Abzweiges/Stutzens an einen eingebauten
Schlauchliner mittels Verpresstechnik:

Einsatz einer Roboteranlage für die Anbindung von
Zuläufen (Abzweige/Stutzen) mittels Verpresstechnik mit 2 Komponenten-Epoxidharz. Die Zuläufe befinden sich
in einer mit einem GFK-Schlauchliner sanierten Haltung.

In den Einheitspreis ist das Verpressmaterial (6,0 kg/Zulauf) mit
einzurechnen.

Hauptkanal: DN 500 (mit GFK-Liner)
Durchmesser Anschlussleitung: bis DN 200
Material Anschlussleitung: beliebig

Vom Bieter einzutragen:

Zur Anwendung kommendes Sanierungssystem:'

....................................................'

Es gelten die Anforderungen und Qualitätskriterien gemäß DWA-M 143-16.

Nur unter Abwasserlenkung zulässig.

Abrechnung nur mit digitaler Fotodokumentation der fachgerechten Anbindung.
Einheit: St

**004.2.02.0330 Anbindung Seitenzulauf mit Verpresstechnik bis Ø 200 DN 550**
Anbindung eines Abzweiges/Stutzens an einen eingebauten
Schlauchliner mittels Verpresstechnik:

Einsatz einer Roboteranlage für die Anbindung von
Zuläufen (Abzweige/Stutzen) mittels Verpresstechnik mit 2 Komponenten-Epoxidharz. Die Zuläufe befinden sich
in einer mit einem GFK-Schlauchliner sanierten Haltung.

In den Einheitspreis ist das Verpressmaterial (6,0 kg/Zulauf) mit
einzurechnen.

Hauptkanal: DN 550 (mit GFK-Liner)
Durchmesser Anschlussleitung: bis DN 200
Material Anschlussleitung: beliebig

Vom Bieter einzutragen:

Zur Anwendung kommendes Sanierungssystem:'

....................................................'

Es gelten die Anforderungen und Qualitätskriterien gemäß DWA-M 143-16.

Nur unter Abwasserlenkung zulässig.

Abrechnung nur mit digitaler Fotodokumentation der fachgerechten Anbindung.
Einheit: St

**004.2.02.0340 Anbindung Seitenzulauf mit Verpresstechnik bis Ø 200 DN 600**
Anbindung eines Abzweiges/Stutzens an einen eingebauten
Schlauchliner mittels Verpresstechnik:

Einsatz einer Roboteranlage für die Anbindung von
Zuläufen (Abzweige/Stutzen) mittels Verpresstechnik mit 2 Komponenten-Epoxidharz. Die Zuläufe befinden sich
in einer mit einem GFK-Schlauchliner sanierten Haltung.

In den Einheitspreis ist das Verpressmaterial (6,0 kg/Zulauf) mit
einzurechnen.

Hauptkanal: DN 600 (mit GFK-Liner)
Durchmesser Anschlussleitung: bis DN 200
Material Anschlussleitung: beliebig

Vom Bieter einzutragen:

Zur Anwendung kommendes Sanierungssystem:'

....................................................'

Es gelten die Anforderungen und Qualitätskriterien gemäß DWA-M 143-16.

Nur unter Abwasserlenkung zulässig.

Abrechnung nur mit digitaler Fotodokumentation der fachgerechten Anbindung.

fachgerechten Anbindung.
Einheit: St

**004.2.02.0350 Anbindung Seitenzulauf mit Verpresstechnik bis Ø 200 DN 650**
Anbindung eines Abzweiges/Stutzens an einen eingebauten
Schlauchliner mittels Verpresstechnik:

Einsatz einer Roboteranlage für die Anbindung von
Zuläufen (Abzweige/Stutzen) mittels Verpresstechnik mit 2 Komponenten-Epoxidharz. Die Zuläufe befinden sich
in einer mit einem GFK-Schlauchliner sanierten Haltung.

In den Einheitspreis ist das Verpressmaterial (6,0 kg/Zulauf) mit
einzurechnen.

Hauptkanal: DN 650 (mit GFK-Liner)
Durchmesser Anschlussleitung: bis DN 200
Material Anschlussleitung: beliebig

Vom Bieter einzutragen:

Zur Anwendung kommendes Sanierungssystem:'

....................................................'

Es gelten die Anforderungen und Qualitätskriterien gemäß DWA-M 143-16.

Nur unter Abwasserlenkung zulässig.

Abrechnung nur mit digitaler Fotodokumentation der fachgerechten Anbindung.
Einheit: St

**004.2.02.0360 Anbindung Seitenzulauf mit Verpresstechnik bis Ø 200; DN 700**
Anbindung eines Abzweiges/Stutzens an einen eingebauten
Schlauchliner mittels Verpresstechnik:

Einsatz einer Roboteranlage für die Anbindung von
Zuläufen (Abzweige/Stutzen) mittels Verpresstechnik mit 2 Komponenten-Epoxidharz. Die Zuläufe befinden sich
in einer mit einem GFK-Schlauchliner sanierten Haltung.

In den Einheitspreis ist das Verpressmaterial (6,0 kg/Zulauf) mit
einzurechnen.

Hauptkanal: DN 700 (mit GFK-Liner)
Durchmesser Anschlussleitung: bis DN 200
Material Anschlussleitung: beliebig

Vom Bieter einzutragen:

Zur Anwendung kommendes Sanierungssystem: '....................................................'

Es gelten die Anforderungen und Qualitätskriterien gemäß DWA-M 143-16.

Nur unter Abwasserlenkung zulässig.

Abrechnung nur mit digitaler Fotodokumentation der fachgerechten Anbindung.
Einheit: St

**004.2.02.0370 Zwei-Komponenten-Epoxidharz Mehrmenge**
Zwei-Komponenten-Epoxidharz liefern, verarbeiten und einbauen.

Abrechnung nur als Zusatzmenge zu den Mengenangaben in den entsprechenden Positionen.

Abrechnung nur auf Nachweis (Lieferscheine etc.)

Vom Bieter einzutragen:

Zwei-Komponenten-Epoxidharz: '....................................................'

Abrechnung je Anbindung
Einheit: kg

##### Abschnitt 004.2.03 Anbindung von Seitenzuläufen nach Linereinbau mit Hutprofilen

*Hinweis: Vorbemerkungen zu Hutprofilen*
Einsatz eines Montagesystems in Nennweiten DN 200 bis DN 700.

Es gelten die Anforderungen, Qualitätskriterien und Prüfungen gemäß DWA-A 143-7 und DWA-M 144-7.

Die vorbereitenden Fräsarbeiten sind in abzusperrenden Haltungen durchzuführen und dürfen danach nicht mehr von Abwasser überströmt werden.

Die Sanierungsleistungen sind grundsätzlich arbeitstäglich durchzuführen. Nach Aushärten des Materials sind sämtliche Übergänge und überstehende Materialien nachzuschleifen und zu entfernen.

**004.2.03.0010 Umsetzzeiten Anlagentechnik**
Umsetzen, Einsetzen und Entfernen der Anlage in die Haltungen.

Abrechnung je zu bearbeitender Haltung.
Einheit: St

**004.2.03.0020 Anbindung Seitenzulauf mit Hutprofil, bis Ø 200 DN 200**
Anbindung eines Abzweiges/Stutzens an einen eingebauten
 GFK-Schlauchliner mittels Hutprofiltechnik:

Die Mindestlänge im Anschlusskanal ist bei einer Einbautiefe nach Klasse B gemäß DIN EN ISO 11296-4 auszuführen.

Es gelten die Anforderungen und Qualitätskriterien gemäß DWA-A 143-7, DWA-M 144-7 und die VSB-Empfehlung Nr. 2.

Hauptkanal: DN 200 (mit GFK-Liner)
Durchmesser Anschlussleitung: bis DN 200
Material Anschlussleitung:  beliebig
Nur unter Abwasserlenkung zulässig.

Vom Bieter einzutragen:

Zur Anwendung kommendes Sanierungssystem: '....................................................'

Abrechnung nur mit digitaler Fotodokumentation vor und nach der Anbindung.
Einheit: St

**004.2.03.0030 Anbindung Seitenzulauf mit Hutprofil, bis Ø 200 DN 250**
Anbindung eines Abzweiges/Stutzens an einen eingebauten
GFK-Schlauchliner mittels Hutprofiltechnik:

Die Mindestlänge im Anschlusskanal ist bei einer Einbautiefe nach Klasse B gemäß DIN EN ISO 11296-4 auszuführen.

Es gelten die Anforderungen und Qualitätskriterien gemäß DWA-A 143-7, DWA-M 144-7 und die VSB-Empfehlung Nr. 2.

Hauptkanal: DN 250 (mit GFK-Liner)
Durchmesser Anschlussleitung: bis DN 200
Material Anschlussleitung:  beliebig

Nur unter Abwasserlenkung zulässig.

Vom Bieter einzutragen:
Zur Anwendung kommendes Sanierungssystem: '....................................................'

Abrechnung nur mit digitaler Fotodokumentation vor und nach der Anbindung.
Einheit: St

**004.2.03.0040 Anbindung Seitenzulauf mit Hutprofil, bis Ø 200 DN 300**
Anbindung eines Abzweiges/Stutzens an einen eingebauten
GFK-Schlauchliner mittels Hutprofiltechnik:

Die Mindestlänge im Anschlusskanal ist bei einer Einbautiefe nach Klasse B gemäß DIN EN ISO 11296-4 auszuführen.

Es gelten die Anforderungen und Qualitätskriterien gemäß DWA-A 143-7, DWA-M 144-7 und die VSB-Empfehlung Nr. 2..

Hauptkanal: DN 300 (mit GFK-Liner)
Durchmesser Anschlussleitung: bis DN 200
Material Anschlussleitung:  beliebig

Nur unter Abwasserlenkung zulässig.
Vom Bieter einzutragen:
Zur Anwendung kommendes Sanierungssystem: '....................................................'

Abrechnung nur mit digitaler Fotodokumentation vor und nach der Anbindung.
Einheit: St

**004.2.03.0050 Anbindung Seitenzulauf mit Hutprofil, bis Ø 200 DN 350**
Anbindung eines Abzweiges/Stutzens an einen eingebauten
GFK-Schlauchliner mittels Hutprofiltechnik:

Die Mindestlänge im Anschlusskanal ist bei einer Einbautiefe nach Klasse B gemäß DIN EN ISO 11296-4 auszuführen.

Es gelten die Anforderungen und Qualitätskriterien gemäß DWA-A 143-7, DWA-M 144-7 und die VSB-Empfehlung Nr. 2.

Hauptkanal: DN 350 (mit GFK-Liner)
Durchmesser Anschlussleitung: bis DN 200
Material Anschlussleitung:  beliebig

Nur unter Abwasserlenkung zulässig.

Vom Bieter einzutragen:
Zur Anwendung kommendes Sanierungssystem: '....................................................'

Abrechnung nur mit digitaler Fotodokumentation vor und nach der Anbindung.
Einheit: St

**004.2.03.0060 Anbindung Seitenzulauf mit Hutprofil, bis Ø 200 DN 400**
Anbindung eines Abzweiges/Stutzens an einen eingebauten
GFK-Schlauchliner mittels Hutprofiltechnik:

Die Mindestlänge im Anschlusskanal ist bei einer Einbautiefe nach Klasse B gemäß DIN EN ISO 11296-4 auszuführen.

Es gelten die Anforderungen und Qualitätskriterien gemäß DWA-A 143-7, DWA-M 144-7 und die VSB-Empfehlung Nr. 2.

Hauptkanal: DN 400 (mit GFK-Liner)
Durchmesser Anschlussleitung: bis DN 200
Material Anschlussleitung:  beliebig

Nur unter Abwasserlenkung zulässig.

Vom Bieter einzutragen:
Zur Anwendung kommendes Sanierungssystem: '....................................................'

Abrechnung nur mit digitaler Fotodokumentation vor und nach der Anbindung.
Einheit: St

**004.2.03.0070 Anbindung Seitenzulauf mit Hutprofil, bis Ø 200 DN 450**
Anbindung eines Abzweiges/Stutzens an einen eingebauten
GFK-Schlauchliner mittels Hutprofiltechnik:

Die Mindestlänge im Anschlusskanal ist bei einer Einbautiefe nach Klasse B gemäß DIN EN ISO 11296-4 auszuführen.

Es gelten die Anforderungen und Qualitätskriterien gemäß DWA-A 143-7, DWA-M 144-7 und die VSB-Empfehlung Nr. 2.

Hauptkanal: DN 450 (mit GFK-Liner)
Durchmesser Anschlussleitung: bis DN 200
Material Anschlussleitung:  beliebig

Nur unter Abwasserlenkung zulässig.

Vom Bieter einzutragen:
Zur Anwendung kommendes Sanierungssystem: '....................................................'

Abrechnung nur mit digitaler Fotodokumentation vor und nach der Anbindung.
Einheit: St

**004.2.03.0080 Anbindung Seitenzulauf mit Hutprofil, bis Ø 200 DN 500**
Anbindung eines Abzweiges/Stutzens an einen eingebauten
GFK-Schlauchliner mittels Hutprofiltechnik:

Die Mindestlänge im Anschlusskanal ist bei einer Einbautiefe nach Klasse B gemäß DIN EN ISO 11296-4 auszuführen.

Es gelten die Anforderungen und Qualitätskriterien gemäß DWA-A 143-7, DWA-M 144-7 und die VSB-Empfehlung Nr. 2.

Hauptkanal: DN 500 (mit GFK-Liner)
Durchmesser Anschlussleitung: bis DN 200
Material Anschlussleitung:  beliebig

Nur unter Abwasserlenkung zulässig.

Vom Bieter einzutragen:
Zur Anwendung kommendes Sanierungssystem: '....................................................'

Abrechnung nur mit digitaler Fotodokumentation vor und nach der Anbindung.
Einheit: St

**004.2.03.0090 Anbindung Seitenzulauf mit Hutprofil, bis Ø 200 DN 550**
Anbindung eines Abzweiges/Stutzens an einen eingebauten
GFK-Schlauchliner mittels Hutprofiltechnik:

Die Mindestlänge im Anschlusskanal ist bei einer Einbautiefe nach Klasse B gemäß DIN EN ISO 11296-4 auszuführen.

Es gelten die Anforderungen und Qualitätskriterien gemäß DWA-A 143-7, DWA-M 144-7 und die VSB-Empfehlung Nr. 2.

Hauptkanal: DN 550 (mit GFK-Liner)
Durchmesser Anschlussleitung: bis DN 200
Material Anschlussleitung:  beliebig

Nur unter Abwasserlenkung zulässig.

Vom Bieter einzutragen:
Zur Anwendung kommendes Sanierungssystem: '....................................................'

Abrechnung nur mit digitaler Fotodokumentation vor und nach der Anbindung.
Einheit: St

**004.2.03.0100 Anbindung Seitenzulauf mit Hutprofil, bis Ø 200 DN 600**
Anbindung eines Abzweiges/Stutzens an einen eingebauten
GFK-Schlauchliner mittels Hutprofiltechnik:

Die Mindestlänge im Anschlusskanal ist bei einer Einbautiefe nach Klasse B gemäß DIN EN ISO 11296-4 auszuführen.

Es gelten die Anforderungen und Qualitätskriterien gemäß DWA-A 143-7, DWA-M 144-7 und die VSB-Empfehlung Nr. 2.

Hauptkanal: DN 600 (mit GFK-Liner)
Durchmesser Anschlussleitung: bis DN 200
Material Anschlussleitung:  beliebig

Nur unter Abwasserlenkung zulässig.

Vom Bieter einzutragen:
Zur Anwendung kommendes Sanierungssystem: '....................................................'

Abrechnung nur mit digitaler Fotodokumentation vor und nach der Anbindung.
Einheit: St

**004.2.03.0110 Anbindung Seitenzulauf mit Hutprofil, bis Ø 200 DN 650**
Anbindung eines Abzweiges/Stutzens an einen eingebauten
GFK-Schlauchliner mittels Hutprofiltechnik:

Die Mindestlänge im Anschlusskanal ist bei einer Einbautiefe nach Klasse B gemäß DIN EN ISO 11296-4 auszuführen.

Es gelten die Anforderungen und Qualitätskriterien gemäß DWA-A 143-7, DWA-M 144-7 und die VSB-Empfehlung Nr. 2.

Hauptkanal: DN 650 (mit GFK-Liner)
Durchmesser Anschlussleitung: bis DN 200
Material Anschlussleitung:  beliebig

Nur unter Abwasserlenkung zulässig.

Vom Bieter einzutragen:
Zur Anwendung kommendes Sanierungssystem: '....................................................'

Abrechnung nur mit digitaler Fotodokumentation vor und nach der Anbindung.
Einheit: St

**004.2.03.0120 Anbindung Seitenzulauf mit Hutprofil, bis Ø 200 DN 700**
Anbindung eines Abzweiges/Stutzens an einen eingebauten
GFK-Schlauchliner mittels Hutprofiltechnik:

Die Mindestlänge im Anschlusskanal ist bei einer Einbautiefe nach Klasse B gemäß DIN EN ISO 11296-4 auszuführen.

Es gelten die Anforderungen und Qualitätskriterien gemäß DWA-A 143-7, DWA-M 144-7 und die VSB-Empfehlung Nr. 2.

Hauptkanal: DN 700 (mit GFK-Liner)
Durchmesser Anschlussleitung: bis DN 200
Material Anschlussleitung:  beliebig

Nur unter Abwasserlenkung zulässig.

Eine allgemeine bauaufsichtliche Zulassung des DIBt für
das eingesetzteSanierungsverfahren ist durch den Bieter bei
Angebotsabgabe vorzulegen.

Vom Bieter einzutragen:
Zur Anwendung kommendes Sanierungssystem: '....................................................'

Abrechnung nur mit digitaler Fotodokumentation vor und nach der Anbindung.
Einheit: St

#### Hauptabschnitt 004.3 Kurzliner

##### Abschnitt 004.3.01 Kurzliner

*Hinweis: Vorbemerkungen zu den Kurzlinern*
Abdichtung von lokalen Undichtigkeiten mittels Kurzliner, Baulänge 0,6 m und 1,2 m für Rohrdurchmesser von DN 100 bis 700.

Trägermaterial: ECR-Glas
Harzsystem: 2 Komponenten Epoxidharz
Mindestwanddicke 3 mm

Mechanische Haftgrundvorbereitung vollflächig im Verklebungsbereich des Profils.

Verfahrenstechnik Nr. 2 nach VSB-Publikation Nr. 2:

Mit Reaktionsharz imprägniertes Trägermaterial über Packer mit Rollensatz positionieren, aufstellen und härten.

Anforderungen:
- Dosierung: automatisch
- Mischart: Zwangsmischer
- Imprägnierung: automatisch
- Druckbeaufschlagung / Härtungsüberwachung: automatisch
- Härtung: thermisch unterstützt

Es gelten die Anforderungen, Qualitätskriterien und Prüfungen gemäß DWA-A 143-7 und DWA-M 144-7.

Die Schadensstelle muss vom Kurzliner beidseitig um 20 cm überragt werden.

Die vorbereitenden Fräsarbeiten sind in abzusperrenden Haltungen durchzuführen und dürfen danach nicht mehr von Abwasser überströmt werden.

Die Sanierungsleistungen sind grundsätzlich arbeitstäglich durchzuführen. Nach Aushärten des Materials sind sämtliche Übergänge nachzuschleifen und zu entfernen.

**004.3.01.0010 Umsetzzeiten Roboteranlage**
Umsetzen, Einsetzen und Entfernen des Montagesystems in die Haltungen.

Abrechnung je zu bearbeitender Haltung.
Einheit: St

**004.3.01.0020 Kurzliner GFK; DN 200 L = 0,6 m**
Einbau eines kraftschlüssigen, falten- und kantenfrei
 anliegenden GFK-Kurzliners,

Es gelten die Anforderungen, Qualitätskriterien und Prüfungen gemäß DWA-A 143-7 und DWA-M 144-7.

Hauptkanal: DN 200
Material Hauptkanal: Beton/Steinzeug
Länge des Kurzliners: 0,6 m

Vom Bieter einzutragen:

Kurzliner '....................................................'

Tragermaterial '....................................................'

Harztyp '....................................................'

Einbau nur unter Abwasserlenkung zulässig.

Abrechnungsgrundlage ist die digitale Fotodokumentation vor, während  und nach der Sanierung.
Einheit: St

**004.3.01.0030 Kurzliner GFK; DN 250 L = 0,6 m**
Einbau eines kraftschlüssigen, falten- und kantenfrei
 anliegenden GFK-Kurzliners,

Es gelten die Anforderungen, Qualitätskriterien und Prüfungen gemäß DWA-A 143-7 und DWA-M 144-7.

Hauptkanal: DN 250
Material Hauptkanal: Beton/Steinzeug
Länge des Kurzliners: 0,6 m

Vom Bieter einzutragen:

Kurzliner '....................................................'

Tragermaterial '....................................................'

Harztyp '....................................................'

Einbau nur unter Abwasserlenkung zulässig.

Abrechnungsgrundlage ist die digitale Fotodokumentation vor, während  und nach der Sanierung.
Einheit: St

**004.3.01.0040 Kurzliner GFK; DN 300 L = 0,6 m**
Einbau eines kraftschlüssigen, falten- und kantenfrei
 anliegenden GFK-Kurzliners,

Es gelten die Anforderungen, Qualitätskriterien und Prüfungen gemäß DWA-A 143-7 und DWA-M 144-7.

Hauptkanal: DN 300
Material Hauptkanal: Beton/Steinzeug
Länge des Kurzliners: 0,6 m

Vom Bieter einzutragen:

Kurzliner '....................................................'

Tragermaterial '....................................................'

Harztyp '....................................................'

Einbau nur unter Abwasserlenkung zulässig.

Abrechnungsgrundlage ist die digitale Fotodokumentation vor, während  und nach der Sanierung.
Einheit: St

**004.3.01.0050 Kurzliner GFK; DN 350 L = 0,6 m**
Einbau eines kraftschlüssigen, falten- und kantenfrei
 anliegenden GFK-Kurzliners,

Es gelten die Anforderungen, Qualitätskriterien und Prüfungen gemäß DWA-A 143-7 und DWA-M 144-7.

Hauptkanal: DN 350
Material Hauptkanal: Beton/Steinzeug
Länge des Kurzliners: 0,6 m

Vom Bieter einzutragen:

Kurzliner '....................................................'

Tragermaterial '....................................................'

Harztyp '....................................................'

Einbau nur unter Abwasserlenkung zulässig.

Abrechnungsgrundlage ist die digitale Fotodokumentation vor, während  und nach der Sanierung.
Einheit: St

**004.3.01.0060 Kurzliner GFK; DN 400 L = 0,6 m**
Einbau eines kraftschlüssigen, falten- und kantenfrei
 anliegenden GFK-Kurzliners,

Es gelten die Anforderungen, Qualitätskriterien und Prüfungen gemäß DWA-A 143-7 und DWA-M 144-7.

Hauptkanal: DN 400
Material Hauptkanal: Beton/Steinzeug
Länge des Kurzliners: 0,6 m

Vom Bieter einzutragen:

Kurzliner '....................................................'

Tragermaterial '....................................................'

Harztyp '....................................................'

Einbau nur unter Abwasserlenkung zulässig.

Abrechnungsgrundlage ist die digitale Fotodokumentation vor, während  und nach der Sanierung.
Einheit: St

**004.3.01.0070 Kurzliner GFK; DN 450 L = 0,6 m**
Einbau eines kraftschlüssigen, falten- und kantenfrei
 anliegenden GFK-Kurzliners,

Es gelten die Anforderungen, Qualitätskriterien und Prüfungen gemäß DWA-A 143-7 und DWA-M 144-7.

Hauptkanal: DN 450
Material Hauptkanal: Beton/Steinzeug
Länge des Kurzliners: 0,6 m

Vom Bieter einzutragen:

Kurzliner '....................................................'

Tragermaterial '....................................................'

Harztyp '....................................................'

Einbau nur unter Abwasserlenkung zulässig.

Abrechnungsgrundlage ist die digitale Fotodokumentation vor, während  und nach der Sanierung.
Einheit: St

**004.3.01.0080 Kurzliner GFK; DN 500 L = 0,6 m**
Einbau eines kraftschlüssigen, falten- und kantenfrei
 anliegenden GFK-Kurzliners,

Es gelten die Anforderungen, Qualitätskriterien und Prüfungen gemäß DWA-A 143-7 und DWA-M 144-7.

Hauptkanal: DN 500
Material Hauptkanal: Beton/Steinzeug
Länge des Kurzliners: 0,6 m

Vom Bieter einzutragen:
Kurzliner '....................................................'

Tragermaterial '....................................................'

Harztyp '....................................................'

Einbau nur unter Abwasserlenkung zulässig.

Abrechnungsgrundlage ist die digitale Fotodokumentation vor, während  und nach der Sanierung.
Einheit: St

**004.3.01.0090 Kurzliner GFK; DN 550 L = 0,6 m**
Einbau eines kraftschlüssigen, falten- und kantenfrei
 anliegenden GFK-Kurzliners,

Es gelten die Anforderungen, Qualitätskriterien und Prüfungen gemäß DWA-A 143-7 und DWA-M 144-7.

Hauptkanal: DN 550
Material Hauptkanal: Beton/Steinzeug
Länge des Kurzliners: 0,6 m

Vom Bieter einzutragen:

Kurzliner '....................................................'

Tragermaterial '....................................................'

Harztyp '....................................................'

Einbau nur unter Abwasserlenkung zulässig.

Abrechnungsgrundlage ist die digitale Fotodokumentation vor, während  und nach der Sanierung.
Einheit: St

**004.3.01.0100 Kurzliner GFK; DN 600 L = 0,6 m**
Einbau eines kraftschlüssigen, falten- und kantenfrei
 anliegenden GFK-Kurzliners,

Es gelten die Anforderungen, Qualitätskriterien und Prüfungen gemäß DWA-A 143-7 und DWA-M 144-7.

Hauptkanal: DN 600
Material Hauptkanal: Beton/Steinzeug
Länge des Kurzliners: 0,6 m

Vom Bieter einzutragen:

Kurzliner '....................................................'

Tragermaterial '....................................................'

Harztyp '....................................................'

Einbau nur unter Abwasserlenkung zulässig.

Abrechnungsgrundlage ist die digitale Fotodokumentation vor, während  und nach der Sanierung.
Einheit: St

**004.3.01.0110 Kurzliner GFK; DN 200 L = 1,2 m**
Einbau eines kraftschlüssigen, falten- und kantenfrei
anliegenden GFK-Kurzliners,

Es gelten die Anforderungen, Qualitätskriterien und Prüfungen gemäß DWA-A 143-7 und DWA-M 144-7.

Hauptkanal: DN 200
Material Hauptkanal: Beton/Steinzeug
Länge des Kurzliners: 1,2 m

Vom Bieter einzutragen:

Kurzliner '....................................................'

Tragermaterial '....................................................'

Harztyp '....................................................'

Einbau nur unter Abwasserlenkung zulässig.

Abrechnungsgrundlage ist die digitale Fotodokumentation vor, während  und nach der Sanierung.
Einheit: St

**004.3.01.0120 Kurzliner GFK; DN 250 L = 1,2 m**
Einbau eines kraftschlüssigen, falten- und kantenfrei
anliegenden GFK-Kurzliners,

Es gelten die Anforderungen, Qualitätskriterien und Prüfungen gemäß DWA-A 143-7 und DWA-M 144-7.

Hauptkanal: DN 250
Material Hauptkanal: Beton/Steinzeug
Länge des Kurzliners: 1,2 m

Vom Bieter einzutragen:

Kurzliner '....................................................'

Tragermaterial '....................................................'

Harztyp '....................................................'

Einbau nur unter Abwasserlenkung zulässig.

Abrechnungsgrundlage ist die digitale Fotodokumentation vor, während  und nach der Sanierung.
Einheit: St

**004.3.01.0130 Kurzliner GFK; DN 300 L = 1,2 m**
Einbau eines kraftschlüssigen, falten- und kantenfrei
anliegenden GFK-Kurzliners,

Es gelten die Anforderungen, Qualitätskriterien und Prüfungen gemäß DWA-A 143-7 und DWA-M 144-7.

Hauptkanal: DN 300
Material Hauptkanal: Beton/Steinzeug
Länge des Kurzliners: 1,2 m

Vom Bieter einzutragen:

Kurzliner '....................................................'

Tragermaterial '....................................................'

Harztyp '....................................................'

Einbau nur unter Abwasserlenkung zulässig.

Abrechnungsgrundlage ist die digitale Fotodokumentation vor, während  und nach der Sanierung.
Einheit: St

**004.3.01.0140 Kurzliner GFK; DN 350 L = 1,2 m**
Einbau eines kraftschlüssigen, falten- und kantenfrei
anliegenden GFK-Kurzliners,

Es gelten die Anforderungen, Qualitätskriterien und Prüfungen gemäß DWA-A 143-7 und DWA-M 144-7.

Hauptkanal: DN 350
Material Hauptkanal: Beton/Steinzeug
Länge des Kurzliners: 1,2 m

Vom Bieter einzutragen:

Kurzliner '....................................................'

Tragermaterial '....................................................'

Harztyp '....................................................'

Einbau nur unter Abwasserlenkung zulässig.

Abrechnungsgrundlage ist die digitale Fotodokumentation vor, während  und nach der Sanierung.
Einheit: St

**004.3.01.0150 Kurzliner GFK; DN 400 L = 1,2 m**
Einbau eines kraftschlüssigen, falten- und kantenfrei
anliegenden GFK-Kurzliners,

Es gelten die Anforderungen, Qualitätskriterien und Prüfungen gemäß DWA-A 143-7 und DWA-M 144-7.

Hauptkanal: DN 400
Material Hauptkanal: Beton/Steinzeug
Länge des Kurzliners: 1,2 m

Vom Bieter einzutragen:

Kurzliner '....................................................'

Tragermaterial '....................................................'

Harztyp '....................................................'

Einbau nur unter Abwasserlenkung zulässig.

Abrechnungsgrundlage ist die digitale Fotodokumentation vor, während  und nach der Sanierung.
Einheit: St

**004.3.01.0160 Kurzliner GFK; DN 450 L = 1,2 m**
Einbau eines kraftschlüssigen, falten- und kantenfrei
anliegenden GFK-Kurzliners,

Es gelten die Anforderungen, Qualitätskriterien und Prüfungen gemäß DWA-A 143-7 und DWA-M 144-7.

Hauptkanal: DN 450
Material Hauptkanal: Beton/Steinzeug
Länge des Kurzliners: 1,2 m

Vom Bieter einzutragen:

Kurzliner '....................................................'

Tragermaterial '....................................................'

Harztyp '....................................................'

Einbau nur unter Abwasserlenkung zulässig.

Abrechnungsgrundlage ist die digitale Fotodokumentation vor, während  und nach der Sanierung.
Einheit: St

**004.3.01.0170 Kurzliner GFK; DN 500 L = 1,2 m**
Einbau eines kraftschlüssigen, falten- und kantenfrei
anliegenden GFK-Kurzliners,

Es gelten die Anforderungen, Qualitätskriterien und Prüfungen gemäß DWA-A 143-7 und DWA-M 144-7.

Hauptkanal: DN 500
Material Hauptkanal: Beton/Steinzeug
Länge des Kurzliners: 1,2 m

Vom Bieter einzutragen:

Kurzliner '....................................................'

Tragermaterial '....................................................'

Harztyp '....................................................'

Einbau nur unter Abwasserlenkung zulässig.

Abrechnungsgrundlage ist die digitale Fotodokumentation vor, während  und nach der Sanierung.
Einheit: St

**004.3.01.0180 Kurzliner GFK; DN 550 L = 1,2 m**
Einbau eines kraftschlüssigen, falten- und kantenfrei
anliegenden GFK-Kurzliners,

Es gelten die Anforderungen, Qualitätskriterien und Prüfungen gemäß DWA-A 143-7 und DWA-M 144-7.

Hauptkanal: DN 550
Material Hauptkanal: Beton/Steinzeug
Länge des Kurzliners: 1,2 m

Vom Bieter einzutragen:

Kurzliner '....................................................'

Tragermaterial '....................................................'

Harztyp '....................................................'

Einbau nur unter Abwasserlenkung zulässig.

Abrechnungsgrundlage ist die digitale Fotodokumentation vor, während  und nach der Sanierung.
Einheit: St

**004.3.01.0190 Kurzliner GFK; DN 600 L = 1,2 m**
Einbau eines kraftschlüssigen, falten- und kantenfrei
anliegenden GFK-Kurzliners,

Es gelten die Anforderungen, Qualitätskriterien und Prüfungen gemäß DWA-A 143-7 und DWA-M 144-7.

Hauptkanal: DN 600
Material Hauptkanal: Beton/Steinzeug
Länge des Kurzliners: 1,2 m

Vom Bieter einzutragen:

Kurzliner '....................................................'

Tragermaterial '....................................................'

Harztyp '....................................................'

Einbau nur unter Abwasserlenkung zulässig.

Abrechnungsgrundlage ist die digitale Fotodokumentation vor, während  und nach der Sanierung.
Einheit: St

#### Hauptabschnitt 004.4 Manschettentechnik

##### Abschnitt 004.4.01 Innenmanschetten Einzelversertzung

**004.4.01.0010 Umsetzzeiten Roboteranlage**
Umsetzen, Einsetzen und Entfernen der Anlage in die Haltungen.

Abrechnung je zu bearbeitender Haltung.
Einheit: St

**004.4.01.0020 V4A Edelstahlmanschette DN 200**
Liefern und Versetzen einer mechanisch verspannbaren und mit einem stufenlosen
 Verriegelungsmechanismus  ausgestattete
n Edelstahlmanschette aus V4A  und einer EPDM-Gummimanschettendichtung auf Kompressionsbasis.

Mit beidseitiger Aufbördelung

Zugelassen sind nur vollflächige V4A-Edelstahlmanschetten aus dem Werkstoff 1.4404 oder 1.4571.
Die Edelstahlmanschette muss mechanisch bis zum kraftschlüssigen Anliegen an die
 Rohrwandung verspannt werden.
 Die Manschette darf abhängig von der Nennweite nicht
 mehr als 3 - 6 mm auftragen. Die Baulänge muss mindestens 360 mm betragen.

Nennweite des Kanals: DN 200
Material des Kanals:  Steinzeug/Beton

Ausführung gemäß den Anforderungen nach DWA-M 143-5.

Vom Bieter einzutragen:

Manschettentyp '....................................................'

Baulänge '....................................................'

Materialgüte '....................................................'

Hersteller '....................................................'

Einbau nur unter Abwasserlenkung zulässig.

Abrechnungsgrundlage ist die digitale Fotodokumentation vor, während und nach der Sanierung.
Einheit: St

**004.4.01.0030 V4A Edelstahlmanschette DN 250**
Liefern und Versetzen einer mechanisch verspannbaren und mit einem stufenlosen Verriegelungsmechanismus  ausgestatteten Edelstahlmanschette aus V4A  und einer EPDM-Gummimanschettendichtung auf Kompressionsbasis.

Mit beidseitiger Aufbördelung

Zugelassen sind nur vollflächige V4A-Edelstahlmanschetten aus dem Werkstoff 1.4404 oder 1.4571. Die Edelstahlmanschette muss mechanisch bis zum kraftschlüssigen Anliegen an die
 Rohrwandung verspannt werden. Die Manschette darf abhängig von der Nennweite nicht mehr als 3 - 6 mm auftragen. Die Baulänge muss mindestens 360 mm betragen.

Nennweite des Kanals: DN 250
Material des Kanals:  Steinzeug/Beton

Ausführung gemäß den Anforderungen nach DWA-M 143-5.

Vom Bieter einzutragen:
Manschettentyp '....................................................'

Baulänge '....................................................'

Materialgüte '....................................................'

Hersteller '....................................................'

Einbau nur unter Abwasserlenkung zulässig.

Abrechnungsgrundlage ist die digitale Fotodokumentation vor, während und nach der Sanierung.
Einheit: St

**004.4.01.0040 V4A Edelstahlmanschette DN 300**
Liefern und Versetzen einer mechanisch verspannbaren und mit einem stufenlosen Verriegelungsmechanismus  ausgestatteten Edelstahlmanschette aus V4A  und einer EPDM-Gummimanschettendichtung auf Kompressionsbasis.

Mit beidseitiger Aufbördelung

Zugelassen sind nur vollflächige V4A-Edelstahlmanschetten aus dem Werkstoff 1.4404 oder 1.4571. Die Edelstahlmanschette muss mechanisch bis zum kraftschlüssigen Anliegen an die
Rohrwandung verspannt werden. Die Manschette darf abhängig von der Nennweite nicht mehr als 3 - 6 mm auftragen. Die Baulänge muss mindestens 360 mm betragen.

Nennweite des Kanals: DN 300
Material des Kanals:  Steinzeug/Beton

Ausführung gemäß den Anforderungen nach DWA-M 143-5.

Vom Bieter einzutragen:
Manschettentyp '....................................................'

Baulänge '....................................................'

Materialgüte '....................................................'

Hersteller '....................................................'

Einbau nur unter Abwasserlenkung zulässig.

Abrechnungsgrundlage ist die digitale Fotodokumentation vor, während und nach der Sanierung.
Einheit: St

**004.4.01.0050 V4A Edelstahlmanschette DN 350**
Liefern und Versetzen einer mechanisch verspannbaren und mit einem stufenlosen Verriegelungsmechanismus  ausgestatteten Edelstahlmanschette aus V4A  und einer EPDM-Gummimanschettendichtung auf Kompressionsbasis.

Mit beidseitiger Aufbördelung

Zugelassen sind nur vollflächige V4A-Edelstahlmanschetten aus dem Werkstoff 1.4404 oder 1.4571. Die Edelstahlmanschette muss mechanisch bis zum kraftschlüssigen Anliegen an die
Rohrwandung verspannt werden. Die Manschette darf abhängig von der Nennweite nicht mehr als 3 - 6 mm auftragen. Die Baulänge muss mindestens 360 mm betragen.

Nennweite des Kanals: DN 350
Material des Kanals:  Steinzeug/Beton

Ausführung gemäß den Anforderungen nach DWA-M 143-5.

Vom Bieter einzutragen:
Manschettentyp '....................................................'

Baulänge '....................................................'

Materialgüte '....................................................'

Hersteller '....................................................'

Einbau nur unter Abwasserlenkung zulässig.

Abrechnungsgrundlage ist die digitale Fotodokumentation vor, während und nach der Sanierung.
Einheit: St

**004.4.01.0060 V4A Edelstahlmanschette DN 400**
Liefern und Versetzen einer mechanisch verspannbaren und mit einem stufenlosen Verriegelungsmechanismus  ausgestatteten Edelstahlmanschette aus V4A  und einer EPDM-Gummimanschettendichtung auf Kompressionsbasis.

Mit beidseitiger Aufbördelung

Zugelassen sind nur vollflächige V4A-Edelstahlmanschetten aus dem Werkstoff 1.4404 oder 1.4571. Die Edelstahlmanschette muss mechanisch bis zum kraftschlüssigen Anliegen an die
 Rohrwandung verspannt werden. Die Manschette darf abhängig von der Nennweite nicht mehr als 3 - 6 mm auftragen. Die Baulänge muss mindestens 360 mm betragen.

Nennweite des Kanals: DN 400
Material des Kanals:  Steinzeug/Beton

Ausführung gemäß den Anforderungen nach DWA-M 143-5.

Vom Bieter einzutragen:
Manschettentyp '....................................................'

Baulänge '....................................................'

Materialgüte '....................................................'

Hersteller '....................................................'

Einbau nur unter Abwasserlenkung zulässig.

Abrechnungsgrundlage ist die digitale Fotodokumentation vor, während und nach der Sanierung.
Einheit: St

**004.4.01.0070 V4A Edelstahlmanschette DN 450**
Liefern und Versetzen einer mechanisch verspannbaren und mit einem stufenlosen Verriegelungsmechanismus  ausgestatteten Edelstahlmanschette aus V4A  und einer EPDM-Gummimanschettendichtung auf Kompressionsbasis.

Mit beidseitiger Aufbördelung

Zugelassen sind nur vollflächige V4A-Edelstahlmanschetten aus dem Werkstoff 1.4404 oder 1.4571. Die Edelstahlmanschette muss mechanisch bis zum kraftschlüssigen Anliegen an die
Rohrwandung verspannt werden. Die Manschette darf abhängig von der Nennweite nicht mehr als 3 - 6 mm auftragen. Die Baulänge muss mindestens 360 mm betragen.

Nennweite des Kanals: DN 450
Material des Kanals:  Steinzeug/Beton

Ausführung gemäß den Anforderungen nach DWA-M 143-5.

Vom Bieter einzutragen:
Manschettentyp '....................................................'

Baulänge '....................................................'

Materialgüte '....................................................'

Hersteller '....................................................'

Einbau nur unter Abwasserlenkung zulässig.

Abrechnungsgrundlage ist die digitale Fotodokumentation vor, während und nach der Sanierung.
Einheit: St

**004.4.01.0080 V4A Edelstahlmanschette DN 500**
Liefern und Versetzen einer mechanisch verspannbaren und mit einem stufenlosen Verriegelungsmechanismus  ausgestatteten Edelstahlmanschette aus V4A  und einer EPDM-Gummimanschettendichtung auf Kompressionsbasis.

Mit beidseitiger Aufbördelung

Zugelassen sind nur vollflächige V4A-Edelstahlmanschetten aus dem Werkstoff 1.4404 oder 1.4571. Die Edelstahlmanschette muss mechanisch bis zum kraftschlüssigen Anliegen an die
Rohrwandung verspannt werden. Die Manschette darf abhängig von der Nennweite nicht mehr als 3 - 6 mm auftragen. Die Baulänge muss mindestens 360 mm betragen.

Nennweite des Kanals: DN 500
Material des Kanals:  Steinzeug/Beton

Ausführung gemäß den Anforderungen nach DWA-M 143-5.

Vom Bieter einzutragen:
Manschettentyp '....................................................'

Baulänge '....................................................'

Materialgüte '....................................................'

Hersteller '....................................................'

Einbau nur unter Abwasserlenkung zulässig.

Abrechnungsgrundlage ist die digitale Fotodokumentation vor, während und nach der Sanierung.
Einheit: St

**004.4.01.0090 V4A Edelstahlmanschette DN 550**
Liefern und Versetzen einer mechanisch verspannbaren und mit einem stufenlosen Verriegelungsmechanismus  ausgestatteten Edelstahlmanschette aus V4A  und einer EPDM-Gummimanschettendichtung auf Kompressionsbasis.

Mit beidseitiger Aufbördelung

Zugelassen sind nur vollflächige V4A-Edelstahlmanschetten aus dem Werkstoff 1.4404 oder 1.4571. Die Edelstahlmanschette muss mechanisch bis zum kraftschlüssigen Anliegen an die
 Rohrwandung verspannt werden. Die Manschette darf abhängig von der Nennweite nicht mehr als 3 - 6 mm auftragen. Die Baulänge muss mindestens 360 mm betragen.

Nennweite des Kanals: DN 550
Material des Kanals:  Steinzeug/Beton

Ausführung gemäß den Anforderungen nach DWA-M 143-5.

Vom Bieter einzutragen:
Manschettentyp '....................................................'

Baulänge '....................................................'

Materialgüte '....................................................'

Hersteller '....................................................'

Einbau nur unter Abwasserlenkung zulässig.

Abrechnungsgrundlage ist die digitale Fotodokumentation vor, während und nach der Sanierung.
Einheit: St

**004.4.01.0100 V4A Edelstahlmanschette DN 600**
Liefern und Versetzen einer mechanisch verspannbaren und mit einem stufenlosen Verriegelungsmechanismus  ausgestatteten Edelstahlmanschette aus V4A  und einer EPDM-Gummimanschettendichtung auf Kompressionsbasis.

Mit beidseitiger Aufbördelung

Zugelassen sind nur vollflächige V4A-Edelstahlmanschetten aus dem Werkstoff 1.4404 oder 1.4571. Die Edelstahlmanschette muss mechanisch bis zum kraftschlüssigen Anliegen an die
 Rohrwandung verspannt werden. Die Manschette darf abhängig von der Nennweite nicht mehr als 3 - 6 mm auftragen. Die Baulänge muss mindestens 360 mm betragen.

Nennweite des Kanals: DN 600
Material des Kanals:  Steinzeug/Beton

Ausführung gemäß den Anforderungen nach DWA-M 143-5.

Vom Bieter einzutragen:
Manschettentyp '....................................................'

Baulänge '....................................................'

Materialgüte '....................................................'

Hersteller '....................................................'

Einbau nur unter Abwasserlenkung zulässig.

Abrechnungsgrundlage ist die digitale Fotodokumentation vor, während und nach der Sanierung.
Einheit: St

**004.4.01.0110 V4A Edelstahlmanschtte Flex DN 200**
Liefern und Versetzen einer mechanisch verspannbaren und mit einem stufenlosen Verriegelungsmechanismus  ausgestattete
n Edelstahlmanschette aus V4A  und einer EPDM-Gummimanschettendichtung auf Kompressionsbasis.

Ausführung als Flexmanschette mit beidseitiger Aufbördelung für den Einsatz bei Muffenversätzen und Abwinkelungen.

Zugelassen sind nur vollflächige V4A-Edelstahlmanschetten aus dem Werkstoff 1.4404 oder 1.4571. Die Edelstahlmanschette muss mechanisch bis zum kraftschlüssigen Anliegen an die
 Rohrwandung verspannt werden. Die Manschette darf abhängig von der Nennweite nicht mehr als 3 - 6 mm auftragen. Die Baulänge muss mindestens 360 mm betragen.

Nennweite des Kanals: DN 200
Material des Kanals:  Steinzeug/Beton

Ausführung gemäß den Anforderungen nach DWA-M 143-5.

Vom Bieter einzutragen:
Manschettentyp '....................................................'

Baulänge '....................................................'

Materialgüte '....................................................'

Hersteller '....................................................'

Einbau nur unter Abwasserlenkung zulässig.

Abrechnungsgrundlage ist die digitale Fotodokumentation vor, während und nach der Sanierung.
Einheit: St

**004.4.01.0120 V4A Edelstahlmanschtte Flex DN 250**
Liefern und Versetzen einer mechanisch verspannbaren und mit einem stufenlosen Verriegelungsmechanismus  ausgestatteten
Edelstahlmanschette aus V4A  und einer EPDM-Gummimanschettendichtung auf Kompressionsbasis.

Ausführung als Flexmanschette mit beidseitiger Aufbördelung für den Einsatz bei Muffenversätzen und Abwinkelungen.

Zugelassen sind nur vollflächige V4A-Edelstahlmanschetten aus dem Werkstoff 1.4404 oder 1.4571. Die Edelstahlmanschette muss mechanisch bis zum kraftschlüssigen Anliegen an die
Rohrwandung verspannt werden. Die Manschette darf abhängig von der Nennweite nicht mehr als 3 - 6 mm auftragen. Die Baulänge muss mindestens 360 mm betragen.

Nennweite des Kanals: DN 250
Material des Kanals:  Steinzeug/Beton

Ausführung gemäß den Anforderungen nach DWA-M 143-5.

Vom Bieter einzutragen:
Manschettentyp '....................................................'

Baulänge '....................................................'

Materialgüte '....................................................'

Hersteller '....................................................'

Einbau nur unter Abwasserlenkung zulässig.

Abrechnungsgrundlage ist die digitale Fotodokumentation vor, während und nach der Sanierung.
Einheit: St

**004.4.01.0130 V4A Edelstahlmanschtte Flex DN 300**
Liefern und Versetzen einer mechanisch verspannbaren und mit einem stufenlosen Verriegelungsmechanismus  ausgestatteten
Edelstahlmanschette aus V4A  und einer EPDM-Gummimanschettendichtung auf Kompressionsbasis.

Ausführung als Flexmanschette mit beidseitiger Aufbördelung für den Einsatz bei Muffenversätzen und Abwinkelungen.

Zugelassen sind nur vollflächige V4A-Edelstahlmanschetten aus dem Werkstoff 1.4404 oder 1.4571. Die Edelstahlmanschette muss mechanisch bis zum kraftschlüssigen Anliegen an die
Rohrwandung verspannt werden. Die Manschette darf abhängig von der Nennweite nicht mehr als 3 - 6 mm auftragen. Die Baulänge muss mindestens 360 mm betragen.

Nennweite des Kanals: DN 300
Material des Kanals:  Steinzeug/Beton

Ausführung gemäß den Anforderungen nach DWA-M 143-5.

Vom Bieter einzutragen:
Manschettentyp '....................................................'

Baulänge '....................................................'

Materialgüte '....................................................'

Hersteller '....................................................'

Einbau nur unter Abwasserlenkung zulässig.

Abrechnungsgrundlage ist die digitale Fotodokumentation vor, während und nach der Sanierung.
Einheit: St

**004.4.01.0140 V4A Edelstahlmanschtte Flex DN 350**
Liefern und Versetzen einer mechanisch verspannbaren und mit einem stufenlosen Verriegelungsmechanismus  ausgestatteten
Edelstahlmanschette aus V4A  und einer EPDM-Gummimanschettendichtung auf Kompressionsbasis.

Ausführung als Flexmanschette mit beidseitiger Aufbördelung für den Einsatz bei Muffenversätzen und Abwinkelungen.

Zugelassen sind nur vollflächige V4A-Edelstahlmanschetten aus dem Werkstoff 1.4404 oder 1.4571. Die Edelstahlmanschette muss mechanisch bis zum kraftschlüssigen Anliegen an die
Rohrwandung verspannt werden. Die Manschette darf abhängig von der Nennweite nicht mehr als 3 - 6 mm auftragen. Die Baulänge muss mindestens 360 mm betragen.

Nennweite des Kanals: DN 350
Material des Kanals:  Steinzeug/Beton

Ausführung gemäß den Anforderungen nach DWA-M 143-5.

Vom Bieter einzutragen:
Manschettentyp '....................................................'

Baulänge '....................................................'

Materialgüte '....................................................'

Hersteller '....................................................'

Einbau nur unter Abwasserlenkung zulässig.

Abrechnungsgrundlage ist die digitale Fotodokumentation vor, während und nach der Sanierung.
Einheit: St

**004.4.01.0150 V4A Edelstahlmanschtte Flex DN 400**
Liefern und Versetzen einer mechanisch verspannbaren und mit einem stufenlosen Verriegelungsmechanismus  ausgestatteten
Edelstahlmanschette aus V4A  und einer EPDM-Gummimanschettendichtung auf Kompressionsbasis.

Ausführung als Flexmanschette mit beidseitiger Aufbördelung für den Einsatz bei Muffenversätzen und Abwinkelungen.

Zugelassen sind nur vollflächige V4A-Edelstahlmanschetten aus dem Werkstoff 1.4404 oder 1.4571. Die Edelstahlmanschette muss mechanisch bis zum kraftschlüssigen Anliegen an die
Rohrwandung verspannt werden. Die Manschette darf abhängig von der Nennweite nicht mehr als 3 - 6 mm auftragen. Die Baulänge muss mindestens 360 mm betragen.

Nennweite des Kanals: DN 400
Material des Kanals:  Steinzeug/Beton

Ausführung gemäß den Anforderungen nach DWA-M 143-5.

Vom Bieter einzutragen:
Manschettentyp '....................................................'

Baulänge '....................................................'

Materialgüte '....................................................'

Hersteller '....................................................'

Einbau nur unter Abwasserlenkung zulässig.

Abrechnungsgrundlage ist die digitale Fotodokumentation vor, während und nach der Sanierung.
Einheit: St

**004.4.01.0160 V4A Edelstahlmanschtte Flex DN 450**
Liefern und Versetzen einer mechanisch verspannbaren und mit einem stufenlosen Verriegelungsmechanismus  ausgestatteten
Edelstahlmanschette aus V4A  und einer EPDM-Gummimanschettendichtung auf Kompressionsbasis.

Ausführung als Flexmanschette mit beidseitiger Aufbördelung für den Einsatz bei Muffenversätzen und Abwinkelungen.

Zugelassen sind nur vollflächige V4A-Edelstahlmanschetten aus dem Werkstoff 1.4404 oder 1.4571. Die Edelstahlmanschette muss mechanisch bis zum kraftschlüssigen Anliegen an die
Rohrwandung verspannt werden. Die Manschette darf abhängig von der Nennweite nicht mehr als 3 - 6 mm auftragen. Die Baulänge muss mindestens 360 mm betragen.

Nennweite des Kanals: DN 450
Material des Kanals:  Steinzeug/Beton

Ausführung gemäß den Anforderungen nach DWA-M 143-5.

Vom Bieter einzutragen:
Manschettentyp '....................................................'

Baulänge '....................................................'

Materialgüte '....................................................'

Hersteller '....................................................'

Einbau nur unter Abwasserlenkung zulässig.

Abrechnungsgrundlage ist die digitale Fotodokumentation vor, während und nach der Sanierung.
Einheit: St

**004.4.01.0170 V4A Edelstahlmanschtte Flex DN 500**
Liefern und Versetzen einer mechanisch verspannbaren und mit einem stufenlosen Verriegelungsmechanismus  ausgestatteten
Edelstahlmanschette aus V4A  und einer EPDM-Gummimanschettendichtung auf Kompressionsbasis.

Ausführung als Flexmanschette mit beidseitiger Aufbördelung für den Einsatz bei Muffenversätzen und Abwinkelungen.

Zugelassen sind nur vollflächige V4A-Edelstahlmanschetten aus dem Werkstoff 1.4404 oder 1.4571. Die Edelstahlmanschette muss mechanisch bis zum kraftschlüssigen Anliegen an die
Rohrwandung verspannt werden. Die Manschette darf abhängig von der Nennweite nicht mehr als 3 - 6 mm auftragen. Die Baulänge muss mindestens 360 mm betragen.

Nennweite des Kanals: DN 500
Material des Kanals:  Steinzeug/Beton

Ausführung gemäß den Anforderungen nach DWA-M 143-5.

Vom Bieter einzutragen:
Manschettentyp '....................................................'

Baulänge '....................................................'

Materialgüte '....................................................'

Hersteller '....................................................'

Einbau nur unter Abwasserlenkung zulässig.

Abrechnungsgrundlage ist die digitale Fotodokumentation vor, während und nach der Sanierung.
Einheit: St

**004.4.01.0180 V4A Edelstahlmanschtte Flex DN 550**
Liefern und Versetzen einer mechanisch verspannbaren und mit einem stufenlosen Verriegelungsmechanismus  ausgestatteten
Edelstahlmanschette aus V4A  und einer EPDM-Gummimanschettendichtung auf Kompressionsbasis.

Ausführung als Flexmanschette mit beidseitiger Aufbördelung für den Einsatz bei Muffenversätzen und Abwinkelungen.

Zugelassen sind nur vollflächige V4A-Edelstahlmanschetten aus dem Werkstoff 1.4404 oder 1.4571. Die Edelstahlmanschette muss mechanisch bis zum kraftschlüssigen Anliegen an die
Rohrwandung verspannt werden. Die Manschette darf abhängig von der Nennweite nicht mehr als 3 - 6 mm auftragen. Die Baulänge muss mindestens 360 mm betragen.

Nennweite des Kanals: DN 550
Material des Kanals:  Steinzeug/Beton

Ausführung gemäß den Anforderungen nach DWA-M 143-5.

Vom Bieter einzutragen:
Manschettentyp '....................................................'

Baulänge '....................................................'

Materialgüte '....................................................'

Hersteller '....................................................'

Einbau nur unter Abwasserlenkung zulässig.

Abrechnungsgrundlage ist die digitale Fotodokumentation vor, während und nach der Sanierung.
Einheit: St

**004.4.01.0190 V4A Edelstahlmanschtte Flex DN 600**
Liefern und Versetzen einer mechanisch verspannbaren und mit einem stufenlosen Verriegelungsmechanismus  ausgestatteten
Edelstahlmanschette aus V4A  und einer EPDM-Gummimanschettendichtung auf Kompressionsbasis.

Ausführung als Flexmanschette mit beidseitiger Aufbördelung für den Einsatz bei Muffenversätzen und Abwinkelungen.

Zugelassen sind nur vollflächige V4A-Edelstahlmanschetten aus dem Werkstoff 1.4404 oder 1.4571. Die Edelstahlmanschette muss mechanisch bis zum kraftschlüssigen Anliegen an die
Rohrwandung verspannt werden. Die Manschette darf abhängig von der Nennweite nicht mehr als 3 - 6 mm auftragen. Die Baulänge muss mindestens 360 mm betragen.

Nennweite des Kanals: DN 600
Material des Kanals:  Steinzeug/Beton

Ausführung gemäß den Anforderungen nach DWA-M 143-5.

Vom Bieter einzutragen:
Manschettentyp '....................................................'

Baulänge '....................................................'

Materialgüte '....................................................'

Hersteller '....................................................'

Einbau nur unter Abwasserlenkung zulässig.

Abrechnungsgrundlage ist die digitale Fotodokumentation vor, während und nach der Sanierung.
Einheit: St

**004.4.01.0200 Zulage: Quellgummi als zusätzliche Abdichtung**
Zulage Quellgummi als zusätzliche Abdichtung

Bei korrodierten Rohrinnenflächen oder starken
Infiltrationen ist die Pipe-Seal-Hülse mit
 beidseitigem, umlaufendem Quellgummi gem.
 Herstellerhandbuch einzubauen.

Einbau nur unter Abwasserlenkung zulässig.

Abrechnungsgrundlage ist die digitale Fotodokumentation vor, während  und nach der Sanierung.
Einheit: St

**004.4.01.0210 Zulage: Beschichtung mit mineralischem Flex-Kleber**
Zulage: Beschichtung mit mineralischem Flex-Kleber

Bei freiliegender Bewehrung oder Wurzeleinwuchs ist die
Pipe-Seal-Hülse gem. Herstellerhandbuch mit einem
 mineralischen, kunststoffvergüteten, flexiblen Kleber
 zu beschichten und einzubauen.

Einbau nur unter Abwasserlenkung zulässig.

Abrechnungsgrundlage ist die Fotodokumentation vor, während  und nach der Sanierung.
Einheit: St

##### Abschnitt 004.4.02 Innenmanschette Serienversetzung

**004.4.02.0010 Umsetzzeiten Roboteranlage**
Umsetzen, Einsetzen und Entfernen der Anlage in die Haltungen.

Abrechnung je zu bearbeitender Haltung.
Einheit: St

**004.4.02.0020 V4A Edelstahlmanschette mit einseitiger Aufbördelung DN 200**
Liefern und Versetzen einer mechanisch verspannbaren und mit einem stufenlosen Verriegelungsmechanismus  ausgestatteten
Edelstahlmanschette aus V4A  und einer EPDM-Gummimanschettendichtung auf Kompressionsbasis.

Mit einseitiger Aufbördelung gegen die Fließrichtung für die Serienversetzung

Zugelassen sind nur vollflächige V4A-Edelstahlmanschetten aus dem Werkstoff 1.4404 oder 1.4571. Die Edelstahlmanschette muss mechanisch bis zum kraftschlüssigen Anliegen an die
Rohrwandung verspannt werden. Die Manschette darf abhängig von der Nennweite nicht  mehr als 3 - 6 mm auftragen. Die Baulänge muss mindestens 360 mm betragen.

Nennweite des Kanals: DN 200
Material des Kanals: Steinzeug/Beton

Ausführung gemäß den Anforderungen nach DWA-M 143-5.

Vom Bieter einzutragen:

Manschettentyp '....................................................'

Baulänge '....................................................'

Materialgüte '....................................................'

Hersteller '....................................................'

Einbau nur unter Abwasserlenkung zulässig.

Abrechnungsgrundlage ist die digitale Fotodokumentation vor, während und nach der Sanierung.
Einheit: St

**004.4.02.0030 V4A Edelstahlmanschette mit einseitiger Aufbördelung DN 250**
Liefern und Versetzen einer mechanisch verspannbaren und mit einem stufenlosen Verriegelungsmechanismus  ausgestatteten
Edelstahlmanschette aus V4A  und einer EPDM-Gummimanschettendichtung auf Kompressionsbasis.

Mit einseitiger Aufbördelung gegen die Fließrichtung  für die Serienversetzung

Zugelassen sind nur vollflächige V4A-Edelstahlmanschetten aus dem Werkstoff 1.4404 oder 1.4571. Die Edelstahlmanschette muss mechanisch bis zum kraftschlüssigen Anliegen an die
Rohrwandung verspannt werden. Die Manschette darf abhängig von der Nennweite nicht  mehr als 3 - 6 mm auftragen. Die Baulänge muss mindestens 360 mm betragen.

Nennweite des Kanals: DN 250
Material des Kanals: Steinzeug/Beton

Ausführung gemäß den Anforderungen nach DWA-M 143-5.

Vom Bieter einzutragen:

Manschettentyp '....................................................'

Baulänge '....................................................'

Materialgüte '....................................................'

Hersteller '....................................................'

Einbau nur unter Abwasserlenkung zulässig.

Abrechnungsgrundlage ist die digitale Fotodokumentation vor, während und nach der Sanierung.
Einheit: St

**004.4.02.0040 V4A Edelstahlmanschette mit einseitiger Auifbördelung DN 300**
Liefern und Versetzen einer mechanisch verspannbaren und mit einem stufenlosen Verriegelungsmechanismus  ausgestatteten
Edelstahlmanschette aus V4A  und einer EPDM-Gummimanschettendichtung auf Kompressionsbasis.

Mit einseitiger Aufbördelung gegen die Fließrichtung für die Serienversetzung

Zugelassen sind nur vollflächige V4A-Edelstahlmanschetten aus dem Werkstoff 1.4404 oder 1.4571. Die Edelstahlmanschette muss mechanisch bis zum kraftschlüssigen Anliegen an die
Rohrwandung verspannt werden. Die Manschette darf abhängig von der Nennweite nicht  mehr als 3 - 6 mm auftragen. Die Baulänge muss mindestens 360 mm betragen.

Nennweite des Kanals: DN 300
Material des Kanals: Steinzeug/Beton

Ausführung gemäß den Anforderungen nach DWA-M 143-5.

Vom Bieter einzutragen:

Manschettentyp '....................................................'

Baulänge '....................................................'

Materialgüte '....................................................'

Hersteller '....................................................'

Einbau nur unter Abwasserlenkung zulässig.

Abrechnungsgrundlage ist die digitale Fotodokumentation vor, während und nach der Sanierung.
Einheit: St

**004.4.02.0050 V4A Edelstahlmanschette mit einseitige Aufbördelung DN 350**
Liefern und Versetzen einer mechanisch verspannbaren und mit einem stufenlosen Verriegelungsmechanismus  ausgestatteten
Edelstahlmanschette aus V4A  und einer EPDM-Gummimanschettendichtung auf Kompressionsbasis.

Mit einseitiger Aufbördelung gegen die Fließrichtung für die Serienversetzung

Zugelassen sind nur vollflächige V4A-Edelstahlmanschetten aus dem Werkstoff 1.4404 oder 1.4571. Die Edelstahlmanschette muss mechanisch bis zum kraftschlüssigen Anliegen an die
Rohrwandung verspannt werden. Die Manschette darf abhängig von der Nennweite nicht  mehr als 3 - 6 mm auftragen. Die Baulänge muss mindestens 360 mm betragen.

Nennweite des Kanals: DN 350
Material des Kanals: Steinzeug/Beton

Ausführung gemäß den Anforderungen nach DWA-M 143-5.

Vom Bieter einzutragen:

Manschettentyp '....................................................'

Baulänge '....................................................'

Materialgüte '....................................................'

Hersteller '....................................................'

Einbau nur unter Abwasserlenkung zulässig.

Abrechnungsgrundlage ist die digitale Fotodokumentation vor, während und nach der Sanierung.
Einheit: St

**004.4.02.0060 V4A Edelstahlmanschette mit einseitiger Aufbördelung DN 400**
Liefern und Versetzen einer mechanisch verspannbaren und mit einem stufenlosen Verriegelungsmechanismus  ausgestatteten
Edelstahlmanschette aus V4A  und einer EPDM-Gummimanschettendichtung auf Kompressionsbasis.

Mit einseitiger Aufbördelung gegen die Fließrichtung für die Serienversetzung

Zugelassen sind nur vollflächige V4A-Edelstahlmanschetten aus dem Werkstoff 1.4404 oder 1.4571. Die Edelstahlmanschette muss mechanisch bis zum kraftschlüssigen Anliegen an die
Rohrwandung verspannt werden. Die Manschette darf abhängig von der Nennweite nicht  mehr als 3 - 6 mm auftragen. Die Baulänge muss mindestens 360 mm betragen.

Nennweite des Kanals: DN 400
Material des Kanals: Steinzeug/Beton

Ausführung gemäß den Anforderungen nach DWA-M 143-5.

Vom Bieter einzutragen:

Manschettentyp '....................................................'

Baulänge '....................................................'

Materialgüte '....................................................'

Hersteller '....................................................'

Einbau nur unter Abwasserlenkung zulässig.

Abrechnungsgrundlage ist die digitale Fotodokumentation vor, während und nach der Sanierung.
Einheit: St

**004.4.02.0070 V4A Edelstahlmanschette mit einseitiger Aufbördelung DN 450**
Liefern und Versetzen einer mechanisch verspannbaren und mit einem stufenlosen Verriegelungsmechanismus  ausgestatteten
Edelstahlmanschette aus V4A  und einer EPDM-Gummimanschettendichtung auf Kompressionsbasis.

Mit einseitiger Aufbördelung gegen die Fließrichtung für die Serienversetzung

Zugelassen sind nur vollflächige V4A-Edelstahlmanschetten aus dem Werkstoff 1.4404 oder 1.4571. Die Edelstahlmanschette muss mechanisch bis zum kraftschlüssigen Anliegen an die
Rohrwandung verspannt werden. Die Manschette darf abhängig von der Nennweite nicht  mehr als 3 - 6 mm auftragen. Die Baulänge muss mindestens 360 mm betragen.

Nennweite des Kanals: DN 450
Material des Kanals: Steinzeug/Beton

Ausführung gemäß den Anforderungen nach DWA-M 143-5.

Vom Bieter einzutragen:

Manschettentyp '....................................................'

Baulänge '....................................................'

Materialgüte '....................................................'

Hersteller '....................................................'

Einbau nur unter Abwasserlenkung zulässig.

Abrechnungsgrundlage ist die digitale Fotodokumentation vor, während und nach der Sanierung.
Einheit: St

**004.4.02.0080 V4A Edelstahlmanschette mit einseitiger Aufbördelung DN 500**
Liefern und Versetzen einer mechanisch verspannbaren und mit einem stufenlosen Verriegelungsmechanismus  ausgestatteten
Edelstahlmanschette aus V4A  und einer EPDM-Gummimanschettendichtung auf Kompressionsbasis.

Mit einseitiger Aufbördelung gegen die Fließrichtung für die Serienversetzung

Zugelassen sind nur vollflächige V4A-Edelstahlmanschetten aus dem Werkstoff 1.4404 oder 1.4571. Die Edelstahlmanschette muss mechanisch bis zum kraftschlüssigen Anliegen an die
Rohrwandung verspannt werden. Die Manschette darf abhängig von der Nennweite nicht  mehr als 3 - 6 mm auftragen. Die Baulänge muss mindestens 360 mm betragen.

Nennweite des Kanals: DN 500
Material des Kanals: Steinzeug/Beton

Ausführung gemäß den Anforderungen nach DWA-M 143-5.

Vom Bieter einzutragen:

Manschettentyp '....................................................'

Baulänge '....................................................'

Materialgüte '....................................................'

Hersteller '....................................................'

Einbau nur unter Abwasserlenkung zulässig.

Abrechnungsgrundlage ist die digitale Fotodokumentation vor, während und nach der Sanierung.
Einheit: St

**004.4.02.0090 V4A Edelstahlmanschette mit einseitiger Aufbördelung DN 550**
Liefern und Versetzen einer mechanisch verspannbaren und mit einem stufenlosen Verriegelungsmechanismus  ausgestatteten
Edelstahlmanschette aus V4A  und einer EPDM-Gummimanschettendichtung auf Kompressionsbasis.

Mit einseitiger Aufbördelung gegen die Fließrichtung für die Serienversetzung

Zugelassen sind nur vollflächige V4A-Edelstahlmanschetten aus dem Werkstoff 1.4404 oder 1.4571. Die Edelstahlmanschette muss mechanisch bis zum kraftschlüssigen Anliegen an die
Rohrwandung verspannt werden. Die Manschette darf abhängig von der Nennweite nicht  mehr als 3 - 6 mm auftragen. Die Baulänge muss mindestens 360 mm betragen.

Nennweite des Kanals: DN 550
Material des Kanals: Steinzeug/Beton

Ausführung gemäß den Anforderungen nach DWA-M 143-5.

Vom Bieter einzutragen:

Manschettentyp '....................................................'

Baulänge '....................................................'

Materialgüte '....................................................'

Hersteller '....................................................'

Einbau nur unter Abwasserlenkung zulässig.

Abrechnungsgrundlage ist die digitale Fotodokumentation vor, während und nach der Sanierung.
Einheit: St

**004.4.02.0100 V4A Edelstahlmanschette mit einseitiger Aufbördelung DN 600**
Liefern und Versetzen einer mechanisch verspannbaren und mit einem stufenlosen Verriegelungsmechanismus  ausgestatteten
Edelstahlmanschette aus V4A  und einer EPDM-Gummimanschettendichtung auf Kompressionsbasis.
Mit einseitiger Aufbördelung gegen die Fließrichtung für die Serienversetzung

Zugelassen sind nur vollflächige V4A-Edelstahlmanschetten aus dem Werkstoff 1.4404 oder 1.4571. Die Edelstahlmanschette muss mechanisch bis zum kraftschlüssigen Anliegen an die
Rohrwandung verspannt werden. Die Manschette darf abhängig von der Nennweite nicht  mehr als 3 - 6 mm auftragen. Die Baulänge muss mindestens 360 mm betragen.

Nennweite des Kanals: DN 600
Material des Kanals: Steinzeug/Beton

Ausführung gemäß den Anforderungen nach DWA-M 143-5.

Vom Bieter einzutragen:
Manschettentyp '....................................................'

Baulänge '....................................................'

Materialgüte '....................................................'

Hersteller '....................................................'

Einbau nur unter Abwasserlenkung zulässig.

Abrechnungsgrundlage ist die digitale Fotodokumentation vor, während und nach der Sanierung.
Einheit: St

**004.4.02.0110 V4A Edelstahlmanschette Flex mit einseitiger Aufbördelung DN 200**
Liefern und Versetzen einer mechanisch verspannbaren und mit einem stufenlosen Verriegelungsmechanismus  ausgestatteten
Edelstahlmanschette aus V4A  und einer EPDM-Gummimanschettendichtung auf Kompressionsbasis.

Flexmanschette mit einseitiger Aufbördelung gegen die Fließrichtung für die Serienversetzung

Zugelassen sind nur vollflächige V4A-Edelstahlmanschetten aus dem Werkstoff 1.4404 oder 1.4571. Die Edelstahlmanschette muss mechanisch bis zum kraftschlüssigen Anliegen an die
Rohrwandung verspannt werden. Die Manschette darf abhängig von der Nennweite nicht  mehr als 3 - 6 mm auftragen. Die Baulänge muss mindestens 360 mm betragen.

Nennweite des Kanals: DN 200
Material des Kanals: Steinzeug/Beton

Ausführung gemäß den Anforderungen nach DWA-M 143-5.

Vom Bieter einzutragen:

Manschettentyp '....................................................'

Baulänge '....................................................'

Materialgüte '....................................................'

Hersteller '....................................................'

Einbau nur unter Abwasserlenkung zulässig.

Abrechnungsgrundlage ist die digitale Fotodokumentation vor, während und nach der Sanierung.
Einheit: St

**004.4.02.0120 V4A Edelstahlmanschette Flex mit einseitiger Aufbördelung DN 250**
Liefern und Versetzen einer mechanisch verspannbaren und mit einem stufenlosen Verriegelungsmechanismus  ausgestatteten
Edelstahlmanschette aus V4A  und einer EPDM-Gummimanschettendichtung auf Kompressionsbasis.

Flexmanschette mit einseitiger Aufbördelung gegen die Fließrichtung für die Serienversetzung

Zugelassen sind nur vollflächige V4A-Edelstahlmanschetten aus dem Werkstoff 1.4404 oder 1.4571. Die Edelstahlmanschette muss mechanisch bis zum kraftschlüssigen Anliegen an die
Rohrwandung verspannt werden. Die Manschette darf abhängig von der Nennweite nicht  mehr als 3 - 6 mm auftragen. Die Baulänge muss mindestens 360 mm betragen.

Nennweite des Kanals: DN 250
Material des Kanals: Steinzeug/Beton

Ausführung gemäß den Anforderungen nach DWA-M 143-5.

Vom Bieter einzutragen:

Manschettentyp '....................................................'

Baulänge '....................................................'

Materialgüte '....................................................'

Hersteller '....................................................'

Einbau nur unter Abwasserlenkung zulässig.

Abrechnungsgrundlage ist die digitale Fotodokumentation vor, während und nach der Sanierung.
Einheit: St

**004.4.02.0130 V4A Edelstahlmanschette Flex mit einseitiger Aufbördelung DN 300**
Liefern und Versetzen einer mechanisch verspannbaren und mit einem stufenlosen Verriegelungsmechanismus  ausgestatteten
Edelstahlmanschette aus V4A  und einer EPDM-Gummimanschettendichtung auf Kompressionsbasis.

Flexmanschette mit einseitiger Aufbördelung gegen die Fließrichtung für die Serienversetzung

Zugelassen sind nur vollflächige V4A-Edelstahlmanschetten aus dem Werkstoff 1.4404 oder 1.4571. Die Edelstahlmanschette muss mechanisch bis zum kraftschlüssigen Anliegen an die
Rohrwandung verspannt werden. Die Manschette darf abhängig von der Nennweite nicht  mehr als 3 - 6 mm auftragen. Die Baulänge muss mindestens 360 mm betragen.

Nennweite des Kanals: DN 300
Material des Kanals: Steinzeug/Beton

Ausführung gemäß den Anforderungen nach DWA-M 143-5.

Vom Bieter einzutragen:

Manschettentyp '....................................................'

Baulänge '....................................................'

Materialgüte '....................................................'

Hersteller '....................................................'

Einbau nur unter Abwasserlenkung zulässig.

Abrechnungsgrundlage ist die digitale Fotodokumentation vor, während und nach der Sanierung.
Einheit: St

**004.4.02.0140 V4A Edelstahlmanschette Flex mit einseitiger Aufbördelung DN 350**
Liefern und Versetzen einer mechanisch verspannbaren und mit einem stufenlosen Verriegelungsmechanismus  ausgestatteten
Edelstahlmanschette aus V4A  und einer EPDM-Gummimanschettendichtung auf Kompressionsbasis.

Flexmanschette mit einseitiger Aufbördelung gegen die Fließrichtung für die Serienversetzung

Zugelassen sind nur vollflächige V4A-Edelstahlmanschetten aus dem Werkstoff 1.4404 oder 1.4571. Die Edelstahlmanschette muss mechanisch bis zum kraftschlüssigen Anliegen an die
Rohrwandung verspannt werden. Die Manschette darf abhängig von der Nennweite nicht  mehr als 3 - 6 mm auftragen. Die Baulänge muss mindestens 360 mm betragen.

Nennweite des Kanals: DN 350
Material des Kanals: Steinzeug/Beton

Ausführung gemäß den Anforderungen nach DWA-M 143-5.

Vom Bieter einzutragen:

Manschettentyp '....................................................'

Baulänge '....................................................'

Materialgüte '....................................................'

Hersteller '....................................................'

Einbau nur unter Abwasserlenkung zulässig.

Abrechnungsgrundlage ist die digitale Fotodokumentation vor, während und nach der Sanierung.
Einheit: St

**004.4.02.0150 V4A Edelstahlmanschette Flex mit einseitiger Aufbördelung DN 400**
Liefern und Versetzen einer mechanisch verspannbaren und mit einem stufenlosen Verriegelungsmechanismus  ausgestatteten
Edelstahlmanschette aus V4A  und einer EPDM-Gummimanschettendichtung auf Kompressionsbasis.

Flexmanschette mit einseitiger Aufbördelung gegen die Fließrichtung für die Serienversetzung

Zugelassen sind nur vollflächige V4A-Edelstahlmanschetten aus dem Werkstoff 1.4404 oder 1.4571. Die Edelstahlmanschette muss mechanisch bis zum kraftschlüssigen Anliegen an die
Rohrwandung verspannt werden. Die Manschette darf abhängig von der Nennweite nicht  mehr als 3 - 6 mm auftragen. Die Baulänge muss mindestens 360 mm betragen.

Nennweite des Kanals: DN 400
Material des Kanals: Steinzeug/Beton

Ausführung gemäß den Anforderungen nach DWA-M 143-5.

Vom Bieter einzutragen:

Manschettentyp '....................................................'

Baulänge '....................................................'

Materialgüte '....................................................'

Hersteller '....................................................'

Einbau nur unter Abwasserlenkung zulässig.

Abrechnungsgrundlage ist die digitale Fotodokumentation vor, während und nach der Sanierung.
Einheit: St

**004.4.02.0160 V4A Edelstahlmanschette Flex mit einseitiger Aufbördelung DN 450**
Liefern und Versetzen einer mechanisch verspannbaren und mit einem stufenlosen Verriegelungsmechanismus  ausgestatteten
Edelstahlmanschette aus V4A  und einer EPDM-Gummimanschettendichtung auf Kompressionsbasis.

Flexmanschette mit einseitiger Aufbördelung gegen die Fließrichtung für die Serienversetzung

Zugelassen sind nur vollflächige V4A-Edelstahlmanschetten aus dem Werkstoff 1.4404 oder 1.4571. Die Edelstahlmanschette muss mechanisch bis zum kraftschlüssigen Anliegen an die
Rohrwandung verspannt werden. Die Manschette darf abhängig von der Nennweite nicht  mehr als 3 - 6 mm auftragen. Die Baulänge muss mindestens 360 mm betragen.

Nennweite des Kanals: DN 450
Material des Kanals: Steinzeug/Beton

Ausführung gemäß den Anforderungen nach DWA-M 143-5.

Vom Bieter einzutragen:

Manschettentyp '....................................................'

Baulänge '....................................................'

Materialgüte '....................................................'

Hersteller '....................................................'

Einbau nur unter Abwasserlenkung zulässig.

Abrechnungsgrundlage ist die digitale Fotodokumentation vor, während und nach der Sanierung.
Einheit: St

**004.4.02.0170 V4A Edelstahlmanschette Flex mit einseitiger Aufbördelung DN 500**
Liefern und Versetzen einer mechanisch verspannbaren und mit einem stufenlosen Verriegelungsmechanismus  ausgestatteten
Edelstahlmanschette aus V4A  und einer EPDM-Gummimanschettendichtung auf Kompressionsbasis.

Flexmanschette mit einseitiger Aufbördelung gegen die Fließrichtung für die Serienversetzung

Zugelassen sind nur vollflächige V4A-Edelstahlmanschetten aus dem Werkstoff 1.4404 oder 1.4571. Die Edelstahlmanschette muss mechanisch bis zum kraftschlüssigen Anliegen an die
Rohrwandung verspannt werden. Die Manschette darf abhängig von der Nennweite nicht  mehr als 3 - 6 mm auftragen. Die Baulänge muss mindestens 360 mm betragen.

Nennweite des Kanals: DN 500
Material des Kanals: Steinzeug/Beton

Ausführung gemäß den Anforderungen nach DWA-M 143-5.

Vom Bieter einzutragen:

Manschettentyp '....................................................'

Baulänge '....................................................'

Materialgüte '....................................................'

Hersteller '....................................................'

Einbau nur unter Abwasserlenkung zulässig.

Abrechnungsgrundlage ist die digitale Fotodokumentation vor, während und nach der Sanierung.
Einheit: St

**004.4.02.0180 V4A Edelstahlmanschette Flex mit einseitiger Aufbördelung DN 550**
Liefern und Versetzen einer mechanisch verspannbaren und mit einem stufenlosen Verriegelungsmechanismus  ausgestatteten
Edelstahlmanschette aus V4A  und einer EPDM-Gummimanschettendichtung auf Kompressionsbasis.

Flexmanschette mit einseitiger Aufbördelung gegen die Fließrichtung für die Serienversetzung

Zugelassen sind nur vollflächige V4A-Edelstahlmanschetten aus dem Werkstoff 1.4404 oder 1.4571. Die Edelstahlmanschette muss mechanisch bis zum kraftschlüssigen Anliegen an die
Rohrwandung verspannt werden. Die Manschette darf abhängig von der Nennweite nicht  mehr als 3 - 6 mm auftragen. Die Baulänge muss mindestens 360 mm betragen.

Nennweite des Kanals: DN 550
Material des Kanals: Steinzeug/Beton

Ausführung gemäß den Anforderungen nach DWA-M 143-5.

Vom Bieter einzutragen:

Manschettentyp '....................................................'

Baulänge '....................................................'

Materialgüte '....................................................'

Hersteller '....................................................'

Einbau nur unter Abwasserlenkung zulässig.

Abrechnungsgrundlage ist die digitale Fotodokumentation vor, während und nach der Sanierung.
Einheit: St

**004.4.02.0190 V4A Edelstahlmanschette Flex mit einseitiger Aufbördelung DN 600**
Liefern und Versetzen einer mechanisch verspannbaren und mit einem stufenlosen Verriegelungsmechanismus  ausgestatteten
Edelstahlmanschette aus V4A  und einer EPDM-Gummimanschettendichtung auf Kompressionsbasis.

Flexmanschette mit einseitiger Aufbördelung gegen die Fließrichtung  für die Serienversetzung

Zugelassen sind nur vollflächige V4A-Edelstahlmanschetten aus dem Werkstoff 1.4404 oder 1.4571. Die Edelstahlmanschette muss mechanisch bis zum kraftschlüssigen Anliegen an die
Rohrwandung verspannt werden. Die Manschette darf abhängig von der Nennweite nicht  mehr als 3 - 6 mm auftragen. Die Baulänge muss mindestens 360 mm betragen.

Nennweite des Kanals: DN 600
Material des Kanals: Steinzeug/Beton

Ausführung gemäß den Anforderungen nach DWA-M 143-5.

Vom Bieter einzutragen:

Manschettentyp '....................................................'

Baulänge '....................................................'

Materialgüte '....................................................'

Hersteller '....................................................'

Einbau nur unter Abwasserlenkung zulässig.

Abrechnungsgrundlage ist die digitale Fotodokumentation vor, während und nach der Sanierung.
Einheit: St

**004.4.02.0200 V4A Edelstahlmanschette ohne Aufbördelung DN 200**
Liefern und Versetzen einer mechanisch verspannbaren und mit einem stufenlosen Verriegelungsmechanismus  ausgestatteten
Edelstahlmanschette aus V4A  und einer EPDM-Gummimanschettendichtung auf Kompressionsbasis.

Ohne Aufbördelung für die Serienversetzung

Zugelassen sind nur vollflächige V4A-Edelstahlmanschetten aus dem Werkstoff 1.4404 oder 1.4571. Die Edelstahlmanschette muss mechanisch bis zum kraftschlüssigen Anliegen an die
Rohrwandung verspannt werden. Die Manschette darf abhängig von der Nennweite nicht  mehr als 3 - 6 mm auftragen. Die Baulänge muss mindestens 360 mm betragen.

Nennweite des Kanals: DN 200
Material des Kanals: Steinzeug/Beton

Ausführung gemäß den Anforderungen nach DWA-M 143-5.

Vom Bieter einzutragen:

Manschettentyp '....................................................'

Baulänge '....................................................'

Materialgüte '....................................................'

Hersteller '....................................................'

Einbau nur unter Abwasserlenkung zulässig.

Abrechnungsgrundlage ist die digitale Fotodokumentation vor, während und nach der Sanierung.
Einheit: St

**004.4.02.0210 V4A Edelstahlmanschette ohne Aufbördelung DN 250**
Liefern und Versetzen einer mechanisch verspannbaren und mit einem stufenlosen Verriegelungsmechanismus  ausgestatteten
Edelstahlmanschette aus V4A  und einer EPDM-Gummimanschettendichtung auf Kompressionsbasis.

Ohne Aufbördelung für die Serienversetzung

Zugelassen sind nur vollflächige V4A-Edelstahlmanschetten aus dem Werkstoff 1.4404 oder 1.4571. Die Edelstahlmanschette muss mechanisch bis zum kraftschlüssigen Anliegen an die
Rohrwandung verspannt werden. Die Manschette darf abhängig von der Nennweite nicht  mehr als 3 - 6 mm auftragen. Die Baulänge muss mindestens 360 mm betragen.

Nennweite des Kanals: DN 250
Material des Kanals: Steinzeug/Beton

Ausführung gemäß den Anforderungen nach DWA-M 143-5.

Vom Bieter einzutragen:

Manschettentyp '....................................................'

Baulänge '....................................................'

Materialgüte '....................................................'

Hersteller '....................................................'

Einbau nur unter Abwasserlenkung zulässig.

.

Abrechnungsgrundlage ist die digitale Fotodokumentation vor, während und nach der Sanierung.
Einheit: St

**004.4.02.0220 V4A Edelstahlmanschette ohne Aufbördelung DN 300**
Liefern und Versetzen einer mechanisch verspannbaren und mit einem stufenlosen Verriegelungsmechanismus  ausgestatteten
Edelstahlmanschette aus V4A  und einer EPDM-Gummimanschettendichtung auf Kompressionsbasis.

Ohne Aufbördelung für die Serienversetzung

Zugelassen sind nur vollflächige V4A-Edelstahlmanschetten aus dem Werkstoff 1.4404 oder 1.4571. Die Edelstahlmanschette muss mechanisch bis zum kraftschlüssigen Anliegen an die
Rohrwandung verspannt werden. Die Manschette darf abhängig von der Nennweite nicht  mehr als 3 - 6 mm auftragen. Die Baulänge muss mindestens 360 mm betragen.

Nennweite des Kanals: DN 300
Material des Kanals: Steinzeug/Beton

Ausführung gemäß den Anforderungen nach DWA-M 143-5.

Vom Bieter einzutragen:

Manschettentyp '....................................................'

Baulänge '....................................................'

Materialgüte '....................................................'

Hersteller '....................................................'

Einbau nur unter Abwasserlenkung zulässig.

Abrechnungsgrundlage ist die digitale Fotodokumentation vor, während und nach der Sanierung.
Einheit: St

**004.4.02.0230 V4A Edelstahlmanschette ohne Aufbördelung DN 350**
Liefern und Versetzen einer mechanisch verspannbaren und mit einem stufenlosen Verriegelungsmechanismus  ausgestatteten
Edelstahlmanschette aus V4A  und einer EPDM-Gummimanschettendichtung auf Kompressionsbasis.

Ohne Aufbördelung für die Serienversetzung

Zugelassen sind nur vollflächige V4A-Edelstahlmanschetten aus dem Werkstoff 1.4404 oder 1.4571. Die Edelstahlmanschette muss mechanisch bis zum kraftschlüssigen Anliegen an die
Rohrwandung verspannt werden. Die Manschette darf abhängig von der Nennweite nicht  mehr als 3 - 6 mm auftragen. Die Baulänge muss mindestens 360 mm betragen.

Nennweite des Kanals: DN 350
Material des Kanals: Steinzeug/Beton

Ausführung gemäß den Anforderungen nach DWA-M 143-5.

Vom Bieter einzutragen:

Manschettentyp '....................................................'

Baulänge '....................................................'

Materialgüte '....................................................'

Hersteller '....................................................'

Einbau nur unter Abwasserlenkung zulässig.

Abrechnungsgrundlage ist die digitale Fotodokumentation vor, während und nach der Sanierung.
Einheit: St

**004.4.02.0240 V4A Edelstahlmanschette ohne Aufbördelung DN 400**
Liefern und Versetzen einer mechanisch verspannbaren und mit einem stufenlosen Verriegelungsmechanismus  ausgestatteten
Edelstahlmanschette aus V4A  und einer EPDM-Gummimanschettendichtung auf Kompressionsbasis.

Ohne Aufbördelung für die Serienversetzung

Zugelassen sind nur vollflächige V4A-Edelstahlmanschetten aus dem Werkstoff 1.4404 oder 1.4571. Die Edelstahlmanschette muss mechanisch bis zum kraftschlüssigen Anliegen an die
Rohrwandung verspannt werden. Die Manschette darf abhängig von der Nennweite nicht  mehr als 3 - 6 mm auftragen. Die Baulänge muss mindestens 360 mm betragen.

Nennweite des Kanals: DN 400
Material des Kanals: Steinzeug/Beton

Ausführung gemäß den Anforderungen nach DWA-M 143-5.

Vom Bieter einzutragen:
Manschettentyp '....................................................'

Baulänge '....................................................'

Materialgüte '....................................................'

Hersteller '....................................................'

Einbau nur unter Abwasserlenkung zulässig.

Abrechnungsgrundlage ist die digitale Fotodokumentation vor, während und nach der Sanierung.
Einheit: St

**004.4.02.0250 V4A Edelstahlmanschette ohne Aufbördelung DN 450**
Liefern und Versetzen einer mechanisch verspannbaren und mit einem stufenlosen Verriegelungsmechanismus  ausgestatteten
Edelstahlmanschette aus V4A  und einer EPDM-Gummimanschettendichtung auf Kompressionsbasis.

Ohne Aufbördelung für die Serienversetzung

Zugelassen sind nur vollflächige V4A-Edelstahlmanschetten aus dem Werkstoff 1.4404 oder 1.4571. Die Edelstahlmanschette muss mechanisch bis zum kraftschlüssigen Anliegen an die
Rohrwandung verspannt werden. Die Manschette darf abhängig von der Nennweite nicht  mehr als 3 - 6 mm auftragen. Die Baulänge muss mindestens 360 mm betragen.

Nennweite des Kanals: DN 450
Material des Kanals: Steinzeug/Beton

Ausführung gemäß den Anforderungen nach DWA-M 143-5.

Vom Bieter einzutragen:

Manschettentyp '....................................................'

Baulänge '....................................................'

Materialgüte '....................................................'

Hersteller '....................................................'

Einbau nur unter Abwasserlenkung zulässig.

Abrechnungsgrundlage ist die digitale Fotodokumentation vor, während und nach der Sanierung.
Einheit: St

**004.4.02.0260 V4A Edelstahlmanschette ohne Aufbördelung DN 500**
Liefern und Versetzen einer mechanisch verspannbaren und mit einem stufenlosen Verriegelungsmechanismus  ausgestatteten
Edelstahlmanschette aus V4A  und einer EPDM-Gummimanschettendichtung auf Kompressionsbasis.

Ohne Aufbördelung für die Serienversetzung

Zugelassen sind nur vollflächige V4A-Edelstahlmanschetten aus dem Werkstoff 1.4404 oder 1.4571. Die Edelstahlmanschette muss mechanisch bis zum kraftschlüssigen Anliegen an die
Rohrwandung verspannt werden. Die Manschette darf abhängig von der Nennweite nicht  mehr als 3 - 6 mm auftragen. Die Baulänge muss mindestens 360 mm betragen.

Nennweite des Kanals: DN 500
Material des Kanals: Steinzeug/Beton

Ausführung gemäß den Anforderungen nach DWA-M 143-5.

Vom Bieter einzutragen:
Manschettentyp '....................................................'

Baulänge '....................................................'

Materialgüte '....................................................'

Hersteller '....................................................'

Einbau nur unter Abwasserlenkung zulässig.

Abrechnungsgrundlage ist die digitale Fotodokumentation vor, während und nach der Sanierung.
Einheit: St

**004.4.02.0270 V4A Edelstahlmanschette ohne Aufbördelung DN 550**
Liefern und Versetzen einer mechanisch verspannbaren und mit einem stufenlosen Verriegelungsmechanismus  ausgestatteten
Edelstahlmanschette aus V4A  und einer EPDM-Gummimanschettendichtung auf Kompressionsbasis.

Ohne Aufbördelung für die Serienversetzung

Zugelassen sind nur vollflächige V4A-Edelstahlmanschetten aus dem Werkstoff 1.4404 oder 1.4571. Die Edelstahlmanschette muss mechanisch bis zum kraftschlüssigen Anliegen an die
Rohrwandung verspannt werden. Die Manschette darf abhängig von der Nennweite nicht  mehr als 3 - 6 mm auftragen. Die Baulänge muss mindestens 360 mm betragen.

Nennweite des Kanals: DN 550
Material des Kanals: Steinzeug/Beton

Ausführung gemäß den Anforderungen nach DWA-M 143-5.

Vom Bieter einzutragen:

Manschettentyp '....................................................'

Baulänge '....................................................'

Materialgüte '....................................................'

Hersteller '....................................................'

Einbau nur unter Abwasserlenkung zulässig.

Abrechnungsgrundlage ist die digitale Fotodokumentation vor, während und nach der Sanierung.
Einheit: St

**004.4.02.0280 V4A Edelstahlmanschette ohne Aufbördelung DN 600**
Liefern und Versetzen einer mechanisch verspannbaren und mit einem stufenlosen Verriegelungsmechanismus  ausgestatteten
Edelstahlmanschette aus V4A  und einer EPDM-Gummimanschettendichtung auf Kompressionsbasis.

Ohne Aufbördelung für die Serienversetzung

Zugelassen sind nur vollflächige V4A-Edelstahlmanschetten aus dem Werkstoff 1.4404 oder 1.4571. Die Edelstahlmanschette muss mechanisch bis zum kraftschlüssigen Anliegen an die
Rohrwandung verspannt werden. Die Manschette darf abhängig von der Nennweite nicht  mehr als 3 - 6 mm auftragen. Die Baulänge muss mindestens 360 mm betragen.

Nennweite des Kanals: DN 600
Material des Kanals: Steinzeug/Beton

Ausführung gemäß den Anforderungen nach DWA-M 143-5.

Vom Bieter einzutragen:

Manschettentyp '....................................................'

Baulänge '....................................................'

Materialgüte '....................................................'

Hersteller '....................................................'

Einbau nur unter Abwasserlenkung zulässig.

Abrechnungsgrundlage ist die digitale Fotodokumentation vor, während und nach der Sanierung.
Einheit: St

**004.4.02.0290 V4A Edelstahlmanschette Flex ohne Aufbördelung DN 200**
Liefern und Versetzen einer mechanisch verspannbaren und mit einem stufenlosen Verriegelungsmechanismus  ausgestatteten
Edelstahlmanschette aus V4A  und einer EPDM-Gummimanschettendichtung auf Kompressionsbasis.

Flexmanschette ohne Aufbördelung für die Serienversetzung

Zugelassen sind nur vollflächige V4A-Edelstahlmanschetten aus dem Werkstoff 1.4404 oder 1.4571. Die Edelstahlmanschette muss mechanisch bis zum kraftschlüssigen Anliegen an die
Rohrwandung verspannt werden. Die Manschette darf abhängig von der Nennweite nicht  mehr als 3 - 6 mm auftragen. Die Baulänge muss mindestens 360 mm betragen.

Nennweite des Kanals: DN 200
Material des Kanals: Steinzeug/Beton

Ausführung gemäß den Anforderungen nach DWA-M 143-5.

Vom Bieter einzutragen:

Manschettentyp '....................................................'

Baulänge '....................................................'

Materialgüte '....................................................'

Hersteller '....................................................'

Einbau nur unter Abwasserlenkung zulässig.

Abrechnungsgrundlage ist die digitale Fotodokumentation vor, während und nach der Sanierung.
Einheit: St

**004.4.02.0300 V4A Edelstahlmanschette Flex ohne Aufbördelung DN 250**
Liefern und Versetzen einer mechanisch verspannbaren und mit einem stufenlosen Verriegelungsmechanismus  ausgestatteten
Edelstahlmanschette aus V4A  und einer EPDM-Gummimanschettendichtung auf Kompressionsbasis.

Flexmanschette ohne Aufbördelung für die Serienversetzung

Zugelassen sind nur vollflächige V4A-Edelstahlmanschetten aus dem Werkstoff 1.4404 oder 1.4571. Die Edelstahlmanschette muss mechanisch bis zum kraftschlüssigen Anliegen an die
Rohrwandung verspannt werden. Die Manschette darf abhängig von der Nennweite nicht  mehr als 3 - 6 mm auftragen. Die Baulänge muss mindestens 360 mm betragen.

Nennweite des Kanals: DN 250
Material des Kanals: Steinzeug/Beton

Ausführung gemäß den Anforderungen nach DWA-M 143-5.

Vom Bieter einzutragen:

Manschettentyp '....................................................'

Baulänge '....................................................'

Materialgüte '....................................................'

Hersteller '....................................................'

Einbau nur unter Abwasserlenkung zulässig.

Abrechnungsgrundlage ist die digitale Fotodokumentation vor, während und nach der Sanierung.
Einheit: St

**004.4.02.0310 V4A Edelstahlmanschette Flex ohne Aufbördelung DN 300**
Liefern und Versetzen einer mechanisch verspannbaren und mit einem stufenlosen Verriegelungsmechanismus  ausgestatteten
Edelstahlmanschette aus V4A  und einer EPDM-Gummimanschettendichtung auf Kompressionsbasis.

Flexmanschette ohne Aufbördelung für die Serienversetzung

Zugelassen sind nur vollflächige V4A-Edelstahlmanschetten aus dem Werkstoff 1.4404 oder 1.4571. Die Edelstahlmanschette muss mechanisch bis zum kraftschlüssigen Anliegen an die
Rohrwandung verspannt werden. Die Manschette darf abhängig von der Nennweite nicht  mehr als 3 - 6 mm auftragen. Die Baulänge muss mindestens 360 mm betragen.

Nennweite des Kanals: DN 300
Material des Kanals: Steinzeug/Beton

Ausführung gemäß den Anforderungen nach DWA-M 143-5.

Vom Bieter einzutragen:

Manschettentyp '....................................................'

Baulänge '....................................................'

Materialgüte '....................................................'

Hersteller '....................................................'

Einbau nur unter Abwasserlenkung zulässig.

Abrechnungsgrundlage ist die digitale Fotodokumentation vor, während und nach der Sanierung.
Einheit: St

**004.4.02.0320 V4A Edelstahlmanschette Flex ohne Aufbördelung DN 350**
Liefern und Versetzen einer mechanisch verspannbaren und mit einem stufenlosen Verriegelungsmechanismus  ausgestatteten
Edelstahlmanschette aus V4A  und einer EPDM-Gummimanschettendichtung auf Kompressionsbasis.

Flexmanschette ohne Aufbördelung für die Serienversetzung

Zugelassen sind nur vollflächige V4A-Edelstahlmanschetten aus dem Werkstoff 1.4404 oder 1.4571. Die Edelstahlmanschette muss mechanisch bis zum kraftschlüssigen Anliegen an die
Rohrwandung verspannt werden. Die Manschette darf abhängig von der Nennweite nicht  mehr als 3 - 6 mm auftragen. Die Baulänge muss mindestens 360 mm betragen.

Nennweite des Kanals: DN 350
Material des Kanals: Steinzeug/Beton

Ausführung gemäß den Anforderungen nach DWA-M 143-5.

Vom Bieter einzutragen:

Manschettentyp '....................................................'

Baulänge '....................................................'

Materialgüte '....................................................'

Hersteller '....................................................'

Einbau nur unter Abwasserlenkung zulässig.

Abrechnungsgrundlage ist die digitale Fotodokumentation vor, während und nach der Sanierung.
Einheit: St

**004.4.02.0330 V4A Edelstahlmanschette Flex ohne Aufbördelung DN 400**
Liefern und Versetzen einer mechanisch verspannbaren und mit einem stufenlosen Verriegelungsmechanismus  ausgestatteten
Edelstahlmanschette aus V4A  und einer EPDM-Gummimanschettendichtung auf Kompressionsbasis.

Flexmanschette ohne Aufbördelung für die Serienversetzung

Zugelassen sind nur vollflächige V4A-Edelstahlmanschetten aus dem Werkstoff 1.4404 oder 1.4571. Die Edelstahlmanschette muss mechanisch bis zum kraftschlüssigen Anliegen an die
Rohrwandung verspannt werden. Die Manschette darf abhängig von der Nennweite nicht  mehr als 3 - 6 mm auftragen. Die Baulänge muss mindestens 360 mm betragen.

Nennweite des Kanals: DN 400
Material des Kanals: Steinzeug/Beton

Ausführung gemäß den Anforderungen nach DWA-M 143-5.

Vom Bieter einzutragen:

Manschettentyp '....................................................'

Baulänge '....................................................'

Materialgüte '....................................................'

Hersteller '....................................................'

Einbau nur unter Abwasserlenkung zulässig.

Abrechnungsgrundlage ist die digitale Fotodokumentation vor, während und nach der Sanierung.
Einheit: St

**004.4.02.0340 V4A Edelstahlmanschette Flex ohne Aufbördelung DN 450**
Liefern und Versetzen einer mechanisch verspannbaren und mit einem stufenlosen Verriegelungsmechanismus  ausgestatteten
Edelstahlmanschette aus V4A  und einer EPDM-Gummimanschettendichtung auf Kompressionsbasis.

Flexmanschette ohne Aufbördelung für die Serienversetzung

Zugelassen sind nur vollflächige V4A-Edelstahlmanschetten aus dem Werkstoff 1.4404 oder 1.4571. Die Edelstahlmanschette muss mechanisch bis zum kraftschlüssigen Anliegen an die
Rohrwandung verspannt werden. Die Manschette darf abhängig von der Nennweite nicht  mehr als 3 - 6 mm auftragen. Die Baulänge muss mindestens 360 mm betragen.

Nennweite des Kanals: DN 450
Material des Kanals: Steinzeug/Beton

Ausführung gemäß den Anforderungen nach DWA-M 143-5.

Vom Bieter einzutragen:

Manschettentyp '....................................................'

Baulänge '....................................................'

Materialgüte '....................................................'

Hersteller '....................................................'

Einbau nur unter Abwasserlenkung zulässig.

Abrechnungsgrundlage ist die digitale Fotodokumentation vor, während und nach der Sanierung.
Einheit: St

**004.4.02.0350 V4A Edelstahlmanschette Flex ohne Aufbördelung DN 500**
Liefern und Versetzen einer mechanisch verspannbaren und mit einem stufenlosen Verriegelungsmechanismus  ausgestatteten
Edelstahlmanschette aus V4A  und einer EPDM-Gummimanschettendichtung auf Kompressionsbasis.

Flexmanschette ohne Aufbördelung für die Serienversetzung

Zugelassen sind nur vollflächige V4A-Edelstahlmanschetten aus dem Werkstoff 1.4404 oder 1.4571. Die Edelstahlmanschette muss mechanisch bis zum kraftschlüssigen Anliegen an die
Rohrwandung verspannt werden. Die Manschette darf abhängig von der Nennweite nicht  mehr als 3 - 6 mm auftragen. Die Baulänge muss mindestens 360 mm betragen.

Nennweite des Kanals: DN 500
Material des Kanals: Steinzeug/Beton

Ausführung gemäß den Anforderungen nach DWA-M 143-5.

Vom Bieter einzutragen:

Manschettentyp '....................................................'

Baulänge '....................................................'

Materialgüte '....................................................'

Hersteller '....................................................'

Einbau nur unter Abwasserlenkung zulässig.

Abrechnungsgrundlage ist die digitale Fotodokumentation vor, während und nach der Sanierung.
Einheit: St

**004.4.02.0360 V4A Edelstahlmanschette Flex ohne Aufbördelung DN 550**
Liefern und Versetzen einer mechanisch verspannbaren und mit einem stufenlosen Verriegelungsmechanismus  ausgestatteten
Edelstahlmanschette aus V4A  und einer EPDM-Gummimanschettendichtung auf Kompressionsbasis.

Flexmanschette ohne Aufbördelung für die Serienversetzung

Zugelassen sind nur vollflächige V4A-Edelstahlmanschetten aus dem Werkstoff 1.4404 oder 1.4571. Die Edelstahlmanschette muss mechanisch bis zum kraftschlüssigen Anliegen an die
Rohrwandung verspannt werden. Die Manschette darf abhängig von der Nennweite nicht  mehr als 3 - 6 mm auftragen. Die Baulänge muss mindestens 360 mm betragen.

Nennweite des Kanals: DN 550
Material des Kanals: Steinzeug/Beton

Ausführung gemäß den Anforderungen nach DWA-M 143-5.

Vom Bieter einzutragen:

Manschettentyp '....................................................'

Baulänge '....................................................'

Materialgüte '....................................................'

Hersteller '....................................................'

Einbau nur unter Abwasserlenkung zulässig.

Abrechnungsgrundlage ist die digitale Fotodokumentation vor, während und nach der Sanierung.
Einheit: St

**004.4.02.0370 V4A Edelstahlmanschette Flex ohne Aufbördelung DN 600**
Liefern und Versetzen einer mechanisch verspannbaren und mit einem stufenlosen Verriegelungsmechanismus  ausgestatteten
Edelstahlmanschette aus V4A  und einer EPDM-Gummimanschettendichtung auf Kompressionsbasis.

Flexmanschette ohne Aufbördelung für die Serienversetzung

Zugelassen sind nur vollflächige V4A-Edelstahlmanschetten aus dem Werkstoff 1.4404 oder 1.4571. Die Edelstahlmanschette muss mechanisch bis zum kraftschlüssigen Anliegen an die
Rohrwandung verspannt werden. Die Manschette darf abhängig von der Nennweite nicht  mehr als 3 - 6 mm auftragen. Die Baulänge muss mindestens 360 mm betragen.

Nennweite des Kanals: DN 600
Material des Kanals: Steinzeug/Beton

Ausführung gemäß den Anforderungen nach DWA-M 143-5.

Vom Bieter einzutragen:

Manschettentyp '....................................................'

Baulänge '....................................................'

Materialgüte '....................................................'

Hersteller '....................................................'

Einbau nur unter Abwasserlenkung zulässig.

Abrechnungsgrundlage ist die digitale Fotodokumentation vor, während und nach der Sanierung.
Einheit: St

**004.4.02.0380 Zulage: Quellgummi als zusätzliche Abdichtung**
Zulage Quellgummi als zusätzliche Abdichtung

Bei korrodierten Rohrinnenflächen oder starken
Infiltrationen ist die Pipe-Seal-Hülse mit
 beidseitigem, umlaufendem Quellgummi gem.
 Herstellerhandbuch einzubauen.

Einbau nur unter Abwasserlenkung zulässig.

Abrechnungsgrundlage ist die digitale Fotodokumentation vor, während  und nach der Sanierung.
Einheit: St

**004.4.02.0390 Zulage: Beschichtung mit mineralischem Flex-Kleber**
Zulage: Beschichtung mit mineralischem Flex-Kleber

Bei freiliegender Bewehrung oder Wurzeleinwuchs ist die
Pipe-Seal-Hülse gem. Herstellerhandbuch mit einem
 mineralischen, kunststoffvergüteten, flexiblen Kleber
 zu beschichten und einzubauen.

Einbau nur unter Abwasserlenkung zulässig.

Abrechnungsgrundlage ist die Fotodokumentation vor, während  und nach der Sanierung.
Einheit: St

#### Hauptabschnitt 004.5 Injektionsarbeiten

*Hinweis: Vorbemerkungen zu Injektionsarbeiten*
Einsatz einer Injektionstechnik zur Riss- und Scherbensanierung sowie Stutzensanierung z.B. Janßen oder gleichwertig in Kanälen mit unterschiedlichen Nennweiten von DN 200 bis DN 700, ohne oder unter Druck durch die Schadstellen eindringendes Wasser.
Es gelten die Anforderungen, Qualitätskriterien und Prüfungen gemäß DWA-M 143-8 und DWA-M 144-8.  Das Injektionssystem muss mit einer ferngesteuerten axial und radial schwenkbaren Farbkamera ausgestattet sein, die jeden Arbeitsgang permanent und unentgeltlich dokumentiert. Die Aufzeichnungen gehen in das Eigentum des AG über. Der Einsatz und die TV-Überwachung sind von geschultem Personal auszuführen. Die Robotereinheit ist mit mind. 80m langen Versorgungs-leitungen ausgestattet. Die vorbereitenden Fräsarbeiten sind in abzusperrenden Haltungen unmittelbar vor der Sanierung durchzuführen und dürfen danach nicht mehr von Abwasser überströmt werden. Die Sanierungsleistungen sind grundsätzlich arbeitstäglich durchzuführen. Nach aushärten des Materials sind sämtliche Übergänge und überstehende Materialien nachzuschleifen und zu entfernen.

Geforderte Materialeigenschaften:
 -Haftungseigenschaften
 -mechanische Festigkeit
 -chemische Beständigkeit
 -Umweltverträglichkeit

Einzurechnen sind die An- und Abfahrt aller für die Roboter-Sanierung erforderlichen Geräte, Anlagen und Personal, 10 kg Material (Harz) pro Schadensstelle, Vorarbeiten sowie sonstige Nebenarbeiten, u.a. eventuell erforderliche Abwasserhaltung einschl. der dafür erforderlichen Geräte und Materialien.

##### Abschnitt 004.5.01 Vorabdichtug von GW-Infiltrationen

**004.5.01.0010 Umsetzzeiten Roboteranlage**
Umsetzen, Einsetzen und Entfernen der Anlage in die Haltungen.

Abrechnung je zu bearbeitender Haltung.
Einheit: St

**004.5.01.0020 Grundwassereintritte temporär stoppen DN 200**
Grundwasserinfiltrationen (spritzend, fließend, schwitzend) Injektionen mit nicht stabilisierendem und nicht formbeständigem Injektionsgut (Gele und SPUR) als temporäre Abdichtung abdichten. Es sind nur nachweislich umweltverträgliche Materialien zugelassen. Die Dichtheit ist mindestens bis zur Fertigstellung sämtlicher vereinbarter Leistungen zu gewährleisten.

Hauptkanal: DN 200

Vom Bieter einzutragen:
Hersteller: '....................................................'

Produkt: '....................................................'
Einheit: St

**004.5.01.0030 Grundwassereintritte temporär stoppen DN 250**
Grundwasserinfiltrationen (spritzend, fließend, schwitzend) abdichten. Es sind nur nachweislich umweltverträgliche Materialien zugelassen. Die Dichtheit ist mindestens bis zur Fertigstellung sämtlicher vereinbarter Leistungen zu gewährleisten.

Hauptkanal: DN 250

Vom Bieter einzutragen:
Hersteller: '....................................................'

Produkt: '....................................................'
Einheit: St

**004.5.01.0040 Grundwassereintritte temporär stoppen DN 300**
Grundwasserinfiltrationen (spritzend, fließend, schwitzend) abdichten. Es sind nur nachweislich umweltverträgliche Materialien zugelassen. Die Dichtheit ist mindestens bis zur Fertigstellung sämtlicher vereinbarter Leistungen zu gewährleisten.

Hauptkanal: DN 300

Vom Bieter einzutragen:
Hersteller: '....................................................'

Produkt: '....................................................'
Einheit: St

**004.5.01.0050 Grundwassereintritte temporär stoppen DN 350**
Grundwasserinfiltrationen (spritzend, fließend, schwitzend) abdichten. Es sind nur nachweislich umweltverträgliche Materialien zugelassen. Die Dichtheit ist mindestens bis zur Fertigstellung sämtlicher vereinbarter Leistungen zu gewährleisten.

Hauptkanal: DN 350

Vom Bieter einzutragen:
Hersteller: '....................................................'

Produkt: '....................................................'
Einheit: St

**004.5.01.0060 Grundwassereintritte temporär stoppen DN 400**
Grundwasserinfiltrationen (spritzend, fließend, schwitzend) abdichten. Es sind nur nachweislich umweltverträgliche Materialien zugelassen. Die Dichtheit ist mindestens bis zur Fertigstellung sämtlicher vereinbarter Leistungen zu gewährleisten.

Hauptkanal: DN 400

Vom Bieter einzutragen:
Hersteller: '....................................................'

Produkt: '....................................................'
Einheit: St

**004.5.01.0070 Grundwassereintritte temporär stoppen DN 450**
Grundwasserinfiltrationen (spritzend, fließend, schwitzend) abdichten. Es sind nur nachweislich umweltverträgliche Materialien zugelassen. Die Dichtheit ist mindestens bis zur Fertigstellung sämtlicher vereinbarter Leistungen zu gewährleisten.

Hauptkanal: DN 450

Vom Bieter einzutragen:
Hersteller: '....................................................'

Produkt: '....................................................'
Einheit: St

**004.5.01.0080 Grundwassereintritte temporär stoppen DN 500**
Grundwasserinfiltrationen (spritzend, fließend, schwitzend) abdichten. Es sind nur nachweislich umweltverträgliche Materialien zugelassen. Die Dichtheit ist mindestens bis zur Fertigstellung sämtlicher vereinbarter Leistungen zu gewährleisten.

Hauptkanal: DN 500

Vom Bieter einzutragen:
Hersteller: '....................................................'

Produkt: '....................................................'
Einheit: St

**004.5.01.0090 Grundwassereintritte temporär stoppen DN 550**
Grundwasserinfiltrationen (spritzend, fließend, schwitzend) abdichten. Es sind nur nachweislich umweltverträgliche Materialien zugelassen. Die Dichtheit ist mindestens bis zur Fertigstellung sämtlicher vereinbarter Leistungen zu gewährleisten.

Hauptkanal: DN 550

Vom Bieter einzutragen:
Hersteller: '....................................................'

Produkt: '....................................................'
Einheit: St

**004.5.01.0100 Grundwassereintritte temporär stoppen DN 600**
Grundwasserinfiltrationen (spritzend, fließend, schwitzend) abdichten. Es sind nur nachweislich umweltverträgliche Materialien zugelassen. Die Dichtheit ist mindestens bis zur Fertigstellung sämtlicher vereinbarter Leistungen zu gewährleisten.

Hauptkanal: DN 600

Vom Bieter einzutragen:
Hersteller: '....................................................'

Produkt: '....................................................'
Einheit: St

**004.5.01.0110 Grundwassereintritte temporär stoppen DN 650**
Grundwasserinfiltrationen (spritzend, fließend, schwitzend) abdichten. Es sind nur nachweislich umweltverträgliche Materialien zugelassen. Die Dichtheit ist mindestens bis zur Fertigstellung sämtlicher vereinbarter Leistungen zu gewährleisten.

Hauptkanal: DN 650

Vom Bieter einzutragen:
Hersteller: '....................................................'

Produkt: '....................................................'
Einheit: St

**004.5.01.0120 Grundwassereintritte temporär stoppen DN 700**
Grundwasserinfiltrationen (spritzend, fließend, schwitzend) abdichten. Es sind nur nachweislich umweltverträgliche Materialien zugelassen. Die Dichtheit ist mindestens bis zur Fertigstellung sämtlicher vereinbarter Leistungen zu gewährleisten.

Hauptkanal: DN 700

Vom Bieter einzutragen:
Hersteller: '....................................................'

Produkt: '....................................................'
Einheit: St

#### Hauptabschnitt 004.6 Janßen-Verfahren

##### Abschnitt 004.6.01 Riss- und Scherbensanierung

**004.6.01.0010 Umsetzzeiten Roboteranlage**
Umsetzen, Einsetzen und Entfernen der Anlage in die Haltungen.

Abrechnung je zu bearbeitender Haltung.
Einheit: St

**004.6.01.0020 Riss- u. Scherbensanierung DN 200**
Sanierung von Riss- und Scherbenbildungen bzw.
 Fehlstellen in Haltungen aus Beton, Steinzeug, PVC u.a. mit
 teilweise leichter Deformation nach dem
 "Janßen- Riss- und Scherben-sanierungsverfahren" oder gleichwertig.

Undichtigkeiten, Risse, Scherben, fehlende
 Wandungsteile und Löcher mit und ohne
 Grundwasserzutritt sind so zu sanieren, dass die Rohre
 ohne Querschnittsverengung durch die Injektion mit
 einem Zwei- Komponenten-Polyurethanharz (JaGoPur) eine
 äußere Verstärkung erhalten und die
 Bettung stabilisiert wird.
Einschließlich 10 kg
 Injektionsharz.

Alle notwendigen vorbereitenden Fräsarbeiten wie z.B.
 das  Aufweiten von Rissen und das Fräsen von
 einragenden Scherben sind in dieser Position mit
 einzukalkulieren.

Sanierungslänge ca. 1,00 m

Hauptkanal: DN 200

Ausführung gemäß den Anforderungen und Qualitätskriterien DWA-M 143-8 und DWA-M 144-8.

Nur unter Abwasserlenkung zulässig.

Injektionsgele wie bei der Muffensanierung sind nicht
 zugelassen.
 Das Injektionsmittel muss umweltverträglich sein.
Vom Bieter einzutragen:

Sanierungsverfahren: '....................................................'

Sanierungsharz: '....................................................'

DIBt-Zulassung: '....................................................'

Eine allgemeine bauaufsichtliche Zulassung des DIBt für
 das eingesetzteSanierungsverfahren ist durch den Bieter bei
 Angebotsabgabe vorzulegen.

Abrechnungsgrundlage ist die digitale Fotodokumentation vor, während  und nach der Sanierung.
Einheit: St

**004.6.01.0030 Riss- u. Scherbensanierung DN 250**
Sanierung von Riss- und Scherbenbildungen bzw.
 Fehlstellen in Haltungen aus Beton, Steinzeug, PVC u.a. mit
 teilweise leichter Deformation nach dem
 "Janßen- Riss- und Scherben-sanierungsverfahren" oder gleichwertig.

Undichtigkeiten, Risse, Scherben, fehlende
 Wandungsteile und Löcher mit und ohne
 Grundwasserzutritt sind so zu sanieren, dass die Rohre
 ohne Querschnittsverengung durch die Injektion mit
 einem Zwei- Komponenten-Polyurethanharz (JaGoPur) eine
 äußere Verstärkung erhalten und die
 Bettung stabilisiert wird.
Einschließlich 10 kg
 Injektionsharz.

Alle notwendigen vorbereitenden Fräsarbeiten wie z.B.
 das  Aufweiten von Rissen und das Fräsen von
 einragenden Scherben sind in dieser Position mit
 einzukalkulieren.

Sanierungslänge ca. 1,00 m

Hauptkanal: DN 250

Ausführung gemäß den Anforderungen und Qualitäskriterien nachDWA-M 143-8 und DWA-M 144-8.

Nur unter Abwasserlenkung zulässig.

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.01.0040 Riss- u. Scherbensanierung DN 300**
Sanierung von Riss- und Scherbenbildungen bzw.
 Fehlstellen in Haltungen aus Beton, Steinzeug, PVC u.a. mit
 teilweise leichter Deformation nach dem
 "Janßen- Riss- und Scherben-sanierungsverfahren" oder gleichwertig.

Undichtigkeiten, Risse, Scherben, fehlende
 Wandungsteile und Löcher mit und ohne
 Grundwasserzutritt sind so zu sanieren, dass die Rohre
 ohne Querschnittsverengung durch die Injektion mit
 einem Zwei- Komponenten-Polyurethanharz (JaGoPur) eine
 äußere Verstärkung erhalten und die
 Bettung stabilisiert wird.
Einschließlich 10 kg
 Injektionsharz.

Alle notwendigen vorbereitenden Fräsarbeiten wie z.B.
 das  Aufweiten von Rissen und das Fräsen von
 einragenden Scherben sind in dieser Position mit
 einzukalkulieren.

Sanierungslänge ca. 1,00 m

Hauptkanal: DN 300

Ausführung gemäß den Anforderungen und Qualitäskriterien nach DWA-M 143-8 und DWA-M 144-8.

Nur unter Abwasserlenkung zulässig.

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.01.0050 Riss- u. Scherbensanierung DN 350**
Sanierung von Riss- und Scherbenbildungen bzw.
 Fehlstellen in Haltungen aus Beton, Steinzeug, PVC u.a. mit
 teilweise leichter Deformation nach dem
 "Janßen- Riss- und Scherben-sanierungsverfahren" oder gleichwertig.

Undichtigkeiten, Risse, Scherben, fehlende
 Wandungsteile und Löcher mit und ohne
 Grundwasserzutritt sind so zu sanieren, dass die Rohre
 ohne Querschnittsverengung durch die Injektion mit
 einem Zwei- Komponenten-Polyurethanharz (JaGoPur) eine
 äußere Verstärkung erhalten und die
 Bettung stabilisiert wird.
Einschließlich 10 kg
 Injektionsharz.

Alle notwendigen vorbereitenden Fräsarbeiten wie z.B.
 das  Aufweiten von Rissen und das Fräsen von
 einragenden Scherben sind in dieser Position mit
 einzukalkulieren.

Sanierungslänge ca. 1,00 m

Hauptkanal: DN 350

Ausführung gemäß den Anforderungen und Qualitäskriterien nach DWA-M 143-8 und DWA-M 144-8.

Nur unter Abwasserlenkung zulässig.

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.01.0060 Riss- u. Scherbensanierung DN 400**
Sanierung von Riss- und Scherbenbildungen bzw.
 Fehlstellen in Haltungen aus Beton, Steinzeug, PVC u.a. mit
 teilweise leichter Deformation nach dem
 "Janßen- Riss- und Scherben-sanierungsverfahren" oder gleichwertig.

Undichtigkeiten, Risse, Scherben, fehlende
 Wandungsteile und Löcher mit und ohne
 Grundwasserzutritt sind so zu sanieren, dass die Rohre
 ohne Querschnittsverengung durch die Injektion mit
 einem Zwei- Komponenten-Polyurethanharz (JaGoPur) eine
 äußere Verstärkung erhalten und die
 Bettung stabilisiert wird.
Einschließlich 10 kg
 Injektionsharz.

Alle notwendigen vorbereitenden Fräsarbeiten wie z.B.
 das  Aufweiten von Rissen und das Fräsen von
 einragenden Scherben sind in dieser Position mit
 einzukalkulieren.

Sanierungslänge ca. 1,00 m

Hauptkanal: DN 400

Ausführung gemäß den Anforderungen und Qualitäskriterien nach DWA-M 143-8 und DWA-M 144-8.

Nur unter Abwasserlenkung zulässig.

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.01.0070 Riss- u. Scherbensanierung DN 450**
Sanierung von Riss- und Scherbenbildungen bzw.
 Fehlstellen in Haltungen aus Beton, Steinzeug, PVC u.a. mit
 teilweise leichter Deformation nach dem
 "Janßen- Riss- und Scherben-sanierungsverfahren" oder gleichwertig.

Undichtigkeiten, Risse, Scherben, fehlende
 Wandungsteile und Löcher mit und ohne
 Grundwasserzutritt sind so zu sanieren, dass die Rohre
 ohne Querschnittsverengung durch die Injektion mit
 einem Zwei- Komponenten-Polyurethanharz (JaGoPur) eine
 äußere Verstärkung erhalten und die
 Bettung stabilisiert wird.
Einschließlich 10 kg
 Injektionsharz.

Alle notwendigen vorbereitenden Fräsarbeiten wie z.B.
 das  Aufweiten von Rissen und das Fräsen von
 einragenden Scherben sind in dieser Position mit
 einzukalkulieren.

Sanierungslänge ca. 1,00 m

Hauptkanal: DN 450

Ausführung gemäß den Anforderungen und Qualitäskriterien nach DWA-M 143-8 und DWA-M 144-8.

Nur unter Abwasserlenkung zulässig.

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.01.0080 Riss- u. Scherbensanierung DN 500**
Sanierung von Riss- und Scherbenbildungen bzw.
 Fehlstellen in Haltungen aus Beton, Steinzeug, PVC u.a. mit
 teilweise leichter Deformation nach dem
 "Janßen- Riss- und Scherben-sanierungsverfahren" oder gleichwertig.

Undichtigkeiten, Risse, Scherben, fehlende
 Wandungsteile und Löcher mit und ohne
 Grundwasserzutritt sind so zu sanieren, dass die Rohre
 ohne Querschnittsverengung durch die Injektion mit
 einem Zwei- Komponenten-Polyurethanharz (JaGoPur) eine
 äußere Verstärkung erhalten und die
 Bettung stabilisiert wird.
Einschließlich 10 kg
 Injektionsharz.

Alle notwendigen vorbereitenden Fräsarbeiten wie z.B.
 das  Aufweiten von Rissen und das Fräsen von
 einragenden Scherben sind in dieser Position mit
 einzukalkulieren.

Sanierungslänge ca. 1,00 m

Hauptkanal: DN 500

Ausführung gemäß den Anforderungen und Qualitäskriterien nach DWA-M 143-8 und DWA-M 144-8.

Nur unter Abwasserlenkung zulässig.

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.01.0090 Riss- u. Scherbensanierung DN 550**
Sanierung von Riss- und Scherbenbildungen bzw.
 Fehlstellen in Haltungen aus Beton, Steinzeug, PVC u.a. mit
 teilweise leichter Deformation nach dem
 "Janßen- Riss- und Scherben-sanierungsverfahren" oder gleichwertig.

Undichtigkeiten, Risse, Scherben, fehlende
 Wandungsteile und Löcher mit und ohne
 Grundwasserzutritt sind so zu sanieren, dass die Rohre
 ohne Querschnittsverengung durch die Injektion mit
 einem Zwei- Komponenten-Polyurethanharz (JaGoPur) eine
 äußere Verstärkung erhalten und die
 Bettung stabilisiert wird.
Einschließlich 10 kg
 Injektionsharz.

Alle notwendigen vorbereitenden Fräsarbeiten wie z.B.
 das  Aufweiten von Rissen und das Fräsen von
 einragenden Scherben sind in dieser Position mit
 einzukalkulieren.

Sanierungslänge ca. 1,00 m

Hauptkanal: DN 550

Ausführung gemäß den Anforderungen und Qualitäskriterien nach DWA-M 143-8 und DWA-M 144-8.

Nur unter Abwasserlenkung zulässig.

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.01.0100 Riss- u. Scherbensanierung DN 600**
Sanierung von Riss- und Scherbenbildungen bzw.
 Fehlstellen in Haltungen aus Beton, Steinzeug, PVC u.a. mit
 teilweise leichter Deformation nach dem
 "Janßen- Riss- und Scherben-sanierungsverfahren" oder gleichwertig.

Undichtigkeiten, Risse, Scherben, fehlende
 Wandungsteile und Löcher mit und ohne
 Grundwasserzutritt sind so zu sanieren, dass die Rohre
 ohne Querschnittsverengung durch die Injektion mit
 einem Zwei- Komponenten-Polyurethanharz (JaGoPur) eine
 äußere Verstärkung erhalten und die
 Bettung stabilisiert wird.
Einschließlich 10 kg
 Injektionsharz.

Alle notwendigen vorbereitenden Fräsarbeiten wie z.B.
 das  Aufweiten von Rissen und das Fräsen von
 einragenden Scherben sind in dieser Position mit
 einzukalkulieren.

Sanierungslänge ca. 1,00 m

Hauptkanal: DN 600

Ausführung gemäß den Anforderungen und Qualitäskriterien nach DWA-M 143-8 und DWA-M 144-8.

Nur unter Abwasserlenkung zulässig.

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.01.0110 Riss- u. Scherbensanierung DN 650**
Sanierung von Riss- und Scherbenbildungen bzw.
 Fehlstellen in Haltungen aus Beton, Steinzeug, PVC u.a. mit
 teilweise leichter Deformation nach dem
 "Janßen- Riss- und Scherben-sanierungsverfahren" oder gleichwertig.

Undichtigkeiten, Risse, Scherben, fehlende
 Wandungsteile und Löcher mit und ohne
 Grundwasserzutritt sind so zu sanieren, dass die Rohre
 ohne Querschnittsverengung durch die Injektion mit
 einem Zwei- Komponenten-Polyurethanharz (JaGoPur) eine
 äußere Verstärkung erhalten und die
 Bettung stabilisiert wird.
Einschließlich 10 kg
 Injektionsharz.

Alle notwendigen vorbereitenden Fräsarbeiten wie z.B.
 das  Aufweiten von Rissen und das Fräsen von
 einragenden Scherben sind in dieser Position mit
 einzukalkulieren.

Sanierungslänge ca. 1,00 m

Hauptkanal: DN 650

Ausführung gemäß den Anforderungen und Qualitäskriterien nach DWA-M 143-8 und DWA-M 144-8.

Nur unter Abwasserlenkung zulässig.

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.01.0120 Riss- u. Scherbensanierung DN 700**
Sanierung von Riss- und Scherbenbildungen bzw.
 Fehlstellen in Haltungen aus Beton, Steinzeug, PVC u.a. mit
 teilweise leichter Deformation nach dem
 "Janßen- Riss- und Scherbensanierungsverfahren" oder gleichwertig.

Undichtigkeiten, Risse, Scherben, fehlende
 Wandungsteile und Löcher mit und ohne
 Grundwasserzutritt sind so zu sanieren, dass die Rohre
 ohne Querschnittsverengung durch die Injektion mit
 einem Zwei- Komponenten-Polyurethanharz (JaGoPur) eine
 äußere Verstärkung erhalten und die
 Bettung stabilisiert wird.
Einschließlich 10 kg
 Injektionsharz.

Alle notwendigen vorbereitenden Fräsarbeiten wie z.B.
 das  Aufweiten von Rissen und das Fräsen von
 einragenden Scherben sind in dieser Position mit
 einzukalkulieren.

Sanierungslänge ca. 1,00 m

Hauptkanal: DN 700

Ausführung gemäß den Anforderungen und Qualitäskriterien nach DWA-M 143-8 und DWA-M 144-8.

Nur unter Abwasserlenkung zulässig.

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.01.0130 Zwei-Komponenten-Polyurethanharz Mehrmenge**
Zwei-Komponenten-Polyurethanharz des Typs "JaGoPur"
 oder gleichwertig liefern, verarbeiten und einbauen.

Abrechnung nur als Zusatzmenge zu den Mengenangaben in den entsprechenden Positionen.

Abrechnung nur auf Nachweis (Lieferscheine etc.)

Vom Bieter einzutragen:

Zwei-Komponenten-Polyurethanharz: '....................................................'
Einheit: kg

##### Abschnitt 004.6.02 Stutzensanierung

**004.6.02.0010 Umsetzzeiten Roboteranlage**
Umsetzen, Einsetzen und Entfernen der Anlage in die Haltungen.

Abrechnung je zu bearbeitender Haltung.
Einheit: St

**004.6.02.0020 Stutzensanierung (Janßen) bis Ø 200 DN 200**
Stutzensanierung nach dem "Janßen-Verfahren" mittels
 Silikatharzinjektion von stark ausgebrochenen bzw. mit
 starker Scherbenbildung ausgeprägten Stutzen als
 vorbereitende Sanierungsarbeit durchführen.

Sanierungsverfahren mit DIBT-Zulassung.

Das im Schadensbild eindringende Grundwasser durch
nicht fachgerecht angeschlossene Stutzen und Abzweige ist in einem Arbeitsgang mit einem 2 Komponentenharz
 ohne Mehraufwand mitzusanieren.

Einschl. 10 kg
 Injektionsharz.

Nach der Sanierung darf keine Querschnittsveränderung
 im vorsanierten Hausanschluss vorhanden sein.

Ausführung gemäß den Anforderungen und Qualitäskriterien nach DWA-M 143-8 und DWA-M 144-8.

Nur unter Abwasserlenkung zulässig.

Hauptkanal: DN 200
Durchmesser des Stutzens: bis DN 100

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.02.0030 Stutzensanierung (Janßen) bis Ø 200 DN 250**
Stutzensanierung nach dem "Janßen-Verfahren" mittels
 Silikatharzinjektion von stark ausgebrochenen bzw. mit
 starker Scherbenbildung ausgeprägten Stutzen als
 vorbereitende Sanierungsarbeit durchführen.

Sanierungsverfahren mit DIBT-Zulassung.

Das im Schadensbild eindringende Grundwasser durch
nicht fachgerecht angeschlossene Stutzen und Abzweige ist in einem Arbeitsgang mit einem 2 Komponentenharz
 ohne Mehraufwand mitzusanieren.

Einschl. 10 kg
 Injektionsharz.

Nach der Sanierung darf keine Querschnittsveränderung
 im vorsanierten Hausanschluss vorhanden sein.

Ausführung gemäß den Anforderungen und Qualitätskriterien nach DWA-M 143-8 und DWA-M 144-8.

Nur unter Abwasserlenkung zulässig.

Hauptkanal: DN 250
Durchmesser des Stutzens: bis DN 150

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.02.0040 Stutzensanierung (Janßen) bis Ø 200 DN 300**
Stutzensanierung nach dem "Janßen-Verfahren" mittels
 Silikatharzinjektion von stark ausgebrochenen bzw. mit
 starker Scherbenbildung ausgeprägten Stutzen als
 vorbereitende Sanierungsarbeit durchführen.

Sanierungsverfahren mit DIBT-Zulassung.

Das im Schadensbild eindringende Grundwasser durch
nicht fachgerecht angeschlossene Stutzen und Abzweige ist in einem Arbeitsgang mit einem 2 Komponentenharz
 ohne Mehraufwand mitzusanieren.

Einschl. 10 kg
 Injektionsharz.

Nach der Sanierung darf keine Querschnittsveränderung
 im vorsanierten Hausanschluss vorhanden sein.

Ausführung gemäß den Anforderungen und Qualitäskriterien nach DWA-M 143-8 und DWA-M 144-8.

Nur unter Abwasserlenkung zulässig.

Hauptkanal: DN 300
Durchmesser des Stutzens: bis DN 150

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.02.0050 Stutzensanierung (Janßen) bis Ø 200 DN 350**
Stutzensanierung nach dem "Janßen-Verfahren" mittels Silikatharzinjektion von stark ausgebrochenen bzw. mit
 starker Scherbenbildung ausgeprägten Stutzen als
 vorbereitende Sanierungsarbeit durchführen.

Sanierungsverfahren mit DIBT-Zulassung.

Das im Schadensbild eindringende Grundwasser durch
nicht fachgerecht angeschlossene Stutzen und Abzweige ist in einem Arbeitsgang mit einem 2 Komponentenharz
 ohne Mehraufwand mitzusanieren.

Einschl. 10 kg
 Injektionsharz.

Nach der Sanierung darf keine Querschnittsveränderung
 im vorsanierten Hausanschluss vorhanden sein.

Ausführung gemäß den Anforderungen und Qualitäskriterien nach DWA-M 143-8 und DWA-M 144-8.

Nur unter Abwasserlenkung zulässig.

Hauptkanal: DN 350
Durchmesser des Stutzens: bis DN 150

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.02.0060 Stutzensanierung (Janßen) bis Ø 200 DN 400**
Stutzensanierung nach dem "Janßen-Verfahren" mittels
 Silikatharzinjektion von stark ausgebrochenen bzw. mit
 starker Scherbenbildung ausgeprägten Stutzen als
 vorbereitende Sanierungsarbeit durchführen.

Sanierungsverfahren mit DIBT-Zulassung.

Das im Schadensbild eindringende Grundwasser durch
nicht fachgerecht angeschlossene Stutzen und Abzweige ist in einem Arbeitsgang mit einem 2 Komponentenharz
 ohne Mehraufwand mitzusanieren.

Einschl. 10 kg
 Injektionsharz.

Nach der Sanierung darf keine Querschnittsveränderung
 im vorsanierten Hausanschluss vorhanden sein.

Ausführung gemäß den Anforderungen und Qualitäskriterien nach DWA-M 143-8 und DWA-M 144-8.

Nur unter Abwasserlenkung zulässig.

Hauptkanal: DN 400
Durchmesser des Stutzens: bis DN 200

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.02.0070 Stutzensanierung (Janßen) bis Ø 200 DN 450**
Stutzensanierung nach dem "Janßen-Verfahren" mittels
 Silikatharzinjektion von stark ausgebrochenen bzw. mit
 starker Scherbenbildung ausgeprägten Stutzen als
 vorbereitende Sanierungsarbeit durchführen.

Sanierungsverfahren mit DIBT-Zulassung.

Das im Schadensbild eindringende Grundwasser durch
nicht fachgerecht angeschlossene Stutzen und Abzweige ist in einem Arbeitsgang mit einem 2 Komponentenharz
 ohne Mehraufwand mitzusanieren.

Einschl. 10 kg
 Injektionsharz.

Nach der Sanierung darf keine Querschnittsveränderung
 im vorsanierten Hausanschluss vorhanden sein.

Ausführung gemäß den Anforderungen und Qualitäskriterien nach DWA-M 143-8 und DWA-M 144-8.

Nur unter Abwasserlenkung zulässig.

Hauptkanal: DN 450
Durchmesser des Stutzens: bis DN 200

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.02.0080 Stutzensanierung (Janßen) bis Ø 200 DN 500**
Stutzensanierung nach dem "Janßen-Verfahren" mittels
 Silikatharzinjektion von stark ausgebrochenen bzw. mit
 starker Scherbenbildung ausgeprägten Stutzen als
 vorbereitende Sanierungsarbeit durchführen.

Sanierungsverfahren mit DIBT-Zulassung.

Das im Schadensbild eindringende Grundwasser durch
nicht fachgerecht angeschlossene Stutzen und Abzweige ist in einem Arbeitsgang mit einem 2 Komponentenharz
 ohne Mehraufwand mitzusanieren.

Einschl. 10 kg
 Injektionsharz.

Nach der Sanierung darf keine Querschnittsveränderung
 im vorsanierten Hausanschluss vorhanden sein.

Ausführung gemäß den Anforderungen und Qualitäskriterien nach DWA-M 143-8 und DWA-M 144-8.

Nur unter Abwasserlenkung zulässig.

Hauptkanal: DN 500
Durchmesser des Stutzens: bis DN 200

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.02.0090 Stitzensanierung (Janßen) bis Ø 200 DN 550**
Stutzensanierung nach dem "Janßen-Verfahren" mittels
 Silikatharzinjektion von stark ausgebrochenen bzw. mit
 starker Scherbenbildung ausgeprägten Stutzen als
 vorbereitende Sanierungsarbeit durchführen.

Sanierungsverfahren mit DIBT-Zulassung.

Das im Schadensbild eindringende Grundwasser durch
nicht fachgerecht angeschlossene Stutzen und Abzweige ist in einem Arbeitsgang mit einem 2 Komponentenharz
 ohne Mehraufwand mitzusanieren.

Einschl. 10 kg
 Injektionsharz.

Nach der Sanierung darf keine Querschnittsveränderung
 im vorsanierten Hausanschluss vorhanden sein.

Ausführung gemäß den Anforderungen und Qualitäskriterien nach DWA-M 143-8 und DWA-M 144-8.

Nur unter Abwasserlenkung zulässig.

Hauptkanal: DN 550
Durchmesser des Stutzens: bis DN 200

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.02.0100 Stutzensanierung (Janßen) bis Ø 200 DN 600**
Stutzensanierung nach dem "Janßen-Verfahren" mittels
 Silikatharzinjektion von stark ausgebrochenen bzw. mit
 starker Scherbenbildung ausgeprägten Stutzen als
 vorbereitende Sanierungsarbeit durchführen.

Sanierungsverfahren mit DIBT-Zulassung.

Das im Schadensbild eindringende Grundwasser durch
nicht fachgerecht angeschlossene Stutzen und Abzweige ist in einem Arbeitsgang mit einem 2 Komponentenharz
 ohne Mehraufwand mitzusanieren.

Einschl. 10 kg
 Injektionsharz.

Nach der Sanierung darf keine Querschnittsveränderung
 im vorsanierten Hausanschluss vorhanden sein.

Ausführung gemäß den Anforderungen und Qualitäskriterien nach DWA-M 143-8 und DWA-M 144-8.

Nur unter Abwasserlenkung zulässig.

Hauptkanal: DN 600
Durchmesser des Stutzens: bis DN 200

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.02.0110 Stutzensanierung (Janßen) bis Ø 200; DN 650**
Stutzensanierung nach dem "Janßen-Verfahren" mittels
 Silikatharzinjektion von stark ausgebrochenen bzw. mit
 starker Scherbenbildung ausgeprägten Stutzen als
 vorbereitende Sanierungsarbeit durchführen.

Sanierungsverfahren mit DIBT-Zulassung.

Das im Schadensbild eindringende Grundwasser durch
nicht fachgerecht angeschlossene Stutzen und Abzweige ist in einem Arbeitsgang mit einem 2 Komponentenharz
 ohne Mehraufwand mitzusanieren.

Einschl. 10 kg
 Injektionsharz.

Nach der Sanierung darf keine Querschnittsveränderung
 im vorsanierten Hausanschluss vorhanden sein.

Ausführung gemäß den Anforderungen und Qualitäskriterien nach DWA-M 143-8 und DWA-M 144-8.

Nur unter Abwasserlenkung zulässig.

Hauptkanal: DN 650
Durchmesser des Stutzens: bis DN 200

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.02.0120 Stutzensanierung (Janßen) bis Ø 200 DN 700**
Stutzensanierung nach dem "Janßen-Verfahren" mittels
 Silikatharzinjektion von stark ausgebrochenen bzw. mit
 starker Scherbenbildung ausgeprägten Stutzen als
 vorbereitende Sanierungsarbeit durchführen.

Sanierungsverfahren mit DIBT-Zulassung.

Das im Schadensbild eindringende Grundwasser durch
nicht fachgerecht angeschlossene Stutzen und Abzweige ist in einem Arbeitsgang mit einem 2 Komponentenharz
 ohne Mehraufwand mitzusanieren.

Einschl. 10 kg
 Injektionsharz.

Nach der Sanierung darf keine Querschnittsveränderung
 im vorsanierten Hausanschluss vorhanden sein.

Ausführung gemäß den Anforderungen und Qualitäskriterien nach DWA-M 143-8 und DWA-M 144-8.

Nur unter Abwasserlenkung zulässig.

Hauptkanal: DN 700
Durchmesser des Stutzens: bis DN 200

Injektionsgele wie bei der Muffensanierung sind nicht
 zugelassen.
 Das Injektionsmittel muss umweltverträglich sein.

Vom Bieter einzutragen:

Sanierungsverfahren: '....................................................'

Sanierungsharz: '....................................................'

DIBt-Zulassung: '....................................................'

Eine allgemeine bauaufsichtliche Zulassung des DIBt für
 das eingesetzteSanierungsverfahren ist durch den Bieter bei
 Angebotsabgabe vorzulegen.

Abrechnungsgrundlage ist die digitale Fotodokumentation vor, während  und nach der Sanierung.
Einheit: St

**004.6.02.0130 Entfernen des einragenden "Stutzen-/ Abzweig Kragen"**
Durchführen von Roboterfräsarbeiten mit einem
 selbstfahrenden Kanalfräsroboter in Haltungen.

Hauptkanal:  DN 200 - DN 700

Anschlussleitungen: bis Ø 200 mm

Zur Entfernung des Abzweig-/ Stutzenkragen durch die
zuvor durchgeführte Janßen-Stutzensanierung.

Diese Leistungen werden auch als vorbereitende
 Arbeiten für Folgesanierungen durchgeführt.

Vom Bieter einzutragen:

Robotersystem: '....................................................'

Abrechnungsgrundlage ist die digitale Fotodokumentation vor, während  und nach der Sanierung.
Einheit: St

**004.6.02.0140 Zwei-Komponenten-Silikatharz Mehrmenge**
Zwei-Komponenten-Silikatharz liefern, verarbeiten und einbauen.

Abrechnung nur als Zusatzmenge zu den Mengenangaben in den entsprechenden Positionen.

Abrechnung nur auf Nachweis (Lieferscheine etc.)

Vom Bieter einzutragen:

Zwei-Komponenten-Silikatharz '....................................................'
Einheit: kg

**004.6.02.0150 Zulage stark exzentrischer Anschluss**
Zulage zu den Stutzeninjektionen, für stark exzentrischen Anschluss (Anschlussachse außerhalb des inneren Durchmesserdrittels des Hauptkanals).
Einheit: St

**004.6.02.0160 Zulage umlaufender Riss**
Zulage zu den Stutzeninjektionen, für umlaufenden Riss, beginnend und endend am Anschluss.
Einheit: St

### Los 005 Renovierung

*Hinweis: Vorbemerkung Schlauchlining*
Es gelten die Anforderungen gemäß dem Anforderungsprofil  Schlauchlining des OOWV

#### Hauptabschnitt 005.1 Schlauchlining öffentlicher Kanal

##### Abschnitt 005.1.01 GFK-Schlauchliner

*Hinweis: Hinweis zum Aushärtesystem*
Aushärtesystem: UV-Licht

**005.1.01.0010 Umsetzzeiten Schlauchlineranlage**
Umsetzen, Einsetzen und Entfernen der Anlage in die Haltungen.

Abrechnung je zu bearbeitender Haltung.
Einheit: St

**005.1.01.0020 Anwohnerinformationschreiben**
7 Tage vor tatsächlichem Baubeginn der Arbeiten auf der
Baustelle sind die Anwohner durch Anschreiben oder
 Handzettel vom Baubeginn, der vorgesehenen
 Ausführungszeit, den zu erwartenden Behinderungen und
 Absperrzeiten und den erforderlichen Vorsichtsmaßnahmen
 zu unterrichten. Dieses Schreiben ist für jedes Gebäude
(Anlieger), auch denen der Eckgrundstücke und den
 Hinterliegern, zuzustellen. Dem AG und / oder dem
 baubegeleitenden Ingenieurbüro sind je eine Durchschrift
 zu übergeben.
Einheit: St

**005.1.01.0030 Einzelstatik erstellen (ARZ III)**
Erstellen einer prüffähigen Einzelstatik gemäß DWA -A 143-2 für den Altrohrzustand III, GFK-Schlauchliner. In der Statik müssen die folgenden Parameter angesetzt werden:

Kanalnennweite /-profil:
'..........'

 "DN / Kreisprofil"
Rohrmaterial:
'..........'

Grundwasser über Rohrsohle:
'..........'

mindestens: 1,5m über Rohrsohle ' 'Berechnung Verbundwanddicke gemäß:'

"mindestens 5,00 mm"

Ein Nachweis der Standsicherheit des Altrohres ist nicht erforderlich.
 Überdeckung über Scheitel Altrohr:
minimal:  m '..........'

maximal:  m '..........'

(die Wanddicke des Rohres wurde nicht betrachtet)

Der Lastfall Hochwasser muss mit den Werkstoff - Langzeitwerten des Liners nachgewiesen werden.
 Innendruck (z.B. bei Rückstau):'0,15 bar ' Bodenparameter:
Wichte des Bodens über dem Rohr: ohne Auftrieb: 20 kN/m3
Unter Auftrieb:  10 kN/m3
Bodengruppe:  G3
Verdichtungsgrad der Seitenverfüllung: 95%
Verkehrslast:  LM1
Die Statik muss drei Wochen vor der Bestellung  (vor Produktionsbeginn) des Liners an den AG geliefert werden.
Einheit: St

**005.1.01.0040 Einzelstatik erstellen (ARZ II), GW>5,0 m**
Erstellen einer prüffähigen Einzelstatik gemäß DWA -A 143-2 für den Altrohrzustand II, GFK-Schlauchliner. In der Statik müssen die folgenden Parameter angesetzt werden:

Altrohrzustand "II".
GW Stand: , '..........'

Abwasserart /-type nach M 144-3, Tab. 1:
'2'
Einheit: St

**005.1.01.0050 Schlauchliner GFK DN 200, Regelstatik, GW bis 1.5 m**
Liefern und Einbauen eines flexiblen, vorkonfektionierten, reaktionsharzgetränkten GFK-Schlauchliners in den gereinigten Kanal, der durch eine Innen- und Außenfolie geschützt ist. Einbau des Schlauchliners aus Schacht durch vorh. Einstiegsöffnung und Schlauchenden in vollem Querschnitt öffnen.

Nennweite: DN 200
Altrohrzustand "II".
GW Stand: 1,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0060 Schlauchliner GFK DN 250, Regelstatik, GW bis 1.5 m**
Liefern und Einbauen eines flexiblen, vorkonfektionierten, reaktionsharzgetränkten GFK-Schlauchliners in den gereinigten Kanal, der durch eine Innen- und Außenfolie geschützt ist. Einbau des Schlauchliners aus Schacht durch vorh. Einstiegsöffnung und Schlauchenden in vollem Querschnitt öffnen.

Nennweite: DN 250
Altrohrzustand "II".
GW Stand: 1,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0070 Schlauchliner GFK DN 300, Regelstatik, GW bis 1.5 m**
Liefern und Einbauen eines flexiblen, vorkonfektionierten, reaktionsharzgetränkten GFK-Schlauchliners in den gereinigten Kanal, der durch eine Innen- und Außenfolie geschützt ist. Einbau des Schlauchliners aus Schacht durch vorh. Einstiegsöffnung und Schlauchenden in vollem Querschnitt öffnen.

Nennweite: DN 300
Altrohrzustand "II".
GW Stand: 1,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0080 Schlauchliner GFK DN 350, Regelstatik, GW bis 1.5 m**
Liefern und Einbauen eines flexiblen, vorkonfektionierten, reaktionsharzgetränkten GFK-Schlauchliners in den gereinigten Kanal, der durch eine Innen- und Außenfolie geschützt ist. Einbau des Schlauchliners aus Schacht durch vorh. Einstiegsöffnung und Schlauchenden in vollem Querschnitt öffnen.

Nennweite: DN 350
Altrohrzustand "II".
GW Stand: 1,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0090 Schlauchliner GFK DN 400, Regelstatik, GW bis 1.5 m**
Liefern und Einbauen eines flexiblen, vorkonfektionierten, reaktionsharzgetränkten GFK-Schlauchliners in den gereinigten Kanal, der durch eine Innen- und Außenfolie geschützt ist. Einbau des Schlauchliners aus Schacht durch vorh. Einstiegsöffnung und Schlauchenden in vollem Querschnitt öffnen.

Nennweite: DN 400
Altrohrzustand "II".
GW Stand: 1,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0100 Schlauchliner GFK DN 450, Regelstatik, GW bis 1.5 m**
Liefern und Einbauen eines flexiblen, vorkonfektionierten, reaktionsharzgetränkten GFK-Schlauchliners in den gereinigten Kanal, der durch eine Innen- und Außenfolie geschützt ist. Einbau des Schlauchliners aus Schacht durch vorh. Einstiegsöffnung und Schlauchenden in vollem Querschnitt öffnen.

Nennweite: DN 450
Altrohrzustand "II".
GW Stand: 1,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0110 Schlauchliner GFK DN 500, Regelstatik, GW bis 1.5 m**
Liefern und Einbauen eines flexiblen, vorkonfektionierten, reaktionsharzgetränkten GFK-Schlauchliners in den gereinigten Kanal, der durch eine Innen- und Außenfolie geschützt ist. Einbau des Schlauchliners aus Schacht durch vorh. Einstiegsöffnung und Schlauchenden in vollem Querschnitt öffnen.

Nennweite: DN 500
Altrohrzustand "II".
GW Stand: 1,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0120 Schlauchliner GFK DN 550, Regelstatik, GW bis 1.5 m**
Liefern und Einbauen eines flexiblen, vorkonfektionierten, reaktionsharzgetränkten GFK-Schlauchliners in den gereinigten Kanal, der durch eine Innen- und Außenfolie geschützt ist. Einbau des Schlauchliners aus Schacht durch vorh. Einstiegsöffnung und Schlauchenden in vollem Querschnitt öffnen.

Nennweite: DN 550
Altrohrzustand "II".
GW Stand: 1,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0130 Schlauchliner GFK DN 600, Regelstatik, GW bis 1.5 m**
Liefern und Einbauen eines flexiblen, vorkonfektionierten, reaktionsharzgetränkten GFK-Schlauchliners in den gereinigten Kanal, der durch eine Innen- und Außenfolie geschützt ist. Einbau des Schlauchliners aus Schacht durch vorh. Einstiegsöffnung und Schlauchenden in vollem Querschnitt öffnen.

Nennweite: DN 600
Altrohrzustand "II".
GW Stand: 1,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0140 Schlauchliner GFK DN 650, Regelstatik, GW bis 1.5 m**
Liefern und Einbauen eines flexiblen, vorkonfektionierten, reaktionsharzgetränkten GFK-Schlauchliners in den gereinigten Kanal, der durch eine Innen- und Außenfolie geschützt ist. Einbau des Schlauchliners aus Schacht durch vorh. Einstiegsöffnung und Schlauchenden in vollem Querschnitt öffnen.

Nennweite: DN 650
Altrohrzustand "II".
GW Stand: 1,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0150 Schlauchliner GFK DN 700, Regelstatik, GW bis 1.5 m**
Liefern und Einbauen eines flexiblen, vorkonfektionierten, reaktionsharzgetränkten GFK-Schlauchliners in den gereinigten Kanal, der durch eine Innen- und Außenfolie geschützt ist. Einbau des Schlauchliners aus Schacht durch vorh. Einstiegsöffnung und Schlauchenden in vollem Querschnitt öffnen.

Nennweite: DN 700
Altrohrzustand "II".
GW Stand: 1,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0160 Schlauchliner GFK DN 200, Regelstatik, GW bis 2.0 m**
Liefern und Einbauen eines flexiblen, vorkonfektionierten, reaktionsharzgetränkten GFK-Schlauchliners in den gereinigten Kanal, der durch eine Innen- und Außenfolie geschützt ist. Einbau des Schlauchliners aus Schacht durch vorh. Einstiegsöffnung und Schlauchenden in vollem Querschnitt öffnen.

Nennweite: DN 200
Altrohrzustand "II".
GW Stand: 2,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0170 Schlauchliner GFK DN 250, Regelstatik, GW bis 2.0 m**
Liefern und Einbauen eines flexiblen, vorkonfektionierten, reaktionsharzgetränkten GFK-Schlauchliners in den gereinigten Kanal, der durch eine Innen- und Außenfolie geschützt ist. Einbau des Schlauchliners aus Schacht durch vorh. Einstiegsöffnung und Schlauchenden in vollem Querschnitt öffnen.

Nennweite: DN 250
Altrohrzustand "II".
GW Stand: 2,0 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0180 Schlauchliner GFK DN 300, Regelstatik, GW bis 2.0 m**
Liefern und Einbauen eines flexiblen, vorkonfektionierten, reaktionsharzgetränkten GFK-Schlauchliners in den gereinigten Kanal, der durch eine Innen- und Außenfolie geschützt ist. Einbau des Schlauchliners aus Schacht durch vorh. Einstiegsöffnung und Schlauchenden in vollem Querschnitt öffnen.

Nennweite: DN 300
Altrohrzustand "II".
GW Stand: 2,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0190 Schlauchliner GFK DN 350, Regelstatik, GW bis 2.0 m**
Liefern und Einbauen eines flexiblen, vorkonfektionierten, reaktionsharzgetränkten GFK-Schlauchliners in den gereinigten Kanal, der durch eine Innen- und Außenfolie geschützt ist. Einbau des Schlauchliners aus Schacht durch vorh. Einstiegsöffnung und Schlauchenden in vollem Querschnitt öffnen.

Nennweite: DN 350
Altrohrzustand "II".
GW Stand: 2,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0200 Schlauchliner GFK DN 400, Regelstatik, GW bis 2.0 m**
Liefern und Einbauen eines flexiblen, vorkonfektionierten, reaktionsharzgetränkten GFK-Schlauchliners in den gereinigten Kanal, der durch eine Innen- und Außenfolie geschützt ist. Einbau des Schlauchliners aus Schacht durch vorh. Einstiegsöffnung und Schlauchenden in vollem Querschnitt öffnen.

Nennweite: DN 400
Altrohrzustand "II".
GW Stand: 2,0 m über Rohrsohle, ,
Abwasserart /-type nach M 144-3, Tab. 1:
'2'

Abrechnungslänge:
Abgerechnet wird die eingebaute Schlauchlänge auf der Grundlage der Abnahmeinspektion von BCD XP (Rohranfang) zu BCE XP (Rohrende).

Vom Bieter einzutragen:

Hersteller / Produkt: '....................................................'

Materialkenngruppe nach Tabelle 2 (DWA-M 144-3:2012):

Gruppe '....................................................'

Verbunddicke emmm '....................................................'

Einbauwanddickemm '....................................................'
Einheit: m

**005.1.01.0210 Schlauchliner GFK DN 450, Regelstatik, GW bis 2.0 m**
Liefern und Einbauen eines flexiblen, vorkonfektionierten, reaktionsharzgetränkten GFK-Schlauchliners in den gereinigten Kanal, der durch eine Innen- und Außenfolie geschützt ist. Einbau des Schlauchliners aus Schacht durch vorh. Einstiegsöffnung und Schlauchenden in vollem Querschnitt öffnen.

Nennweite: DN 450
Altrohrzustand "II".
GW Stand: 2,0 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0220 Schlauchliner GFK DN 500, Regelstatik, GW bis 2.0 m**
Liefern und Einbauen eines flexiblen, vorkonfektionierten, reaktionsharzgetränkten GFK-Schlauchliners in den gereinigten Kanal, der durch eine Innen- und Außenfolie geschützt ist. Einbau des Schlauchliners aus Schacht durch vorh. Einstiegsöffnung und Schlauchenden in vollem Querschnitt öffnen.

Nennweite: DN 500
Altrohrzustand "II".
GW Stand: 2,0 m über Rohrsohle,  ,
Abwasserart /-type nach M 144-3, Tab. 1:
'2'

Abrechnungslänge:
Abgerechnet wird die eingebaute Schlauchlänge auf der Grundlage der Abnahmeinspektion von BCD XP (Rohranfang) zu BCE XP (Rohrende).

Vom Bieter einzutragen:
Hersteller / Produkt: '....................................................'

Materialkenngruppe nach Tabelle 2 (DWA-M 144-3:2012):

Gruppe '....................................................'

Verbunddicke emmm '....................................................'

Einbauwanddickemm '....................................................'
Einheit: m

**005.1.01.0230 Schlauchliner GFK DN 550, Regelstatik, GW bis 2.0 m**
Liefern und Einbauen eines flexiblen, vorkonfektionierten, reaktionsharzgetränkten GFK-Schlauchliners in den gereinigten Kanal, der durch eine Innen- und Außenfolie geschützt ist. Einbau des Schlauchliners aus Schacht durch vorh. Einstiegsöffnung und Schlauchenden in vollem Querschnitt öffnen.

Nennweite: DN 550
Altrohrzustand "II".
GW Stand: 2,0 m über Rohrsohle,  ,
Abwasserart /-type nach M 144-3, Tab. 1:
'2'

Abrechnungslänge:
Abgerechnet wird die eingebaute Schlauchlänge auf der Grundlage der Abnahmeinspektion von BCD XP (Rohranfang) zu BCE XP (Rohrende).

Vom Bieter einzutragen:
Hersteller / Produkt: '....................................................'

Materialkenngruppe nach Tabelle 2 (DWA-M 144-3:2012):

Gruppe '....................................................'

Verbunddicke emmm '....................................................'

Einbauwanddickemm '....................................................'
Einheit: m

**005.1.01.0240 Schlauchliner GFK DN 600, Regelstatik, GW bis 2.0 m**
Liefern und Einbauen eines flexiblen, vorkonfektionierten, reaktionsharzgetränkten GFK-Schlauchliners in den gereinigten Kanal, der durch eine Innen- und Außenfolie geschützt ist. Einbau des Schlauchliners aus Schacht durch vorh. Einstiegsöffnung und Schlauchenden in vollem Querschnitt öffnen.

Nennweite: DN 600
Altrohrzustand "II".
GW Stand: 2,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0250 Schlauchliner GFK DN 650, Regelstatik, GW bis 2.0 m**
Liefern und Einbauen eines flexiblen, vorkonfektionierten, reaktionsharzgetränkten GFK-Schlauchliners in den gereinigten Kanal, der durch eine Innen- und Außenfolie geschützt ist. Einbau des Schlauchliners aus Schacht durch vorh. Einstiegsöffnung und Schlauchenden in vollem Querschnitt öffnen.

Nennweite: DN 650
Altrohrzustand "II".
GW Stand: 2,0 m über Rohrsohle,  ,
Abwasserart /-type nach M 144-3, Tab. 1:
'2'

Abrechnungslänge:
Abgerechnet wird die eingebaute Schlauchlänge auf der Grundlage der Abnahmeinspektion von BCD XP (Rohranfang) zu BCE XP (Rohrende).

Vom Bieter einzutragen:
Hersteller / Produkt: '....................................................'

Materialkenngruppe nach Tabelle 2 (DWA-M 144-3:2012):

Gruppe '....................................................'

Verbunddicke emmm '....................................................'

Einbauwanddickemm '....................................................'
Einheit: m

**005.1.01.0260 Schlauchliner GFK DN 700, Regelstatik, GW bis 2.0 m**
Liefern und Einbauen eines flexiblen, vorkonfektionierten, reaktionsharzgetränkten GFK-Schlauchliners in den gereinigten Kanal, der durch eine Innen- und Außenfolie geschützt ist. Einbau des Schlauchliners aus Schacht durch vorh. Einstiegsöffnung und Schlauchenden in vollem Querschnitt öffnen.

Nennweite: DN 700
Altrohrzustand "II".
GW Stand: 2,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0270 Schlauchliner GFK DN 200, Regelstatik, GW bis 2.5 m**
Liefern und Einbauen eines flexiblen, vorkonfektionierten, reaktionsharzgetränkten GFK-Schlauchliners in den gereinigten Kanal, der durch eine Innen- und Außenfolie geschützt ist. Einbau des Schlauchliners aus Schacht durch vorh. Einstiegsöffnung und Schlauchenden in vollem Querschnitt öffnen.

Nennweite: DN 200
Altrohrzustand "II".
GW Stand: 2,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0280 Schlauchliner GFK DN 250, Regelstatik, GW bis 2.5 m**
Liefern und Einbauen eines flexiblen, vorkonfektionierten, reaktionsharzgetränkten GFK-Schlauchliners in den gereinigten Kanal, der durch eine Innen- und Außenfolie geschützt ist. Einbau des Schlauchliners aus Schacht durch vorh. Einstiegsöffnung und Schlauchenden in vollem Querschnitt öffnen.

Nennweite: DN 250
Altrohrzustand "II".
GW Stand: 2,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0290 Schlauchliner GFK DN 300, Regelstatik, GW bis 2.5 m**
Liefern und Einbauen eines flexiblen, vorkonfektionierten, reaktionsharzgetränkten GFK-Schlauchliners in den gereinigten Kanal, der durch eine Innen- und Außenfolie geschützt ist. Einbau des Schlauchliners aus Schacht durch vorh. Einstiegsöffnung und Schlauchenden in vollem Querschnitt öffnen.

Nennweite: DN 300
Altrohrzustand "II".
GW Stand: 2,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0300 Schlauchliner GFK DN 350, Regelstatik, GW bis 2.5 m**
Liefern und Einbauen eines flexiblen, vorkonfektionierten, reaktionsharzgetränkten GFK-Schlauchliners in den gereinigten Kanal, der durch eine Innen- und Außenfolie geschützt ist. Einbau des Schlauchliners aus Schacht durch vorh. Einstiegsöffnung und Schlauchenden in vollem Querschnitt öffnen.

Nennweite: DN 350
Altrohrzustand "II".
GW Stand: 2,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0310 Schlauchliner GFK DN 400, Regelstatik, GW bis 2.5 m**
Liefern und Einbauen eines flexiblen, vorkonfektionierten, reaktionsharzgetränkten GFK-Schlauchliners in den gereinigten Kanal, der durch eine Innen- und Außenfolie geschützt ist. Einbau des Schlauchliners aus Schacht durch vorh. Einstiegsöffnung und Schlauchenden in vollem Querschnitt öffnen.

Nennweite: DN 400
Altrohrzustand "II".
GW Stand: 2,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0320 Schlauchliner GFK DN 450, Regelstatik, GW bis 2.5 m**
Liefern und Einbauen eines flexiblen, vorkonfektionierten, reaktionsharzgetränkten GFK-Schlauchliners in den gereinigten Kanal, der durch eine Innen- und Außenfolie geschützt ist. Einbau des Schlauchliners aus Schacht durch vorh. Einstiegsöffnung und Schlauchenden in vollem Querschnitt öffnen.

Nennweite: DN 450
Altrohrzustand "II".
GW Stand: 2,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0330 Schlauchliner GFK DN 500, Regelstatik, GW bis 2.5 m**
Liefern und Einbauen eines flexiblen, vorkonfektionierten, reaktionsharzgetränkten GFK-Schlauchliners in den gereinigten Kanal, der durch eine Innen- und Außenfolie geschützt ist. Einbau des Schlauchliners aus Schacht durch vorh. Einstiegsöffnung und Schlauchenden in vollem Querschnitt öffnen.

Nennweite: DN 500
Altrohrzustand "II".
GW Stand: 2,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0340 Schlauchliner GFK DN 550, Regelstatik, GW bis 2.5 m**
Liefern und Einbauen eines flexiblen, vorkonfektionierten, reaktionsharzgetränkten GFK-Schlauchliners in den gereinigten Kanal, der durch eine Innen- und Außenfolie geschützt ist. Einbau des Schlauchliners aus Schacht durch vorh. Einstiegsöffnung und Schlauchenden in vollem Querschnitt öffnen.

Nennweite: DN 550
Altrohrzustand "II".
GW Stand: 2,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0350 Schlauchliner GFK DN 600, Regelstatik, GW bis 2.5 m**
Liefern und Einbauen eines flexiblen, vorkonfektionierten, reaktionsharzgetränkten GFK-Schlauchliners in den gereinigten Kanal, der durch eine Innen- und Außenfolie geschützt ist. Einbau des Schlauchliners aus Schacht durch vorh. Einstiegsöffnung und Schlauchenden in vollem Querschnitt öffnen.

Nennweite: DN 600
Altrohrzustand "II".
GW Stand: 2,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0360 Schlauchliner GFK DN 650, Regelstatik, GW bis 2.5 m**
Liefern und Einbauen eines flexiblen, vorkonfektionierten, reaktionsharzgetränkten GFK-Schlauchliners in den gereinigten Kanal, der durch eine Innen- und Außenfolie geschützt ist. Einbau des Schlauchliners aus Schacht durch vorh. Einstiegsöffnung und Schlauchenden in vollem Querschnitt öffnen.

Nennweite: DN 650
Altrohrzustand "II".
GW Stand: 2,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0370 Schlauchliner GFK DN 700, Regelstatik, GW bis 2.5 m**
Liefern und Einbauen eines flexiblen, vorkonfektionierten, reaktionsharzgetränkten GFK-Schlauchliners in den gereinigten Kanal, der durch eine Innen- und Außenfolie geschützt ist. Einbau des Schlauchliners aus Schacht durch vorh. Einstiegsöffnung und Schlauchenden in vollem Querschnitt öffnen.

Nennweite: DN 700
Altrohrzustand "II".
GW Stand: 2,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0380 Schlauchliner GFK DN 200, Regelstatik, GW bis 3.0 m**
Liefern und Einbauen eines flexiblen, vorkonfektionierten, reaktionsharzgetränkten GFK-Schlauchliners in den gereinigten Kanal, der durch eine Innen- und Außenfolie geschützt ist. Einbau des Schlauchliners aus Schacht durch vorh. Einstiegsöffnung und Schlauchenden in vollem Querschnitt öffnen.

Nennweite: DN 200
Altrohrzustand "II".
GW Stand: 3,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0390 Schlauchliner GFK DN 250, Regelstatik, GW bis 3.0 m**
Liefern und Einbauen eines flexiblen, vorkonfektionierten, reaktionsharzgetränkten GFK-Schlauchliners in den gereinigten Kanal, der durch eine Innen- und Außenfolie geschützt ist. Einbau des Schlauchliners aus Schacht durch vorh. Einstiegsöffnung und Schlauchenden in vollem Querschnitt öffnen.

Nennweite: DN 250
Altrohrzustand "II".
GW Stand: 3,0 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0400 Schlauchliner GFK DN 300, Regelstatik, GW bis 3.0 m**
Liefern und Einbauen eines flexiblen, vorkonfektionierten, reaktionsharzgetränkten GFK-Schlauchliners in den gereinigten Kanal, der durch eine Innen- und Außenfolie geschützt ist. Einbau des Schlauchliners aus Schacht durch vorh. Einstiegsöffnung und Schlauchenden in vollem Querschnitt öffnen.

Nennweite: DN 300
Altrohrzustand "II".
GW Stand: 3,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0410 Schlauchliner GFK DN 350, Regelstatik, GW bis 3.0 m**
Liefern und Einbauen eines flexiblen, vorkonfektionierten, reaktionsharzgetränkten GFK-Schlauchliners in den gereinigten Kanal, der durch eine Innen- und Außenfolie geschützt ist. Einbau des Schlauchliners aus Schacht durch vorh. Einstiegsöffnung und Schlauchenden in vollem Querschnitt öffnen.

Nennweite: DN 350
Altrohrzustand "II".
GW Stand: 3,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0420 Schlauchliner GFK DN 400, Regelstatik, GW bis 3.0 m**
Liefern und Einbauen eines flexiblen, vorkonfektionierten, reaktionsharzgetränkten GFK-Schlauchliners in den gereinigten Kanal, der durch eine Innen- und Außenfolie geschützt ist. Einbau des Schlauchliners aus Schacht durch vorh. Einstiegsöffnung und Schlauchenden in vollem Querschnitt öffnen.

Nennweite: DN 400
Altrohrzustand "II".
GW Stand: 3,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0430 Schlauchliner GFK DN 450, Regelstatik, GW bis 3.0 m**
Liefern und Einbauen eines flexiblen, vorkonfektionierten, reaktionsharzgetränkten GFK-Schlauchliners in den gereinigten Kanal, der durch eine Innen- und Außenfolie geschützt ist. Einbau des Schlauchliners aus Schacht durch vorh. Einstiegsöffnung und Schlauchenden in vollem Querschnitt öffnen.

Nennweite: DN 450
Altrohrzustand "II".
GW Stand: 3,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0440 Schlauchliner GFK DN 500, Regelstatik, GW bis 3.0 m**
Liefern und Einbauen eines flexiblen, vorkonfektionierten, reaktionsharzgetränkten GFK-Schlauchliners in den gereinigten Kanal, der durch eine Innen- und Außenfolie geschützt ist. Einbau des Schlauchliners aus Schacht durch vorh. Einstiegsöffnung und Schlauchenden in vollem Querschnitt öffnen.

Nennweite: DN 500
Altrohrzustand "II".
GW Stand: 3,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0450 Schlauchliner GFK DN 550, Regelstatik, GW bis 3.0 m**
Liefern und Einbauen eines flexiblen, vorkonfektionierten, reaktionsharzgetränkten GFK-Schlauchliners in den gereinigten Kanal, der durch eine Innen- und Außenfolie geschützt ist. Einbau des Schlauchliners aus Schacht durch vorh. Einstiegsöffnung und Schlauchenden in vollem Querschnitt öffnen.

Nennweite: DN 550
Altrohrzustand "II".
GW Stand: 3,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0460 Schlauchliner GFK DN 600, Regelstatik, GW bis 3.0 m**
Liefern und Einbauen eines flexiblen, vorkonfektionierten, reaktionsharzgetränkten GFK-Schlauchliners in den gereinigten Kanal, der durch eine Innen- und Außenfolie geschützt ist. Einbau des Schlauchliners aus Schacht durch vorh. Einstiegsöffnung und Schlauchenden in vollem Querschnitt öffnen.

Nennweite: DN 600
Altrohrzustand "II".
GW Stand: 3,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0470 Schlauchliner GFK DN 650, Regelstatik, GW bis 3.0 m**
Liefern und Einbauen eines flexiblen, vorkonfektionierten, reaktionsharzgetränkten GFK-Schlauchliners in den gereinigten Kanal, der durch eine Innen- und Außenfolie geschützt ist. Einbau des Schlauchliners aus Schacht durch vorh. Einstiegsöffnung und Schlauchenden in vollem Querschnitt öffnen.

Nennweite: DN 650
Altrohrzustand "II".
GW Stand: 3,0 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0480 Schlauchliner GFK DN 700, Regelstatik, GW bis 3.0 m**
Liefern und Einbauen eines flexiblen, vorkonfektionierten, reaktionsharzgetränkten GFK-Schlauchliners in den gereinigten Kanal, der durch eine Innen- und Außenfolie geschützt ist. Einbau des Schlauchliners aus Schacht durch vorh. Einstiegsöffnung und Schlauchenden in vollem Querschnitt öffnen.

Nennweite: DN 700
Altrohrzustand "II".
GW Stand: 3,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0490 Schlauchliner GFK DN 200, Regelstatik, GW bis 3.5 m**
Liefern und Einbauen eines flexiblen, vorkonfektionierten, reaktionsharzgetränkten GFK-Schlauchliners in den gereinigten Kanal, der durch eine Innen- und Außenfolie geschützt ist. Einbau des Schlauchliners aus Schacht durch vorh. Einstiegsöffnung und Schlauchenden in vollem Querschnitt öffnen.

Nennweite: DN 200
Altrohrzustand "II".
GW Stand: 3,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0500 Schlauchliner GFK DN 250, Regelstatik, GW bis 3.5 m**
Liefern und Einbauen eines flexiblen, vorkonfektionierten, reaktionsharzgetränkten GFK-Schlauchliners in den gereinigten Kanal, der durch eine Innen- und Außenfolie geschützt ist. Einbau des Schlauchliners aus Schacht durch vorh. Einstiegsöffnung und Schlauchenden in vollem Querschnitt öffnen.

Nennweite: DN 250
Altrohrzustand "II".
GW Stand: 3,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0510 Schlauchliner GFK DN 300, Regelstatik, GW bis 3.5 m**
Liefern und Einbauen eines flexiblen, vorkonfektionierten, reaktionsharzgetränkten GFK-Schlauchliners in den gereinigten Kanal, der durch eine Innen- und Außenfolie geschützt ist. Einbau des Schlauchliners aus Schacht durch vorh. Einstiegsöffnung und Schlauchenden in vollem Querschnitt öffnen.

Nennweite: DN 300
Altrohrzustand "II".
GW Stand: 3,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0520 Schlauchliner GFK DN 350, Regelstatik, GW bis 3.5 m**
Liefern und Einbauen eines flexiblen, vorkonfektionierten, reaktionsharzgetränkten GFK-Schlauchliners in den gereinigten Kanal, der durch eine Innen- und Außenfolie geschützt ist. Einbau des Schlauchliners aus Schacht durch vorh. Einstiegsöffnung und Schlauchenden in vollem Querschnitt öffnen.

Nennweite: DN 350
Altrohrzustand "II".
GW Stand: 3,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0530 Schlauchliner GFK DN 400, Regelstatik, GW bis 3.5 m**
Liefern und Einbauen eines flexiblen, vorkonfektionierten, reaktionsharzgetränkten GFK-Schlauchliners in den gereinigten Kanal, der durch eine Innen- und Außenfolie geschützt ist. Einbau des Schlauchliners aus Schacht durch vorh. Einstiegsöffnung und Schlauchenden in vollem Querschnitt öffnen.

Nennweite: DN 400
Altrohrzustand "II".
GW Stand: 3,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0540 Schlauchliner GFK DN 450, Regelstatik, GW bis 3.5 m**
Liefern und Einbauen eines flexiblen, vorkonfektionierten, reaktionsharzgetränkten GFK-Schlauchliners in den gereinigten Kanal, der durch eine Innen- und Außenfolie geschützt ist. Einbau des Schlauchliners aus Schacht durch vorh. Einstiegsöffnung und Schlauchenden in vollem Querschnitt öffnen.

Nennweite: DN 450
Altrohrzustand "II".
GW Stand: 3,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0550 Schlauchliner GFK DN 500, Regelstatik, GW bis 3.5 m**
Liefern und Einbauen eines flexiblen, vorkonfektionierten, reaktionsharzgetränkten GFK-Schlauchliners in den gereinigten Kanal, der durch eine Innen- und Außenfolie geschützt ist. Einbau des Schlauchliners aus Schacht durch vorh. Einstiegsöffnung und Schlauchenden in vollem Querschnitt öffnen.

Nennweite: DN 500
Altrohrzustand "II".
GW Stand: 3,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0560 Schlauchliner GFK DN 550, Regelstatik, GW bis 3.5 m**
Liefern und Einbauen eines flexiblen, vorkonfektionierten, reaktionsharzgetränkten GFK-Schlauchliners in den gereinigten Kanal, der durch eine Innen- und Außenfolie geschützt ist. Einbau des Schlauchliners aus Schacht durch vorh. Einstiegsöffnung und Schlauchenden in vollem Querschnitt öffnen.

Nennweite: DN 550
Altrohrzustand "II".
GW Stand: 3,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0570 Schlauchliner GFK DN 600, Regelstatik, GW bis 3.5 m**
Liefern und Einbauen eines flexiblen, vorkonfektionierten, reaktionsharzgetränkten GFK-Schlauchliners in den gereinigten Kanal, der durch eine Innen- und Außenfolie geschützt ist. Einbau des Schlauchliners aus Schacht durch vorh. Einstiegsöffnung und Schlauchenden in vollem Querschnitt öffnen.

Nennweite: DN 600
Altrohrzustand "II".
GW Stand: 3,5 m über Rohrsohle, ,
Abwasserart /-type nach M 144-3, Tab. 1:
'2'

Abrechnungslänge:
Abgerechnet wird die eingebaute Schlauchlänge auf der Grundlage der Abnahmeinspektion von BCD XP (Rohranfang) zu BCE XP (Rohrende).

Vom Bieter einzutragen:

Hersteller / Produkt: '....................................................'

Materialkenngruppe nach Tabelle 2 (DWA-M 144-3:2012):

Gruppe '....................................................'

Verbunddicke emmm '....................................................'

Einbauwanddickemm '....................................................'
Einheit: m

**005.1.01.0580 Schlauchliner GFK DN 650, Regelstatik, GW bis 3.5 m**
Liefern und Einbauen eines flexiblen, vorkonfektionierten, reaktionsharzgetränkten GFK-Schlauchliners in den gereinigten Kanal, der durch eine Innen- und Außenfolie geschützt ist. Einbau des Schlauchliners aus Schacht durch vorh. Einstiegsöffnung und Schlauchenden in vollem Querschnitt öffnen.

Nennweite: DN 650
Altrohrzustand "II".
GW Stand: 3,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0590 Schlauchliner GFK DN 700, Regelstatik, GW bis 3.5 m**
Liefern und Einbauen eines flexiblen, vorkonfektionierten, reaktionsharzgetränkten GFK-Schlauchliners in den gereinigten Kanal, der durch eine Innen- und Außenfolie geschützt ist. Einbau des Schlauchliners aus Schacht durch vorh. Einstiegsöffnung und Schlauchenden in vollem Querschnitt öffnen.

Nennweite: DN 700
Altrohrzustand "II".
GW Stand: 3,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0600 Schlauchliner GFK DN 200, Regelstatik, GW bis 4.0 m**
Liefern und Einbauen eines flexiblen, vorkonfektionierten, reaktionsharzgetränkten GFK-Schlauchliners in den gereinigten Kanal, der durch eine Innen- und Außenfolie geschützt ist. Einbau des Schlauchliners aus Schacht durch vorh. Einstiegsöffnung und Schlauchenden in vollem Querschnitt öffnen.

Nennweite: DN 200
Altrohrzustand "II".
GW Stand: 4,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0610 Schlauchliner GFK DN 250, Regelstatik, GW bis 4.0 m**
Liefern und Einbauen eines flexiblen, vorkonfektionierten, reaktionsharzgetränkten GFK-Schlauchliners in den gereinigten Kanal, der durch eine Innen- und Außenfolie geschützt ist. Einbau des Schlauchliners aus Schacht durch vorh. Einstiegsöffnung und Schlauchenden in vollem Querschnitt öffnen.

Nennweite: DN 250
Altrohrzustand "II".
GW Stand: 4,0 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0620 Schlauchliner GFK DN 300, Regelstatik, GW bis 4.0 m**
Liefern und Einbauen eines flexiblen, vorkonfektionierten, reaktionsharzgetränkten GFK-Schlauchliners in den gereinigten Kanal, der durch eine Innen- und Außenfolie geschützt ist. Einbau des Schlauchliners aus Schacht durch vorh. Einstiegsöffnung und Schlauchenden in vollem Querschnitt öffnen.

Nennweite: DN 300
Altrohrzustand "II".
GW Stand: 4,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0630 Schlauchliner GFK DN 350, Regelstatik, GW bis 4.0 m**
Liefern und Einbauen eines flexiblen, vorkonfektionierten, reaktionsharzgetränkten GFK-Schlauchliners in den gereinigten Kanal, der durch eine Innen- und Außenfolie geschützt ist. Einbau des Schlauchliners aus Schacht durch vorh. Einstiegsöffnung und Schlauchenden in vollem Querschnitt öffnen.

Nennweite: DN 350
Altrohrzustand "II".
GW Stand: 4,0 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0640 Schlauchliner GFK DN 400, Regelstatik, GW bis 4.0 m**
Liefern und Einbauen eines flexiblen, vorkonfektionierten, reaktionsharzgetränkten GFK-Schlauchliners in den gereinigten Kanal, der durch eine Innen- und Außenfolie geschützt ist. Einbau des Schlauchliners aus Schacht durch vorh. Einstiegsöffnung und Schlauchenden in vollem Querschnitt öffnen.

Nennweite: DN 400
Altrohrzustand "II".
GW Stand: 4,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0650 Schlauchliner GFK DN 450, Regelstatik, GW bis 4.0 m**
Liefern und Einbauen eines flexiblen, vorkonfektionierten, reaktionsharzgetränkten GFK-Schlauchliners in den gereinigten Kanal, der durch eine Innen- und Außenfolie geschützt ist. Einbau des Schlauchliners aus Schacht durch vorh. Einstiegsöffnung und Schlauchenden in vollem Querschnitt öffnen.

Nennweite: DN 450
Altrohrzustand "II".
GW Stand: 4,0 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0660 Schlauchliner GFK DN 500, Regelstatik, GW bis 4.0 m**
Liefern und Einbauen eines flexiblen, vorkonfektionierten, reaktionsharzgetränkten GFK-Schlauchliners in den gereinigten Kanal, der durch eine Innen- und Außenfolie geschützt ist. Einbau des Schlauchliners aus Schacht durch vorh. Einstiegsöffnung und Schlauchenden in vollem Querschnitt öffnen.

Nennweite: DN 500
Altrohrzustand "II".
GW Stand: 4,0 m über Rohrsohle, ,
Abwasserart /-type nach M 144-3, Tab. 1:
'2'

Abrechnungslänge:
Abgerechnet wird die eingebaute Schlauchlänge auf der Grundlage der Abnahmeinspektion von BCD XP (Rohranfang) zu BCE XP (Rohrende).

Vom Bieter einzutragen:

Hersteller / Produkt: '....................................................'

Materialkenngruppe nach Tabelle 2 (DWA-M 144-3:2012):

Gruppe '....................................................'

Verbunddicke emmm '....................................................'

Einbauwanddickemm '....................................................'
Einheit: m

**005.1.01.0670 Schlauchliner GFK DN 550, Regelstatik, GW bis 4,0 m**
Liefern und Einbauen eines flexiblen, vorkonfektionierten, reaktionsharzgetränkten GFK-Schlauchliners in den gereinigten Kanal, der durch eine Innen- und Außenfolie geschützt ist. Einbau des Schlauchliners aus Schacht durch vorh. Einstiegsöffnung und Schlauchenden in vollem Querschnitt öffnen.

Nennweite: DN 550
Altrohrzustand "II".
GW Stand: 4,0 m über Rohrsohle, ,
Abwasserart /-type nach M 144-3, Tab. 1:
'2'

Abrechnungslänge:
Abgerechnet wird die eingebaute Schlauchlänge auf der Grundlage der Abnahmeinspektion von BCD XP (Rohranfang) zu BCE XP (Rohrende).

Vom Bieter einzutragen:
Hersteller / Produkt: '....................................................'

Materialkenngruppe nach Tabelle 2 (DWA-M 144-3:2012):

Gruppe '....................................................'

Verbunddicke emmm '....................................................'

Einbauwanddickemm '....................................................'
Einheit: m

**005.1.01.0680 Schlauchliner GFK DN 600, Regelstatik, GW bis 4.0 m**
Liefern und Einbauen eines flexiblen, vorkonfektionierten, reaktionsharzgetränkten GFK-Schlauchliners in den gereinigten Kanal, der durch eine Innen- und Außenfolie geschützt ist. Einbau des Schlauchliners aus Schacht durch vorh. Einstiegsöffnung und Schlauchenden in vollem Querschnitt öffnen.

Nennweite: DN 600
Altrohrzustand "II".
GW Stand: 4,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0690 Schlauchliner GFK DN 650, Regelstatik, GW bis 4,0 m**
Liefern und Einbauen eines flexiblen, vorkonfektionierten, reaktionsharzgetränkten GFK-Schlauchliners in den gereinigten Kanal, der durch eine Innen- und Außenfolie geschützt ist. Einbau des Schlauchliners aus Schacht durch vorh. Einstiegsöffnung und Schlauchenden in vollem Querschnitt öffnen.

Nennweite: DN 650
Altrohrzustand "II".
GW Stand: 4,0 m über Rohrsohle, ,
Abwasserart /-type nach M 144-3, Tab. 1:
'2'

Abrechnungslänge:
Abgerechnet wird die eingebaute Schlauchlänge auf der Grundlage der Abnahmeinspektion von BCD XP (Rohranfang) zu BCE XP (Rohrende).

Vom Bieter einzutragen:
Hersteller / Produkt: '....................................................'

Materialkenngruppe nach Tabelle 2 (DWA-M 144-3:2012):

Gruppe '....................................................'

Verbunddicke emmm '....................................................'

Einbauwanddickemm '....................................................'
Einheit: m

**005.1.01.0700 Schlauchliner GFK DN 700, Regelstatik, GW bis 4.0 m**
Liefern und Einbauen eines flexiblen, vorkonfektionierten, reaktionsharzgetränkten GFK-Schlauchliners in den gereinigten Kanal, der durch eine Innen- und Außenfolie geschützt ist. Einbau des Schlauchliners aus Schacht durch vorh. Einstiegsöffnung und Schlauchenden in vollem Querschnitt öffnen.

Nennweite: DN 700
Altrohrzustand "II".
GW Stand: 4,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0710 Schlauchliner GFK DN 200, Regelstatik, GW bis 4.5 m**
Liefern und Einbauen eines flexiblen, vorkonfektionierten, reaktionsharzgetränkten GFK-Schlauchliners in den gereinigten Kanal, der durch eine Innen- und Außenfolie geschützt ist. Einbau des Schlauchliners aus Schacht durch vorh. Einstiegsöffnung und Schlauchenden in vollem Querschnitt öffnen.

Nennweite: DN 200
Altrohrzustand "II".
GW Stand: 4,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0720 Schlauchliner GFK DN 250, Regelstatik, GW bis 4.5 m**
Liefern und Einbauen eines flexiblen, vorkonfektionierten, reaktionsharzgetränkten GFK-Schlauchliners in den gereinigten Kanal, der durch eine Innen- und Außenfolie geschützt ist. Einbau des Schlauchliners aus Schacht durch vorh. Einstiegsöffnung und Schlauchenden in vollem Querschnitt öffnen.

Nennweite: DN 250
Altrohrzustand "II".
GW Stand: 4,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0730 Schlauchliner GFK DN 300, Regelstatik, GW bis 4.5 m**
Liefern und Einbauen eines flexiblen, vorkonfektionierten, reaktionsharzgetränkten GFK-Schlauchliners in den gereinigten Kanal, der durch eine Innen- und Außenfolie geschützt ist. Einbau des Schlauchliners aus Schacht durch vorh. Einstiegsöffnung und Schlauchenden in vollem Querschnitt öffnen.

Nennweite: DN 300
Altrohrzustand "II".
GW Stand: 4,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0740 Schlauchliner GFK DN 350, Regelstatik, GW bis 4.5 m**
Liefern und Einbauen eines flexiblen, vorkonfektionierten, reaktionsharzgetränkten GFK-Schlauchliners in den gereinigten Kanal, der durch eine Innen- und Außenfolie geschützt ist. Einbau des Schlauchliners aus Schacht durch vorh. Einstiegsöffnung und Schlauchenden in vollem Querschnitt öffnen.

Nennweite: DN 350
Altrohrzustand "II".
GW Stand: 4,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0750 Schlauchliner GFK DN 400, Regelstatik, GW bis 4.5 m**
Liefern und Einbauen eines flexiblen, vorkonfektionierten, reaktionsharzgetränkten GFK-Schlauchliners in den gereinigten Kanal, der durch eine Innen- und Außenfolie geschützt ist. Einbau des Schlauchliners aus Schacht durch vorh. Einstiegsöffnung und Schlauchenden in vollem Querschnitt öffnen.

Nennweite: DN 400
Altrohrzustand "II".
GW Stand: 4,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0760 Schlauchliner GFK DN 450, Regelstatik, GW bis 4.5 m**
Liefern und Einbauen eines flexiblen, vorkonfektionierten, reaktionsharzgetränkten GFK-Schlauchliners in den gereinigten Kanal, der durch eine Innen- und Außenfolie geschützt ist. Einbau des Schlauchliners aus Schacht durch vorh. Einstiegsöffnung und Schlauchenden in vollem Querschnitt öffnen.

Nennweite: DN 450
Altrohrzustand "II".
GW Stand: 4,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0770 Schlauchliner GFK DN 500, Regelstatik, GW bis 4.5 m**
Liefern und Einbauen eines flexiblen, vorkonfektionierten, reaktionsharzgetränkten GFK-Schlauchliners in den gereinigten Kanal, der durch eine Innen- und Außenfolie geschützt ist. Einbau des Schlauchliners aus Schacht durch vorh. Einstiegsöffnung und Schlauchenden in vollem Querschnitt öffnen.

Nennweite: DN 500
Altrohrzustand "II".
GW Stand: 4,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0780 Schlauchliner GFK DN 550, Regelstatik, GW bis 4,5 m**
Liefern und Einbauen eines flexiblen, vorkonfektionierten, reaktionsharzgetränkten GFK-Schlauchliners in den gereinigten Kanal, der durch eine Innen- und Außenfolie geschützt ist. Einbau des Schlauchliners aus Schacht durch vorh. Einstiegsöffnung und Schlauchenden in vollem Querschnitt öffnen.

Nennweite: DN 550
Altrohrzustand "II".
GW Stand: 4,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0790 Schlauchliner GFK DN 600, Regelstatik, GW bis 4.5 m**
Liefern und Einbauen eines flexiblen, vorkonfektionierten, reaktionsharzgetränkten GFK-Schlauchliners in den gereinigten Kanal, der durch eine Innen- und Außenfolie geschützt ist. Einbau des Schlauchliners aus Schacht durch vorh. Einstiegsöffnung und Schlauchenden in vollem Querschnitt öffnen.

Nennweite: DN 600
Altrohrzustand "II".
GW Stand: 4,5 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0800 Schlauchliner GFK DN 650, Regelstatik, GW bis 4,5 m**
Liefern und Einbauen eines flexiblen, vorkonfektionierten, reaktionsharzgetränkten GFK-Schlauchliners in den gereinigten Kanal, der durch eine Innen- und Außenfolie geschützt ist. Einbau des Schlauchliners aus Schacht durch vorh. Einstiegsöffnung und Schlauchenden in vollem Querschnitt öffnen.

Nennweite: DN 650
Altrohrzustand "II".
GW Stand: 4,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0810 Schlauchliner GFK DN 700, Regelstatik, GW bis 4.5 m**
Liefern und Einbauen eines flexiblen, vorkonfektionierten, reaktionsharzgetränkten GFK-Schlauchliners in den gereinigten Kanal, der durch eine Innen- und Außenfolie geschützt ist. Einbau des Schlauchliners aus Schacht durch vorh. Einstiegsöffnung und Schlauchenden in vollem Querschnitt öffnen.

Nennweite: DN 700
Altrohrzustand "II".
GW Stand: 4,5 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0820 Schlauchliner GFK DN 200, Regelstatik, GW bis 5.0 m**
Liefern und Einbauen eines flexiblen, vorkonfektionierten, reaktionsharzgetränkten GFK-Schlauchliners in den gereinigten Kanal, der durch eine Innen- und Außenfolie geschützt ist. Einbau des Schlauchliners aus Schacht durch vorh. Einstiegsöffnung und Schlauchenden in vollem Querschnitt öffnen.

Nennweite: DN 200
Altrohrzustand "II".
GW Stand: 5,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0830 Schlauchliner GFK DN 250, Regelstatik, GW bis 5.0 m**
Liefern und Einbauen eines flexiblen, vorkonfektionierten, reaktionsharzgetränkten GFK-Schlauchliners in den gereinigten Kanal, der durch eine Innen- und Außenfolie geschützt ist. Einbau des Schlauchliners aus Schacht durch vorh. Einstiegsöffnung und Schlauchenden in vollem Querschnitt öffnen.

Nennweite: DN 250
Altrohrzustand "II".
GW Stand: 5,0 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0840 Schlauchliner GFK DN 300, Regelstatik, GW bis 5.0 m**
Liefern und Einbauen eines flexiblen, vorkonfektionierten, reaktionsharzgetränkten GFK-Schlauchliners in den gereinigten Kanal, der durch eine Innen- und Außenfolie geschützt ist. Einbau des Schlauchliners aus Schacht durch vorh. Einstiegsöffnung und Schlauchenden in vollem Querschnitt öffnen.

Nennweite: DN 300
Altrohrzustand "II".
GW Stand: 5,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0850 Schlauchliner GFK DN 350, Regelstatik, GW bis 5.0 m**
Liefern und Einbauen eines flexiblen, vorkonfektionierten, reaktionsharzgetränkten GFK-Schlauchliners in den gereinigten Kanal, der durch eine Innen- und Außenfolie geschützt ist. Einbau des Schlauchliners aus Schacht durch vorh. Einstiegsöffnung und Schlauchenden in vollem Querschnitt öffnen.

Nennweite: DN 350
Altrohrzustand "II".
GW Stand: 5,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0860 Schlauchliner GFK DN 400, Regelstatik, GW bis 5.0 m**
Liefern und Einbauen eines flexiblen, vorkonfektionierten, reaktionsharzgetränkten GFK-Schlauchliners in den gereinigten Kanal, der durch eine Innen- und Außenfolie geschützt ist. Einbau des Schlauchliners aus Schacht durch vorh. Einstiegsöffnung und Schlauchenden in vollem Querschnitt öffnen.

Nennweite: DN 400
Altrohrzustand "II".
GW Stand: 5,0 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0870 Schlauchliner GFK DN 450, Regelstatik, GW bis 5.0 m**
Liefern und Einbauen eines flexiblen, vorkonfektionierten, reaktionsharzgetränkten GFK-Schlauchliners in den gereinigten Kanal, der durch eine Innen- und Außenfolie geschützt ist. Einbau des Schlauchliners aus Schacht durch vorh. Einstiegsöffnung und Schlauchenden in vollem Querschnitt öffnen.

Nennweite: DN 450
Altrohrzustand "II".
GW Stand: 5,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0880 Schlauchliner GFK DN 500, Regelstatik, GW bis 5.0 m**
Liefern und Einbauen eines flexiblen, vorkonfektionierten, reaktionsharzgetränkten GFK-Schlauchliners in den gereinigten Kanal, der durch eine Innen- und Außenfolie geschützt ist. Einbau des Schlauchliners aus Schacht durch vorh. Einstiegsöffnung und Schlauchenden in vollem Querschnitt öffnen.

Nennweite: DN 500
Altrohrzustand "II".
GW Stand: 5,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0890 Schlauchliner GFK DN 550, Regelstatik, GW bis 5,0 m**
Liefern und Einbauen eines flexiblen, vorkonfektionierten, reaktionsharzgetränkten GFK-Schlauchliners in den gereinigten Kanal, der durch eine Innen- und Außenfolie geschützt ist. Einbau des Schlauchliners aus Schacht durch vorh. Einstiegsöffnung und Schlauchenden in vollem Querschnitt öffnen.

Nennweite: DN 550
Altrohrzustand "II".
GW Stand: 5,0 m über Rohrsohle,
Abwasserart /-type nach M 144-3, Tab. 1:
'2'

Abrechnungslänge:
Abgerechnet wird die eingebaute Schlauchlänge auf der Grundlage der Abnahmeinspektion von BCD XP (Rohranfang) zu BCE XP (Rohrende).

Vom Bieter einzutragen:
Hersteller / Produkt: '....................................................'

Materialkenngruppe nach Tabelle 2 (DWA-M 144-3:2012):

Gruppe '....................................................'

Verbunddicke emmm '....................................................'

Einbauwanddickemm '....................................................'
Einheit: m

**005.1.01.0900 Schlauchliner GFK DN 600, Regelstatik, GW bis 5.0 m**
Liefern und Einbauen eines flexiblen, vorkonfektionierten, reaktionsharzgetränkten GFK-Schlauchliners in den gereinigten Kanal, der durch eine Innen- und Außenfolie geschützt ist. Einbau des Schlauchliners aus Schacht durch vorh. Einstiegsöffnung und Schlauchenden in vollem Querschnitt öffnen.

Nennweite: DN 600
Altrohrzustand "II".
GW Stand: 5,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0910 Schlauchliner GFK DN 650, Regelstatik, GW bis 5,0 m**
Liefern und Einbauen eines flexiblen, vorkonfektionierten, reaktionsharzgetränkten GFK-Schlauchliners in den gereinigten Kanal, der durch eine Innen- und Außenfolie geschützt ist. Einbau des Schlauchliners aus Schacht durch vorh. Einstiegsöffnung und Schlauchenden in vollem Querschnitt öffnen.

Nennweite: DN 650
Altrohrzustand "II".
GW Stand: 5,0 m über Rohrsohle,
Abwasserart /-type nach M 144-3, Tab. 1:
- '2'

Abrechnungslänge:
Abgerechnet wird die eingebaute Schlauchlänge auf der Grundlage der Abnahmeinspektion von BCD XP (Rohranfang) zu BCE XP (Rohrende).

Vom Bieter einzutragen:
Hersteller / Produkt: '....................................................'

Materialkenngruppe nach Tabelle 2 (DWA-M 144-3:2012):

Gruppe '....................................................'

Verbunddicke emmm '....................................................'

Einbauwanddickemm '....................................................'
Einheit: m

**005.1.01.0920 Schlauchliner GFK DN 700, Regelstatik, GW bis 5.0 m**
Liefern und Einbauen eines flexiblen, vorkonfektionierten, reaktionsharzgetränkten GFK-Schlauchliners in den gereinigten Kanal, der durch eine Innen- und Außenfolie geschützt ist. Einbau des Schlauchliners aus Schacht durch vorh. Einstiegsöffnung und Schlauchenden in vollem Querschnitt öffnen.

Nennweite: DN 700
Altrohrzustand "II".
GW Stand: 5,0 m über Rohrsohle,
Abwasserart /-type nach M 144-3, Tab. 1:
'2'

Abrechnungslänge:
Abgerechnet wird die eingebaute Schlauchlänge auf der Grundlage der Abnahmeinspektion von BCD XP (Rohranfang) zu BCE XP (Rohrende).

Vom Bieter einzutragen:

Hersteller / Produkt: '....................................................'

Materialkenngruppe nach Tabelle 2 (DWA-M 144-3:2012):

Gruppe '....................................................'

Verbunddicke emmm '....................................................'

Einbauwanddickemm '....................................................'
Einheit: m

**005.1.01.0930 Schlauchliner GFK DN 200, Einzelstatik**
Liefern und Einbauen eines flexiblen, vorkonfektionierten, reaktionsharzgetränkten GFK-Schlauchliners in den gereinigten Kanal, der durch eine Innen- und Außenfolie geschützt ist. Einbau des Schlauchliners aus Schacht durch vorh. Einstiegsöffnung und Schlauchenden in vollem Querschnitt öffnen.

Nennweite: DN 200
gemäß Einzelstatik

Abrechnungslänge:
Abgerechnet wird die eingebaute Schlauchlänge auf der Grundlage der Abnahmeinspektion von BCD XP (Rohranfang) zu BCE XP (Rohrende).

Vom Bieter einzutragen:

Hersteller / Produkt: '....................................................'

Materialkenngruppe nach Tabelle 2 (DWA-M 144-3:2012):

Gruppe '....................................................'

Verbunddicke emmm '....................................................'

Einbauwanddickemm '....................................................'
Einheit: m

**005.1.01.0940 Schlauchliner GFK DN 250, Einzelstatik**
Liefern und Einbauen eines flexiblen, vorkonfektionierten, reaktionsharzgetränkten GFK-Schlauchliners in den gereinigten Kanal, der durch eine Innen- und Außenfolie geschützt ist. Einbau des Schlauchliners aus Schacht durch vorh. Einstiegsöffnung und Schlauchenden in vollem Querschnitt öffnen.

Nennweite: DN 250
gemäß Einzelstatik

Abrechnungslänge:
Abgerechnet wird die eingebaute Schlauchlänge auf der Grundlage der Abnahmeinspektion von BCD XP (Rohranfang) zu BCE XP (Rohrende).

Vom Bieter einzutragen:

Hersteller / Produkt: '....................................................'

Materialkenngruppe nach Tabelle 2 (DWA-M 144-3:2012):

Gruppe '....................................................'

Verbunddicke emmm '....................................................'

Einbauwanddickemm '....................................................'
Einheit: m

**005.1.01.0950 Schlauchliner GFK DN 300, Einzelstatik**
Liefern und Einbauen eines flexiblen, vorkonfektionierten, reaktionsharzgetränkten GFK-Schlauchliners in den gereinigten Kanal, der durch eine Innen- und Außenfolie geschützt ist. Einbau des Schlauchliners aus Schacht durch vorh. Einstiegsöffnung und Schlauchenden in vollem Querschnitt öffnen.

Nennweite: DN 300
gemäß Einzelstatik

Abrechnungslänge:
Abgerechnet wird die eingebaute Schlauchlänge auf der Grundlage der Abnahmeinspektion von BCD XP (Rohranfang) zu BCE XP (Rohrende).

Vom Bieter einzutragen:

Hersteller / Produkt: '....................................................'

Materialkenngruppe nach Tabelle 2 (DWA-M 144-3:2012):

Gruppe '....................................................'

Verbunddicke emmm '....................................................'

Einbauwanddickemm '....................................................'
Einheit: m

**005.1.01.0960 Schlauchliner GFK DN 350, Einzelstatik**
Liefern und Einbauen eines flexiblen, vorkonfektionierten, reaktionsharzgetränkten GFK-Schlauchliners in den gereinigten Kanal, der durch eine Innen- und Außenfolie geschützt ist. Einbau des Schlauchliners aus Schacht durch vorh. Einstiegsöffnung und Schlauchenden in vollem Querschnitt öffnen.

Nennweite: DN 350
gemäß Einzelstatik

Abrechnungslänge:
Abgerechnet wird die eingebaute Schlauchlänge auf der Grundlage der Abnahmeinspektion von BCD XP (Rohranfang) zu BCE XP (Rohrende).

Vom Bieter einzutragen:

Hersteller / Produkt: '....................................................'

Materialkenngruppe nach Tabelle 2 (DWA-M 144-3:2012):

Gruppe '....................................................'

Verbunddicke emmm '....................................................'

Einbauwanddickemm '....................................................'
Einheit: m

**005.1.01.0970 Schlauchliner GFK DN 400, Einzelstatik**
Liefern und Einbauen eines flexiblen, vorkonfektionierten, reaktionsharzgetränkten GFK-Schlauchliners in den gereinigten Kanal, der durch eine Innen- und Außenfolie geschützt ist. Einbau des Schlauchliners aus Schacht durch vorh. Einstiegsöffnung und Schlauchenden in vollem Querschnitt öffnen.

Nennweite: DN 400
gemäß Einzelstatik

Abrechnungslänge:
Abgerechnet wird die eingebaute Schlauchlänge auf der Grundlage der Abnahmeinspektion von BCD XP (Rohranfang) zu BCE XP (Rohrende).

Vom Bieter einzutragen:

Hersteller / Produkt: '....................................................'

Materialkenngruppe nach Tabelle 2 (DWA-M 144-3:2012):

Gruppe '....................................................'

Verbunddicke emmm '....................................................'

Einbauwanddickemm '....................................................'
Einheit: m

**005.1.01.0980 Schlauchliner GFK DN 450, Einzelstatik**
Liefern und Einbauen eines flexiblen, vorkonfektionierten, reaktionsharzgetränkten GFK-Schlauchliners in den gereinigten Kanal, der durch eine Innen- und Außenfolie geschützt ist. Einbau des Schlauchliners aus Schacht durch vorh. Einstiegsöffnung und Schlauchenden in vollem Querschnitt öffnen.

Nennweite: DN 450
gemäß Einzelstatik

Abrechnungslänge:
Abgerechnet wird die eingebaute Schlauchlänge auf der Grundlage der Abnahmeinspektion von BCD XP (Rohranfang) zu BCE XP (Rohrende).

Vom Bieter einzutragen:

Hersteller / Produkt: '....................................................'

Materialkenngruppe nach Tabelle 2 (DWA-M 144-3:2012):

Gruppe '....................................................'

Verbunddicke emmm '....................................................'

Einbauwanddickemm '....................................................'
Einheit: m

**005.1.01.0990 Schlauchliner GFK DN 500, Einzelstatik**
Liefern und Einbauen eines flexiblen, vorkonfektionierten, reaktionsharzgetränkten GFK-Schlauchliners in den gereinigten Kanal, der durch eine Innen- und Außenfolie geschützt ist. Einbau des Schlauchliners aus Schacht durch vorh. Einstiegsöffnung und Schlauchenden in vollem Querschnitt öffnen.

Nennweite: DN 500
gemäß Einzelstatik

Abrechnungslänge:
Abgerechnet wird die eingebaute Schlauchlänge auf der Grundlage der Abnahmeinspektion von BCD XP (Rohranfang) zu BCE XP (Rohrende).

Vom Bieter einzutragen:

Hersteller / Produkt: '....................................................'

Materialkenngruppe nach Tabelle 2 (DWA-M 144-3:2012):

Gruppe '....................................................'

Verbunddicke emmm '....................................................'

Einbauwanddickemm '....................................................'
Einheit: m

**005.1.01.1000 Schlauchliner GFK DN 550, Einzelstatik**
Liefern und Einbauen eines flexiblen, vorkonfektionierten, reaktionsharzgetränkten GFK-Schlauchliners in den gereinigten Kanal, der durch eine Innen- und Außenfolie geschützt ist. Einbau des Schlauchliners aus Schacht durch vorh. Einstiegsöffnung und Schlauchenden in vollem Querschnitt öffnen.

Nennweite: DN 550
gemäß Einzelstatik

Abrechnungslänge:
Abgerechnet wird die eingebaute Schlauchlänge auf der Grundlage der Abnahmeinspektion von BCD XP (Rohranfang) zu BCE XP (Rohrende).

Vom Bieter einzutragen:
Hersteller / Produkt: '....................................................'

Materialkenngruppe nach Tabelle 2 (DWA-M 144-3:2012):

Gruppe '....................................................'

Verbunddicke emmm '....................................................'

Einbauwanddickemm '....................................................'
Einheit: m

**005.1.01.1010 Schlauchliner GFK DN 600, Einzelstatik**
Liefern und Einbauen eines flexiblen, vorkonfektionierten, reaktionsharzgetränkten GFK-Schlauchliners in den gereinigten Kanal, der durch eine Innen- und Außenfolie geschützt ist. Einbau des Schlauchliners aus Schacht durch vorh. Einstiegsöffnung und Schlauchenden in vollem Querschnitt öffnen.

Nennweite: DN 600
gemäß Einzelstatik

Abrechnungslänge:
Abgerechnet wird die eingebaute Schlauchlänge auf der Grundlage der Abnahmeinspektion von BCD XP (Rohranfang) zu BCE XP (Rohrende).

Vom Bieter einzutragen:

Hersteller / Produkt: '....................................................'

Materialkenngruppe nach Tabelle 2 (DWA-M 144-3:2012):

Gruppe '....................................................'

Verbunddicke emmm '....................................................'

Einbauwanddickemm '....................................................'
Einheit: m

**005.1.01.1020 Schlauchliner GFK DN 650, Einzelstatik**
Liefern und Einbauen eines flexiblen, vorkonfektionierten, reaktionsharzgetränkten GFK-Schlauchliners in den gereinigten Kanal, der durch eine Innen- und Außenfolie geschützt ist. Einbau des Schlauchliners aus Schacht durch vorh. Einstiegsöffnung und Schlauchenden in vollem Querschnitt öffnen.

Nennweite: DN 650
gemäß Einzelstatik

Abrechnungslänge:
Abgerechnet wird die eingebaute Schlauchlänge auf der Grundlage der Abnahmeinspektion von BCD XP (Rohranfang) zu BCE XP (Rohrende).

Vom Bieter einzutragen:
Hersteller / Produkt: '....................................................'

Materialkenngruppe nach Tabelle 2 (DWA-M 144-3:2012):

Gruppe '....................................................'

Verbunddicke emmm '....................................................'

Einbauwanddickemm '....................................................'
Einheit: m

**005.1.01.1030 Schlauchliner GFK DN 700, Einzelstatik**
Liefern und Einbauen eines flexiblen, vorkonfektionierten, reaktionsharzgetränkten GFK-Schlauchliners in den gereinigten Kanal, der durch eine Innen- und Außenfolie geschützt ist. Einbau des Schlauchliners aus Schacht durch vorh. Einstiegsöffnung und Schlauchenden in vollem Querschnitt öffnen.

Nennweite: DN 700
gemäß Einzelstatik

Abrechnungslänge:
Abgerechnet wird die eingebaute Schlauchlänge auf der Grundlage der Abnahmeinspektion von BCD XP (Rohranfang) zu BCE XP (Rohrende).

Vom Bieter einzutragen:

Hersteller / Produkt: '....................................................'

Materialkenngruppe nach Tabelle 2 (DWA-M 144-3:2012):

Gruppe '....................................................'

Verbunddicke emmm '....................................................'

Einbauwanddickemm '....................................................'
Einheit: m

**005.1.01.1040 Probenentnahme Schlauchliner**
Entnahme eines Probestückes je Einbauabschnitt durch den AN in Gegenwart des AG. Der Termin und der Entnahmeort sind im Vorfeld rechtzeitig, spätestens bis Einbau des Schlauchliners, mit dem Auftraggeber abzustimmen.

Die Probeentnahme erfolgt zunächst im Schachtbauwerk mit Hilfe eines Probenstützrohres.

Wenn das dort entnommene Probestück den Anforderungen nicht genügt, ist eine Zweitprobe auf Kosten des AN innerhalb der Haltung zu entnehmen, welche dann maßgebend ist.
Der Termin und die genaue Entnahmestelle werden im Vorfeld zwischen Auftragnehmer und Auftraggeber abgestimmt.
Die Entnahmestellen in der Haltung müssen dauerhaft, wasserdicht und in Schlauchlinerwanddicke mittels Verpressung (Epoxidharz) verschlossen werden.

Die Probengröße beträgt 200 mm Wanddicke in Umfangsrichtung und 350 mm in Längsrichtung.

Die Materialprobe wird wie folgt beschriftet:
- Baustellenbezeichnung
- Datum der Probenentnahme
- Schachtnummer
- Haltungsnummer
- Unterschrift des Auftraggeber- und Auftragnehmervertreters

Der Probenbegleitschein wird vor Ort ausgefüllt, durch Auftraggeber- und Auftragnehmervertreter unterschrieben und dem Auftraggebervertreter direkt übergeben.

Die Materialprobe muss sofort nach dem Beschriften in einer styroldichten und UV-undurchlässigen Verpackung verpackt werden.Die entnommene Probe gilt für den jeweiligen Einbauabschnitt als repräsentativ.

Die Kosten für die Entnahme der Probe sind in den Einheitspreis für den Schlauchliner einzurechnen. Dieses Rückstellmuster nimmt der AG an sich und überstellt diese einem akkreditierten Prüfinstitut, um folgende Parameter auswerten zu lassen:
- Wanddicke
- Wasserdichtheit
- E-Modul
- 3-Punkt-Biegeversuch
- Bruchfestigkeit

Nach Vorlage der Prüfergebnisse ist die Linerstatik anhand der tatsächlichen Werte zu überprüfen (Berechnung erfolgt durch AN) und dem AG erneut vorzulegen. Die Kosten für die Übermittlung zum Prüfinstitut und die Materialprüfung selbst trägt der AG. Die Kosten für die erneute Berechnung der geprüften Statiken trägt der AN.
Es gelten neben den o.g. Anforderungen die Bestimmungen des DWA-A 143-3.
Einheit: St

**005.1.01.1050 Messverfahren Lineraushärtung**
Echtzeit-Messtechnik-Sensoren zur Überwachung des thermischen
Aushärtungsprozesses einsetzen.

In den Einheitspreis sind folgende Leistungen einzurechnen:

- Die Sensoren im Material auf der Außenseite des
Laminats im Bereich des gebetteten Altrohres setzen,
sofern es in der Baubeschreibung nicht anders
beschrieben ist, einen Sensor im Bereich der
Probeentnahmestelle und einen Sensor
am anderen Ende der Sanierungsstrecke im
Endschacht bzw. Startschacht

- die Datenübertragungskabel der Sensoren in den
Schacht und an die Messbox heranführen, anschließen
und gegen Beschädigung beim weiteren Einbau des
Schlauchliners schützen

- das Eingeben der Baustellendaten vor Ort in
Anwesenheit der Bauaufsicht des Auftraggebers.
Einheit: St

##### Abschnitt 005.1.02 Zulagen zum Schlauchlining

**005.1.02.0010 Zulage für Lage Schachtanschluss**
Zu- oder Ablauf der zu sanierenden Haltung kommt nicht sohlgleich am Schacht an. Entsprechend notwendige Hilfskonstruktionen (Installationsunterstützung, Arbeitsbühne, etc.) sind über diese Position abzurechnen.
Einheit: St

#### Hauptabschnitt 005.2 Schlauchlining in Anschlussleitungen

*Hinweis: Vorbemerkungen Schlauchliner in Anschlussleitungen*
Schlauchliner in Anschlussleitungen gemäß dem Anforderungsprofil des OOWV in aktuellster Fassung einbauen,
  d.h. ein DIBt - zugelassenes System aus korrosionsbeständigem Trägermaterial, mit Reaktionsharz getränkt,
  in die Anschlussleitung einbringen, über Innendruck an die
  vorhandene Rohrwandung formschlüssig anpassen und mittels
  UV/LED oder Wasser/Dampf aushärten. Öffnen der
  Schlauchenden in vollem Querschnitt.

  Mindestwanddicke 3,0 mm

  In den Einheitspreis sind folgende Leistungen einzurechnen:

        - Preliner liefern und einbauen,
        - Schlauchliner liefern,
        - oberhalb liegende Anschlussleitungen absperren
  (Durchlaufblase oberhalb)
        - Harzmischanlage, Klimaschrank zur Lagerung
  der Materialien gem. Herstellerempfehlung,
        - Vakuumtränkung mit definiertem Walzenabstand,
        - Kürzen des Schlauchliners auf die erforderliche Länge
  unter Berücksichtigung von Bögen
        - Digitale Temperaturerfassung und Aufzeichnung des
  Härteverlaufs mittels Thermologger,
        - ggf. Einbau mit offenem Ende (Kalibrierschlauch)
        - Reinigung und TV-Inspektion unmittelbar vor dem
  Schlaucheinbau
        - Dokumentation (TV-Aufnahme, Misch- und Härtungsprotokolle)
        - Anschlussleitung mit einer Kanal-TV-Anlage nach dem Einbau
  des Schlauchliners inspizieren, eine Farbfilmaufzeichnung
  und einen Untersuchungsbericht auf digitalem Datenträger
  anfertigen und dem AG liefern
        - alle Fahrzeuge, Geräte und Hilfsmittel an- und abfahren,
  vorhalten und betreiben.

##### Abschnitt 005.2.01 Schlauchliner

**005.2.01.0010 Umsetzzeiten Schlauchlineranlage**
Umsetzen, Einsetzen und Entfernen der Anlage in die Haltungen.

Abrechnung je zu bearbeitender Haltung.
Einheit: St

**005.2.01.0020 Anwohnerinformationsschreiben**
7 Tage vor tatsächlichem Baubeginn der Arbeiten auf der
Baustelle sind die Anwohner durch Anschreiben oder
 Handzettel vom Baubeginn, der vorgesehenen
 Ausführungszeit, den zu erwartenden Behinderungen und
 Absperrzeiten und den erforderlichen Vorsichtsmaßnahmen
 zu unterrichten. Dieses Schreiben ist für jedes Gebäude
(Anlieger), auch denen der Eckgrundstücke und den
 Hinterliegern, zuzustellen. Dem AG und / oder dem
 baugeleitenden Ingenieurbüro sind je eine Durchschrift
zu übergeben.

Vor Baubeginn ist die Einteilung und Ausführung der
 Arbeiten in einzelne Abschnitte mit dem AG abzustimmen. Der AN hat hierzu vor Baubeginn einen
entsprechenden Bauzeitenplan aufzustellen. Dieses ist
 in die Einheitspreise einzurechnen.
Einheit: St

**005.2.01.0030 Anschlussleitung DN 100, ab Revisionsschacht**
Liefern und Einbauen eines flexiblen, vorkonfektionierten,
reaktionsharzgetränkten Schlauchliners in die gereinigte
Anschlussleitung und Schlauchenden in vollem Querschnitt öffnen.

Mindestwanddicke 3 mm

Einbau des Schlauchliners ab Revisionsschacht in
Anschlussleitung DN 100

Abrechnungslänge:
Abgerechnet wird die eingebaute Schlauchlänge auf der
Grundlage der Abnahmeinspektion von BCD XP (Rohranfang)
zu BCE XP (Rohrende).

Vom Bieter einzutragen:

Schlauchhersteller/-bezeichnung: '....................................................'

Trägermaterial '....................................................'

Beschichtung/Folien '....................................................'

Harzsystem '....................................................'

Schlauchimprägnierung (Werk / vor Ort) '....................................................'

Härtungsverfahren (Art / Zeit /Temp.) '....................................................'

DIBt-Zulassung Nr. '....................................................'
Einheit: m

**005.2.01.0040 Anschlussleitung DN 125, ab Revisionsschacht**
Liefern und Einbauen eines flexiblen, vorkonfektionierten,
reaktionsharzgetränkten Schlauchliners in die gereinigte
Anschlussleitung und Schlauchenden in vollem Querschnitt öffnen.

Mindestwanddicke 3 mm

Einbau des Schlauchliners ab Revisionsschacht in
Anschlussleitung DN 100

Abrechnungslänge:
Abgerechnet wird die eingebaute Schlauchlänge auf der
Grundlage der Abnahmeinspektion von BCD XP (Rohranfang)
zu BCE XP (Rohrende).

Vom Bieter einzutragen:

Schlauchhersteller/-bezeichnung: '....................................................'

Trägermaterial '....................................................'

Beschichtung/Folien '....................................................'

Harzsystem '....................................................'

Schlauchimprägnierung (Werk / vor Ort) '....................................................'

Härtungsverfahren (Art / Zeit /Temp.) '....................................................'

DIBt-Zulassung Nr. '....................................................'
Einheit: m

**005.2.01.0050 Anschlussleitung DN 150, ab Revisionsschacht**
Liefern und Einbauen eines flexiblen, vorkonfektionierten,
reaktionsharzgetränkten Schlauchliners in die gereinigte
Anschlussleitung und Schlauchenden in vollem Querschnitt öffnen.

Mindestwanddicke 3 mm

Einbau des Schlauchliners ab Revisionsschacht in
Anschlussleitung DN 100

Abrechnungslänge:
Abgerechnet wird die eingebaute Schlauchlänge auf der
Grundlage der Abnahmeinspektion von BCD XP (Rohranfang)
zu BCE XP (Rohrende).

Vom Bieter einzutragen:

Schlauchhersteller/-bezeichnung: '....................................................'

Trägermaterial '....................................................'

Beschichtung/Folien '....................................................'

Harzsystem '....................................................'

Schlauchimprägnierung (Werk / vor Ort) '....................................................'

Härtungsverfahren (Art / Zeit /Temp.) '....................................................'

DIBt-Zulassung Nr. '....................................................'
Einheit: m

**005.2.01.0060 Anschlussleitung DN 200, ab Revisionsschacht**
Liefern und Einbauen eines flexiblen, vorkonfektionierten,
reaktionsharzgetränkten Schlauchliners in die gereinigte
Anschlussleitung und Schlauchenden in vollem Querschnitt öffnen.

Mindestwanddicke 3 mm

Einbau des Schlauchliners ab Revisionsschacht in
Anschlussleitung DN 100

Abrechnungslänge:
Abgerechnet wird die eingebaute Schlauchlänge auf der
Grundlage der Abnahmeinspektion von BCD XP (Rohranfang)
zu BCE XP (Rohrende).

Vom Bieter einzutragen:

Schlauchhersteller/-bezeichnung: '....................................................'

Trägermaterial '....................................................'

Beschichtung/Folien '....................................................'

Harzsystem '....................................................'

Schlauchimprägnierung (Werk / vor Ort) '....................................................'

Härtungsverfahren (Art / Zeit /Temp.) '....................................................'

DIBt-Zulassung Nr. '....................................................'
Einheit: m

**005.2.01.0070 Anschlussleitung DN 100, ab Revisionsöffnungen**
Liefern und Einbauen eines flexiblen, vorkonfektionierten,
reaktionsharzgetränkten Schlauchliners in die gereinigte
Anschlussleitung und Schlauchenden in vollem Querschnitt öffnen.

Mindestwanddicke 3 mm

Einbau des Schlauchliners ab Revisionsschacht in
Anschlussleitung DN 100

Abrechnungslänge:
Abgerechnet wird die eingebaute Schlauchlänge auf der
Grundlage der Abnahmeinspektion von BCD XP (Rohranfang)
zu BCE XP (Rohrende).

Vom Bieter einzutragen:

Schlauchhersteller/-bezeichnung: '....................................................'

Trägermaterial '....................................................'

Beschichtung/Folien '....................................................'

Harzsystem '....................................................'

Schlauchimprägnierung (Werk / vor Ort) '....................................................'

Härtungsverfahren (Art / Zeit /Temp.) '....................................................'

DIBt-Zulassung Nr. '....................................................'
Einheit: m

**005.2.01.0080 Anschlussleitung DN 125, ab Revisionsöffnungen**
Liefern und Einbauen eines flexiblen, vorkonfektionierten,
reaktionsharzgetränkten Schlauchliners in die gereinigte
Anschlussleitung und Schlauchenden in vollem Querschnitt öffnen.

Mindestwanddicke 3 mm

Einbau des Schlauchliners ab Revisionsschacht in
Anschlussleitung DN 100

Abrechnungslänge:
Abgerechnet wird die eingebaute Schlauchlänge auf der
Grundlage der Abnahmeinspektion von BCD XP (Rohranfang)
zu BCE XP (Rohrende).

Vom Bieter einzutragen:

Schlauchhersteller/-bezeichnung: '....................................................'

Trägermaterial '....................................................'

Beschichtung/Folien '....................................................'

Harzsystem '....................................................'

Schlauchimprägnierung (Werk / vor Ort) '....................................................'

Härtungsverfahren (Art / Zeit /Temp.) '....................................................'

DIBt-Zulassung Nr. '....................................................'
Einheit: m

**005.2.01.0090 Anschlussleitung DN 150, ab Revisionsöffnungen**
Liefern und Einbauen eines flexiblen, vorkonfektionierten,
reaktionsharzgetränkten Schlauchliners in die gereinigte
Anschlussleitung und Schlauchenden in vollem Querschnitt öffnen.

Mindestwanddicke 3 mm

Einbau des Schlauchliners ab Revisionsschacht in
Anschlussleitung DN 100

Abrechnungslänge:
Abgerechnet wird die eingebaute Schlauchlänge auf der
Grundlage der Abnahmeinspektion von BCD XP (Rohranfang)
zu BCE XP (Rohrende).

Vom Bieter einzutragen:
Schlauchhersteller/-bezeichnung: '....................................................'

Trägermaterial '....................................................'

Beschichtung/Folien '....................................................'

Harzsystem '....................................................'

Schlauchimprägnierung (Werk / vor Ort) '....................................................'

Härtungsverfahren (Art / Zeit /Temp.) '....................................................'

DIBt-Zulassung Nr. '....................................................'
Einheit: m

**005.2.01.0100 Anschlussleitung DN 200, ab Revisionsöffnungen**
Liefern und Einbauen eines flexiblen, vorkonfektionierten,
reaktionsharzgetränkten Schlauchliners in die gereinigte
Anschlussleitung und Schlauchenden in vollem Querschnitt öffnen.

Mindestwanddicke 3 mm

Einbau des Schlauchliners ab Revisionsschacht in
Anschlussleitung DN 100

Abrechnungslänge:
Abgerechnet wird die eingebaute Schlauchlänge auf der
Grundlage der Abnahmeinspektion von BCD XP (Rohranfang)
zu BCE XP (Rohrende).

Vom Bieter einzutragen:

Schlauchhersteller/-bezeichnung: '....................................................'

Trägermaterial '....................................................'

Beschichtung/Folien '....................................................'

Harzsystem '....................................................'

Schlauchimprägnierung (Werk / vor Ort) '....................................................'

Härtungsverfahren (Art / Zeit /Temp.) '....................................................'

DIBt-Zulassung Nr. '....................................................'
Einheit: m

**005.2.01.0110 Anschlussleitung DN 100, ab Straßenablauf**
Liefern und Einbauen eines flexiblen, vorkonfektionierten,
reaktionsharzgetränkten Schlauchliners in die gereinigte
Anschlussleitung und Schlauchenden in vollem Querschnitt öffnen.

Mindestwanddicke 3 mm

Einbau des Schlauchliners ab Straßenablauf in
Anschlussleitung DN 100

Abrechnungslänge:
Abgerechnet wird die eingebaute Schlauchlänge auf der
Grundlage der Abnahmeinspektion von BCD XP (Rohranfang)
zu BCE XP (Rohrende).

Vom Bieter einzutragen:

Schlauchhersteller/-bezeichnung: '....................................................'

Trägermaterial '....................................................'

Beschichtung/Folien '....................................................'

Harzsystem '....................................................'

Schlauchimprägnierung (Werk / vor Ort) '....................................................'

Härtungsverfahren (Art / Zeit /Temp.) '....................................................'

DIBt-Zulassung Nr. '....................................................'
Einheit: m

**005.2.01.0120 Anschlussleitung DN 125, ab Straßenablauf**
Liefern und Einbauen eines flexiblen, vorkonfektionierten,
reaktionsharzgetränkten Schlauchliners in die gereinigte
Anschlussleitung und Schlauchenden in vollem Querschnitt öffnen.

Mindestwanddicke 3 mm

Einbau des Schlauchliners ab Straßenablauf in
Anschlussleitung DN 100

Abrechnungslänge:
Abgerechnet wird die eingebaute Schlauchlänge auf der
Grundlage der Abnahmeinspektion von BCD XP (Rohranfang)
zu BCE XP (Rohrende).

Vom Bieter einzutragen:

Schlauchhersteller/-bezeichnung: '....................................................'

Trägermaterial '....................................................'

Beschichtung/Folien '....................................................'

Harzsystem '....................................................'

Schlauchimprägnierung (Werk / vor Ort) '....................................................'

Härtungsverfahren (Art / Zeit /Temp.) '....................................................'

DIBt-Zulassung Nr. '....................................................'
Einheit: m

**005.2.01.0130 Anschlussleitung DN 150, ab Straßenablauf**
Liefern und Einbauen eines flexiblen, vorkonfektionierten,
reaktionsharzgetränkten Schlauchliners in die gereinigte
Anschlussleitung und Schlauchenden in vollem Querschnitt öffnen.

Mindestwanddicke 3 mm

Einbau des Schlauchliners ab Straßenablauf in
Anschlussleitung DN 100

Abrechnungslänge:
Abgerechnet wird die eingebaute Schlauchlänge auf der
Grundlage der Abnahmeinspektion von BCD XP (Rohranfang)
zu BCE XP (Rohrende).

Vom Bieter einzutragen:
Schlauchhersteller/-bezeichnung: '....................................................'

Trägermaterial '....................................................'

Beschichtung/Folien '....................................................'

Harzsystem '....................................................'

Schlauchimprägnierung (Werk / vor Ort) '....................................................'

Härtungsverfahren (Art / Zeit /Temp.) '....................................................'

DIBt-Zulassung Nr. '....................................................'
Einheit: m

**005.2.01.0140 Anschlussleitung DN 200, ab Straßenablauf**
Liefern und Einbauen eines flexiblen, vorkonfektionierten,
reaktionsharzgetränkten Schlauchliners in die gereinigte
Anschlussleitung und Schlauchenden in vollem Querschnitt öffnen.

Mindestwanddicke 3 mm

Einbau des Schlauchliners ab Straßenablauf in
Anschlussleitung DN 100

Abrechnungslänge:
Abgerechnet wird die eingebaute Schlauchlänge auf der
Grundlage der Abnahmeinspektion von BCD XP (Rohranfang)
zu BCE XP (Rohrende).

Vom Bieter einzutragen:

Schlauchhersteller/-bezeichnung: '....................................................'

Trägermaterial '....................................................'

Beschichtung/Folien '....................................................'

Harzsystem '....................................................'

Schlauchimprägnierung (Werk / vor Ort) '....................................................'

Härtungsverfahren (Art / Zeit /Temp.) '....................................................'

DIBt-Zulassung Nr. '....................................................'
Einheit: m

**005.2.01.0150 Anschlussleitung DN 100, ab Kopfbaugrube**
Liefern und Einbauen eines flexiblen, vorkonfektionierten,
reaktionsharzgetränkten Schlauchliners in die gereinigte
Anschlussleitung und Schlauchenden in vollem Querschnitt öffnen.

Mindestwanddicke 3 mm

Einbau des Schlauchliners ab Kopfbaugrube in
Anschlussleitung DN 100

Abrechnungslänge:
Abgerechnet wird die eingebaute Schlauchlänge auf der
Grundlage der Abnahmeinspektion von BCD XP (Rohranfang)
zu BCE XP (Rohrende).

Vom Bieter einzutragen:

Schlauchhersteller/-bezeichnung: '....................................................'

Trägermaterial '....................................................'

Beschichtung/Folien '....................................................'

Harzsystem '....................................................'

Schlauchimprägnierung (Werk / vor Ort) '....................................................'

Härtungsverfahren (Art / Zeit /Temp.) '....................................................'

DIBt-Zulassung Nr. '....................................................'
Einheit: m

**005.2.01.0160 Anschlussleitung DN 125, ab Kopfbaugrube**
Liefern und Einbauen eines flexiblen, vorkonfektionierten,
reaktionsharzgetränkten Schlauchliners in die gereinigte
Anschlussleitung und Schlauchenden in vollem Querschnitt öffnen.

Mindestwanddicke 3 mm

Einbau des Schlauchliners ab Kopfbaugrube in
Anschlussleitung DN 100

Abrechnungslänge:
Abgerechnet wird die eingebaute Schlauchlänge auf der
Grundlage der Abnahmeinspektion von BCD XP (Rohranfang)
zu BCE XP (Rohrende).

Vom Bieter einzutragen:

Schlauchhersteller/-bezeichnung: '....................................................'

Trägermaterial '....................................................'

Beschichtung/Folien '....................................................'

Harzsystem '....................................................'

Schlauchimprägnierung (Werk / vor Ort) '....................................................'

Härtungsverfahren (Art / Zeit /Temp.) '....................................................'

DIBt-Zulassung Nr. '....................................................'
Einheit: m

**005.2.01.0170 Anschlussleitung DN 150, ab Kopfbaugrube**
Liefern und Einbauen eines flexiblen, vorkonfektionierten,
reaktionsharzgetränkten Schlauchliners in die gereinigte
Anschlussleitung und Schlauchenden in vollem Querschnitt öffnen.

Mindestwanddicke 3 mm

Einbau des Schlauchliners ab Kopfbaugrube in
Anschlussleitung DN 100

Abrechnungslänge:
Abgerechnet wird die eingebaute Schlauchlänge auf der
Grundlage der Abnahmeinspektion von BCD XP (Rohranfang)
zu BCE XP (Rohrende).

Vom Bieter einzutragen:

Schlauchhersteller/-bezeichnung: '....................................................'

Trägermaterial '....................................................'

Beschichtung/Folien '....................................................'

Harzsystem '....................................................'

Schlauchimprägnierung (Werk / vor Ort) '....................................................'

Härtungsverfahren (Art / Zeit /Temp.) '....................................................'

DIBt-Zulassung Nr. '....................................................'
Einheit: m

**005.2.01.0180 Anschlussleitung DN 200, ab Kopfbaugrube**
Liefern und Einbauen eines flexiblen, vorkonfektionierten,
reaktionsharzgetränkten Schlauchliners in die gereinigte
Anschlussleitung und Schlauchenden in vollem Querschnitt öffnen.

Mindestwanddicke 3 mm

Einbau des Schlauchliners ab Kopfbaugrube in
Anschlussleitung DN 100

Abrechnungslänge:
Abgerechnet wird die eingebaute Schlauchlänge auf der
Grundlage der Abnahmeinspektion von BCD XP (Rohranfang)
zu BCE XP (Rohrende).

Vom Bieter einzutragen:

Schlauchhersteller/-bezeichnung: '....................................................'

Trägermaterial '....................................................'

Beschichtung/Folien '....................................................'

Harzsystem '....................................................'

Schlauchimprägnierung (Werk / vor Ort) '....................................................'

Härtungsverfahren (Art / Zeit /Temp.) '....................................................'

DIBt-Zulassung Nr. '....................................................'
Einheit: m

**005.2.01.0190 Schachtanbindung mineralisch bis DN 200**
Herstellen einer hinterwanderungsfreien Anbindung
 zwischen dem eingebauten Schlauchliner und der
 Schachwandung.

Ein eventuell vorhandener Ringspalt zwischen Altrohr/
Schacht und dem Schlauchliner ist gegen Infiltration
 und Exfiltration dauerelastisch und dauerhaft an allen
 Schnittkanten abzudichten.

Der eingebaute Schauchliner ist ca. 5 cm vor der
 eigentlichen Rohreinbindung geradlinig abzuschneiden.

Die Einbindung erfolgt mit einem für die Schacht- bzw.
Kanalsanierung zugelassenen WW-Reparaturmörtel nach DIN 19573.

Einschließlich 10 kg Materialmenge.

Vom Bieter einzutragen:

Mörtelsystem '....................................................'
Einheit: St

**005.2.01.0200 Schachtanbindung mit Epoxidharz bis DN 200**
Herstellen einer hinterwanderungsfreien Anbindung
 zwischen dem eingebauten Schlauchliner und der
 Schachwandung.

Ein eventuell vorhandener Ringspalt zwischen Altrohr/
Schacht und dem Schlauchliner ist gegen Infiltration
 und Exfiltration dauerelastisch und dauerhaft an allen
 Schnittkanten abzudichten.

Der eingebaute Schauchliner ist ca. 5 cm vor der
 eigentlichen Rohreinbindung geradlinig abzuschneiden.

Die Einbindung erfolgt mit einem 2 Komponenten Epoxidharz.

Einschließlich 10 kg Materialmenge.

Vom Bieter einzutragen:

Harzsystem '....................................................'
Einheit: St

**005.2.01.0210 Probenentnahme Schlauchliner AL**
Probe von Linern in Anschlussleitungen entnehmen.
Im Angebotspreis sind u.a. folgende Leistungen
eingerechnet:
- Den Probenahmezettel (Vorlage DWA-A143-3) vorbereiten,
- Probestücke (DSC/DMA) aus dem eingebauten Liner zur Bestimmung der
  Materialkennwerte und der Aushärtung im Beisein der Bauaufsicht des AG entnehmen
- der Aufwand für die Koordinierung von Probenahmen
- das Verschließen der Probeentnahmestelle
Einheit: St

### Los 006 Schachtsanierung

#### Hauptabschnitt 006.2 Vorbereitende Arbeiten

##### Abschnitt 006.2.01 Reinigung

**006.2.01.0010 Schächte reinigen**
Durchführen einer HD-Kanalreinigung für Schächte aus
 Mauerwerk oder Beton mit
 Hochdruckwasserstrahlen > 200 bar

Die Kanalreinigung ist im unmittelbaren Vorlauf  der Schachtinspektion oder der Sanierung durchzuführen.

Einschließlich Material, Transport und Entsorgung der Feststoffe und aller zugehörigen
Arbeiten.

Abwasserart:  Misch-, Schmutz- und Regenwasser

Lichte Weite des Schachtes bis 1200 mm

Schachttiefe: bis 5,00 m
Einheit: St

**006.2.01.0020 Schachtbauwerke reinigen**
Durchführen einer HD-Kanalreinigung für Schächte aus
 Mauerwerk oder Beton mit
 Hochdruckwasserstrahlen > 200 bar.

Die Kanalreinigung ist im unmittelbaren Vorlauf  der Schachtinspektion oder der Sanierung durchzuführen.

Einschließlich Material, Transport und Entsorgung der Feststoffe und aller zugehörigen
Arbeiten.

Abwasserart:  Misch-, Schmutz- und Regenwasser

Schachtbauwerk mit Abmessungen 'B x H x L'

Schachttiefe: bis 5,00 m
Einheit: m2

##### Abschnitt 006.2.02 Stemmarbeiten + Hindernisentfernung

**006.2.02.0010 Stemmarbeiten in Schächten**
Sohleinbauten in Schächten, wie z.B. Bermen und Gerinne,  händisch oder maschinell mittels geeignetem Gerät entfernen. Beton/Steinzeug/Mauerwerk im Sohlenbereich für den Einbau von Sanierungselementen (Liner, Packer etc.) ausbrechen.

Ausbruch, Bauschutt abtransportieren und fachgerecht entsorgen.  Ein Nachweis über die ordnungsgemäße Entsorgung ist AN-seitig unentgeltlich zu erbringen.
Die Wiederherstellung der gestemmten Bereiche wird über gesonderte Positionen vergütet.

Nur unter Abwasserlenkung zulässig.
Einheit: St

**006.2.02.0020 Hindernisentfernung in Schächten**
Inkrustationen, Hindernisse, einragende Teile in Schächten händisch oder maschinell mittels geeignetem Gerät entfernen.

Einschließlich Entsorgung. Ein Nachweis über die ordnungsgemäße Entsorgung ist AN-seitig unentgeltlich zu erbringen.

Abrechnung je Kolonnenstunde
Einheit: h

##### Abschnitt 006.2.03 Abwasserlenkung

*Hinweis: Hinweis Abwasserlenkung in Schächten*
Sämtliche Arbeiten in Bezug auf die Abwaserlenkung bei der Schachtsanierung werden über den Titel  200.3.10 abgerechnet.

#### Hauptabschnitt 006.3 Schachtreparaturen

##### Abschnitt 006.3.01 Händische Schachtreparaturen

**006.3.01.0010 Umsetzzeiten Schachtsanierungskolonne**
Geräteeinheit Schachtsanierungskolonne einschließlich Personal einrichten, einsetzen, vorhalten, betreiben
 und ausbauen je Schacht.

Die Leistung wird einmalig für das Einsetzen der
 Geräteeinheit in den zu bearbeitenden Schacht
 abgerechnet. Mehrfach eingerichteter Geräteeinsatz wird
 nicht gesondert vergütet.
Einheit: St

**006.3.01.0020 Abklopfen der Betonflächen**
Die gesamten Betonflächen sind durch Abklopfen auf
 Hohlstellen und lose Teile zu untersuchen. Die entsprechenden Stellen
 sind zu kennzeichnen.

Abrechnung je Schacht
Einheit: St

**006.3.01.0030 Abstemmen loser Teile**
Abstemmen aller losen und geschädigten Betonteile bis
 zum gesunden Kernbeton. Bewehrungsstähle rundum soweit
 freilegen bis Rostansatz erkennbar ist. Der Meißel
 darf nicht unmittelbar auf den Bewehrungsstahl treffen.

Die Schadstellenränder sind im Winkel von ca. 45°
 abzuschrägen.

Die fachgerechte Entsorgung des anfallenden Bauschutts
 ist in den Einheitspreis mit einzurechnen.  Die Entsorgungskosten trägt der AN. Ein Nachweis über die  ordnungsgemäße Entsorgung ist AN-seitig unentgeltlich zu erbringen.

Mittlere Schädigungstiefe: bis 2 cm

Abrechnung nach Teilflächen
Einheit: m2

**006.3.01.0040 Schachtreinigung mittels Granulat als Untergrundvorbereitung**
Die gesamte Schachtoberfläche durch eine
 Kombination aus Druckwasser- und quarzfreien
 Granulatstrahlen bis auf den tragfähigen, festen Untergrund reinigen. Ein
 gleichmäßiger Materialabtrag ist mittels
 automatisierter Steuer- und Überwachungstechnik sicherzustellen.

- Betriebsdruck bis 400 bar
- Wasserbedarf >= 24 l/min.
- Sandverbrauch ca. 1,3 kg/min
- Abstand zw. Rotationsdüse und Wandung <= 20 cm
- Strahlwinkel 90 Grad

Berme, Gerinne und Decke sind mit Handlanzen zu strahlen.

Im unmittelbaren Vorlauf der Betoninstandsetzung

Der Untergrund muss nach dieser Maßnahme tragfähig, sauber sowie frei von Staub, Öl, Fetten,
 losen Teilen und sonstigen trennend wirkenden Stoffen und Schichten, die haftungsmindernd sind, sein. Zementschlämme muss vollständig entfernt sein,
so dass das oberflächennahe Zuschlagskorn des
 Untergrundes sichtbar ist.

Oberflächenbeschaffenheit nach dem Strahlen nach DWA-M-143-7.

Nachweis von Oberflächenzugfestigkeiten 1,0 N/mm2 (kleinster Einzelwert) und 1,5 N/mm2 (Mittelwert) gemäß DWA-M 143-17, Tabelle 3.

Die Entsorgung des Strahlguts ist in den Einheitspreis mit einzurechnen. Ein Nachweis über die ordnungsgemäße Entsorgung ist AN-seitig unentgeltlich zu erbringen.

Vom Bieter einzutragen:

Hersteller: '....................................................'

Strahltechnik: '....................................................'

Strahlmittel:
'....................................................'

Abrechnung in Teilflächen
Einheit: m2

**006.3.01.0050 Überprüfung der Oberflächenzugfestigkeit**
Die Oberflächenzugfestigkeit der vorbereiteten
Betonflächen mit einem transportablen Haftzugprüfgerät
 mindestens der Klasse 2 nach DIN 51220 oder nach EN
24624 gemäß ZTV Ing überprüfen. Prüfstempel mit einem Durchmesser von
50 mm. Die Dicke der Prüfplatte muss überall
größer als 25 mm sein. Das Zugprüfgerät muss die
 elektronische Kraftregelung für den linearen
 Kraftanstieg mit der Leistungsverstärkung für den
 Servoantrieb, den Messdatenspeicher, eine serielle
  Schnittstelle zur Messdatenübertragung sowie die Akkus
 für den netzunabhängigen Betrieb beinhalten.

 Ein pastöser, lösemittelfreier Klebstoff auf
 Polyurethanbasis ist einzusetzen.

Die zu prüfenden
 Stellen werden durch die Bauleitung vorgegeben.

Die Verarbeitungsvorschriften des Produktherstellers
 sind zu beachten. Die Messergebnisse sind zu
 protokollieren.
Einheit: St

**006.3.01.0060 Strahlen der Bewehrung**
Die freigelegten Bewehrungsstähle sind mit festem Strahlmittel gemäß Normreinheitsgrad SA  2 1/2
nach DIN EN ISO12944-4 zu entrosten.

Die Entsorgung des anfallenden Strahlgutes ist
 in den Einheitspreis mit einzurechnen.
Einheit: m

**006.3.01.0070 Korrosionsschutz der Bewehrung**
Die freigelegten und entrosteten Bewehrungsstähle
 unmittelbar nach dem Strahlen mit einer
 einkomponentigen, mineralischen
 Korrosionsschutzbeschichtung in zwei Lagen beschichten.
Dabei ist zwischen der 1. und 2. Lage bei
 + 20° C eine Überarbeitungszeit von 3  Stunden
  einzuhalten.

Vom Bieter einzutragen:

Produkt: '....................................................'

Hersteller: '....................................................'

Die Verarbeitungsvorschriften des Produktherstellers
 sind zu beachten.
Einheit: m

**006.3.01.0080 Infiltrationsstellen vorabdichten von Hand**
Infiltrationsstellen ca. 30 mm tief aufbohren oder aufstemmen,
 reinigen und mit quellfähigem, schrumpffrei und
 schnell erhärtendem Stopfmörtel nach DIN 19573 vorabdichten.

Vom Bieter einzutragen:

Produkt: '....................................................'

Hersteller: '....................................................'

Dokumentation: Digitale Fotodokumentation  vor und nach der Vorabdichtung

Die Verarbeitungsvorschriften des Produktherstellers
 sind zu beachten.
Einheit: St

**006.3.01.0090 Vorabdichtung mit SPUR-Schaum**
Riss- und Lochinjektion wasserführender oder feuchter
 Risse oder Löcher mit einem lösemittelfreien
 SPUR-Schaum und mittels 2-K-Injektionstechnik abdichten.

Nebenarbeiten wie die Riss- und Lochbereiche zu
 reinigen, zu entstauben sowie das Verdämmen der Risse
 bzw. Löcher sind in den Einheitspreis mit einzurechnen

Injektion mittels Injektionslanze nach DWA-M 143-8.
Einschließlich bis zu 5,0
l/ Injektionspacker.

Vom Bieter einzutragen:

Produkt: '....................................................'

Hersteller: '....................................................'

Dokumentation:  Digitale Fotodokumentation vor und nach dem Setzen der Injektionspacker
 sowie nach der Injektion  (Wasserstopp).

Die Verarbeitungsvorschriften des Produktherstellers
 sind zu beachten.

Werden mehr als der oben genannte
 Wert von 5,0 l/Injektionspacker verbraucht, so ist
das baubegleitende Ingenieurbüro oder der AG zu informieren.

Die Vergütung des
 Mehrverbrauchs an lösemittelfreiem Polyurethan-Schaum
 erfolgt nur nach Freigabe des baubegleitenden
 Ingenieurbüros oder des AG.
Einheit: St

**006.3.01.0100 Mehrmenge SPUR-Schaum**
Lösemittelfreien SPUR-Schaum für 2-K-Injektionstechnik
liefern, verarbeiten und einbauen.

Abrechnung nur als Zusatzmenge zu den Mengenangaben in den entsprechenden Positionen.

Abrechnung nur auf Nachweis (Lieferscheine etc.)
Einheit: l

**006.3.01.0110 Rohrdurchführung abdichten; bis DN 200**
Dauerhaftes Verpressen einer Rohreinbindung (Schachtanschluss) mit eindringendem Wasser mittels Bohrlochinjektion.

Herstellen einzelner Bohrlöcher entlang der Rohreinbindung, Setzen von einzelnen Bohrlochpackern entlang der Rohreinbindung, punktuelles Verpressen durch Bohrlochinjektionen mit einem zweikomponentigen PUR-Harzsystem. Nach Aushärtung der durchgeführten Injektionen Entfernen der Bohrlochpacker.

Einschließlich bis zu 5,0l/ Injektionspacker.

Lichte Schachtweite mind. 1000 mm

Werkstoff:  Mauerwerk/Beton

Rohrdurchführung bis DN 200

Vom Bieter einzutragen

Produkt: '....................................................'

Hersteller: '....................................................'

Dokumentation: Digitale Fotodokumentation  vor und nach der Abdichtung

Die Verarbeitungsvorschriften des Produktherstellers
 sind zu beachten.
Einheit: St

**006.3.01.0120 Rohrdurchführung abdichten; DN 200**
Dauerhaftes Verpressen einer Rohreinbindung (Schachtanschluss) mit eindringendem Wasser mittels Bohrlochinjektion gemäß DWA-M 143-8.

Herstellen einzelner Bohrlöcher entlang der Rohreinbindung, Setzen von einzelnen Bohrlochpackern entlang der Rohreinbindung, punktuelles Verpressen durch Bohrlochinjektionen mit einem zweikomponentigen PUR-Harzsystem. Nach Aushärtung der durchgeführten Injektionen Entfernen der Bohrlochpacker.

Einschließlich bis zu 5,0l/ Injektionspacker.

Lichte Schachtweite mind. 1000 mm

Werkstoff:  Mauerwerk/Beton

Rohrdurchführung DN 200

Vom Bieter einzutragen
Produkt: '....................................................'

Hersteller: '....................................................'

Dokumentation: Digitale Fotodokumentation  vor und nach der Abdichtung

Die Verarbeitungsvorschriften des Produktherstellers
sind zu beachten.
Einheit: St

**006.3.01.0130 Rohrdurchführung abdichten; DN 250**
Dauerhaftes Verpressen einer Rohreinbindung (Schachtanschluss) mit eindringendem Wasser mittels Bohrlochinjektion gemäß DWA-M 143-8.

Herstellen einzelner Bohrlöcher entlang der Rohreinbindung, Setzen von einzelnen Bohrlochpackern entlang der Rohreinbindung, punktuelles Verpressen durch Bohrlochinjektionen mit einem zweikomponentigen PUR-Harzsystem. Nach Aushärtung der durchgeführten Injektionen Entfernen der Bohrlochpacker.

Einschließlich bis zu 5,0l/ Injektionspacker.

Lichte Schachtweite mind. 1000 mm

Werkstoff:  Mauerwerk/Beton

Rohrdurchführung DN 250

Vom Bieter einzutragen
Produkt: '....................................................'

Hersteller: '....................................................'

Dokumentation: Digitale Fotodokumentation  vor und nach der Abdichtung

Die Verarbeitungsvorschriften des Produktherstellers
sind zu beachten.
Einheit: St

**006.3.01.0140 Rohrdurchführung abdichten; DN 300**
Dauerhaftes Verpressen einer Rohreinbindung (Schachtanschluss) mit eindringendem Wasser mittels Bohrlochinjektion gemäß DWA-M 143-8.

Herstellen einzelner Bohrlöcher entlang der Rohreinbindung, Setzen von einzelnen Bohrlochpackern entlang der Rohreinbindung, punktuelles Verpressen durch Bohrlochinjektionen mit einem zweikomponentigen PUR-Harzsystem. Nach Aushärtung der durchgeführten Injektionen Entfernen der Bohrlochpacker.

Einschließlich bis zu 5,0l/ Injektionspacker.

Lichte Schachtweite mind. 1000 mm

Werkstoff:  Mauerwerk/Beton

Rohrdurchführung DN 300

Vom Bieter einzutragen
Produkt: '....................................................'

Hersteller: '....................................................'

Dokumentation: Digitale Fotodokumentation  vor und nach der Abdichtung

Die Verarbeitungsvorschriften des Produktherstellers
sind zu beachten.
Einheit: St

**006.3.01.0150 Rohrdurchführung abdichten; DN 350**
Dauerhaftes Verpressen einer Rohreinbindung (Schachtanschluss) mit eindringendem Wasser mittels Bohrlochinjektion gemäß DWA-M 143-8.

Herstellen einzelner Bohrlöcher entlang der Rohreinbindung, Setzen von einzelnen Bohrlochpackern entlang der Rohreinbindung, punktuelles Verpressen durch Bohrlochinjektionen mit einem zweikomponentigen PUR-Harzsystem. Nach Aushärtung der durchgeführten Injektionen Entfernen der Bohrlochpacker.

Einschließlich bis zu 5,0l/ Injektionspacker.

Lichte Schachtweite mind. 1000 mm

Werkstoff:  Mauerwerk/Beton

Rohrdurchführung DN 350

Vom Bieter einzutragen
Produkt: '....................................................'

Hersteller: '....................................................'

Dokumentation: Digitale Fotodokumentation  vor und nach der Abdichtung

Die Verarbeitungsvorschriften des Produktherstellers
sind zu beachten.
Einheit: St

**006.3.01.0160 Rohrdurchführung abdichten; DN 400**
Dauerhaftes Verpressen einer Rohreinbindung (Schachtanschluss) mit eindringendem Wasser mittels Bohrlochinjektion gemäß DWA-M 143-8.

Herstellen einzelner Bohrlöcher entlang der Rohreinbindung, Setzen von einzelnen Bohrlochpackern entlang der Rohreinbindung, punktuelles Verpressen durch Bohrlochinjektionen mit einem zweikomponentigen PUR-Harzsystem. Nach Aushärtung der durchgeführten Injektionen Entfernen der Bohrlochpacker.

Einschließlich bis zu 5,0l/ Injektionspacker.

Lichte Schachtweite mind. 1000 mm

Werkstoff:  Mauerwerk/Beton

Rohrdurchführung DN 400

Vom Bieter einzutragen
Produkt: '....................................................'

Hersteller: '....................................................'

Dokumentation: Digitale Fotodokumentation  vor und nach der Abdichtung

Die Verarbeitungsvorschriften des Produktherstellers
sind zu beachten.
Einheit: St

**006.3.01.0170 Rohrdurchführung abdichten; DN 450**
Dauerhaftes Verpressen einer Rohreinbindung (Schachtanschluss) mit eindringendem Wasser mittels Bohrlochinjektion gemäß DWA-M 143-8.

Herstellen einzelner Bohrlöcher entlang der Rohreinbindung, Setzen von einzelnen Bohrlochpackern entlang der Rohreinbindung, punktuelles Verpressen durch Bohrlochinjektionen mit einem zweikomponentigen PUR-Harzsystem. Nach Aushärtung der durchgeführten Injektionen Entfernen der Bohrlochpacker.

Einschließlich bis zu 5,0l/ Injektionspacker.

Lichte Schachtweite mind. 1000 mm

Werkstoff:  Mauerwerk/Beton

Rohrdurchführung DN 450

Vom Bieter einzutragen
Produkt: '....................................................'

Hersteller: '....................................................'

Dokumentation: Digitale Fotodokumentation  vor und nach der Abdichtung

Die Verarbeitungsvorschriften des Produktherstellers
sind zu beachten.
Einheit: St

**006.3.01.0180 Rohrdurchführung abdichten; DN 500**
Dauerhaftes Verpressen einer Rohreinbindung (Schachtanschluss) mit eindringendem Wasser mittels Bohrlochinjektion gemäß DWA-M 143-8.

Herstellen einzelner Bohrlöcher entlang der Rohreinbindung, Setzen von einzelnen Bohrlochpackern entlang der Rohreinbindung, punktuelles Verpressen durch Bohrlochinjektionen mit einem zweikomponentigen PUR-Harzsystem. Nach Aushärtung der durchgeführten Injektionen Entfernen der Bohrlochpacker.

Einschließlich bis zu 5,0l/ Injektionspacker.

Lichte Schachtweite mind. 1000 mm

Werkstoff:  Mauerwerk/Beton

Rohrdurchführung DN 500

Vom Bieter einzutragen
Produkt: '....................................................'

Hersteller: '....................................................'

Dokumentation: Digitale Fotodokumentation  vor und nach der Abdichtung

Die Verarbeitungsvorschriften des Produktherstellers
sind zu beachten.
Einheit: St

**006.3.01.0190 Rohrdurchführung abdichten; DN 550**
Dauerhaftes Verpressen einer Rohreinbindung (Schachtanschluss) mit eindringendem Wasser mittels Bohrlochinjektion gemäß DWA-M 143-8.

Herstellen einzelner Bohrlöcher entlang der Rohreinbindung, Setzen von einzelnen Bohrlochpackern entlang der Rohreinbindung, punktuelles Verpressen durch Bohrlochinjektionen mit einem zweikomponentigen PUR-Harzsystem. Nach Aushärtung der durchgeführten Injektionen Entfernen der Bohrlochpacker.

Einschließlich bis zu 5,0l/ Injektionspacker.

Lichte Schachtweite mind. 1000 mm

Werkstoff:  Mauerwerk/Beton

Rohrdurchführung DN 550

Vom Bieter einzutragen
Produkt: '....................................................'

Hersteller: '....................................................'

Dokumentation: Digitale Fotodokumentation  vor und nach der Abdichtung

Die Verarbeitungsvorschriften des Produktherstellers
sind zu beachten.
Einheit: St

**006.3.01.0200 Rohrdurchführung abdichten; DN 600**
Dauerhaftes Verpressen einer Rohreinbindung (Schachtanschluss) mit eindringendem Wasser mittels Bohrlochinjektion gemäß DWA-M 143-8.

Herstellen einzelner Bohrlöcher entlang der Rohreinbindung, Setzen von einzelnen Bohrlochpackern entlang der Rohreinbindung, punktuelles Verpressen durch Bohrlochinjektionen mit einem zweikomponentigen PUR-Harzsystem. Nach Aushärtung der durchgeführten Injektionen Entfernen der Bohrlochpacker.

Einschließlich bis zu 5,0l/ Injektionspacker.

Lichte Schachtweite mind. 1000 mm

Werkstoff:  Mauerwerk/Beton

Rohrdurchführung DN 600

Vom Bieter einzutragen
Produkt: '....................................................'

Hersteller: '....................................................'

Dokumentation: Digitale Fotodokumentation  vor und nach der Abdichtung

Die Verarbeitungsvorschriften des Produktherstellers
sind zu beachten.
Einheit: St

**006.3.01.0210 Rohrdurchführung abdichten; DN 650**
Dauerhaftes Verpressen einer Rohreinbindung (Schachtanschluss) mit eindringendem Wasser mittels Bohrlochinjektion gemäß DWA-M 143-8.

Herstellen einzelner Bohrlöcher entlang der Rohreinbindung, Setzen von einzelnen Bohrlochpackern entlang der Rohreinbindung, punktuelles Verpressen durch Bohrlochinjektionen mit einem zweikomponentigen PUR-Harzsystem. Nach Aushärtung der durchgeführten Injektionen Entfernen der Bohrlochpacker.

Einschließlich bis zu 5,0l/ Injektionspacker.

Lichte Schachtweite mind. 1000 mm

Werkstoff:  Mauerwerk/Beton

Rohrdurchführung DN 650

Vom Bieter einzutragen
Produkt: '....................................................'

Hersteller: '....................................................'

Dokumentation: Digitale Fotodokumentation  vor und nach der Abdichtung

Die Verarbeitungsvorschriften des Produktherstellers
sind zu beachten.
Einheit: St

**006.3.01.0220 Rohrdurchführung abdichten; DN 700**
Dauerhaftes Verpressen einer Rohreinbindung (Schachtanschluss) mit eindringendem Wasser mittels Bohrlochinjektion gemäß DWA-M 143-8.

Herstellen einzelner Bohrlöcher entlang der Rohreinbindung, Setzen von einzelnen Bohrlochpackern entlang der Rohreinbindung, punktuelles Verpressen durch Bohrlochinjektionen mit einem zweikomponentigen PUR-Harzsystem. Nach Aushärtung der durchgeführten Injektionen Entfernen der Bohrlochpacker.

Einschließlich bis zu 5,0l/ Injektionspacker.

Lichte Schachtweite mind. 1000 mm

Werkstoff:  Mauerwerk/Beton

Rohrdurchführung DN 700

Vom Bieter einzutragen
Produkt: '....................................................'

Hersteller: '....................................................'

Dokumentation: Digitale Fotodokumentation  vor und nach der Abdichtung

Die Verarbeitungsvorschriften des Produktherstellers
sind zu beachten.
Einheit: St

**006.3.01.0230 Rohrdurchführung abdichten; Eiprofil 300/450**
Dauerhaftes Verpressen einer Rohreinbindung (Schachtanschluss) mit eindringendem Wasser mittels Bohrlochinjektion gemäß DWA-M 143-8.

Herstellen einzelner Bohrlöcher entlang der Rohreinbindung, Setzen von einzelnen Bohrlochpackern entlang der Rohreinbindung, punktuelles Verpressen durch Bohrlochinjektionen mit einem zweikomponentigen PUR-Harzsystem. Nach Aushärtung der durchgeführten Injektionen Entfernen der Bohrlochpacker.

Einschließlich bis zu 5,0 l/ Injektionspacker.

Lichte Schachtweite mind. 1000 mm

Werkstoff:  Mauerwerk/Beton

Rohrdurchführung 300/450

Vom Bieter einzutragen
Produkt: '....................................................'

Hersteller: '....................................................'

Dokumentation: Digitale Fotodokumentation  vor und nach der Abdichtung

Die Verarbeitungsvorschriften des Produktherstellers
sind zu beachten.
Einheit: St

**006.3.01.0240 Rohrdurchführung abdichten; Eiprofil 400/600**
Dauerhaftes Verpressen einer Rohreinbindung (Schachtanschluss) mit eindringendem Wasser mittels Bohrlochinjektion gemäß DWA-M 143-8.

Herstellen einzelner Bohrlöcher entlang der Rohreinbindung, Setzen von einzelnen Bohrlochpackern entlang der Rohreinbindung, punktuelles Verpressen durch Bohrlochinjektionen mit einem zweikomponentigen PUR-Harzsystem. Nach Aushärtung der durchgeführten Injektionen Entfernen der Bohrlochpacker.

Einschließlich bis zu 5,0 l/ Injektionspacker.

Lichte Schachtweite mind. 1000 mm

Werkstoff:  Mauerwerk/Beton

Rohrdurchführung 400/600

Vom Bieter einzutragen
Produkt: '....................................................'

Hersteller: '....................................................'

Dokumentation: Digitale Fotodokumentation  vor und nach der Abdichtung

Die Verarbeitungsvorschriften des Produktherstellers
sind zu beachten.
Einheit: St

**006.3.01.0250 Rohrdurchführung abdichten; Eiprofil 500/750**
Dauerhaftes Verpressen einer Rohreinbindung (Schachtanschluss) mit eindringendem Wasser mittels Bohrlochinjektion gemäß DWA-M 143-8.

Herstellen einzelner Bohrlöcher entlang der Rohreinbindung, Setzen von einzelnen Bohrlochpackern entlang der Rohreinbindung, punktuelles Verpressen durch Bohrlochinjektionen mit einem zweikomponentigen PUR-Harzsystem. Nach Aushärtung der durchgeführten Injektionen Entfernen der Bohrlochpacker.

Einschließlich bis zu 5,0 l/ Injektionspacker.

Lichte Schachtweite mind. 1000 mm

Werkstoff:  Mauerwerk/Beton

Rohrdurchführung 500/750

Vom Bieter einzutragen
Produkt: '....................................................'

Hersteller: '....................................................'

Dokumentation: Digitale Fotodokumentation  vor und nach der Abdichtung

Die Verarbeitungsvorschriften des Produktherstellers
sind zu beachten.
Einheit: St

**006.3.01.0260 Mehrmenge PUR-Harz**
Lösemittelfreies PUR-Harz liefern, verarbeiten und einbauen.

Abrechnung nur als Zusatzmenge zu den Mengenangaben in den entsprechenden Positionen.

Abrechnung nur auf Nachweis (Lieferscheine etc.)
Einheit: l

**006.3.01.0270 Risssanierung Schacht bis 5 mm**
Trockene Längs- und Querrisse in der Schachtwandung
auffräsen (kontrollierte, trümmerfreie Fräsung), ggf.
vorh. Inkrustationen beseitigen, Ausbruchufer unter
45° abschrägen, reinigen, vorbereiten und
kraftschlüssig mit einem XWW4-Reparaturmörtel nach DIN 19573 verfüllen und bündig mit der bestehenden Schachtinnenwandung anglätten.

Der  Untergrund muss tragfähig, sauber sowie frei von
Staub, Öl, Fetten, losen Teilen und sonstigen trennend
wirkenden Stoffen sein.

Für Risstiefen bis 5 mm

Auch als vorlaufende Sanierung zur Beschichtung.

Vor  dem Verspachteln ist eine Haftbrücke aufzutragen. Nach Einbürsten der Haftbrücke den hoch sulfatbeständigen Spezialmörtel frisch in frisch in die mattfeuchte Haftbrücke einbringen und verdichten. Dabei nur soviel Haftbrücke vorlegen, wie unmittelbar danach überarbeitet werden kann.

Abbruchgut und Materialreste sind AN-seitig zu laden,
abzutransportieren und ordnungsgemäß zu entsorgen. Die
Entsorgungskosten trägt der AN. Ein Nachweis über die
ordnungsgemäße Entsorgung ist AN-seitig unentgeltlich
zu erbringen.

Vom Bieter einzutragen:

Produkt: '....................................................'

Hersteller: '....................................................'

Der eingesetzte Reparaturmörtel muss die folgenden Eigenschaften aufweisen:

Druckfestigkeit >= 60 N/mm2
Biegezugfestigkeit >= 7,0 N/mm2

Entsprechende Nachweise sind durch den Bieter bei
Angebotsabgabe vorzulegen.

Digitale Fotodokumentation vorund nach dem Fräsen sowie  nach der Sanierung.

Die Verarbeitungsvorschriften des Produktherstellers
sind zu beachten.
Einheit: m

**006.3.01.0280 Risssanieurng Schacht bis 10 mm**
Trockene Längs- und Querrisse in der Schachtwandung
 auffräsen (kontrollierte, trümmerfreie Fräsung), ggf.
 vorh. Inkrustationen beseitigen, Ausbruchufer unter
 45° abschrägen, reinigen, vorbereiten und
 kraftschlüssig mit einem XWW4-Reparaturmörtel nach DIN 19573 verfüllen und bündig mit der
 bestehenden Schachtinnenwandung anglätten.
Der
 Untergrund muss tragfähig, sauber sowie frei von
 Staub, Öl, Fetten, losen Teilen und sonstigen trennend
 wirkenden Stoffen sein.

Für Risstiefen bis 10 mm

Auch als vorlaufende Sanierung zur Beschichtung.

Vor
 dem Verspachteln ist eine Haftbrücke aufzutragen. Nach Einbürsten der Haftbrücke den hoch
sulfatbeständigen Spezialmörtel frisch in frisch in
 die mattfeuchte Haftbrücke einbringen und verdichten.
 Dabei nur soviel Haftbrücke vorlegen, wie unmittelbar
 danach überarbeitet werden kann.

Abbruchgut und Materialreste sind AN-seitig zu laden,
 abzutransportieren und ordnungsgemäß zu entsorgen. Die
 Entsorgungskosten trägt der AN. Ein Nachweis über die
 ordnungsgemäße Entsorgung ist AN-seitig unentgeltlich
 zu erbringen.

Vom Bieter einzutragen:

Produkt: '....................................................'

Hersteller: '....................................................'

Der eingesetzte Reparaturmörtel muss die folgenden Eigenschaften
aufweisen:

Druckfestigkeit >= 60 N/mm2
Biegezugfestigkeit >= 7,0 N/mm2

Entsprechende Nachweise sind durch den Bieter bei
Angebotsabgabe vorzulegen.

Digitale Fotodokumentation vorund nach dem Fräsen sowie  nach der Sanierung.

Die Verarbeitungsvorschriften des Produktherstellers
 sind zu beachten.
Einheit: m

**006.3.01.0290 Fugensanierung (Mauerwerk / Beton)**
Fugen in der Schachtwandung (Mauerwerk oder Beton)

bis auf tragfähiges Fugenmaterial mind. 2 cm tief auffräsen, reinigen und kraftschlüssig mit einem XWW4-Reparaturmörtel nach DIN 19573 verfüllen und bündig mit der
Wandung anglätten.

Abbruchgut und Materialreste sind AN-seitig zu laden,
abzutransportieren und ordnungsgemäß zu entsorgen. Die
Entsorgungskosten trägt der AN. Ein Nachweis über die ordnungsgemäße Entsorgung ist AN-seitig unentgeltlich zu erbringen.

Vom Bieter einzutragen:
Produkt: '....................................................'

Hersteller: '....................................................'

Der eingesetzte Reparaturmörtel muss die folgenden Eigenschaften aufweisen:

Druckfestigkeit >= 60 N/mm2
Biegezugfestigkeit >= 7,0 N/mm2

Entsprechende Nachweise sind durch den Bieter bei
Angebotsabgabe vorzulegen.

Digitale Fotodokumentation vorund nach dem Fräsen sowie  nach der Sanierung.

Die Verarbeitungsvorschriften des Produktherstellers
sind zu beachten.
Einheit: m

**006.3.01.0300 Manuelle Reprofilierung von Schachtwänden**
Manuelle Reprofilierung (hochsulfatbeständig) mit einem XWW4-Reprofilierungsmörtel nach DIN 19573 im
 Bereich von Schachtwänden.

Alle vorbereiteten Flächen vor Aufbringen der
 mineralischen Haftbrücke sorgfältig vornässen. Stark
 saugende Untergründe mehrmals vornässen. Ein
 geschlossener Wasserfilm ist nicht zulässig.
 In die bis zur Mattfeuchte abgetrockneten, instand zu
setzenden Bereiche anschließend die mineralische
 Haftbrücke einbürsten.

Mittlere Schädigungstiefe: 2 cm

Der
 Untergrund muss tragfähig, sauber sowie frei von
 Staub, Öl, Fetten, losen Teilen und sonstigen trennend
 wirkenden Stoffen sein.

Es st eine Haftbrücke aufzutragen. Nach Einbürsten der Haftbrücke den hoch
sulfatbeständigen Spezialmörtel frisch in frisch in
 die mattfeuchte Haftbrücke einbringen und verdichten.
 Dabei nur soviel Haftbrücke vorlegen, wie unmittelbar
 danach überarbeitet werden kann.

Vom Bieter einzutragen:

Produkt: '....................................................'

Hersteller: '....................................................'

Der eingesetzte Reprofilierungsmörtel muss die folgenden Eigenschaften aufweisen:

Druckfestigkeit >= 60 N/mm2
Biegezugfestigkeit >= 7,0 N/mm2

Anwendbar gemäß DIN EN 206-1/DIN 1045-2
 in den Expositionsklassen XA3

Entsprechende Nachweise sind durch den Bieter bei
 Angebotsabgabe vorzulegen.

Digitale Fotodokumentation vor und nach der Sanierung. Nicht mittels digitaler Fotodokumentation
 dokumentierte Sanierungsmaßnahmen werden nicht
 anerkannt.

Die Verarbeitungsvorschriften des Produktherstellers
 sind zu beachten.

Ausführung in Teilfläche
Einheit: m2

**006.3.01.0310 Manuelle Reprofilierung Gerinne/Bermen**
Manuelle Reprofilierung (hochsulfatbeständig) mit einem XWW4-Reparaturmörtel nach DIN 19573 im
 Bereich von Gerinne und Bermen.

Alle vorbereiteten Flächen vor dem Aufbringen der
 mineralischen Haftbrücke sorgfältig vornässen. Stark
 saugende Untergründe mehrmals vornässen. Ein
 geschlossener Wasserfilm ist nicht zulässig.
 In die bis zur Mattfeuchte abgetrockneten, instand zu
setzenden Bereiche anschließend die mineralische
 Haftbrücke einbürsten.

Mittlere Schädigungstiefe: 30 mm

Der
 Untergrund muss tragfähig, sauber sowie frei von
 Staub, Öl, Fetten, losen Teilen und sonstigen trennend
 wirkenden Stoffen sein.

Es st eine Haftbrücke aufzutragen. Nach Einbürsten der Haftbrücke den hoch
sulfatbeständigen Spezialmörtel frisch in frisch in
 die mattfeuchte Haftbrücke einbringen und verdichten.
 Dabei nur soviel Haftbrücke vorlegen, wie unmittelbar
 danach überarbeitet werden kann.

Vom Bieter einzutagen:

Produkt: '....................................................'

Hersteller: '....................................................'

Der eingesetzte Reprofilierungsmörtel muss die folgenden Eigenschaften aufweisen:

Druckfestigkeit >= 60 N/mm2
Biegezugfestigkeit >= 7,0 N/mm2

Entsprechende Nachweise sind durch den Bieter bei
Angebotsabgabe vorzulegen.
Digitale Fotodokumentation vor und nach der Sanierung.

Die Verarbeitungsvorschriften des Produktherstellers
 sind zu beachten.
Einheit: m2

**006.3.01.0320 Hohlkehlen Wand- / Sohlanschluss ausbilden**
In allen Bauteilübergängen des Wand- /
Sohleanschlusses, zur Herstellung
 beschichtungsgerechter Oberflächen, Hohlkehlen mit
 einem Radius von mindestens 5 cm ausbilden.

Bei vorhandenen Arbeitsfugen zwischen dem
 Wand- / Sohleanschluss sind diese unter einem Winkel
  von 45° ca. 3 cm tief aufzustemmen und als abdichtende
 Maßnahme unter Verwendung eines XWW4-Reparaturmörtels nach DIN 19573 zu füllen.

Der
 Untergrund muss tragfähig, sauber sowie frei von
 Staub, Öl, Fetten, losen Teilen und sonstigen trennend
 wirkenden Stoffen sein.

Es st eine Haftbrücke aufzutragen. Nach Einbürsten der Haftbrücke den hoch
sulfatbeständigen Spezialmörtel frisch in frisch in
 die mattfeuchte Haftbrücke einbringen und verdichten.
 Dabei nur soviel Haftbrücke vorlegen, wie unmittelbar
 danach überarbeitet werden kann.

Vom Bieter einzutragen:
Produkt: '....................................................'

Hersteller: '....................................................'

Der eingesetzte Reparaturmörtel muss die folgenden Eigenschaften aufweisen:

Druckfestigkeit >= 60 N/mm2
Biegezugfestigkeit >= 7,0 N/mm2

Digitale Fotodokumentation vor und nach der Applikation.

Die Verarbeitungsvorschriften des Produktherstellers
 sind zu beachten.
Einheit: m

**006.3.01.0330 Automatisierte Beschichtung der Schachwände**
Alle vorbereiteten Flächen vor Aufbringen des XWW4-Beschichtungsmörtels nach DIN 19573 sorgfältig vornässen.
 Stark saugende Untergründe mehrmals vornässen. Ein
 geschlossener Wasserfilm ist nicht zulässig.

Nach dem Vornässen den schnellhärtenden,
 hochsulfatbeständigen Beschichtungsmörtel im
 Schleuderverfahren aufbringen. Ein gleichmäßiger
Materialauftrag ist mittels automatisierter Steuer-
und Überwachungseinrichtung zu gewährleisten.

 Die eingesetzte Maschinentechnik zur
 Schleuderapplikation des Mörtels in Verbindung mit
 einer automatisierten Steuer- und Kontrolleinrichtung
.

Lichte Schachtweite eckig oder rund: 1200 mm

Aufzubringende Schichtdicke: 2 cm

Vom Bieter einzutragen:

Maschinentechnik

Produkt: '....................................................'

Hersteller: '....................................................'

Beschichtungsmörtel: '....................................................'

Hersteller: '....................................................'

Der eingesetzte /Beschichtungsmörtel muss die folgenden Eigenschaften
 aufweisen:

Druckfestigkeit >= 60 N/mm²

Biegezugfestigkeit >= 7,0 N/mm²

Entsprechende Nachweise sind durch den Bieter bei
 Angebotsabgabe vorzulegen.

Die Verarbeitungsvorschriften
des Produktherstellers sind zu beachten.

Ausführung über die gesamte Schachtwandung
Einheit: m2

**006.3.01.0340 Manuelle Beschichtung im Bereich der Schachtwandung**
Alle vorbereiteten Flächen vor Aufbringen des XWW4-Beschichtungsmörtels nach DIN 19573 sorgfältig vornässen.
Stark saugende Untergründe mehrmals vornässen. Ein
geschlossener Wasserfilm ist nicht zulässig.

Nach dem Vornässen den schnellhärtenden,
hochsulfatbeständigen Beschichtungsmörtel manuell aufbringen.

Lichte Schachtweite eckig oder rund: 1200 mm

Aufzubringende Schichtdicke: 2 cm

Vom Bieter einzutragen:
Beschichtungsmörtel: '....................................................'

Hersteller: '....................................................'

Der eingesetzte /Beschichtungsmörtel muss die folgenden Eigenschaften aufweisen:

Druckfestigkeit >= 60 N/mm²

Biegezugfestigkeit >= 7,0 N/mm²

Entsprechende Nachweise sind durch den Bieter bei
Angebotsabgabe vorzulegen.

Die Verarbeitungsvorschriften des Produktherstellers sind zu beachten.

Ausführung über die gesamte Schachtwandung
Einheit: m2

**006.3.01.0350 Neubau Schachtgerinne DN 200**
Herstellen einer Schachtsohle/eines Schachtgerinnes
 aus einer Steinzeughalbschale und einer Berme aus
Beton C 35/45. Einbindung der Zu- u. Abläufe in das neue
Gerinne aus einer Steinzeughalbschale. Die seitlichen
Bermen zum Durchlaufgerinne sind mit einer Neigung
 von 1:10 auszubilden.

Aufbringen einer Klinkerlage gemäß DIN 4051.

Für gerade und gekrümmte Gerinne, mit und ohne Seitenzuläufe.

Die Bermen sind scheitelgleich auszubilden.

Lichte Schachtweite bis DN 1200 mm

Nennweite Zu- und Ablauf: DN 200

Leistung einschließlich aller Materialen,
 Nebenarbeiten und Geräte.
Einheit: St

**006.3.01.0360 Neubau Schachtgerinne DN 250**
Herstellen einer Schachtsohle/eines Schachtgerinnes
aus einer Steinzeughalbschale und einer Berme aus
Beton C 35/45. Einbindung der Zu- u. Abläufe in das neue
Gerinne aus einer Steinzeughalbschale. Die seitlichen
Bermen zum Durchlaufgerinne sind mit einer Neigung
von 1:10 auszubilden.

Aufbringen einer Klinkerlage gemäß DIN 4051.

Für gerade und gekrümmte Gerinne, mit und ohne Seitenzuläufe.

Die Bermen sind scheitelgleich auszubilden.

Lichte Schachtweite bis DN 1200 mm

Nennweite Zu- und Ablauf: DN 250

Leistung einschließlich aller Materialen, Nebenarbeiten und Geräte.
Einheit: St

**006.3.01.0370 Neubau Schachtgerinne DN 300**
Herstellen einer Schachtsohle/eines Schachtgerinnes
aus einer Steinzeughalbschale und einer Berme aus
Beton C 35/45. Einbindung der Zu- u. Abläufe in das neue
Gerinne aus einer Steinzeughalbschale. Die seitlichen
Bermen zum Durchlaufgerinne sind mit einer Neigung
 von 1:10 auszubilden.

Aufbringen einer Klinkerlage gemäß DIN 4051.

Für gerade und gekrümmte Gerinne, mit und ohne Seitenzuläufe.

Die Bermen sind scheitelgleich auszubilden.

Lichte Schachtweite bis DN 1200 mm

Nennweite Zu- und Ablauf: DN 300

Leistung einschließlich aller Materialen, Nebenarbeiten und Geräte
Einheit: St

**006.3.01.0380 Neubau Schachtgerinne DN 350**
Herstellen einer Schachtsohle/eines Schachtgerinnes
aus einer Steinzeughalbschale und einer Berme aus
Beton C 35/45. Einbindung der Zu- u. Abläufe in das neue
Gerinne aus einer Steinzeughalbschale. Die seitlichen
Bermen zum Durchlaufgerinne sind mit einer Neigung
 von 1:10 auszubilden.

Aufbringen einer Klinkerlage gemäß DIN 4051.

Für gerade und gekrümmte Gerinne, mit und ohne Seitenzuläufe.
Die Bermen sind scheitelgleich auszubilden.
Lichte Schachtweite bis DN 1200 mm

Nennweite Zu- und Ablauf: DN 350

Leistung einschließlich aller Materialen, Nebenarbeiten und Geräte
Einheit: St

**006.3.01.0390 Neubau Schachtgerinne DN 400**
Herstellen einer Schachtsohle/eines Schachtgerinnes
aus einer Steinzeughalbschale und einer Berme aus
Beton C 35/45. Einbindung der Zu- u. Abläufe in das neue
Gerinne aus einer Steinzeughalbschale. Die seitlichen
Bermen zum Durchlaufgerinne sind mit einer Neigung
 von 1:10 auszubilden.

Aufbringen einer Klinkerlage gemäß DIN 4051.

Für gerade und gekrümmte Gerinne, mit und ohne Seitenzuläufe.

Die Bermen sind scheitelgleich auszubilden.

Lichte Schachtweite bis DN 1200 mm

Nennweite Zu- und Ablauf: DN 400

Leistung einschließlich aller Materialen, Nebenarbeiten und Geräte
Einheit: St

**006.3.01.0400 Neubau Schachtgerinne DN 450**
Herstellen einer Schachtsohle/eines Schachtgerinnes
aus einer Steinzeughalbschale und einer Berme aus
Beton C 35/45. Einbindung der Zu- u. Abläufe in das neue
Gerinne aus einer Steinzeughalbschale. Die seitlichen
Bermen zum Durchlaufgerinne sind mit einer Neigung
 von 1:10 auszubilden.

Aufbringen einer Klinkerlage gemäß DIN 4051.

Für gerade und gekrümmte Gerinne, mit und ohne Seitenzuläufe.

Die Bermen sind scheitelgleich auszubilden.

Lichte Schachtweite bis DN 1200 mm

Nennweite Zu- und Ablauf: DN 450

Leistung einschließlich aller Materialen, Nebenarbeiten und Geräte
Einheit: St

**006.3.01.0410 Neubau Schachtgerinne DN 500**
Herstellen einer Schachtsohle/eines Schachtgerinnes
aus einer Steinzeughalbschale und einer Berme aus
Beton C 35/45. Einbindung der Zu- u. Abläufe in das neue
Gerinne aus einer Steinzeughalbschale. Die seitlichen
Bermen zum Durchlaufgerinne sind mit einer Neigung
 von 1:10 auszubilden.

Aufbringen einer Klinkerlage gemäß DIN 4051.

Für gerade und gekrümmte Gerinne, mit und ohne Seitenzuläufe.

Die Bermen sind scheitelgleich auszubilden.

Lichte Schachtweite bis DN 1200 mm

Nennweite Zu- und Ablauf: DN 500

Leistung einschließlich aller Materialen, Nebenarbeiten und Geräte
Einheit: St

**006.3.01.0420 Neubau Schachtgerinne DN 550**
Herstellen einer Schachtsohle/eines Schachtgerinnes
aus einer Steinzeughalbschale und einer Berme aus
Beton C 35/45. Einbindung der Zu- u. Abläufe in das neue
Gerinne aus einer Steinzeughalbschale. Die seitlichen
Bermen zum Durchlaufgerinne sind mit einer Neigung
 von 1:10 auszubilden.

Aufbringen einer Klinkerlage gemäß DIN 4051.

Für gerade und gekrümmte Gerinne, mit und ohne Seitenzuläufe.

Die Bermen sind scheitelgleich auszubilden.

Lichte Schachtweite bis DN 1200 mm

Nennweite Zu- und Ablauf: DN 550

Leistung einschließlich aller Materialen, Nebenarbeiten und Geräte
Einheit: St

**006.3.01.0430 Neubau Schachtgerinne DN 600**
Herstellen einer Schachtsohle/eines Schachtgerinnes
aus einer Steinzeughalbschale und einer Berme aus
Beton C 35/45. Einbindung der Zu- u. Abläufe in das neue
Gerinne aus einer Steinzeughalbschale. Die seitlichen
Bermen zum Durchlaufgerinne sind mit einer Neigung
 von 1:10 auszubilden.

Aufbringen einer Klinkerlage gemäß DIN 4051.

Für gerade und gekrümmte Gerinne, mit und ohne Seitenzuläufe.

Die Bermen sind scheitelgleich auszubilden.

Lichte Schachtweite bis DN 1200 mm

Nennweite Zu- und Ablauf: DN 600

Leistung einschließlich aller Materialen, Nebenarbeiten und Geräte
Einheit: St

**006.3.01.0440 Neubau Schachtgerinne DN 650**
Herstellen einer Schachtsohle/eines Schachtgerinnes
aus einer Steinzeughalbschale und einer Berme aus
Beton C 35/45. Einbindung der Zu- u. Abläufe in das neue
Gerinne aus einer Steinzeughalbschale. Die seitlichen
Bermen zum Durchlaufgerinne sind mit einer Neigung
von 1:10 auszubilden.

Aufbringen einer Klinkerlage gemäß DIN 4051.

Für gerade und gekrümmte Gerinne, mit und ohne Seitenzuläufe.

Die Bermen sind auf Kämpferhöhe auszubilden.

Lichte Schachtweite bis DN 1200 mm

Nennweite Zu- und Ablauf: DN 650

Leistung einschließlich aller Materialen, Nebenarbeiten und Geräte
Einheit: St

**006.3.01.0450 Neubau Schachtgerinne DN 700**
Herstellen einer Schachtsohle/eines Schachtgerinnes
aus einer Steinzeughalbschale und einer Berme aus
Beton C 35/45. Einbindung der Zu- u. Abläufe in das neue
Gerinne aus einer Steinzeughalbschale. Die seitlichen
Bermen zum Durchlaufgerinne sind mit einer Neigung
 von 1:10 auszubilden.

Aufbringen einer Klinkerlage gemäß DIN 4051.

Für gerade und gekrümmte Gerinne, mit und ohne Seitenzuläufe.

Die Bermen sind auf Kämpferhöhe auszubilden.

Lichte Schachtweite bis DN 1200 mm

Nennweite Zu- und Ablauf: DN 700

Leistung einschließlich aller Materialen, Nebenarbeiten und Geräte
Einheit: St

**006.3.01.0460 Zulage geklinkertes Gerinne DN 650 bis DN 700**
Zulage für die Herstellung eines
Gerinnes aus Kanalklinker  gemäß DIN 4051.

In den Nennweiten DN 650 und DN 700

Lichte Schachtweite bis DN 1200 mm

Leistung einschließlich aller Materialen, Nebenarbeiten und Geräte
Einheit: St

**006.3.01.0470 Zulage für Seitenzulauf bis DN 200**
Zulage für die fachgerechte Einbindung eines Seitenzulaufes DN 200 in
 die neu zu erstellende Berme.
Einheit: St

**006.3.01.0480 Zulage für Seitenzulauf DN 250**
Zulage für die fachgerechte Einbindung eines Seitenzulaufes DN 250 in
 die neu zu erstellende Berme.
Einheit: St

**006.3.01.0490 Zulage für Seitenzulauf DN 300**
Zulage für die fachgerechte Einbindung eines Seitenzulaufes DN 300 in
 die neu zu erstellende Berme.
Einheit: St

**006.3.01.0500 Zulage für Seitenzulauf DN 350**
Zulage für die fachgerechte Einbindung eines Seitenzulaufes DN 350 in
 die neu zu erstellende Berme.
Einheit: St

**006.3.01.0510 Zulage für Seitenzulauf DN 400**
Zulage für die fachgerechte Einbindung eines Seitenzulaufes DN 400 in
 die neu zu erstellende Berme.
Einheit: St

**006.3.01.0520 Steigeisen ausbauen und entsorgen**
Alle Steigeisen abschlagen und ordnungsgemäß
 entsorgen. Die Entsorgungskosten trägt der AN. Ein
 Nachweis über die ordnungsgemäße Entsorgung ist AN-
seitig unentgeltlich beizubringen.

Etwaige Ausbruchstellen oder einragende
Steigeisenenden sind mit einem XWW4-Reparaturmörtel nach DIN 19573 bündig der Schachtinnenwand anzugleichen.

Vom Bieter einzutragen:

Produkt: '....................................................'

Hersteller '....................................................'

Dokumentation: Digitale Fotodokumentation  vor und nach dem Ausbau und nach dem Angleichen.
Einheit: St

**006.3.01.0530 Schmutzfänger liefern und einbauen**
Schmutzfänger DIN 1221 Form F, verzinkt, mit
 verstärktem Tragstangenkreuz, Tragstangen Ø 15mm, für
 Schachtab-deckung rund, lichte Weite 625mm liefern und
 einbauen.
Einheit: St

**006.3.01.0540 Schachtabdeckung Klasse B und Schachtrahmen ersetzen**
Schachtabdeckung nach DIN EN 124 / DIN 1229 mit
 lichter Weite mind. 610 mm und rundem Rahmen
 liefern und aufsetzen.

Klasse B 125

Mit Rahmen aus Gußeisen DIN
19584-1 bzw. 19584-7. Mit Deckel in Beton-Guss. Ausführung mit Schmutzfänger nach DIN 1221. Deckel mit dämpfender Einlage.

Für Schmutzwasserschächte
Einheit: St

**006.3.01.0550 Schachtabdeckung Klasse D und Schachtrahmen ersetzen**
Schachtabdeckung nach DIN EN 124 / DIN 1229 mit
lichter Weite mind. 610 mm und rundem Rahmen liefern und
aufsetzen.

Klasse D 400

Mit Rahmen aus Gußeisen DIN 19584-1 bzw. 19584-7. Mit Deckel in Beton-Guss. Ausführung mit Schmutzfänger nach DIN 1221. Deckel mit dämpfender Einlage.

Für Schmutzwasserschächte
Einheit: St

**006.3.01.0560 Schachthals DN 1000 liefern und versetzen**
Schachthals mit einteiliger werkseitig integrierter Dichtung, Mindestwanddicke 150 mm, DN 1000 -SH-M- 1000/625 x 600 mm, gem. DIN EN 1917 in Verbindung mit DIN V 4034 zur Verwendungsstelle transportieren und versetzen.

Zum besseren Einstieg ist die Schlupföffnung DN 625 zentrisch versetzt.
Einheit: St

**006.3.01.0570 Schachthals DN 1200 liefern und versetzen**
Schachthals mit einteiliger werkseitig integrierter Dichtung, Mindestwanddicke 150 mm, DN 1200 -SH-M- 1200/625 x 600 mm, gem. DIN EN 1917 in Verbindung mit DIN V 4034 zur Verwendungsstelle transportieren und versetzen.

Zum besseren Einstieg ist die Schlupföffnung DN 625 zentrisch versetzt.
Einheit: St

#### Hauptabschnitt 006.4 Schachtauskleidung

##### Abschnitt 006.4.01 Schachtliner

*Hinweis: Vorbemerkung: GFK-Schachtliner*
Alle Schachtliner sind von der Berme bis ca. 1 cm über die Konusfuge einzubauen. Muss verfahrensbedingt bis zur Geländeoberfläche (GOK Straße) eingebaut werden, so ist der Konusanteil wieder auszubauen. Eine Vergütung erfolgt nur für das eingebaute Schachtlinersystem. Verfahrensbedingte Mehraufwendungen (Einbau, Aushärtung, Rückbau des Konus) werden nicht vergütet und sind in den Einheitspreis für das Schachtlinersystem einzurechnen.

Das Verfahren dient der Renovierung von Schachtbauwerken in drucklosen Entwässerungsnetzen (Freispiegelleitungen) durch ein vor Ort aushärtendes Schachtlininersystem. Statisch selbsttragenden Schachtliner aus korrosionsbeständigen Materialien  und verschiedenen Schachtlängen liefern und einbauen. Die Schachtliner werden gemäß den Verarbeitungsrichtlinien des Herstellers konfektioniert und nach den aktuell gültigen Installationsvorschriften des Herstellers eingebaut. Es ist ein Schachtliner mit homogener Harzverteilung ohne Lufteinschlüsse oder Fehlstellen herzustellen.

Mit dem Angebot sind Eignungsnachweise hinsichtlich des vorgesehenen Materialsystems vorzulegen. Die Nachweise können z.B. durch eine DIBt-Zulassung oder Ergebnisse im IKT-Warentest Testergebnis erbracht werden. Die Angaben für das angebotene Verfahren werden als verbindlich vereinbart.

Der Einbau des Schlachtliners hat durch den Bieter selbst zu erfolgen  dies ist Mindestvoraussetzung für die Auftragserteilung. Für die Herstellung von Ortlaminaten ist spätestens vor Ausführung ein „Laminierschein" vorzulegen. Diese zeitlich gültige und mitarbeiterbezogene Prüfbescheinigung muss den Anforderungen nach DVS 2220 Prüfgruppe II (Laminate- und Klebeverbindungen) des Deutschen Verbandes für Schweißen und verwandte Verfahren e.V. entsprechen. Dies ist dem AG vor Beginn der Arbeiten zu dokumentieren. Wird hierfür ein Nachunternehmer eingesetzt ist die Firma verbindlich zu benennen, die Anforderungen gelten ebenso.

Schachtliner gemäß Aufmaßprotokoll fertigen und aus korrosionsbeständigem Trägermaterial mit UP-Harz getränkt vorkonfektioniert liefern. Vorbereitung des Liners vornehmen und zum vorgesehenen Schacht transportieren. Liner schonend mittels Hebetechnik in das Bauwerk einbringen und über konstanten Innendruck an die vorhandene Schachtwand anpassen und aushärten.  Zugelassene Trägermaterialien und weiterführende Grundsätze:

a.) Trägermaterial: Als Trägermaterial ist lediglich korrosionsbeständiges ECR-Glas zugelassen. Fasern dürfen nach Abschluss der Aushärtung nicht an der Oberfläche frei liegen und müssen somit von einer Harzschicht überdeckt sein. Die Tränkung des Schlauchträgers mit Harz hat werkseitig zu erfolgen (siehe hierzu auch Pkt. d) Tränkung vor Ort).  Werksbescheinigungen vom Hersteller über Lagendicke, Flächengewicht, Dichte, Vorbehandlung und Beschichtung des Materials sind vorzulegen.

b.) Harze: Abwasserbeständige, feuchtigkeitsunempfindliche, schrumpffreie und säurebeständige Harze (PH-Bereich 2-12).  Bei Einsatz von ungesättigten Polyesterharzen: DIN 16946, Teil 2, mindestens Typ 1130 (thermische und mechanische Anforderungen)  DIN 18820, Teil 1, Gruppe 3 oder nach DIN EN 13121 Teil 1, Gruppe 4 Bei Einsatz von Vinylesterharzen: DIN 16946, Teil 2, mindestens Typ 1130 (thermische und mechanische Anforderungen)  DIN 18820, Teil 1, Gruppe 5 oder nach DIN EN 13121 Teil 1, Gruppe 7a.  Für jede Anlieferung ist vom Hersteller / Lieferanten ein Werkzeugnis vorzulegen, welches die Kenndaten der Charge, Kontrolle der Viskositäten und Härtungsdaten aufweist.

c.) Zuschlagstoffe: Es sind nur inerte (reaktionsträge) Stoffe zugelassen. Ausgeschlossen sind organische und karbonathaltige Zuschlagsstoffe. Ein Werkszeugnis der Zuschlagsstoffe ist wie bei den Harzen vom Hersteller / Lieferanten vorzulegen.

d.) Tränkung vor Ort: Es sind nur Verfahren mit einer werksseitigen Tränkung zugelassen. Eine mobile Tränkung bzw. eine Tränkung auf der Baustelle wird grundsätzlich nicht zugelassen.
e.) Aushärtung: Es sind lediglich UV-Lichthärtende Verfahren zugelassen. Die Messwertaufnahme des Aushärtungsprotokolls ist auf elektronischem Weg vorzunehmen. Handgeschriebene Messprotokolle werden grundsätzlich nicht als Nachweis zugelassen. Das Messintervall darf hierbei 15 Minuten nicht überschreiten. Sämtliche Ausfallzeiten sind vollständig zu dokumentieren.  Die Ausführung erfolgt von vorhandenen Schächten mit Schachteinstieg mit einer lichten Weite >= DN 625 mm sowie Mindestabmessungen = lichte Weite 1,00 mm x 1,00 m bzw. lichter Durchmesser = 1,00 m.  Die Mindestwanddicke von 11 mm des tragfähigen Laminats des Schachtliners darf nicht unterschritten werden.

Herstellung von Ortlaminatenmit 4-Lagen Glasmatte, 450-600 g/ m2. Das fertige Laminat muss eine Dicke von mind. 5 mm und eine chemische Beständigkeit im ph - Bereich von 1 - 12 aufweisen.

Qualitätsüberwachung Die Qualitätsüberwachung erfolgt über einen externen Dienstleister. Dieser nimmt in Anwesenheit der örtlichen Bauüberwachung oder der Bauoberleitung die entsprechenden Proben aus den eingebauten Schlauchlinern und aus den eingebauten Schachtlinersystemen.

**006.4.01.0010 Schachtreinigung vor Einbau Schachtliner**
Schachtreinigung nach Beendigung der Vorarbeiten zur Schachtsanierung zum Beispiel Verfugung, Reprofilierung, Abdichtung mit einem Hochdruckspülgerät in Handarbeit durch Mitarbeiter der Sanierungskolonne.

Hochdruckwasserstrahlen > 200 bar

Einschließlich aller erforderlichen Geräte und Hilfsmittel und Beseitigung der gelösten festen Stoffe und vor Einbau des Schachtliners

Standardschacht aus Beton und/ oder Mauerwerk bis DN 1200

Schachttiefe bis 5 m
Einheit: St

**006.4.01.0020 Geprüfte Statik (Schachtliner)**
Erstellen und liefern einer geprüften Statik für den einzubauenden Schachtliner.

Die anzusetzenden Lastannahmen werden dem AN übergeben.
Übergabe der geprüften Statik (digital) an den Auftraggeber spätestens 14 Tage vor dem Einbau..
Einheit: St

**006.4.01.0030 Schachtliner DN 1000 UP-Harz, 11 mm**
Herstellen und Liefern eines nahtlos gewickelten einstückigen, der Form des  Altschachtes angepassten GfK Liners aus korrosionsbeständigem ECR-Glas imprägniert mit Polyesterharz nach EN 13121 Gruppe 4.

Auskleidung von Berme bis ca. 1 cm über die 1. Konusfuge als abzurechnende Fläche.

Schachtdurchmesser DN 1000

Wanddicke des Schachtliners mind. 11,0 mm

Die Aufkalibrierung erfolgt mit Druckluft, die Aushärtung mit UV Licht. Vor dem Einbringen des Liners ist eine umlaufende Ringraumdichtung ca. 10 cm über dem Ende des Schachtliners anzubringen.

Das Aufmessen des Bestandschachtes zur Gewinnung der produktionsrelevanten Maße ist mit in die Position einzukalkulieren.

Abrechnung nach Steigmetern

Vom Bieter auszufüllen:

Hersteller: '....................................................'

Produkt: '....................................................'

Schachtlinerbezeichnung: '....................................................'

Materialkenngruppe gemäß Hinweistext nach Tabelle 2:

Gruppe: '....................................................'

E-Modul nach DIN EN 1228:N/mm² '....................................................'

Biegespannung: N/mm² '....................................................'

Einbauwanddicke: mindestens 11,0 mm:mm '....................................................'
Einheit: m

**006.4.01.0040 Schachtliner DN 1200 UP-Harz, 11 mm**
Herstellen und Liefern eines nahtlos gewickelten einstückigen, der Form des  Altschachtes angepassten GfK Liners aus korrosionsbeständigem ECR-Glas imprägniert mit Polyesterharz nach EN 13121 Gruppe 4.

Auskleidung von Berme bis ca. 1 cm über die 1. Konusfuge als abzurechnende Fläche.

Schachtdurchmesser DN 1200

Wanddicke des Schachtliners mind. 11,0 mm

Die Aufkalibrierung erfolgt mit Druckluft, die Aushärtung mit UV Licht. Vor dem Einbringen des Liners ist eine umlaufende Ringraumdichtung ca. 10 cm über dem Ende des Schachtliners anzubringen.

Das Aufmessen des Bestandschachtes zur Gewinnung der produktionsrelevanten Maße ist mit in die Position einzukalkulieren.

Abrechnung nach Steigmetern

Vom Bieter auszufüllen:
Hersteller: '....................................................'

Produkt: '....................................................'

Schachtlinerbezeichnung: '....................................................'

Materialkenngruppe gemäß Hinweistext nach Tabelle 2:

Gruppe: '....................................................'

E-Modul nach DIN EN 1228: N/mm² '....................................................'

Biegespannung: N/mm² '....................................................'

Einbauwanddicke: mindesten 11,0 mm:mm '....................................................'
Einheit: m

**006.4.01.0050 Oberer Lineranschluss mit Ortlaminat**
Schachtliner über der Konusfuge abschneiden bzw. abtrennen. Schachtlinerkante mit Fächerscheibe anschließen, Schleifstaub mit Druckluft entfernen und einen umlaufenden 10 cm breiten Ortlaminatstreifen am Übergang anbringen.

Material Glasfaser: ECR-Glasfasermatte ca. 450 m/m²
 , Laminierharz: z.B. VE 45 Vinylesterharz
Einheit: St

**006.4.01.0060 Unterer Lineranschluss mit Ortlaminat**
Schachtliner im Übergang zum Schachtunterteil abschneiden bzw. abtrennen. Schachtlinerkante mit Fächerscheibe anschließen, Schleifstaub mit Druckluft entfernen und einen umlaufenden 10 cm breiten Ortlaminatstreifen am Übergang  anbringen.

Material Glasfaser: ECR-Glasfasermatte ca. 450 m/m²
, Laminierharz: z.B. VE 45 Vinylesterharz
Einheit: St

**006.4.01.0070 Öffnen Zuläufe bis DN 200**
Einmessen und Öffnen der durch den Schachtlinereinbau verschlossenen Zuläufe, einschließlich der Untergrundvorbehandlung im Bereich des Linerkragens und des ankommenden Zulaufrohres.

Zum Einsatz kommen Diamantscheiben, Bohrkronen, Fächerscheiben und Geradschleifer mit Drahtbürstenaufsätzen
Einheit: St

**006.4.01.0080 Öffnen Zuläufe DN 250 bis DN 400**
Einmessen und Öffnen der durch den Schachtlinereinbau verschlossenen Zuläufe, einschließlich der Untergrundvorbehandlung im Bereich des Linerkragens und des ankommenden Zulaufrohres.

Zum Einsatz kommen Diamantscheiben, Bohrkronen, Fächerscheiben und Geradschleifer mit Drahtbürstenaufsätzen
Einheit: St

**006.4.01.0090 Anbindung Anschluss bis DN 200**
Übergang zwischen Schachtwand und Innenfläche Rohr mittels Ortlaminat druckwasserdicht anbinden. Das Laminat reicht dabei 10 cm in den Zulauf hinein. An der Schachtwand wird ein umlaufender Ring von 5 cm Breite laminiert.

Ortlaminat: 4 Lagen Glasmatte: ECR-Glasfasermatte ca. 450 -600 g / m², Laminierharz: z.B. VE 45 Vinylesterharz DIN EN 13121 Gruppe 7A/B, DIN 16946-2, mind. Typ 1400 oder 1410
Einheit: St

**006.4.01.0100 Anbindung Anschluss DN 250 bis DN 400**
Übergang zwischen Schachtwand und Innenfläche Rohr mittels  Ortlaminat druckwasserdicht anbinden. Das Laminat reicht dabei 10 cm in den Zulauf hinein. An der Schachtwand wird ein umlaufender Ring von 5 cm Breite laminiert.

Ortlaminat: 4 Lagen Glasmatte: ECR-Glasfasermatte ca. 450 -600 g / m², Laminierharz: z.B. VE 45 Vinylesterharz DIN EN 13121 Gruppe 7A/B, DIN 16946-2, mind. Typ 1400 oder 1410
Einheit: St

**006.4.01.0110 Probenentnahme Schachtliner**
Probestück 200x300 mm aus der dem Einstieg gegenüberliegenden Seite entnehmen und verpacken, an Auftraggeber übergeben und anschließend Entnahmestelle mit Ortlaminat gemäß Vorbemerkung verschließen.
Einheit: St

##### Abschnitt 006.4.02 Schachtauskleidung mit GFK-Platten

*Hinweis: Vorbemerkung GFK-Platten*
Auskleidung der Schachtinnenflächen gemäß DWA-M 143--4 mit werksseitig vorgefertigten Platten (d= 3-4 mm) aus UP-Harz (DIN EN 13121-1, Tab. 2, Harzgruppe 4, DIN 16946-2, Typ 1130 oder 1140 und Fasermatte ECR-Glas 450-600 g/m2 .

Herstellung von Ortlaminaten mit 4-Lagen Glasmatte, 450 -600 g/ m2. Das fertige Laminat muss eine Dicke von mind. 5 mm und eine chemische Beständigkeit im ph - Bereich von 1 - 12 aufweisen.
Bei der Herstellung von Ortlaminaten zur Verbindung von GFK-Bauwerksteilen untereinander ist ein Haftverbund erforderlich. Die interlaminare Scherfestigkeit ist mit 8 N/mm² und die interlaminare Zugfestigkeit (Stirnabzugfestigkeit) mit 4 N/mm² zu erreichen. Dabei sind die Mindestanforderungen gemäß DWA-M 143-4, Tabelle 2 einzuhalten.

Für Ortlaminate, die dichtende Anbindungen an das bestehende Bauwerk übernehmen sollen, ist zu berücksichtigen, dass besondere Belastungen durch z. B. drückendes Wasser auftreten können, die eine Verklebung auf dem Untergrund und insofern eine dauerhaft dichtende Wirkung des Systems
nicht zulassen. Es können zusätzliche konstruktive Maßnahmen, wie z. B. Verdübeln unter Einsatz
von elastomeren Dichtungsmaterialien, notwendig werden.

Für die Herstellung von Ortlaminaten ist spätestens vor Ausführung ein „Laminierschein" vorzulegen. Diese zeitlich gültige und mitarbeiterbezogene Prüfbescheinigung muss den Anforderungen nach DVS 2220 Prüfgruppe II (Laminate- und Klebeverbindungen) des Deutschen Verbandes für Schweißen und verwandte Verfahren e.V. entsprechen. Dies ist dem AG vor Beginn der Arbeiten zu dokumentieren. Wird hierfür ein Nachunternehmer eingesetzt ist die Firma verbindlich zu benennen, die Anforderungen gelten ebenso.

Die Arbeitsabläufe zur Einbringung von Auskleidungen sind durch den Systemanbieter/das ausführende Unternehmen in einem Verfahrenshandbuch zu beschreiben. Das eingesetzte Personal muss durch dokumentierte Schulungsmaßnahmen mit den verbindlichen Festlegungen dieser Anweisungen vertraut gemacht werden. Verfahrens- und Arbeitsanweisungen sind daher integrale Bestandteile einer gütegesicherten Verfahrensdurchführung und sind für alle qualitätsrelevanten Arbeiten bei der Ausführung von Sanierungsmaßnahmen nachzuweisen.

Die bei der Ausführung einer Sanierungsmaßnahme erforderlichen Arbeitsschritte sind gemäß zusätzlicher technischer Vertragsbedingungen bzw. Auftrag-geberanforderungen zu dokumentieren. Mindestanforderungen an die Dokumentation, die sich aus dem Verfahrenshandbuch ergeben, sind einzuhalten. Die Materialien sind bei Lieferung vom Auftragnehmer auf Unversehrtheit zu überprüfen und mit den Materialbestellungen zu vergleichen. Die Maßhaltigkeit von Form- und Einbauteilen ist zu kontrollieren und zu dokumentieren.

Bei der Verarbeitung der Werkstoffe sind Herstellerangaben zu beachten.

Bei der Herstellung von Ortlaminaten sind arbeitstäglich Arbeits- bzw. Rückstellproben anzufertigen, die auf Anforderung des Auftraggebers einer externen Qualitätskontrolle unterzogen werden.

**006.4.02.0010 Schachtreinigung vor Einbau der GFK-Platten**
Schachtreinigung nach Beendigung der Vorarbeiten zur Schachtsanierung zum Beispiel Verfugung, Reprofilierung, Abdichtung mit einem Hochdruckspülgerät in Handarbeit durch Mitarbeiter der Sanierungskolonne.

Hochdruckwasserstrahlen > 200 bar

Einschließlich aller erforderlichen Geräte und Hilfsmittel und Beseitigung der gelösten festen Stoffe und vor Einbau des Schachtliners

Standardschacht aus Beton und/ oder Mauerwerk bis DN 1200

Schachttiefe bis 5 m
Einheit: St

**006.4.02.0020 Schachtauskleidung mit GFK-Platten DN 1000**
Auskleidung der Schachtinnenflächen mit werksseitig vorgefertigten Platten (d= 3-4 mm) aus  UP-Harz (DIN EN 13121-1, Tab. 2, Harzgruppe 4, DIN 16946-2, Typ 1130 oder 1140 und Fasermatte ECR-Glas 450-600 g/m2 nach DIN 61853-1 und einer kraftschlüssigen Verbindung mit den Schachtflächen.

Auskleidung von Berme bis ca. 1 cm über die 1. Konusfuge als abzurechnende Fläche. Das Ablängen der Platten auf dieses Maß bzw. das überschüssige Material wird nicht vergütet und ist in die abzurechnende Fläche mit einzurechnen.

Schachtdurchmesser DN 1000

Die Arbeiten sind wie folgt auszuführen:

- Befestigung der werksseitig vorgefertigten Platten und  Einzelstücke (Formteile etc.) mit Kunststoffdübeln 10 x 60 mm im Beton und Senkkopfschrauben 8 x 65 mm im Beton und U- Scheiben, Durchmesser mind. 24 mm, D icke 2,5 mm aus Werkstoff 1.4571.

-  A lle Schrauben und Stoßkanten sind mit 4-Lagen Glasmatte, 450 -600 g/ m2 zu laminieren. Das fertige Laminat muss eine Dicke von mind. 5 mm und eine chemische Beständigkeit im ph - Bereich von 1 - 12 aufweisen

- Verschließen der Plattenstöße mit Glasfaserspachtel

- Aufbringen einer Versiegelung aus Polyesterharz auf Terephthalsäure-Neopentylglykolbasis mit einer Mindestdicke von 0,5 mm (ca. 350 g/m2), Einfärbung mit dem
RAL- Farbton 1014

- Abschlusskanten mit dauerelastischer, abwasserbeständiger Dichtmasse schließen.

- Am Fußpunkt Wand/Berme sind Entlastungsbohrungen d=20 mm, 1 St./m )  vorzusehen.

Durch das Setzen von Dübeln darf keine Bewehrung zerstört
werden. Die Lage der einzelnen Stäbe ist vorab mit einem Profometer festzustellen.

Einzelflächen oder zusammenhängende Flächen, nicht ebene
Flächen (z.B. Formteile, Verziehungen in Schachthälsen etc.),
Laminatanschlüsse an vorhandene GFK-Liner, Anarbeitung an nicht demontierbare Einbauteile etc . s ind in den EP einzurechnen und werden nicht gesondert vergütet.

Abrechnung nach Steigmetern

Bieterangaben:

Materialbezeichnung Hersteller / H arz : '....................................................'

Materialbezeichnung Hersteller / E CR- Glas '....................................................'
Einheit: m

**006.4.02.0030 Schachtauskleidung mit GFK-Platten DN 1200**
Auskleidung der Schachtinnenflächen mit werksseitig vorgefertigten Platten (d= 3-4 mm) aus  UP-Harz (DIN EN 13121-1, Tab. 2, Harzgruppe 4, DIN 16946-2, Typ 1130 oder 1140 und Fasermatte ECR-Glas 450-600 g/m2 nach DIN 61853-1 und einer kraftschlüssigen Verbindung mit den Schachtflächen.

Auskleidung von Berme bis ca. 1 cm über die 1. Konusfuge als abzurechnende Fläche. Das Ablängen der Platten auf dieses Maß bzw. das überschüssige Material wird nicht vergütet und ist in die abzurechnende Fläche mit einzurechnen.

Schachtdurchmesser DN 1200

Die Arbeiten sind wie folgt auszuführen:

- Befestigung der werksseitig vorgefertigten Platten und  Einzelstücke (Formteile etc.) mit Kunststoffdübeln 10 x 60 mm im Beton und Senkkopfschrauben 8 x 65 mm im Beton und U- Scheiben, Durchmesser mind. 24 mm, D icke 2,5 mm aus Werkstoff 1.4571.

-  A lle Schrauben und Stoßkanten sind mit 4-Lagen Glasmatte, 450 -600 g/ m2 zu laminieren. Das fertige Laminat muss eine Dicke von mind. 5 mm und eine chemische Beständigkeit im ph - Bereich von 1 - 12 aufweisen

- Verschließen der Plattenstöße mit Glasfaserspachtel

- Aufbringen einer Versiegelung aus Polyesterharz auf Terephthalsäure-Neopentylglykolbasis mit einer Mindestdicke von 0,5 mm (ca. 350 g/m2), Einfärbung mit dem
RAL- Farbton 1014

- Abschlusskanten mit dauerelastischer, abwasserbeständiger Dichtmasse schließen.

- Am Fußpunkt Wand/Berme sind Entlastungsbohrungen d=20 mm, 1 St./m )  vorzusehen.

Durch das Setzen von Dübeln darf keine Bewehrung zerstört
werden. Die Lage der einzelnen Stäbe ist vorab mit einem Profometer festzustellen.

Einzelflächen oder zusammenhängende Flächen, nicht ebene
Flächen (z.B. Formteile, Verziehungen in Schachthälsen etc.),
Laminatanschlüsse an vorhandene GFK-Liner, Anarbeitung an nicht demontierbare Einbauteile etc . s ind in den EP einzurechnen und werden nicht gesondert vergütet.

Abrechnung nach Steigmetern

Bieterangaben:

Materialbezeichnung Hersteller / H arz : '....................................................'

Materialbezeichnung Hersteller / E CR- Glas '....................................................'
Einheit: m

**006.4.02.0040 Öffnen Zuläufe bis DN 200**
Einmessen und Öffnen der durch den Einbau der GFK-Platten  verschlossenen Zuläufe, einschließlich der  Unter-grundvorbehandlung im Bereich des GFK-kragens und des ankommenden Zulaufrohres.

Zum Einsatz kommen Diamantscheiben, Bohrkronen, Fächerscheiben und Geradschleifer mit Drahtbürstenaufsätzen
Einheit: St

**006.4.02.0050 Öffnen Zuläufe DN 250 bis DN 400**
Einmessen und Öffnen der durch den Einbau der GFK-Platten  verschlossenen Zuläufe, einschließlich der  Unter-grundvorbehandlung im Bereich des GFK-kragens und des ankommenden Zulaufrohres.

Zum Einsatz kommen Diamantscheiben, Bohrkronen, Fächerscheiben und Geradschleifer mit Drahtbürstenaufsätzen
Einheit: St

**006.4.02.0060 Anbindung Anschluss bis DN 200**
Übergang zwischen Schachtwand und Innenfläche Rohr mittels Ortlaminat druckwasserdicht anbinden. Das Laminat reicht dabei 10 cm in den Zulauf hinein. An der Schachtwand wird ein umlaufender Ring von 5 cm Breite laminiert.

Ortlaminat: 4 Lagen
Glasmatte: ECR-Glasfasermatte ca. 450 -600 g / m²
, Laminierharz: z.B. VE 45 Vinylesterharz DIN EN 13121 Gruppe 7A/B, DIN 16946-2, mind. Typ 1400 oder 1410
Einheit: St

**006.4.02.0070 Anbindung Anschluss DN 200 bis DN 400**
Übergang zwischen Schachtwand und Innenfläche Rohr mittels  Ortlaminat druckwasserdicht anbinden. Das Laminat reicht dabei 10 cm in den Zulauf hinein. An der Schachtwand wird ein umlaufender Ring von 5 cm Breite laminiert.

Ortlaminat: 4 Lagen Glasmatte: ECR-Glasfasermatte ca. 450 -600 g / m², Laminierharz: z.B. VE 45 Vinylesterharz DIN EN 13121 Gruppe 7A/B, DIN 16946-2, mind. Typ 1400 oder 1410
Einheit: St

#### Hauptabschnitt 006.5 Lineranbindungen

##### Abschnitt 006.5.01 Lineranbindung Ortlaminat an Schachtliner

*Hinweis: Vorbemerkungen zum Ortlaminat*
Eindringendes Grundwasser im Bereich der Schachteinbindung ist vorab abzudichten.  Fehlstellen sind vorab zu reprofilieren.  Die Laminierarbeiten dürfen erst bei vollständiger Schadensfreiheit des Untergrundes erfolgen.  Ausführung nur durch Personen mit einer gültigen Prüfbescheinigung nach DVS 2220 Prüfgruppe II (Laminierpass).

Das Ortlaminat ist auf allen Bauteilen (Liner, Schacht- bzw. Rohrwand, Gerinne etc.) in einer Breite von mind. 10 cm und einer Gesamtschichtdicke von mind. 5 mm aufzutragen.  An Schlauchlinern ist die ggf. vorhandene Innenbeschichtung zu entfernen. Auf allen zu überlaminierenden Oberflächen der o.g. Bauteile ist durch geeignete Maßnahmen (fräsen/bürsten/schleifen) eine Haftgrundvorbereitung vorzunehmen. Die vorbereiteten Flächen sind zu reinigen und zu trocknen.

Ortlaminat: 4 Lagen Glasmatte: ECR-Glasfasermatte ca. 450 -600 g / m², Laminierharz: z.B. VE 45 Vinylesterharz DIN EN 13121 Gruppe 7A/B, DIN 16946-2, mind. Typ 1400 oder 1410
Alle laminierten Flächen sind final mit Reinharz zu versiegeln, so dass keine Glasfasern freiliegen.

Digitale Fotodokumentation nach der Vorbereitung, vor Einbau und nach Fertigstellung des Ortlaminates.

**006.5.01.0010 Reinigung Lineranfang /-ende)**
Bereich des zurückgeschnittenen Lineranfangs- oder
 -endes entsprechend Erfordernis der Abdichtung
 gemäß Herstellerangaben reinigen.
Einheit: St

**006.5.01.0020 Linerrückschnitt**
Den spannungsfreien Liner mit einem rotierenden
 Spezialschneide
r gemäß Herstellerangaben
zurückschneiden /ablängen.

Eingebauter GFK-Schlauchliner im Kanal DN '..........'
Einheit: St

**006.5.01.0030 Schachteinbindung mit GFK-Ortlaminat DN 200**
Zur Anbindung des GFK-Schlauchliners and die vorhandene Schachtwandung ist ein GFK-Ortlaminat bestehend aus 4 Einzellagen mit Trägermaterial aus ECR-Glasfaserge-
webmatten (450 -600 g/m²) und Harz (z.B. VE 45 Vinylesterharz) umlaufend auf den eingbauten Schachtliner und den GFK-Schlauchliner aufzutragen.

Kragenbreite: mind. 10 cm
Gesamtdicke des Ortlaminats: mind. 5 mm
Chem. Beständigkeit im pH-Bereich 1-12

Die Anbindung des GFK-Schlauchliners erfolgt erst nach dem Einbau eines GFK-Schachtliners. Die entsprechenden Vorarbeiten zur Abdichtung, Vorprofilierung und weiterführenden Maßnahmen werden über die Positionen des Titels  Schachtliner abgewickelt und abgerechnet.

Die Imprägnierung des Laminats muss wetter- und umgebungsgestützt erfolgen, damit nachteilige Auswirkungen auf die Qualität des Laminates ausgeschlossen werden können. Zur Verhinderung von freiliegenden Glasfasern ist eine ausreichend starke (mindestens 0,5 mm) abschließende Reinharzschicht aufzutragen. Die Klebeflächen auf dem GFK-Schachtliner und dem GFK-Schlauchliner sind ca. 5 cm über die Kragenbreite hinaus mechanisch zur Haftgrundvorbereitung vorzubereiten (bürsten, schleifen). An Schlauchlinern ist die ggf. vorhandene Innenfolie zu entfernen.

Die Laminierarbeiten dürfen erst bei vollständiger Schadensfreiheit des Untergrundes erfolgen.

Ausführung nur durch Personen mit einer gültigen Prüfbescheinigung nach DVS 2220 Prüfgruppe II (Laminierpass).

Altkanal DN 200 mit eingebautem GFK-Schlauchliner

vom Bieter auszufüllen:

Harz '....................................................'

Hersteller GFK-Gewebe '....................................................'

Digitale Fotodokumentation nach Vorbereitung, vor Einbau und nach Fertigstellung. Die Dokumentation wird nicht vergütet und
 ist in den Einheitspreis mit einzurechnen.
Einheit: St

**006.5.01.0040 Schachteinbindung mit GFK-Ortlaminat DN 250**
Zur Anbindung des GFK-Schlauchliners and die vorhandene Schachtwandung ist ein GFK-Ortlaminat bestehend aus 4 Einzellagen mit Trägermaterial aus ECR-Glasfaserge-
webmatten (450 -600 g/m²) und Harz (z.B. VE 45 Vinylesterharz) umlaufend auf den eingbauten Schachtliner und den GFK-Schlauchliner aufzutragen.

Kragenbreite mindestens 10 cm
Gesamtdicke des Ortlaminatsmindestens 5 mm

Die Anbindung des GFK-Schlauchliners erfolgt erst nach dem Einbau eines GFK-Schachtliners. Die entsprechenden Vorarbeiten zur Abdichtung, Vorprofilierung und weiterführenden Maßnahmen werden über die Positionen des Titels  Schachtliner abgewickelt und abgerechnet.

Die Imprägnierung des Laminats muss wetter- und umgebungsgestützt erfolgen, damit nachteilige Auswirkungen auf die Qualität des Laminates ausgeschlossen werden können. Zur Verhinderung von freiliegenden Glasfasern ist eine ausreichend starke (mindestens 0,5 mm) abschließende Reinharzschicht aufzutragen. Die Klebeflächen auf dem GFK-Schachtliner und dem GFK-Schlauchliner sind ca. 5 cm über die Kragenbreite hinaus mechanisch zur Haftgrundvorbereitung vorzubereiten (bürsten, schleifen). An Schlauchlinern ist die ggf. vorhandene Innenfolie zu entfernen.

Die Laminierarbeiten dürfen erst bei vollständiger Schadensfreiheit des Untergrundes erfolgen.

Ausführung nur durch Personen mit einer gültigen Prüfbescheinigung nach DVS 2220 Prüfgruppe II (Laminierpass).

Altkanal DN 250 mit eingebautem GFK-Schlauchliner

vom Bieter auszufüllen:

Harz '....................................................'

Hersteller GFK-Gewebe '....................................................'
Einheit: St

**006.5.01.0050 Schachteinbindung mit GFK-Ortlaminat DN 300**
Zur Anbindung des GFK-Schlauchliners and die vorhandene Schachtwandung ist ein GFK-Ortlaminat bestehend aus 4 Einzellagen mit Trägermaterial aus ECR-Glasfaserge-
webmatten (450 -600 g/m²) und Harz (z.B. VE 45 Vinylesterharz) umlaufend auf den eingbauten Schachtliner und den GFK-Schlauchliner aufzutragen.

Kragenbreite mindestens 10 cm
Gesamtdicke des Ortlaminatsmindestens 5 mm

Die Anbindung des GFK-Schlauchliners erfolgt erst nach dem Einbau eines GFK-Schachtliners. Die entsprechenden Vorarbeiten zur Abdichtung, Vorprofilierung und weiterführenden Maßnahmen werden über die Positionen des Titels  Schachtliner abgewickelt und abgerechnet.

Die Imprägnierung des Laminats muss wetter- und umgebungsgestützt erfolgen, damit nachteilige Auswirkungen auf die Qualität des Laminates ausgeschlossen werden können. Zur Verhinderung von freiliegenden Glasfasern ist eine ausreichend starke (mindestens 0,5 mm) abschließende Reinharzschicht aufzutragen. Die Klebeflächen auf dem GFK-Schachtliner und dem GFK-Schlauchliner sind ca. 5 cm über die Kragenbreite hinaus mechanisch zur Haftgrundvorbereitung vorzubereiten (bürsten, schleifen). An Schlauchlinern ist die ggf. vorhandene Innenfolie zu entfernen.

Die Laminierarbeiten dürfen erst bei vollständiger Schadensfreiheit des Untergrundes erfolgen.

Ausführung nur durch Personen mit einer gültigen Prüfbescheinigung nach DVS 2220 Prüfgruppe II (Laminierpass).

Altkanal DN 300 mit eingebautem GFK-Schlauchliner

vom Bieter auszufüllen:

Harz '....................................................'

Hersteller GFK-Gewebe '....................................................'
Einheit: St

**006.5.01.0060 Schachteinbindung mit GFK-Ortlaminat DN 350**
Zur Anbindung des GFK-Schlauchliners and die vorhandene Schachtwandung ist ein GFK-Ortlaminat bestehend aus 4 Einzellagen mit Trägermaterial aus ECR-Glasfaserge-
webmatten (450 -600 g/m²) und Harz (z.B. VE 45 Vinylesterharz) umlaufend auf den eingbauten Schachtliner und den GFK-Schlauchliner aufzutragen.

Kragenbreite mindestens 10 cm
Gesamtdicke des Ortlaminatsmindestens 5 mm

Die Anbindung des GFK-Schlauchliners erfolgt erst nach dem Einbau eines GFK-Schachtliners. Die entsprechenden Vorarbeiten zur Abdichtung, Vorprofilierung und weiterführenden Maßnahmen werden über die Positionen des Titels  Schachtliner abgewickelt und abgerechnet.

Die Imprägnierung des Laminats muss wetter- und umgebungsgestützt erfolgen, damit nachteilige Auswirkungen auf die Qualität des Laminates ausgeschlossen werden können. Zur Verhinderung von freiliegenden Glasfasern ist eine ausreichend starke (mindestens 0,5 mm) abschließende Reinharzschicht aufzutragen. Die Klebeflächen auf dem GFK-Schachtliner und dem GFK-Schlauchliner sind ca. 5 cm über die Kragenbreite hinaus mechanisch zur Haftgrundvorbereitung vorzubereiten (bürsten, schleifen). An Schlauchlinern ist die ggf. vorhandene Innenfolie zu entfernen.

Die Laminierarbeiten dürfen erst bei vollständiger Schadensfreiheit des Untergrundes erfolgen.

Ausführung nur durch Personen mit einer gültigen Prüfbescheinigung nach DVS 2220 Prüfgruppe II (Laminierpass).

Altkanal DN 350 mit eingebautem GFK-Schlauchliner

vom Bieter auszufüllen:

Harz '....................................................'

Hersteller GFK-Gewebe '....................................................'
Einheit: St

**006.5.01.0070 Schachteinbindung mit GFK-Ortlaminat DN 400**
Zur Anbindung des GFK-Schlauchliners and die vorhandene Schachtwandung ist ein GFK-Ortlaminat bestehend aus 4 Einzellagen mit Trägermaterial aus ECR-Glasfaserge-
webmatten (450 -600 g/m²) und Harz (z.B. VE 45 Vinylesterharz) umlaufend auf den eingbauten Schachtliner und den GFK-Schlauchliner aufzutragen.

Kragenbreite mindestens 10 cm
Gesamtdicke des Ortlaminatsmindestens 5 mm

Die Anbindung des GFK-Schlauchliners erfolgt erst nach dem Einbau eines GFK-Schachtliners. Die entsprechenden Vorarbeiten zur Abdichtung, Vorprofilierung und weiterführenden Maßnahmen werden über die Positionen des Titels  Schachtliner abgewickelt und abgerechnet.

Die Imprägnierung des Laminats muss wetter- und umgebungsgestützt erfolgen, damit nachteilige Auswirkungen auf die Qualität des Laminates ausgeschlossen werden können. Zur Verhinderung von freiliegenden Glasfasern ist eine ausreichend starke (mindestens 0,5 mm) abschließende Reinharzschicht aufzutragen. Die Klebeflächen auf dem GFK-Schachtliner und dem GFK-Schlauchliner sind ca. 5 cm über die Kragenbreite hinaus mechanisch zur Haftgrundvorbereitung vorzubereiten (bürsten, schleifen). An Schlauchlinern ist die ggf. vorhandene Innenfolie zu entfernen.

Die Laminierarbeiten dürfen erst bei vollständiger Schadensfreiheit des Untergrundes erfolgen.

Ausführung nur durch Personen mit einer gültigen Prüfbescheinigung nach DVS 2220 Prüfgruppe II (Laminierpass).

Altkanal DN 400 mit eingebautem GFK-Schlauchliner

vom Bieter auszufüllen:

Harz '....................................................'

Hersteller GFK-Gewebe '....................................................'
Einheit: St

**006.5.01.0080 Schachteinbindung mit GFK-Ortlaminat DN 450**
Zur Anbindung des GFK-Schlauchliners and die vorhandene Schachtwandung ist ein GFK-Ortlaminat bestehend aus 4 Einzellagen mit Trägermaterial aus ECR-Glasfaserge-
webmatten (450 -600 g/m²) und Harz (z.B. VE 45 Vinylesterharz) umlaufend auf den eingbauten Schachtliner und den GFK-Schlauchliner aufzutragen.

Kragenbreite mindestens 10 cm
Gesamtdicke des Ortlaminatsmindestens 5 mm

Die Anbindung des GFK-Schlauchliners erfolgt erst nach dem Einbau eines GFK-Schachtliners. Die entsprechenden Vorarbeiten zur Abdichtung, Vorprofilierung und weiterführenden Maßnahmen werden über die Positionen des Titels  Schachtliner abgewickelt und abgerechnet.

Die Imprägnierung des Laminats muss wetter- und umgebungsgestützt erfolgen, damit nachteilige Auswirkungen auf die Qualität des Laminates ausgeschlossen werden können. Zur Verhinderung von freiliegenden Glasfasern ist eine ausreichend starke (mindestens 0,5 mm) abschließende Reinharzschicht aufzutragen. Die Klebeflächen auf dem GFK-Schachtliner und dem GFK-Schlauchliner sind ca. 5 cm über die Kragenbreite hinaus mechanisch zur Haftgrundvorbereitung vorzubereiten (bürsten, schleifen). An Schlauchlinern ist die ggf. vorhandene Innenfolie zu entfernen.

Die Laminierarbeiten dürfen erst bei vollständiger Schadensfreiheit des Untergrundes erfolgen.

Ausführung nur durch Personen mit einer gültigen Prüfbescheinigung nach DVS 2220 Prüfgruppe II (Laminierpass).

Altkanal DN 450 mit eingebautem GFK-Schlauchliner

vom Bieter auszufüllen:

Harz '....................................................'

Hersteller GFK-Gewebe '....................................................'
Einheit: St

**006.5.01.0090 Schachteinbindung mit GFK-Ortlaminat DN 500**
Zur Anbindung des GFK-Schlauchliners and die vorhandene Schachtwandung ist ein GFK-Ortlaminat bestehend aus 4 Einzellagen mit Trägermaterial aus ECR-Glasfaserge-
webmatten (450 -600 g/m²) und Harz (z.B. VE 45 Vinylesterharz) umlaufend auf den eingbauten Schachtliner und den GFK-Schlauchliner aufzutragen.
Kragenbreite mindestens 10 cm
Gesamtdicke des Ortlaminatsmindestens 5 mm

Die Anbindung des GFK-Schlauchliners erfolgt erst nach dem Einbau eines GFK-Schachtliners. Die entsprechenden Vorarbeiten zur Abdichtung, Vorprofilierung und weiterführenden Maßnahmen werden über die Positionen des Titels  Schachtliner abgewickelt und abgerechnet.

Die Imprägnierung des Laminats muss wetter- und umgebungsgestützt erfolgen, damit nachteilige Auswirkungen auf die Qualität des Laminates ausgeschlossen werden können. Zur Verhinderung von freiliegenden Glasfasern ist eine ausreichend starke (mindestens 0,5 mm) abschließende Reinharzschicht aufzutragen. Die Klebeflächen auf dem GFK-Schachtliner und dem GFK-Schlauchliner sind ca. 5 cm über die Kragenbreite hinaus mechanisch zur Haftgrundvorbereitung vorzubereiten (bürsten, schleifen). An Schlauchlinern ist die ggf. vorhandene Innenfolie zu entfernen.

Die Laminierarbeiten dürfen erst bei vollständiger Schadensfreiheit des Untergrundes erfolgen.

Ausführung nur durch Personen mit einer gültigen Prüfbescheinigung nach DVS 2220 Prüfgruppe II (Laminierpass).

Altkanal DN 500 mit eingebautem GFK-Schlauchliner

vom Bieter auszufüllen:

Harz '....................................................'

Hersteller GFK-Gewebe '....................................................'
Einheit: St

**006.5.01.0100 Schachteinbindung mit GFK-Ortlaminat DN 550**
Zur Anbindung des GFK-Schlauchliners and die vorhandene Schachtwandung ist ein GFK-Ortlaminat bestehend aus 4 Einzellagen mit Trägermaterial aus ECR-Glasfaserge-
webmatten (450 -600 g/m²) und Harz (z.B. VE 45 Vinylesterharz) umlaufend auf den eingbauten Schachtliner und den GFK-Schlauchliner aufzutragen.

Kragenbreite mindestens 10 cm
Gesamtdicke des Ortlaminatsmindestens 5 mm

Die Anbindung des GFK-Schlauchliners erfolgt erst nach dem Einbau eines GFK-Schachtliners. Die entsprechenden Vorarbeiten zur Abdichtung, Vorprofilierung und weiterführenden Maßnahmen werden über die Positionen des Titels  Schachtliner abgewickelt und abgerechnet.

Die Imprägnierung des Laminats muss wetter- und umgebungsgestützt erfolgen, damit nachteilige Auswirkungen auf die Qualität des Laminates ausgeschlossen werden können. Zur Verhinderung von freiliegenden Glasfasern ist eine ausreichend starke (mindestens 0,5 mm) abschließende Reinharzschicht aufzutragen. Die Klebeflächen auf dem GFK-Schachtliner und dem GFK-Schlauchliner sind ca. 5 cm über die Kragenbreite hinaus mechanisch zur Haftgrundvorbereitung vorzubereiten (bürsten, schleifen). An Schlauchlinern ist die ggf. vorhandene Innenfolie zu entfernen.

Die Laminierarbeiten dürfen erst bei vollständiger Schadensfreiheit des Untergrundes erfolgen.

Ausführung nur durch Personen mit einer gültigen Prüfbescheinigung nach DVS 2220 Prüfgruppe II (Laminierpass).

Altkanal DN 550 mit eingebautem GFK-Schlauchliner

vom Bieter auszufüllen:

Harz '....................................................'

Hersteller GFK-Gewebe '....................................................'
Einheit: St

**006.5.01.0110 Schachteinbindung mit GFK-Ortlaminat DN 600**
Zur Anbindung des GFK-Schlauchliners and die vorhandene Schachtwandung ist ein GFK-Ortlaminat bestehend aus 4 Einzellagen mit Trägermaterial aus ECR-Glasfaserge-
webmatten (450 -600 g/m²) und Harz (z.B. VE 45 Vinylesterharz) umlaufend auf den eingbauten Schachtliner und den GFK-Schlauchliner aufzutragen.

Kragenbreite mindestens 10 cm
Gesamtdicke des Ortlaminatsmindestens 5 mm

Die Anbindung des GFK-Schlauchliners erfolgt erst nach dem Einbau eines GFK-Schachtliners. Die entsprechenden Vorarbeiten zur Abdichtung, Vorprofilierung und weiterführenden Maßnahmen werden über die Positionen des Titels  Schachtliner abgewickelt und abgerechnet.

Die Imprägnierung des Laminats muss wetter- und umgebungsgestützt erfolgen, damit nachteilige Auswirkungen auf die Qualität des Laminates ausgeschlossen werden können. Zur Verhinderung von freiliegenden Glasfasern ist eine ausreichend starke (mindestens 0,5 mm) abschließende Reinharzschicht aufzutragen. Die Klebeflächen auf dem GFK-Schachtliner und dem GFK-Schlauchliner sind ca. 5 cm über die Kragenbreite hinaus mechanisch zur Haftgrundvorbereitung vorzubereiten (bürsten, schleifen). An Schlauchlinern ist die ggf. vorhandene Innenfolie zu entfernen.

Die Laminierarbeiten dürfen erst bei vollständiger Schadensfreiheit des Untergrundes erfolgen.

Ausführung nur durch Personen mit einer gültigen Prüfbescheinigung nach DVS 2220 Prüfgruppe II (Laminierpass).

Altkanal DN 600 mit eingebautem GFK-Schlauchliner

vom Bieter auszufüllen:

Harz '....................................................'

Hersteller GFK-Gewebe '....................................................'
Einheit: St

**006.5.01.0120 Schachteinbindung mit GFK-Ortlaminat DN 650**
Zur Anbindung des GFK-Schlauchliners and die vorhandene Schachtwandung ist ein GFK-Ortlaminat bestehend aus 4 Einzellagen mit Trägermaterial aus ECR-Glasfaserge-
webmatten (450 -600 g/m²) und Harz (z.B. VE 45 Vinylesterharz) umlaufend auf den eingbauten Schachtliner und den GFK-Schlauchliner aufzutragen.

Kragenbreite mindestens 10 cm
Gesamtdicke des Ortlaminatsmindestens 5 mm

Die Anbindung des GFK-Schlauchliners erfolgt erst nach dem Einbau eines GFK-Schachtliners. Die entsprechenden Vorarbeiten zur Abdichtung, Vorprofilierung und weiterführenden Maßnahmen werden über die Positionen des Titels  Schachtliner abgewickelt und abgerechnet.

Die Imprägnierung des Laminats muss wetter- und umgebungsgestützt erfolgen, damit nachteilige Auswirkungen auf die Qualität des Laminates ausgeschlossen werden können. Zur Verhinderung von freiliegenden Glasfasern ist eine ausreichend starke (mindestens 0,5 mm) abschließende Reinharzschicht aufzutragen. Die Klebeflächen auf dem GFK-Schachtliner und dem GFK-Schlauchliner sind ca. 5 cm über die Kragenbreite hinaus mechanisch zur Haftgrundvorbereitung vorzubereiten (bürsten, schleifen). An Schlauchlinern ist die ggf. vorhandene Innenfolie zu entfernen.

Die Laminierarbeiten dürfen erst bei vollständiger Schadensfreiheit des Untergrundes erfolgen.

Ausführung nur durch Personen mit einer gültigen Prüfbescheinigung nach DVS 2220 Prüfgruppe II (Laminierpass).

Altkanal DN 650 mit eingebautem GFK-Schlauchliner

vom Bieter auszufüllen:

Harz '....................................................'

Hersteller GFK-Gewebe '....................................................'
Einheit: St

**006.5.01.0130 Schachteinbindung mit GFK-Ortlaminat DN 700**
Zur Anbindung des GFK-Schlauchliners and die vorhandene Schachtwandung ist ein GFK-Ortlaminat bestehend aus 4 Einzellagen mit Trägermaterial aus ECR-Glasfaserge-
webmatten (450 -600 g/m²) und Harz (z.B. VE 45 Vinylesterharz) umlaufend auf den eingbauten Schachtliner und den GFK-Schlauchliner aufzutragen.

Kragenbreite mindestens 10 cm
Gesamtdicke des Ortlaminatsmindestens 5 mm

Die Anbindung des GFK-Schlauchliners erfolgt erst nach dem Einbau eines GFK-Schachtliners. Die entsprechenden Vorarbeiten zur Abdichtung, Vorprofilierung und weiterführenden Maßnahmen werden über die Positionen des Titels  Schachtliner abgewickelt und abgerechnet.

Die Imprägnierung des Laminats muss wetter- und umgebungsgestützt erfolgen, damit nachteilige Auswirkungen auf die Qualität des Laminates ausgeschlossen werden können. Zur Verhinderung von freiliegenden Glasfasern ist eine ausreichend starke (mindestens 0,5 mm) abschließende Reinharzschicht aufzutragen. Die Klebeflächen auf dem GFK-Schachtliner und dem GFK-Schlauchliner sind ca. 5 cm über die Kragenbreite hinaus mechanisch zur Haftgrundvorbereitung vorzubereiten (bürsten, schleifen). An Schlauchlinern ist die ggf. vorhandene Innenfolie zu entfernen.

Die Laminierarbeiten dürfen erst bei vollständiger Schadensfreiheit des Untergrundes erfolgen.

Ausführung nur durch Personen mit einer gültigen Prüfbescheinigung nach DVS 2220 Prüfgruppe II (Laminierpass).

Altkanal DN 700 mit eingebautem GFK-Schlauchliner

vom Bieter auszufüllen:

Harz '....................................................'

Hersteller GFK-Gewebe '....................................................'
Einheit: St

**006.5.01.0140 Lineranbindung durchlaufend Ortlaminat DN 200**
Anbindung durchlaufender Schlauchliner DN 200 im Schacht an Rohrspiegeln und Gerinnekanten mit Ortlaminat.
Einheit: St

**006.5.01.0150 Lineranbindung durchlaufend Ortlaminat DN 250**
Anbindung durchlaufender Schlauchliner DN 250 im Schacht an Rohrspiegeln und Gerinnekanten mit Ortlaminat.
Einheit: St

**006.5.01.0160 Lineranbindung durchlaufend Ortlaminat DN 300**
Anbindung durchlaufender Schlauchliner DN 300 im Schacht an Rohrspiegeln und Gerinnekanten mit Ortlaminat.
Einheit: St

**006.5.01.0170 Lineranbindung durchlaufend Ortlaminat DN 350**
Anbindung durchlaufender Schlauchliner DN 350 im Schacht an Rohrspiegeln und Gerinnekanten mit Ortlaminat.
Einheit: St

**006.5.01.0180 Lineranbindung durchlaufend Ortlaminat DN 400**
Anbindung durchlaufender Schlauchliner DN 400 im Schacht an Rohrspiegeln und Gerinnekanten mit Ortlaminat.
Einheit: St

**006.5.01.0190 Lineranbindung durchlaufend Ortlaminat DN 450**
Anbindung durchlaufender Schlauchliner DN 450 im Schacht an Rohrspiegeln und Gerinnekanten mit Ortlaminat.
Einheit: St

**006.5.01.0200 Lineranbindung durchlaufend Ortlaminat DN 500**
Anbindung durchlaufender Schlauchliner DN 500 im Schacht an Rohrspiegeln und Gerinnekanten mit Ortlaminat.
Einheit: St

**006.5.01.0210 Lineranbindung durchlaufend Ortlaminat DN 550**
Anbindung durchlaufender Schlauchliner DN 550 im Schacht an Rohrspiegeln und Gerinnekanten mit Ortlaminat.
Einheit: St

**006.5.01.0220 Lineranbindung durchlaufend Ortlaminat DN 600**
Anbindung durchlaufender Schlauchliner DN 600 im Schacht an Rohrspiegeln und Gerinnekanten mit Ortlaminat.
.
Einheit: St

**006.5.01.0230 Lineranbindung durchlaufend Ortlaminat DN 650**
Anbindung durchlaufender Schlauchliner DN 650 im Schacht an Rohrspiegeln und Gerinnekanten mit Ortlaminat.
Einheit: St

**006.5.01.0240 Lineranbindung durchlaufend Ortlaminat DN 700**
Anbindung durchlaufender Schlauchliner DN 700 im Schacht an Rohrspiegeln und Gerinnekanten mit Ortlaminat.
Einheit: St

**006.5.01.0250 Zulage seitlicher Zulauf bis DN 400 im Gerinne**
Zulage zu vorhergehenden Positionen "Lineranbindung durchlaufend..." für Mehraufwand und -material bei seitlichen Zuläufen bis DN 400 im Gerinne. Abrechnung je Zulauf.
Einheit: St

**006.5.01.0260 Zulage seitlicher Zulauf über DN 400 bis DN 700 im Gerinne**
Zulage zu vorhergehenden Positionen "Lineranbindung durchlaufend..."  für Mehraufwand und -material bei seitlichen Zuläufen über DN 400 bis DN 700 im Gerinne. Abrechnung je Zulauf.
Einheit: St

##### Abschnitt 006.5.02 Lineranbindung mit Endmanschetten

*Hinweis: Vorbemerkungen zur Manschettentechnik*
Einbringen einer Linerendmanschette an den jeweiligen Schlauchliner-Enden. Es gelten die Anforderungen, Qualitätskriterien und Prüfungen gemäß DWA-M 143-5.

Nachgewiesen sein müssen die Abriebbeständigkeit, die Beständigkeit gegen Hochdruckreinigung, die chemische Beständigkeit sowie die Wasserdichtheit (in Anlehnung an DIN EN 1610). Nachweise sind von einem akkreditierten Prüfinstitut zu erbringen.  Das Schloss muss zwischen 9 bis 11Uhr bzw. 1 bis 3 Uhr positioniert werden.

Baulängen:
DN 200 bis DN 400: 25 cm
DN 400 bis DN 700: 30 cm

Fehlstellen im Setzbereich sind vorab händisch auszubessern. Abrechnung über entsprechende Position des LV's.

In den Einheitspreis einzurechnen sind:
 - die Abwasserlenkung oberhalb liegender Haltungen
 - manuelle Beseitigung von Ablagerungen, Hindernissen und Verschmutzungen
 -  Einrichtungspauschale pro Haltung.

Das Personal muss für die oben beschriebenen Arbeiten hinsichtlich der Bedienung, Wartung und Instandsetzung ausreichend geschult sein und über sicherheitstechnisches Wissen verfügen. Die Eignungsnachweise des Personals sind dem AG auf Verlangen vorzulegen.

**006.5.02.0010 Reinigung Lineranfang /-ende)**
Bereich des zurückgeschnittenen Lineranfangs- oder
 -endes entsprechend Erfordernis der Abdichtung
 gemäß Herstellerangaben reinigen.
Einheit: St

**006.5.02.0020 Linerrückschnitt**
Den spannungsfreien Liner mit einem rotierenden
 Spezialschneide
r gemäß Herstellerangaben
zurückschneiden /ablängen.

Eingebauter GFK-Schlauchliner im Kanal DN '..........'
Einheit: St

**006.5.02.0030 Schachtanbindung Linerendmanschette DN 200**
Herstellen einer Schlauchlineranbindung mittels einer
 baurechtlich zugelassenen Edelstahlmanschette zur
 dauerhaften und wasserdichten Abdichtung des
  Ringspaltes zwischen dem spannungsfreien Liner und dem
 Altrohr.

Zugelassen sind nur vollflächige V4A-Edelstahlmanschetten aus dem Werkstoff 1.4404 mit einem
 stufenlosen Verriegelungsmechanismus, einer
  doppelseitigen Aufbördelung des Manschttenrandes und
 einer EPDM-Gummidichtung auf Kompressionsbasis.

Die
 Edelstahlmanschette muss mechanisch im sanierten Kanal
 bis zum kraftschlüssigen Anliegen an die Rohrwandung
 verspannt werden. Die Manschette muss die
 Linerwanddicke ausgleichen und darf im Schlauchliner
 abhängig von der Nennweite nicht mehr als 3 - 6 mm
  auftragen.

Die Breite der Linerendmanschette richtet sich nach der Wanddicke des Liners  180 mm bis 8mm, 260 mm bis 10mm.

Es gelten die Anforderungen, Qualitätskriterien und Prüfungen gemäß DWA-M 143-5.

Nachgewiesen sein müssen die Abriebbeständigkeit, die
Beständigkeit gegen Hochdruckreinigung, die chemische
Beständigkeit sowie die Wasserdichtheit (in Anlehnung
an DIN EN 1610). Nachweise sind von einem akkreditierten
Prüfinstitut zu erbringen.

Das Schloss muss zwischen 9 bis 11 Uhr bzw. 13 bis 15 Uhr positioniert werden.

Nennweite des sanierten Kanals: DN 200

Die entsprechenden Vor- und Nacharbeiten zur
  Lineranbindung mit der Linerendmanschette sind in den
 Einheitspreis mit einzurechnen.

Digitale Fotodokumentation vor und nach dem Manschetteneinbau. Die Dokumentation über die
 ausgeführten Anbindungsarbeiten wird nicht vergütet und
 ist mit einzurechnen.

Vom Bieter einzutragen:

Hersteller '....................................................'

Produkt '....................................................'
Einheit: St

**006.5.02.0040 Schachtanbindung Linerendmanschette DN 250**
Herstellen einer Schlauchlineranbindung mittels einer
 baurechtlich zugelassenen Edelstahlmanschette zur
 dauerhaften und wasserdichten Abdichtung des
  Ringspaltes zwischen dem spannungsfreien Liner und dem
 Altrohr.

Zugelassen sind nur vollflächige V4A-Edelstahlmanschetten aus dem Werkstoff 1.4404 mit einem
 stufenlosen Verriegelungsmechanismus, einer
  doppelseitigen Aufbördelung des Manschttenrandes und
 einer EPDM-Gummidichtung auf Kompressionsbasis.

Die
Edelstahlmanschette muss mechanisch im sanierten Kanal
 bis zum kraftschlüssigen Anliegen an die Rohrwandung
 verspannt werden. Die Manschette muss die
 Linerwanddicke ausgleichen und darf im Schlauchliner
 abhängig von der Nennweite nicht mehr als 3 - 6 mm
  auftragen.

Die Breite der Linerendmanschette richtet sich nach der Wanddicke des Liners  180 mm bis 8mm, 260 mm bis 10mm.

Es gelten die Anforderungen, Qualitätskriterien und Prüfungen gemäß DWA-M 143-5.

Nachgewiesen sein müssen die Abriebbeständigkeit, die
Beständigkeit gegen Hochdruckreinigung, die chemische
Beständigkeit sowie die Wasserdichtheit (in Anlehnung
an DIN EN 1610). Nachweise sind von einem akkreditierten
Prüfinstitut zu erbringen.

Das Schloss muss zwischen 9 bis 11 Uhr bzw. 13 bis 15 Uhr positioniert werden.

Nennweite des sanierten Kanals: DN 250

Die entsprechenden Vor- und Nacharbeiten zur
  Lineranbindung mit der Linerendmanschette sind in den
 Einheitspreis mit einzurechnen.

Digitale Fotodokumentation vor und nach dem Manschetteneinbau. Die Dokumentation über die
ausgeführten Anbindungsarbeiten wird nicht vergütet und
ist mit einzurechnen.

Vom Bieter einzutragen:

Hersteller '....................................................'

Produkt '....................................................'
Einheit: St

**006.5.02.0050 Schachtanbindung Linerendmanschette DN 300**
Herstellen einer Schlauchlineranbindung mittels einer
 baurechtlich zugelassenen Edelstahlmanschette zur
 dauerhaften und wasserdichten Abdichtung des
  Ringspaltes zwischen dem spannungsfreien Liner und dem
 Altrohr.

Zugelassen sind nur vollflächige V4A-Edelstahlmanschetten aus dem Werkstoff 1.4404 mit einem
 stufenlosen Verriegelungsmechanismus, einer
  doppelseitigen Aufbördelung des Manschttenrandes und
 einer EPDM-Gummidichtung auf Kompressionsbasis.

Die
Edelstahlmanschette muss mechanisch im sanierten Kanal
 bis zum kraftschlüssigen Anliegen an die Rohrwandung
 verspannt werden. Die Manschette muss die
 Linerwanddicke ausgleichen und darf im Schlauchliner
 abhängig von der Nennweite nicht mehr als 3 - 6 mm
  auftragen.

Die Breite der Linerendmanschette richtet sich nach der Wanddicke des Liners  180 mm bis 8mm, 260 mm bis 10mm.

Es gelten die Anforderungen, Qualitätskriterien und Prüfungen gemäß DWA-M 143-5.

Nachgewiesen sein müssen die Abriebbeständigkeit, die
Beständigkeit gegen Hochdruckreinigung, die chemische
Beständigkeit sowie die Wasserdichtheit (in Anlehnung
an DIN EN 1610). Nachweise sind von einem akkreditierten
Prüfinstitut zu erbringen.

Das Schloss muss zwischen 9 bis 11 Uhr bzw. 13 bis 15 Uhr positioniert werden.

Nennweite des sanierten Kanals: DN 300

Die entsprechenden Vor- und Nacharbeiten zur
  Lineranbindung mit der Linerendmanschette sind in den
 Einheitspreis mit einzurechnen.

Digitale Fotodokumentation vor und nach dem Manschetteneinbau. Die Dokumentation über die
ausgeführten Anbindungsarbeiten wird nicht vergütet und
ist mit einzurechnen.

Vom Bieter einzutragen:

Hersteller '....................................................'

Produkt '....................................................'
Einheit: St

**006.5.02.0060 Schachtanbindung Linerendmanschette DN 350**
Herstellen einer Schlauchlineranbindung mittels einer
 baurechtlich zugelassenen Edelstahlmanschette zur
 dauerhaften und wasserdichten Abdichtung des
  Ringspaltes zwischen dem spannungsfreien Liner und dem
 Altrohr.

Zugelassen sind nur vollflächige V4A-Edelstahlmanschetten aus dem Werkstoff 1.4404 mit einem
 stufenlosen Verriegelungsmechanismus, einer
  doppelseitigen Aufbördelung des Manschttenrandes und
 einer EPDM-Gummidichtung auf Kompressionsbasis.

Die
 Edelstahlmanschette muss mechanisch im sanierten Kanal
 bis zum kraftschlüssigen Anliegen an die Rohrwandung
 verspannt werden. Die Manschette muss die
 Linerwanddicke ausgleichen und darf im Schlauchliner
 abhängig von der Nennweite nicht mehr als 3 - 6 mm
  auftragen.

Die Breite der Linerendmanschette richtet sich nach der Wanddicke des Liners  180 mm bis 8mm, 260 mm bis 10mm.

Es gelten die Anforderungen, Qualitätskriterien und Prüfungen gemäß DWA-M 143-5.

Nachgewiesen sein müssen die Abriebbeständigkeit, die
Beständigkeit gegen Hochdruckreinigung, die chemische
Beständigkeit sowie die Wasserdichtheit (in Anlehnung
an DIN EN 1610). Nachweise sind von einem akkreditierten
Prüfinstitut zu erbringen.

Das Schloss muss zwischen 9 bis 11 Uhr bzw. 13 bis 15 Uhr positioniert werden.

Nennweite des sanierten Kanals: DN 350

Die entsprechenden Vor- und Nacharbeiten zur
  Lineranbindung mit der Linerendmanschette sind in den
 Einheitspreis mit einzurechnen.

Digitale Fotodokumentation vor und nach dem Manschetteneinbau. Die Dokumentation über die
ausgeführten Anbindungsarbeiten wird nicht vergütet und
ist mit einzurechnen.

Vom Bieter einzutragen:

Hersteller '....................................................'

Produkt '....................................................'
Einheit: St

**006.5.02.0070 Schachtanbindung Linerendmanschette DN 400**
Herstellen einer Schlauchlineranbindung mittels einer
 baurechtlich zugelassenen Edelstahlmanschette zur
 dauerhaften und wasserdichten Abdichtung des
  Ringspaltes zwischen dem spannungsfreien Liner und dem
 Altrohr.

Zugelassen sind nur vollflächige V4A-Edelstahlmanschetten aus dem Werkstoff 1.4404 mit einem
 stufenlosen Verriegelungsmechanismus, einer
  doppelseitigen Aufbördelung des Manschttenrandes und
 einer EPDM-Gummidichtung auf Kompressionsbasis.

Die
Edelstahlmanschette muss mechanisch im sanierten Kanal
 bis zum kraftschlüssigen Anliegen an die Rohrwandung
 verspannt werden. Die Manschette muss die
 Linerwanddicke ausgleichen und darf im Schlauchliner
 abhängig von der Nennweite nicht mehr als 3 - 6 mm
  auftragen.

Die Breite der Linerendmanschette richtet sich nach der Wanddicke des Liners  180 mm bis 8mm, 260 mm bis 10mm.

Es gelten die Anforderungen, Qualitätskriterien und Prüfungen gemäß DWA-M 143-5.

Nachgewiesen sein müssen die Abriebbeständigkeit, die
Beständigkeit gegen Hochdruckreinigung, die chemische
Beständigkeit sowie die Wasserdichtheit (in Anlehnung
an DIN EN 1610). Nachweise sind von einem akkreditierten
Prüfinstitut zu erbringen.

Das Schloss muss zwischen 9 bis 11 Uhr bzw. 13 bis 15 Uhr positioniert werden.

Nennweite des sanierten Kanals: DN 400

Die entsprechenden Vor- und Nacharbeiten zur
  Lineranbindung mit der Linerendmanschette sind in den
 Einheitspreis mit einzurechnen.

Digitale Fotodokumentation vor und nach dem Manschetteneinbau. Die Dokumentation über die
ausgeführten Anbindungsarbeiten wird nicht vergütet und
ist mit einzurechnen.

Vom Bieter einzutragen:

Hersteller '....................................................'

Produkt '....................................................'
Einheit: St

**006.5.02.0080 Schachtanbindung Linerendmanschette DN 450**
Herstellen einer Schlauchlineranbindung mittels einer
 baurechtlich zugelassenen Edelstahlmanschette zur
 dauerhaften und wasserdichten Abdichtung des
  Ringspaltes zwischen dem spannungsfreien Liner und dem
 Altrohr.

Zugelassen sind nur vollflächige V4A-Edelstahlmanschetten aus dem Werkstoff 1.4404 mit einem
 stufenlosen Verriegelungsmechanismus, einer
  doppelseitigen Aufbördelung des Manschttenrandes und
 einer EPDM-Gummidichtung auf Kompressionsbasis.

Die
Edelstahlmanschette muss mechanisch im sanierten Kanal
 bis zum kraftschlüssigen Anliegen an die Rohrwandung
 verspannt werden. Die Manschette muss die
 Linerwanddicke ausgleichen und darf im Schlauchliner
 abhängig von der Nennweite nicht mehr als 3 - 6 mm
  auftragen.

Die Breite der Linerendmanschette richtet sich nach der Wanddicke des Liners  180 mm bis 8mm, 260 mm bis 10mm.

Es gelten die Anforderungen, Qualitätskriterien und Prüfungen gemäß DWA-M 143-5.

Nachgewiesen sein müssen die Abriebbeständigkeit, die
Beständigkeit gegen Hochdruckreinigung, die chemische
Beständigkeit sowie die Wasserdichtheit (in Anlehnung
an DIN EN 1610). Nachweise sind von einem akkreditierten
Prüfinstitut zu erbringen.

Das Schloss muss zwischen 9 bis 11 Uhr bzw. 13 bis 15 Uhr positioniert werden.

Nennweite des sanierten Kanals: DN 450

Die entsprechenden Vor- und Nacharbeiten zur
  Lineranbindung mit der Linerendmanschette sind in den
 Einheitspreis mit einzurechnen.

Digitale Fotodokumentation vor und nach dem Manschetteneinbau. Die Dokumentation über die
ausgeführten Anbindungsarbeiten wird nicht vergütet und
ist mit einzurechnen.

Vom Bieter einzutragen:

Hersteller '....................................................'

Produkt '....................................................'
Einheit: St

**006.5.02.0090 Schachtanbindung Linerendmanschette DN 500**
Herstellen einer Schlauchlineranbindung mittels einer
 baurechtlich zugelassenen Edelstahlmanschette zur
 dauerhaften und wasserdichten Abdichtung des
  Ringspaltes zwischen dem spannungsfreien Liner und dem
 Altrohr.

Zugelassen sind nur vollflächige V4A-Edelstahlmanschetten aus dem Werkstoff 1.4404 mit einem
 stufenlosen Verriegelungsmechanismus, einer
  doppelseitigen Aufbördelung des Manschttenrandes und
 einer EPDM-Gummidichtung auf Kompressionsbasis.

Die
Edelstahlmanschette muss mechanisch im sanierten Kanal
 bis zum kraftschlüssigen Anliegen an die Rohrwandung
 verspannt werden. Die Manschette muss die
 Linerwanddicke ausgleichen und darf im Schlauchliner
 abhängig von der Nennweite nicht mehr als 3 - 6 mm
  auftragen.

Die Breite der Linerendmanschette richtet sich nach der Wanddicke des Liners  180 mm bis 8mm, 260 mm bis 10mm.

Es gelten die Anforderungen, Qualitätskriterien und Prüfungen gemäß DWA-M 143-5.

Nachgewiesen sein müssen die Abriebbeständigkeit, die
Beständigkeit gegen Hochdruckreinigung, die chemische
Beständigkeit sowie die Wasserdichtheit (in Anlehnung
an DIN EN 1610). Nachweise sind von einem akkreditierten
Prüfinstitut zu erbringen.

Das Schloss muss zwischen 9 bis 11 Uhr bzw. 13 bis 15 Uhr positioniert werden.

Nennweite des sanierten Kanals: DN 500

Die entsprechenden Vor- und Nacharbeiten zur
  Lineranbindung mit der Linerendmanschette sind in den
 Einheitspreis mit einzurechnen.

Digitale Fotodokumentation vor und nach dem Manschetteneinbau. Die Dokumentation über die
ausgeführten Anbindungsarbeiten wird nicht vergütet und
ist mit einzurechnen.

Vom Bieter einzutragen:

Hersteller '....................................................'

Produkt '....................................................'
Einheit: St

**006.5.02.0100 Schachtanbindung Linerendmanschette DN 550**
Herstellen einer Schlauchlineranbindung mittels einer
 baurechtlich zugelassenen Edelstahlmanschette zur
 dauerhaften und wasserdichten Abdichtung des
  Ringspaltes zwischen dem spannungsfreien Liner und dem
 Altrohr.

Zugelassen sind nur vollflächige V4A-Edelstahlmanschetten aus dem Werkstoff 1.4404 mit einem
 stufenlosen Verriegelungsmechanismus, einer
  doppelseitigen Aufbördelung des Manschttenrandes und
 einer EPDM-Gummidichtung auf Kompressionsbasis.

Die
Edelstahlmanschette muss mechanisch im sanierten Kanal
 bis zum kraftschlüssigen Anliegen an die Rohrwandung
 verspannt werden. Die Manschette muss die
 Linerwanddicke ausgleichen und darf im Schlauchliner
 abhängig von der Nennweite nicht mehr als 3 - 6 mm
  auftragen.

Die Breite der Linerendmanschette richtet sich nach der Wanddicke des Liners  180 mm bis 8mm, 260 mm bis 10mm.

Es gelten die Anforderungen, Qualitätskriterien und Prüfungen gemäß DWA-M 143-5.

Nachgewiesen sein müssen die Abriebbeständigkeit, die
Beständigkeit gegen Hochdruckreinigung, die chemische
Beständigkeit sowie die Wasserdichtheit (in Anlehnung
an DIN EN 1610). Nachweise sind von einem akkreditierten
Prüfinstitut zu erbringen.

Das Schloss muss zwischen 9 bis 11 Uhr bzw. 13 bis 15 Uhr positioniert werden.

Nennweite des sanierten Kanals: DN 550

Die entsprechenden Vor- und Nacharbeiten zur
  Lineranbindung mit der Linerendmanschette sind in den
 Einheitspreis mit einzurechnen.

Digitale Fotodokumentation vor und nach dem Manschetteneinbau. Die Dokumentation über die
ausgeführten Anbindungsarbeiten wird nicht vergütet und
ist mit einzurechnen.

Vom Bieter einzutragen:

Hersteller '....................................................'

Produkt '....................................................'
Einheit: St

**006.5.02.0110 Schachtanbindung Linerendmanschette DN 600**
Herstellen einer Schlauchlineranbindung mittels einer
 baurechtlich zugelassenen Edelstahlmanschette zur
 dauerhaften und wasserdichten Abdichtung des
  Ringspaltes zwischen dem spannungsfreien Liner und dem
 Altrohr.

Zugelassen sind nur vollflächige V4A-Edelstahlmanschetten aus dem Werkstoff 1.4404 mit einem
 stufenlosen Verriegelungsmechanismus, einer
  doppelseitigen Aufbördelung des Manschttenrandes und
 einer EPDM-Gummidichtung auf Kompressionsbasis.

Die
Edelstahlmanschette muss mechanisch im sanierten Kanal
 bis zum kraftschlüssigen Anliegen an die Rohrwandung
 verspannt werden. Die Manschette muss die
 Linerwanddicke ausgleichen und darf im Schlauchliner
 abhängig von der Nennweite nicht mehr als 3 - 6 mm
  auftragen.

Die Breite der Linerendmanschette richtet sich nach der Wanddicke des Liners  180 mm bis 8mm, 260 mm bis 10mm.

Es gelten die Anforderungen, Qualitätskriterien und Prüfungen gemäß DWA-M 143-5.

Nachgewiesen sein müssen die Abriebbeständigkeit, die
Beständigkeit gegen Hochdruckreinigung, die chemische
Beständigkeit sowie die Wasserdichtheit (in Anlehnung
an DIN EN 1610). Nachweise sind von einem akkreditierten
Prüfinstitut zu erbringen.

Das Schloss muss zwischen 9 bis 11 Uhr bzw. 13 bis 15 Uhr positioniert werden.

Nennweite des sanierten Kanals: DN 600

Die entsprechenden Vor- und Nacharbeiten zur
  Lineranbindung mit der Linerendmanschette sind in den
 Einheitspreis mit einzurechnen.

Digitale Fotodokumentation vor und nach dem Manschetteneinbau. Die Dokumentation über die
ausgeführten Anbindungsarbeiten wird nicht vergütet und
ist mit einzurechnen.

Vom Bieter einzutragen:

Hersteller '....................................................'

Produkt '....................................................'
Einheit: St

**006.5.02.0120 Manschettensetzbereich reprofilieren bis DN 400**
Ausbessern von Unebenheiten, Fehlstellen an der Rohreinbindung/Schachtwand zur Vorbereitung des Einbaus einer Linerendmanschette.

Nennweite bis DN 400, gesamter Rohrumfang/ Setzbereich der Manschette, Länge bis 30 cm, mittels XWW4-Reparaturmörtel gemäß DIN 19573.
Einheit: St

**006.5.02.0130 Manschettensetzbereich reprofilieren DN 400 bis DN 600**
Ausbessern von Unebenheiten, Fehlstellen an der Rohreinbindung/Schachtwand zur Vorbereitung des Einbaus einer Linerendmanschette.

Nennweite ab DN 400 bis DN 600, gesamter Rohrumfang/ Setzbereich der Manschette, Länge bis 30 cm, mittels XWW4-Reparaturmörtel gemäß DIN 19573.
Einheit: St

### Los 007 Verrechnungssätze

#### Hauptabschnitt 007.1 Kolonnen

##### Abschnitt 007.1.01 Sanierung

**007.1.01.0010 Schlauchlining-Sanierungskolonne öffentlicher Kanal**
Einsatz einer Schlauchlining-Sanierungskolonne für öffentliche Kanäle. Einzurechnen sind das gesamte Bedienungspersonal (Geräteführer, Mechaniker, Hilfskraft) inklusive aller Maschinen- und Gerätekosten sowie die Kosten aller Betriebs- und Hilfsstoffe.

Einsatz und Abrechnung nur nach Rücksprache und Anerkenntnis des AG für Stillstandszeiten, die vom AN nicht zu vertreten sind.
Einheit: h

**007.1.01.0020 Schlauchlining-Sanierungskolonne Anschlussleitung**
Einsatz einer Schlauchlining-Sanierungskolonne für Anschlussleitungen. Einzurechnen sind das gesamte Bedienungspersonal (Geräteführer, Mechaniker, Hilfskraft) inklusive aller Maschinen- und Gerätekosten sowie die Kosten aller Betriebs- und Hilfsstoffe.

Einsatz und Abrechnung nur nach Rücksprache und Anerkenntnis des AG für Stillstandszeiten, die vom AN nicht zu vertreten sind.
Einheit: h

**007.1.01.0030 Roboter - Sanierungskolonne**
Einsatz einer Kolonne des Roboterfahrzeuges. Einzurechnen sind das gesamte Bedienungspersonal (Geräteführer, Hilfskraft) inklusive aller Maschinen- und Gerätekosten, sowie die Kosten aller Betriebs- und Hilfsstoffe.

Einsatz und Abrechnung nur nach Rücksprache und Anerkenntnis des AG für Stillstandszeiten, die vom AN nicht zu vertreten sind.
Einheit: h

**007.1.01.0040 Schachtsanierungskolonne**
Einsatz einer Handsanierungs-Kolonne für Arbeiten in den Schächten. Einzurechnen sind das gesamte Personal (Geräteführer, Hilfskraft) inklusive aller Maschinen- und Gerätekosten, sowie die Kosten aller Betriebs- und Hilfsstoffe.  Einsatz und Abrechnung nur nach Rücksprache und Anerkenntnis des AG.

Einsatz und Abrechnung nur nach Rücksprache und Anerkenntnis des AG für Stillstandszeiten, die vom AN nicht zu vertreten sind.
Einheit: h

**007.1.01.0050 TV-Inspektionsfahrzeug**
Einsatz eines TV-Inspektionsfahrzeuges inklusive Bedienungspersonal (TV-Inspekteur und Hilfskraft). Mit einzurechnen sind außerdem alle notwendigen Maschinen- und Gerätekosten, sowie die Kosten aller Betriebs- und Hilfsstoffe.

Einsatz und Abrechnung nur nach Rücksprache und Anerkenntnis des AG für Stillstandszeiten, die vom AN nicht zu vertreten sind.
Einheit: h

**007.1.01.0060 Hochdruckspül- und Saugfahrzeug**
Einsatz eines Hochdruckspül- und Saugfahrzeugs. Einzurechnen sind das gesamte Bedienungspersonal (Geräteführer, Mechaniker, Hilfskraft) inklusive aller Maschinen- und Gerätekosten, sowie die Kosten aller Betriebs- und Hilfsstoffe.

Einsatz und Abrechnung nur nach Rücksprache und Anerkenntnis des AG für Stillstandszeiten, die vom AN nicht zu vertreten sind.
Einheit: h

USt %: 19,00
